# Modificat núm.1 del condicionament de les travesseres de Vila-rodona. Carreteres TP-2003 i TV 2443.

- Propietat de l'arxiu: RIB Spain
- Format: FIEBDC-3/2020
- Programa: Presto 22.03
- Data: 11/05/2023
- Tipus: pressupost
- Data dels preus: 23/09/2020
- Divisa: EUR
- Despeses generals: 13 %
- Benefici industrial: 6 %
- Baixa: 8.83847123762 %
- IVA: 21 %
- Codi: P07-2020 (07/12/1994)
Import: 1104294.31

## 01.01 Voreres TP-2003 PK 0+016 a PK 0+370 (07/12/1994)
Import: 123194.46

### 01.01.01 Treballs previs i demolicions (07/12/1994)
Import: 12986.8

**E0313D** m2 Esbrossada i tala en qualsevol tipus de terreny
689.07 m2 × 0.68 = 468.57
Esbrossada de vegetació i tala d'arbres de qualsevol diàmetre i alçària en qualsevol tipus de terreny i zona, inclòs arrancat de soques i arrels, poda, trituració de branques, arbusts, arrels, restes vegetals i runes, aplec de la brossa generada, neteja i adequació de la superfície, càrrega i transport a planta de compostatge o abocador autoritzat, cànon d'abocador i condicionament del mateix, desplaçaments, despeses de maquinària, trasllats parcials dels equips d'acord amb l'avanç de l'obra i tots els elements auxiliars, mà d'obra, maquinària, materials i senyalització provisional d'obra.

| Codi | Ut | Descripció | Rendiment | Preu | Import |
|---|---|---|---|---|---|
| M0350B | h | Motoserra 80 cm3 (maquinària) | 0.003 | 5.8 | 0.02 |
| M0212B | h | Camió de trabuc de 20 t (maquinària) | 0.001 | 37.33 | 0.04 |
| M0205 | h | Pala carregadora sobre orugues (maquinària) | 0.001 | 73.35 | 0.07 |
| M0207 | h | Retroexcavadora (maquinària) | 0.001 | 59.41 | 0.06 |
| M1337 | h | Trituradora forestal rotor polser (maquinària) | 0.002 | 62 | 0.12 |
| M0214 | h | Camió grua (maquinària) | 0.002 | 42.07 | 0.08 |
| O0110 | h | Peó (mà d'obra) | 0.004 | 16.75 | 0.07 |
| O0101 | h | Cap de colla (mà d'obra) | 0.001 | 20.6 | 0.02 |
| P1613 | u | Cànon d'abocador | 0.2 | 0.8 | 0.16 |
| %16130600_10600 | % | Despeses indirectes | 6 % | 0.64 | 0.04 |
|  |  | Total |  |  | 0.68 |

| Amidament | Uts. | Parcial |
|---|---|---|
| Marge dret noves voreres | 383.3 | 383.30 |
|  | 181.33 | 181.33 |
|  | 57.91 | 57.91 |
|  | 63.11 | 63.11 |
| Marge esquerra noves voreres | 3.42 | 3.42 |
| Subtotal |  | 689.07 |
| Total |  | 689.07 |

**E0213** m2 Demolició paviment de mescla bituminosa, mitjans mecànics, fondària 25 cm (07/12/1994)
737.06 m2 × 6.45 = 4754.04
Demolició de paviment de mescla bituminosa amb mitjans mecànics, fins a una profunditat de 25 cm., inclòs transport dels materials de runa a l'abocador, cànon i condicionament del mateix.

| Codi | Ut | Descripció | Rendiment | Preu | Import |
|---|---|---|---|---|---|
| O0110 | h | Peó | 0.04 | 16.75 | 0.67 |
| M0201 | h | Compressor amb dos martells (maquinària) | 0.03 | 21.09 | 0.63 |
| M0204 | h | Pala carregadora neumàtics (maquinària) | 0.04 | 58.27 | 2.33 |
| M0212B | h | Camió de trabuc de 20 t | 0.04 | 37.33 | 1.49 |
| P1613 | u | Cànon d'abocador | 1.2 | 0.8 | 0.96 |
| vg | % | Despeses indirectes (07/12/1994) | 0.061 | 6 | 0.37 |
|  |  | Total |  |  | 6.45 |

| Amidament | Uts. | Llarg | Parcial |
|---|---|---|---|
| Marge dret |  |  |  |
| PK 0+015 a 0+045 | 1 | 11.44 | 11.44 |
| PK 0+065 a 0+080 | 1 | 3.79 | 3.79 |
| PK 0+090 a 0+125 | 1 | 15.21 | 15.21 |
| PK 0+140 a 0+155 | 1 | 3.62 | 3.62 |
| PK 0+165 a 0+220 | 1 | 37.58 | 37.58 |
| PK 0+230 a 0+235 | 1 | 1.58 | 1.58 |
| PK 0+430 a 0+460 | 1 | 44.4 | 44.40 |
| Marge esquerra |  |  |  |
| PK 0+160 a 0+205 | 1 | 141.3 | 141.30 |
| PK 0+210 a 0+220 | 1 | 1.33 | 1.33 |
| PK 0+225 a 0+240 | 1 | 20.23 | 20.23 |
| PK 0+245 a 0+340 | 1 | 454.42 | 454.42 |
| PK 0+340 a 0+345 | 1 | 2.16 | 2.16 |
| Subtotal |  |  | 737.06 |
| Total |  |  | 737.06 |

**E0334** m Tall serra disc paviment mescles bituminoses, formigó o panot, fins 25 cm
530 m × 1.75 = 927.50
Tall amb serra de disc de paviment de mescles bituminoses, formigó o panot, fins a una fondària de 25 cm.

| Codi | Ut | Descripció | Rendiment | Preu | Import |
|---|---|---|---|---|---|
| M0334 | h | Serra de disc (maquinària) | 0.05 | 12 | 0.60 |
| O0110 | h | Peó | 0.05 | 16.75 | 0.84 |
| O0101 | h | Cap de colla | 0.01 | 20.6 | 0.21 |
| %161306000600 | % | Despeses indirectes | 6 % | 1.65 | 0.10 |
|  |  | Total |  |  | 1.75 |

| Amidament | Uts. | Parcial |
|---|---|---|
| Marge dret |  |  |
| PK 0+015 a 0+080 | 67 | 67.00 |
| PK 0+090 a 0+115 | 39 | 39.00 |
| PK 0+140 a 0+220 | 82 | 82.00 |
| PK 0+225 a 0+235 | 9 | 9.00 |
| PK 0+225 a 0+255 (antic cert) | 29 | 29.00 |
| PK 0+410 a 0+460 | 54 | 54.00 |
| Marge esquerra |  |  |
| PK 0+100 a 0+150 | 55 | 55.00 |
| PK 0+160 a 0+205 | 47 | 47.00 |
| PK 0+210 a 0+240 | 41 | 41.00 |
| PK 0+245 a 0+265 | 24 | 24.00 |
| PK 0+245 a 0+290 (antic cert) | 48 | 48.00 |
| PK 0+330 a 0+340 | 13 | 13.00 |
| PK 0+340 a 0+345 | 22 | 22.00 |
| Subtotal |  | 530.00 |
| Total |  | 530 |

**E0214** m Desmuntatge barrera de seguretat flexible i demolició ancoratges
44 m × 6.72 = 295.68
Desmuntatge de barrera de seguretat flexible o rígida existent, inclòs demolició d'ancoratges, suports, càrrega i transport de les runes i materials a l'abocador i cànons.

| Codi | Ut | Descripció | Rendiment | Preu | Import |
|---|---|---|---|---|---|
| M0212B | h | Camió de trabuc de 20 t | 0.03 | 37.33 | 1.12 |
| M0207 | h | Retroexcavadora | 0.01 | 59.41 | 0.59 |
| M0201 | h | Compressor amb dos martells | 0.02 | 21.09 | 0.42 |
| M0229 | h | Electrobomba sumergible 20 kW (maquinària) | 0.1 | 7.06 | 0.71 |
| O0102 | h | Oficial 1ª (mà d'obra) | 0.05 | 20.46 | 1.02 |
| O0110 | h | Peó | 0.1 | 16.75 | 1.68 |
| P1613 | u | Cànon d'abocador | 1 | 0.8 | 0.80 |
| %161306000600 | % | Despeses indirectes | 6 % | 6.34 | 0.38 |
|  |  | Total |  |  | 6.72 |

| Amidament | Uts. | Llarg | Parcial |
|---|---|---|---|
| PK 0+015 a 0+035 MD | 1 | 20 | 20.00 |
| PK 0+140 a 0+165 MD | 1 | 24 | 24.00 |
| Subtotal |  |  | 44.00 |
| Total |  |  | 44 |

**E0209** m3 Enderroc estructures formigó armat, inclòs transport a abocador
23.21 m3 × 43.66 = 1013.35
Enderroc d'estructures de formigó armat, inclòs transport a l'abocador, cànon i condicionament del mateix.

| Codi | Ut | Descripció | Rendiment | Preu | Import |
|---|---|---|---|---|---|
| M0229 | h | Electrobomba sumergible 20 kW | 0.4 | 7.06 | 2.82 |
| M0212B | h | Camió de trabuc de 20 t | 0.15 | 37.33 | 5.60 |
| M0207B | h | Retroexcavadora amb martell trencador (maquinària) | 0.25 | 68.89 | 17.22 |
| O0110 | h | Peó | 0.7 | 16.75 | 11.73 |
| O0102 | h | Oficial 1ª | 0.14 | 20.46 | 2.86 |
| P1613 | u | Cànon d'abocador | 1.2 | 0.8 | 0.96 |
| %161306000600 | % | Despeses indirectes | 6 % | 41.19 | 2.47 |
|  |  | Total |  |  | 43.66 |

| Amidament | Uts. | Llarg | Ample | Alt | Parcial |
|---|---|---|---|---|---|
| Paredat pont vell |  |  |  |  |  |
| PK 0+285 ME | 2 | 1.6 | 0.3 | 1 | 0.96 |
| PK 0+325 ME | 2 | 1.6 | 0.3 | 1 | 0.96 |
| Voladís pont vell |  |  |  |  |  |
| PK 0+280 ME | 1 | 16 | 0.4 | 0.3 | 1.92 |
| PK 0+330 ME | 1 | 6 | 0.4 | 0.3 | 0.72 |
| Aleta pont vell |  |  |  |  |  |
| PK 0+275 ME | 1 | 4 | 0.55 | 3.5 | 7.70 |
| PK 0+330 ME | 1 | 4 | 0.55 | 3.5 | 7.70 |
| Base tanca pont vell |  |  |  |  |  |
| PK 0+280 ME | 1 | 11.5 | 0.2 | 0.3 | 0.69 |
| PK 0+330 ME | 1 | 6 | 0.2 | 0.3 | 0.36 |
| Muret tanca serralleria |  |  |  |  |  |
| PK 0+260 MD | 1 | 22 | 0.2 | 0.5 | 2.20 |
| Subtotal |  |  |  |  | 23.21 |
| Total |  |  |  |  | 23.21 |

**E0210** m Demolició de vorada i rigola, inclosa la fonamentació, i transport
241 m × 6.12 = 1474.92
Demolició de vorada i rigola, inclosa la fonamentació, transport a abocador, cànon i condicionament del mateix.

| Codi | Ut | Descripció | Rendiment | Preu | Import |
|---|---|---|---|---|---|
| M0212B | h | Camió de trabuc de 20 t | 0.02 | 37.33 | 0.75 |
| M0207 | h | Retroexcavadora | 0.02 | 59.41 | 1.19 |
| O0110 | h | Peó | 0.2 | 16.75 | 3.35 |
| P1613 | u | Cànon d'abocador | 0.6 | 0.8 | 0.48 |
| %161306000600 | % | Despeses indirectes | 6 % | 5.77 | 0.35 |
|  |  | Total |  |  | 6.12 |

| Amidament | Uts. | Llarg | Parcial |
|---|---|---|---|
| Marge esquerra |  |  |  |
| PK 0+100 a 0+150 | 1 | 53 | 53.00 |
| PK 0+270 a 0+330 | 1 | 64 | 64.00 |
|  | 1 | 65 | 65.00 |
| PK 0+345 | 1 | 22 | 22.00 |
| Marge dret |  |  |  |
| PK 0+095 a 0+125 | 1 | 37 | 37.00 |
| Subtotal |  |  | 241.00 |
| Total |  |  | 241 |

**E0211** m2 Demolició de paviment de formigó, transport abocador (07/12/1994)
279.34 m2 × 4.69 = 1310.10
Demolició de paviment de formigó, inclòs transport dels materials de runa a l'abocador, cànon i condicionament del mateix.

| Codi | Ut | Descripció | Rendiment | Preu | Import |
|---|---|---|---|---|---|
| O0110 | h | Peó | 0.05 | 16.75 | 0.84 |
| M0207B | h | Retroexcavadora amb martell trencador | 0.016 | 68.89 | 1.10 |
| M0212B | h | Camió de trabuc de 20 t | 0.016 | 37.33 | 0.60 |
| M0204 | h | Pala carregadora neumàtics | 0.016 | 58.27 | 0.93 |
| P1613 | u | Cànon d'abocador | 1.2 | 0.8 | 0.96 |
| vg | % | Despeses indirectes | 0.044 | 6 | 0.26 |
|  |  | Total |  |  | 4.69 |

| Amidament | Uts. | Llarg | Parcial |
|---|---|---|---|
| Marge dret |  |  |  |
| PK 0+200 a 0+220 | 1 | 26.69 | 26.69 |
| PK 0+410 a 0+430 | 1 | 67.4 | 67.40 |
| Marge esquerra |  |  |  |
| PK 0+100 a 0+150 | 1 | 50.7 | 50.70 |
| PK 0+210 a 0+270 | 1 | 134.55 | 134.55 |
| Subtotal |  |  | 279.34 |
| Total |  |  | 279.34 |

**E0212** m2 Demolició de paviment de panots de morter de ciment, transport abocador (07/12/1994)
211.38 m2 × 5.17 = 1092.83
Demolició de paviment de panots de morter de ciment col·locats sobre formigó, inclosa la base de formigó i transport dels materials de runa a l'abocador, cànon i condicionament del mateix.

| Codi | Ut | Descripció | Rendiment | Preu | Import |
|---|---|---|---|---|---|
| O0110 | h | Peó | 0.06 | 16.75 | 1.01 |
| M0207B | h | Retroexcavadora amb martell trencador | 0.02 | 68.89 | 1.38 |
| M0212B | h | Camió de trabuc de 20 t | 0.016 | 37.33 | 0.60 |
| M0204 | h | Pala carregadora neumàtics | 0.016 | 58.27 | 0.93 |
| P1613 | u | Cànon d'abocador | 1.2 | 0.8 | 0.96 |
| vg | % | Despeses indirectes | 0.049 | 6 | 0.29 |
|  |  | Total |  |  | 5.17 |

| Amidament | Uts. | Llarg | Parcial |
|---|---|---|---|
| Marge esquerra |  |  |  |
| PK 0+100 a 0+150 | 1 | 46.8 | 46.80 |
|  | 1 | 49.4 | 49.40 |
| PK 0+270 a 0+330 | 1 | 46.57 | 46.57 |
|  | 1 | 49.9 | 49.90 |
| PK 0+345 | 1 | 18.71 | 18.71 |
| Subtotal |  |  | 211.38 |
| Total |  |  | 211.38 |

**E0218** m Desmuntatge barana de ferro existent i demolició ancoratges
111.5 m × 12.94 = 1442.81
Desmuntatge de barana de ferro existent i demolició d'ancoratges amb base de formigó, inclòs transport de les runes a l'abocador o magatzem, i cànon.

| Codi | Ut | Descripció | Rendiment | Preu | Import |
|---|---|---|---|---|---|
| M0212B | h | Camió de trabuc de 20 t | 0.12 | 37.33 | 4.48 |
| M0201 | h | Compressor amb dos martells | 0.025 | 21.09 | 0.53 |
| M0226 | h | Grup electrògen de 20/30 kVA (maquinària) | 0.25 | 4.74 | 1.19 |
| O0110 | h | Peó | 0.25 | 16.75 | 4.19 |
| O0102 | h | Oficial 1ª | 0.05 | 20.46 | 1.02 |
| P1613 | u | Cànon d'abocador | 1 | 0.8 | 0.80 |
| %161306000600 | % | Despeses indirectes | 6 % | 12.21 | 0.73 |
|  |  | Total |  |  | 12.94 |

| Amidament | Uts. | Llarg | Parcial |
|---|---|---|---|
| Pont vell |  |  |  |
| PK 0+280 ME | 1 | 11.5 | 11.50 |
|  | 1 | 16 | 16.00 |
| PK 0+305 ME | 2 | 36 | 72.00 |
| PK 0+330 ME | 2 | 6 | 12.00 |
| Subtotal |  |  | 111.50 |
| Total |  |  | 111.5 |

**E0219** m Desmuntatge tanca metàl·lica, inclòs transport a abocador
30 m × 6.9 = 207.00
Desmuntatge de tanca metàl·lica, inclòs càrrega, transport dels materials i cànon de l'abocador autoritzat.

| Codi | Ut | Descripció | Rendiment | Preu | Import |
|---|---|---|---|---|---|
| M0201 | h | Compressor amb dos martells | 0.01 | 21.09 | 0.21 |
| M0212B | h | Camió de trabuc de 20 t | 0.04 | 37.33 | 1.49 |
| M0226 | h | Grup electrògen de 20/30 kVA | 0.01 | 4.74 | 0.05 |
| O0102 | h | Oficial 1ª | 0.03 | 20.46 | 0.61 |
| O0110 | h | Peó | 0.2 | 16.75 | 3.35 |
| P1613 | u | Cànon d'abocador | 1 | 0.8 | 0.80 |
| %161306000600 | % | Despeses indirectes | 6 % | 6.51 | 0.39 |
|  |  | Total |  |  | 6.9 |

| Amidament | Uts. | Llarg | Parcial |
|---|---|---|---|
| Tanca serralleria |  |  |  |
| PK 0+260 MD | 1 | 22 | 22.00 |
| Tanca camí columbari |  |  |  |
| PK 0+335 MD | 1 | 8 | 8.00 |
| Subtotal |  |  | 30.00 |
| Total |  |  | 30 |

**E0215** u Desmuntatge de senyal de trànsit i demolició ancoratges
0 u × 13.95 = 0.00
Desmuntatge de senyal de trànsit i demolició d'ancoratges amb base de formigó, inclòs càrrega i transport al magatzem de Diputació, inclòs cànon d'abocador.

| Codi | Ut | Descripció | Rendiment | Preu | Import |
|---|---|---|---|---|---|
| M0212B | h | Camió de trabuc de 20 t | 0.12 | 37.33 | 4.48 |
| M0201 | h | Compressor amb dos martells | 0.025 | 21.09 | 0.53 |
| M0207 | h | Retroexcavadora | 0.01 | 59.41 | 0.59 |
| M0229 | h | Electrobomba sumergible 20 kW | 0.1 | 7.06 | 0.71 |
| O0102 | h | Oficial 1ª | 0.05 | 20.46 | 1.02 |
| O0110 | h | Peó | 0.3 | 16.75 | 5.03 |
| P1613 | u | Cànon d'abocador | 1 | 0.8 | 0.80 |
| %161306000600 | % | Despeses indirectes | 6 % | 13.16 | 0.79 |
|  |  | Total |  |  | 13.95 |

**E06361** m2 Fresat paviment mbc fins 15 cm
0 m2 × 1.81 = 0.00
Fresada del paviment asfàltic existent fins una profunditat màxima de 15 cm, inclòs càrrega i transport a l'abocador, cànon d'abocament i neteja de la superfície fresada.

| Codi | Ut | Descripció | Rendiment | Preu | Import |
|---|---|---|---|---|---|
| M0212B | h | Camió de trabuc de 20 t | 0.006 | 37.33 | 0.22 |
| M0242 | h | Fresadora (maquinària) | 0.006 | 133.01 | 0.80 |
| M0220 | h | Escombradora autopropulsada (maquinària) | 0.006 | 42.15 | 0.25 |
| O0101 | h | Cap de colla | 0.006 | 20.6 | 0.12 |
| O0110 | h | Peó | 0.012 | 16.75 | 0.20 |
| P1613 | u | Cànon d'abocador | 0.15 | 0.8 | 0.12 |
| %16130600_10600 | % | Despeses indirectes | 6 % | 1.71 | 0.10 |
|  |  | Total |  |  | 1.81 |

### 01.01.02 Moviment de terres
Import: 3478.12

**E0314** m3 Excavació de terra vegetal, càrrega i transport.
139.51 m3 × 3.33 = 464.57
Excavació de terra vegetal, inclosa càrrega, transport a l'abocador, aplec o lloc d'ús i manteniment fins la seva utilització, inclòs cànon d'abocament i manteniment de l'abocador

| Codi | Ut | Descripció | Rendiment | Preu | Import |
|---|---|---|---|---|---|
| M0207 | h | Retroexcavadora | 0.01 | 59.41 | 0.59 |
| M0212B | h | Camió de trabuc de 20 t | 0.02 | 37.33 | 0.75 |
| O0101 | h | Cap de colla | 0.008 | 20.6 | 0.16 |
| O0110 | h | Peó | 0.02 | 16.75 | 0.34 |
| P1613 | u | Cànon d'abocador | 1 | 0.8 | 0.80 |
| P1615 | u | Condicionament de l'abocador | 1 | 0.5 | 0.50 |
| VGZ | % | Despeses indirectes (vg) | 0.031 | 6 | 0.19 |
|  |  | Total |  |  | 3.33 |

| Amidament | Uts. | Llarg | Ample | Parcial |
|---|---|---|---|---|
| Marge dret |  |  |  |  |
| PK 0+015 a 0+080 | 1 | 129.92 | 0.3 | 38.98 |
| PK 0+090 a 0+125 | 1 | 98.79 | 0.3 | 29.64 |
| PK 0+140 a 0+220 | 1 | 164.97 | 0.3 | 49.49 |
| PK 0+225 a 0+250 | 1 | 40.44 | 0.3 | 12.13 |
| Marge esquerra |  |  |  |  |
| PK 0+210 a 0+225 | 1 | 30.89 | 0.3 | 9.27 |
| Subtotal |  |  |  | 139.51 |
| Total |  |  |  | 139.51 |

**E0302** m3 Excavació en desmunt en qualsevol tipus de terreny, abocador i condicionament
201.19 m3 × 5.07 = 1020.03
Excavació en desmunt en qualsevol tipus de terreny, amb càrrega i transport a l'interior d'obra o abocador controlat inclòs canon d'abocador i condicionament del mateix.

| Codi | Ut | Descripció | Rendiment | Preu | Import |
|---|---|---|---|---|---|
| M0207B | h | Retroexcavadora amb martell trencador | 0.025 | 68.89 | 1.72 |
| M0212B | h | Camió de trabuc de 20 t | 0.025 | 37.33 | 0.93 |
| O0110 | h | Peó | 0.025 | 16.75 | 0.42 |
| O0101 | h | Cap de colla | 0.012 | 20.6 | 0.25 |
| P1613 | u | Cànon d'abocador | 1.2 | 0.8 | 0.96 |
| P1615 | u | Condicionament de l'abocador | 1 | 0.5 | 0.50 |
| %161306000600 | % | Despeses indirectes | 6 % | 4.78 | 0.29 |
|  |  | Total |  |  | 5.07 |

| Amidament | Uts. | Llarg | Ample | Alt | Parcial |
|---|---|---|---|---|---|
| Marge dret |  |  |  |  |  |
| PK 0+015 a 0+080 | 1 | 115.46 |  | 0.1 | 11.55 |
|  | 1 | 65.75 | 0.5 | 0.3 | 9.86 |
| PK 0+090 a 0+125 | 1 | 94.04 |  | 0.1 | 9.40 |
|  | 1 | 38.05 | 0.5 | 0.3 | 5.71 |
|  | 1 | 33.86 | 0.2 | 0.3 | 2.03 |
| PK 0+140 a 0+220 | 1 | 185.34 |  | 0.1 | 18.53 |
|  | 1 | 80.43 | 0.5 | 0.3 | 12.06 |
| PK 0+225 a 0+250 | 1 | 36.43 |  | 0.1 | 3.64 |
|  | 1 | 22.61 | 0.3 | 0.3 | 2.03 |
| PK 0+410 a 0+460 | 1 | 98.6 |  | 0.1 | 9.86 |
|  | 1 | 53.5 | 0.3 | 0.3 | 4.82 |
| Marge esquerra |  |  |  |  |  |
| PK 0+100 a 0+150 | 1 | 121.8 |  | 0.1 | 12.18 |
|  | 1 | 54 | 0.5 | 0.3 | 8.10 |
| PK 0+160 a 0+205 | 1 | 119.7 |  | 0.15 | 17.96 |
|  | 1 | 47 | 0.5 | 0.3 | 7.05 |
| PK 0+210 a 0+240 | 1 | 101.07 |  | 0.1 | 10.11 |
|  | 1 | 42.11 | 0.5 | 0.3 | 6.32 |
| PK 0+245 a 0+335 | 1 | 455.88 |  | 0.1 | 45.59 |
| (pont vell) | -1 | 33 | 5.85 | 0.1 | -19.31 |
|  | 1 | 33.69 | 0.5 | 0.3 | 5.05 |
|  | 1 | 17.24 | 0.3 | 0.3 | 1.55 |
|  | 1 | 1.5 | 0.2 | 0.3 | 0.09 |
|  | 1 | 28.12 |  | 0.1 | 2.81 |
|  | 1 | 15.8 | 0.2 | 0.3 | 0.95 |
|  | 1 | 83.31 |  | 0.1 | 8.33 |
|  | 1 | 32.55 | 0.2 | 0.3 | 1.95 |
| PK 0+345 | 1 | 10.87 |  | 0.1 | 1.09 |
|  | 1 | 6.48 | 0.3 | 0.3 | 0.58 |
|  | 1 | 14.45 | 0.3 | 0.3 | 1.30 |
| Subtotal |  |  |  |  | 201.19 |
| Total |  |  |  |  | 201.19 |

**E0328** m3 Terraplè amb compactació PN o PM, material préstec, inclòs càrrega i transport
125.75 m3 × 8.78 = 1104.09
Terraplè amb material procedent de préstec amb grau de compactació segons capa i assaig Proctor Normal o Modificat segons assaig de referència, inclòs canon d'extracció i transport.

| Codi | Ut | Descripció | Rendiment | Preu | Import |
|---|---|---|---|---|---|
| M0213 | h | Camió cisterna de 8 m3 (maquinària) | 0.013 | 48 | 0.62 |
| M0212B | h | Camió de trabuc de 20 t | 0.027 | 37.33 | 1.01 |
| M0204 | h | Pala carregadora neumàtics | 0.015 | 58.27 | 0.87 |
| M0208 | h | Motonivelladora (maquinària) | 0.013 | 73.35 | 0.95 |
| M0209 | h | Corró vibratori autop. 8 a 10 t (maquinària) | 0.015 | 46.26 | 0.69 |
| O0101 | h | Cap de colla | 0.006 | 20.6 | 0.12 |
| O0102 | h | Oficial 1ª | 0.01 | 20.46 | 0.20 |
| O0110 | h | Peó | 0.025 | 16.75 | 0.42 |
| P0307 | m3 | Terra de préstec (material) | 1 | 3.4 | 3.40 |
| %161306000600 | % | Despeses indirectes | 6 % | 8.28 | 0.50 |
|  |  | Total |  |  | 8.78 |

| Amidament | Uts. | Llarg | Ample | Alt | Parcial |
|---|---|---|---|---|---|
| Marge dret |  |  |  |  |  |
| PK 0+015 a 0+080 | 1 | 115.46 |  | 0.1 | 11.55 |
| PK 0+090 a 0+125 | 1 | 94.04 |  | 0.1 | 9.40 |
| PK 0+140 a 0+220 | 1 | 185.34 |  | 0.1 | 18.53 |
| PK 0+225 a 0+250 | 1 | 36.43 |  | 0.1 | 3.64 |
| PK 0+410 a 0+460 | 1 | 98.6 |  | 0.1 | 9.86 |
| Marge esquerra |  |  |  |  |  |
| PK 0+100 a 0+150 | 1 | 121.8 |  | 0.1 | 12.18 |
| PK 0+160 a 0+205 | 1 | 119.7 |  | 0.1 | 11.97 |
| PK 0+210 a 0+240 | 1 | 101.07 |  | 0.1 | 10.11 |
| PK 0+245 a 0+335 | 1 | 455.88 |  | 0.1 | 45.59 |
| (pont vell) | -1 | 33 | 5.85 | 0.1 | -19.31 |
|  | 1 | 28.12 |  | 0.1 | 2.81 |
|  | 1 | 83.31 |  | 0.1 | 8.33 |
| PK 0+345 | 1 | 10.87 |  | 0.1 | 1.09 |
| Subtotal |  |  |  |  | 125.75 |
| Total |  |  |  |  | 125.75 |

**E0344** m2 Repàs i piconatge de la base del terraplè i del fons de la caixa mecànics i compactació del 95% PM
1482.38 m2 × 0.6 = 889.43
Repàs i piconatge de la base del terraplè i/o del fons de caixa, amb mitjans mecànics i compactació del 95% PM.

| Codi | Ut | Descripció | Rendiment | Preu | Import |
|---|---|---|---|---|---|
| M0204 | h | Pala carregadora neumàtics | 0.001 | 58.27 | 0.06 |
| M0213 | h | Camió cisterna de 8 m3 | 0.001 | 48 | 0.05 |
| M0208 | h | Motonivelladora | 0.002 | 73.35 | 0.15 |
| M0209 | h | Corró vibratori autop. 8 a 10 t | 0.001 | 46.26 | 0.05 |
| M0212B | h | Camió de trabuc de 20 t | 0.001 | 37.33 | 0.04 |
| O0101 | h | Cap de colla | 0.001 | 20.6 | 0.02 |
| O0110 | h | Peó | 0.01 | 16.75 | 0.17 |
| O0102 | h | Oficial 1ª | 0.001 | 20.46 | 0.02 |
| VGZ | % | Despeses indirectes | 0.007 | 6 | 0.04 |
|  |  | Total |  |  | 0.6 |

| Amidament | Uts. | Llarg | Ample | Parcial |
|---|---|---|---|---|
| Marge dret |  |  |  |  |
| PK 0+015 a 0+080 | 1 | 115.46 |  | 115.46 |
|  | 1 | 65.75 | 0.5 | 32.88 |
| PK 0+090 a 0+125 | 1 | 94.04 |  | 94.04 |
|  | 1 | 38.05 | 0.5 | 19.03 |
|  | 1 | 33.86 | 0.2 | 6.77 |
| PK 0+140 a 0+220 | 1 | 185.34 |  | 185.34 |
|  | 1 | 80.43 | 0.5 | 40.22 |
| PK 0+225 a 0+250 | 1 | 36.43 |  | 36.43 |
|  | 1 | 22.61 | 0.3 | 6.78 |
| PK 0+410 a 0+460 | 1 | 111.8 |  | 111.80 |
| Marge esquerra |  |  |  |  |
| PK 0+100 a 0+150 | 1 | 146.8 |  | 146.80 |
| PK 0+160 a 0+205 | 1 | 141.3 |  | 141.30 |
| PK 0+210 a 0+240 | 1 | 101.07 |  | 101.07 |
|  | 1 | 42.11 | 0.5 | 21.06 |
| PK 0+245 a 0+335 | 1 | 455.88 |  | 455.88 |
| (pont vell) | -1 | 33 | 5.85 | -193.05 |
|  | 1 | 33.69 | 0.5 | 16.85 |
|  | 1 | 17.24 | 0.3 | 5.17 |
|  | 1 | 1.5 | 0.2 | 0.30 |
|  | 1 | 28.12 |  | 28.12 |
|  | 1 | 15.8 | 0.2 | 3.16 |
|  | 1 | 83.31 |  | 83.31 |
|  | 1 | 32.55 | 0.2 | 6.51 |
| PK 0+345 | 1 | 10.87 |  | 10.87 |
|  | 1 | 6.48 | 0.3 | 1.94 |
|  | 1 | 14.45 | 0.3 | 4.34 |
| Total |  |  |  | 1482.38 |

### 01.01.03 Paviments (07/12/1994)
Import: 54650.62

**E06212** m Vorada de peces de formigó 15x25 cm (tipus T-2)
285.88 m × 19.79 = 5657.57
Vorada prefabricada de peces de formigó bicapa de 15x25 cm tipus T-2, col·locada, inclòs l'excavació, talls, base de formigó tipus HM-20 i rejuntada amb morter de ciment.

| Codi | Ut | Descripció | Rendiment | Preu | Import |
|---|---|---|---|---|---|
| O0102 | h | Oficial 1ª | 0.1 | 20.46 | 2.05 |
| O0110 | h | Peó | 0.1 | 16.75 | 1.68 |
| O0101 | h | Cap de colla | 0.05 | 20.6 | 1.03 |
| P1609 | m3 | Excavació de terres | 0.09 | 11.12 | 1.00 |
| P0504 | m3 | Formigó HM-20 posat a l'obra (material) | 0.08 | 52 | 4.16 |
| P10092 | m | Vorada pref. form. 15x25cm. (material) | 1 | 7.58 | 7.58 |
| E0108 | m3 | Morter de ciment elaborat a l'obra | 0.023 | 50.96 | 1.17 |
| %161306000600 | % | Despeses indirectes | 6 % | 18.67 | 1.12 |
|  |  | Total |  |  | 19.79 |

| Amidament | Uts. | Llarg | Parcial |
|---|---|---|---|
| Marge dret |  |  |  |
| PK 0+015 a 0+080 | 1 | 65.75 | 65.75 |
| deduir gual PK 0+015 | -1 | 4 | -4.00 |
| deduir gual PK 0+080 | -1 | 4 | -4.00 |
| PK 0+090 a 0+125 | 1 | 38.05 | 38.05 |
| deduir gual PK 0+090 | -1 | 6 | -6.00 |
| deduir gual PK 0+105 | -1 | 7 | -7.00 |
| deduir gual PK 0+125 | -1 | 6 | -6.00 |
| PK 0+140 a 0+220 | 1 | 80.43 | 80.43 |
| deduir gual PK 0+140 | -1 | 4 | -4.00 |
| deduir gual PK 0+220 | -1 | 11 | -11.00 |
| PK 0+225 a 0+250 | 1 | 22.61 | 22.61 |
| Marge esquerra |  |  |  |
| PK 0+100 a 0+150 | 1 | 54 | 54.00 |
| deduir gual PK 0+100 | -1 | 10 | -10.00 |
| deduir gual PK 0+130 | -1 | 7 | -7.00 |
| deduir gual PK 0+150 | -1 | 5 | -5.00 |
| PK 0+160 a 0+205 | 1 | 47 | 47.00 |
| deduir gual PK 0+165 | -1 | 5 | -5.00 |
| deduir gual PK 0+205 | -1 | 5 | -5.00 |
| PK 0+210 a 0+240 | 1 | 42.11 | 42.11 |
| deduir gual PK 0+210 | -1 | 12 | -12.00 |
| deduir gual PK 0+240 | -1 | 8 | -8.00 |
| PK 0+245 a 0+335 | 1 | 33.69 | 33.69 |
| deduir gual PK 0+245 | -1 | 9 | -9.00 |
|  | 1 | 17.24 | 17.24 |
| deduir gual PK 0+335 | -1 | 12 | -12.00 |
| PK 0+345 | 1 | 6.48 | 6.48 |
| deduir gual PK 0+345 | -1 | 6.48 | -6.48 |
| Subtotal |  |  | 285.88 |
| Total |  |  | 285.88 |

**E0623** m2 Paviment de panot 9 pastilles de color de 20x20x4 cm.
1235.28 m2 × 22.81 = 28176.74
Paviment de panot ratllat, decorat o de pastilles a determinar per la D.O., de qualsevol color, de dimensions 20x20x4 cm., col·locat sobre solera de formigó HM-20 i base de sorra-ciment pòrtland humit de 200 kg/m3, inclòs la beurada amb morter de ciment pòrtland.

| Codi | Ut | Descripció | Rendiment | Preu | Import |
|---|---|---|---|---|---|
| O0110 | h | Peó | 0.2 | 16.75 | 3.35 |
| O0102 | h | Oficial 1ª | 0.1 | 20.46 | 2.05 |
| O0101 | h | Cap de colla | 0.08 | 20.6 | 1.65 |
| P0504 | m3 | Formigó HM-20 posat a l'obra | 0.1 | 52 | 5.20 |
| P0812 | m2 | Rajola hidr. gris 20x20x4 cm. (material) | 1 | 7.69 | 7.69 |
| E0108 | m3 | Morter de ciment elaborat a l'obra | 0.031 | 50.96 | 1.58 |
| %161306000600 | % | Despeses indirectes | 6 % | 21.52 | 1.29 |
|  |  | Total |  |  | 22.81 |

| Amidament | Uts. | Llarg | Ample | Parcial |
|---|---|---|---|---|
| Marge dret |  |  |  |  |
| PK 0+015 a 0+080 | 1 | 115.46 |  | 115.46 |
| Deduir PMR | -1 | 1.85 | 0.6 | -1.11 |
|  | -1 | 1.85 | 0.6 | -1.11 |
| PK 0+090 a 0+125 | 1 | 94.04 |  | 94.04 |
| Deduir PMR | -1 | 2.85 | 0.6 | -1.71 |
|  | -1 | 4 | 0.6 | -2.40 |
|  | -1 | 2.75 | 0.8 | -2.20 |
|  | -1 | 2.85 | 0.6 | -1.71 |
| Deduir escocells | -4 | 1 | 1 | -4.00 |
| PK 0+140 a 0+220 | 1 | 185.34 |  | 185.34 |
| Deduir PMR | -1 | 1.55 | 0.6 | -0.93 |
|  | -1 | 4 | 0.6 | -2.40 |
|  | -1 | 3.15 | 0.8 | -2.52 |
|  | -1 | 3 | 1.2 | -3.60 |
| Deduir escocells | -4 | 1 | 1 | -4.00 |
| PK 0+410 a 0+460 | 1 | 98.6 |  | 98.60 |
| Marge esquerra |  |  |  |  |
| PK 0+100 a 0+150 | 1 | 121.8 |  | 121.80 |
| Deduir PMR | -1 | 4 | 0.6 | -2.40 |
|  | -1 | 2 | 0.8 | -1.60 |
|  | -1 | 2.2 | 0.6 | -1.32 |
|  | -2 | 2.4 | 0.6 | -2.88 |
|  | -1 | 2.6 | 0.6 | -1.56 |
| PK 0+160 a 0+205 | 1 | 119.7 |  | 119.70 |
| Deduir PMR | -1 | 2.6 | 0.6 | -1.56 |
|  | -1 | 3.6 | 0.6 | -2.16 |
|  | -1 | 2.75 | 0.8 | -2.20 |
| PK 0+210 a 0+240 | 1 | 101.07 |  | 101.07 |
| Deduir PMR | -1 | 3.95 | 0.6 | -2.37 |
|  | -1 | 4 | 0.6 | -2.40 |
|  | -1 | 2.25 | 0.8 | -1.80 |
|  | -1 | 3.65 | 0.6 | -2.19 |
| PK 0+245 a 0+335 | 1 | 455.88 |  | 455.88 |
| Deduir PMR | -1 | 4.65 | 0.6 | -2.79 |
|  | -1 | 3 | 0.6 | -1.80 |
|  | -1 | 4.85 | 0.8 | -3.88 |
|  | -1 | 4 | 0.6 | -2.40 |
|  | -1 | 1.1 | 0.8 | -0.88 |
| PK 0+345 | 1 | 10.87 |  | 10.87 |
| Deduir PMR | -1 | 4 | 0.6 | -2.40 |
|  | -1 | 1.5 | 0.8 | -1.20 |
| Subtotal |  |  |  | 1235.28 |
| Total |  |  |  | 1235.28 |

**E1104** u Escocell 106x106x25 cm amb paviment drenant epoxi
8 u × 182.3 = 1458.40
Escocell de 106x106 cm. de llum i 25 cm. de fondària, amb 4 peces de morter de ciment de 113x20x7 cm. d'un cantell bisellat, rejuntades amb morter de ciment i base de formigó HM-20, inclosa i la seva excavació i paviment drenant epoxi amb repelent de gossos i capa de 10 cm. de tot-u, col·locat.

| Codi | Ut | Descripció | Rendiment | Preu | Import |
|---|---|---|---|---|---|
| O0102 | h | Oficial 1ª | 0.4 | 20.46 | 8.18 |
| O0101 | h | Cap de colla | 0.15 | 20.6 | 3.09 |
| O0110 | h | Peó | 0.7 | 16.75 | 11.73 |
| P1520 | m2 | Paviment drenant epoxi tot inclòs (material) | 1 | 121.2 | 121.20 |
| P1006 | m | Vorada pref. form. 8x20 cm. tipus tauló (material) | 5 | 3.03 | 15.15 |
| P0504 | m3 | Formigó HM-20 posat a l'obra | 0.134 | 52 | 6.97 |
| P1609 | m3 | Excavació de terres | 0.5 | 11.12 | 5.56 |
| E0108 | m3 | Morter de ciment elaborat a l'obra | 0.002 | 50.96 | 0.10 |
| %161306000600 | % | Despeses indirectes | 6 % | 171.98 | 10.32 |
|  |  | Total |  |  | 182.3 |

| Amidament | Uts. | Parcial |
|---|---|---|
| PK 0+090 a 0+125 MD | 4 | 4.00 |
| PK 0+140 a 0+220 MD | 4 | 4.00 |
| Subtotal |  | 8.00 |
| Total |  | 8 |

**E101002** m Tub PEAD corrugat de Ø160
72 m × 6.43 = 462.96
Tub corbable de PEAD de doble paret vermell de 160 mm. de diàmetre nominal, interior llis i exterior corrugat, per a canalització soterrada amb fil guia incorporat, resistència a la compressió 450 N, grau de protecció segons normativa vigent, inclòs part proporcional de maneguets d'unió, col·locat.

| Codi | Ut | Descripció | Rendiment | Preu | Import |
|---|---|---|---|---|---|
| O0102 | h | Oficial 1ª | 0.015 | 20.46 | 0.31 |
| O0110 | h | Peó | 0.015 | 16.75 | 0.25 |
| P09129 | m | Tub PEAD corrugat Ø160 mm. (material) | 1.05 | 5.24 | 5.50 |
| %ZZ06000600_1 | % | Despeses generals | 6 % | 6.06 | 0.36 |
|  |  | Total |  |  | 6.43 |

| Amidament | Uts. | Llarg | Parcial |
|---|---|---|---|
| Vorera pont vell | 2 | 36 | 72.00 |
| Total |  |  | 72 |

**E0410B** t Escullera amb blocs pedra calcària <400 kg
180 t × 21.96 = 3952.80
Escullera amb blocs de pedra calcària de 400 kg com a màxim, col·locats amb pala carregadora, inclòs càrrega i transport.

| Codi | Ut | Descripció | Rendiment | Preu | Import |
|---|---|---|---|---|---|
| M0205 | h | Pala carregadora sobre orugues | 0.015 | 73.35 | 1.10 |
| M0212B | h | Camió de trabuc de 20 t | 0.015 | 37.33 | 0.56 |
| O0110 | h | Peó | 0.1 | 16.75 | 1.68 |
| O0102 | h | Oficial 1ª | 0.04 | 20.46 | 0.82 |
| O0101 | h | Cap de colla | 0.01 | 20.6 | 0.21 |
| P0312B | t | Bloc pedra calcària esc. 400 kg (material) | 1 | 16.35 | 16.35 |
| VGZ | % | Despeses indirectes | 0.207 | 6 | 1.24 |
|  |  | Total |  |  | 21.96 |

| Amidament | Uts. | Parcial |
|---|---|---|
| PK 0+030 a 0+045 MD | 45 | 45.00 |
| PK 0+175 a 0+185 MD | 27 | 27.00 |
| PK 0+210 a 0+225 ME | 52 | 52.00 |
| PK 0+335 a 0+340 MD | 56 | 56.00 |
| Subtotal |  | 180.00 |
| Total |  | 180 |

**E0673** m2 Paviment lloseta tàctil indicador d'advertència o proximitat de perill
43.2 m2 × 30.93 = 1336.18
Paviment de lloseta tàctil indicador d'advertència o proximitat de perill, prefabricada de formigó 20x20 cm. amb botons de 2,5 cm. de diàmetre exterior, 0,5 cm. d'alçada i separats 5 cm. entre els seus centres, de color diferenciat de la resta del paviment, col·locat sobre solera de formigó (inclosa), totalment acabat.

| Codi | Ut | Descripció | Rendiment | Preu | Import |
|---|---|---|---|---|---|
| E0199 | kg | Ciment Portland, a peu d'obra | 3 | 0.11 | 0.33 |
| O0102 | h | Oficial 1ª | 0.4 | 20.46 | 8.18 |
| O0110 | h | Peó | 0.4 | 16.75 | 6.70 |
| P0673 | m2 | Lloseta tàctil de botons (material) | 1 | 8 | 8.00 |
| P0504 | m3 | Formigó HM-20 posat a l'obra | 0.1 | 52 | 5.20 |
| P1601 | m3 | Aigua (material) | 0.01 | 0.65 | 0.01 |
| E0108 | m3 | Morter de ciment elaborat a l'obra | 0.015 | 50.96 | 0.76 |
| VGZ | % | Despeses indirectes | 0.292 | 6 | 1.75 |
|  |  | Total |  |  | 30.93 |

| Amidament | Uts. | Llarg | Ample | Parcial |
|---|---|---|---|---|
| Marge dret |  |  |  |  |
| PK 0+015 | 1 | 1.85 | 0.6 | 1.11 |
| PK 0+080 | 1 | 1.85 | 0.6 | 1.11 |
| PK 0+090 | 1 | 2.85 | 0.6 | 1.71 |
| PK 0+105 | 1 | 4 | 0.6 | 2.40 |
| PK 0+125 | 1 | 2.85 | 0.6 | 1.71 |
| PK 0+140 | 1 | 1.55 | 0.6 | 0.93 |
| PK 0+215 | 1 | 4 | 0.6 | 2.40 |
|  | 1 | 3 | 1.2 | 3.60 |
| Marge esquerra |  |  |  |  |
| PK 0+100 | 1 | 4 | 0.6 | 2.40 |
|  | 1 | 2.2 | 0.6 | 1.32 |
| PK 0+130 | 2 | 2.4 | 0.6 | 2.88 |
| PK 0+150 | 1 | 2.6 | 0.6 | 1.56 |
| PK 0+165 | 1 | 2.6 | 0.6 | 1.56 |
| PK 0+205 | 1 | 3.6 | 0.6 | 2.16 |
| PK 0+210 | 1 | 3.95 | 0.6 | 2.37 |
|  | 1 | 4 | 0.6 | 2.40 |
| PK 0+240 | 1 | 3.65 | 0.6 | 2.19 |
| PK 0+245 | 1 | 4.65 | 0.6 | 2.79 |
| PK 0+335 | 1 | 3 | 0.6 | 1.80 |
|  | 1 | 4 | 0.6 | 2.40 |
| PK 0+345 | 1 | 4 | 0.6 | 2.40 |
| Subtotal |  |  |  | 43.20 |
| Total |  |  |  | 43.2 |

**E0674** m2 Paviment lloseta tàctil indicador direccional
15.88 m2 × 30.4 = 482.75
Paviment de lloseta tàctil indicador direccional, prefabricada de formigó de 20x20 cm. amb 4 línies de 2,5 cm. d'ample i 0,5 cm. de ressalt , de color diferenciat de la resta del paviment, col·locat sobre solera de formigó (inclosa), totalment acabat.

| Codi | Ut | Descripció | Rendiment | Preu | Import |
|---|---|---|---|---|---|
| E0199 | kg | Ciment Portland, a peu d'obra | 3 | 0.11 | 0.33 |
| O0110 | h | Peó | 0.4 | 16.75 | 6.70 |
| O0102 | h | Oficial 1ª | 0.4 | 20.46 | 8.18 |
| P0674 | m2 | Lloseta tàctil de línies (material) | 1 | 7.5 | 7.50 |
| P1601 | m3 | Aigua | 0.01 | 0.65 | 0.01 |
| P0504 | m3 | Formigó HM-20 posat a l'obra | 0.1 | 52 | 5.20 |
| VGZ | % | Despeses indirectes | 0.287 | 6 | 1.72 |
| E0108 | m3 | Morter de ciment elaborat a l'obra | 0.015 | 50.96 | 0.76 |
|  |  | Total |  |  | 30.4 |

| Amidament | Uts. | Llarg | Ample | Parcial |
|---|---|---|---|---|
| Marge dret |  |  |  |  |
| PK 0+105 | 1 | 2.25 | 0.8 | 1.80 |
| PK 0+215 | 1 | 3.15 | 0.8 | 2.52 |
| Marge esquerra |  |  |  |  |
| PK 0+100 | 1 | 2 | 0.8 | 1.60 |
| PK 0+205 | 1 | 2.75 | 0.8 | 2.20 |
| PK 0+210 | 1 | 2.25 | 0.8 | 1.80 |
| PK 0+335 | 1 | 4.85 | 0.8 | 3.88 |
|  | 1 | 1.1 | 0.8 | 0.88 |
| PK 0+345 | 1 | 1.5 | 0.8 | 1.20 |
| Subtotal |  |  |  | 15.88 |
| Total |  |  |  | 15.88 |

**E0638R2** m Gual rebaixat PMR o vehicles amb vorada tipus T-2
121.48 m × 24.85 = 3018.78
Gual rebaixat per a persones amb mobilitat reduïda o per a vehicles amb vorada tipus T-2 sobre base de formigó HM-20, inclòs l'excavació, talls de les peces de vorada, abatiments i adpatació a l'accés i rampes, rejuntat amb morter de ciment, totalment acabat.

| Codi | Ut | Descripció | Rendiment | Preu | Import |
|---|---|---|---|---|---|
| O0110 | h | Peó | 0.3 | 16.75 | 5.03 |
| O0102 | h | Oficial 1ª | 0.12 | 20.46 | 2.46 |
| O0101 | h | Cap de colla | 0.05 | 20.6 | 1.03 |
| P10092 | m | Vorada pref. form. 15x25cm. | 1.1 | 7.58 | 8.34 |
| P1609 | m3 | Excavació de terres | 0.09 | 11.12 | 1.00 |
| P0504 | m3 | Formigó HM-20 posat a l'obra | 0.08 | 52 | 4.16 |
| E0108 | m3 | Morter de ciment elaborat a l'obra | 0.023 | 50.96 | 1.17 |
| M0225 | h | Vibrador (maquinària) | 0.1 | 2.09 | 0.21 |
| VGZ | % | Despeses indirectes | 0.241 | 6 | 1.45 |
|  |  | Total |  |  | 24.85 |

| Amidament | Uts. | Llarg | Parcial |
|---|---|---|---|
| Marge dret |  |  |  |
| PK 0+015 | 1 | 4 | 4.00 |
| PK 0+080 | 1 | 4 | 4.00 |
| PK 0+090 | 1 | 6 | 6.00 |
| PK 0+105 | 1 | 7 | 7.00 |
| PK 0+125 | 1 | 6 | 6.00 |
| PK 0+140 | 1 | 4 | 4.00 |
| PK 0+220 | 1 | 11 | 11.00 |
| Marge esquerra |  |  |  |
| PK 0+100 | 1 | 10 | 10.00 |
| PK 0+130 | 1 | 7 | 7.00 |
| PK 0+150 | 1 | 5 | 5.00 |
| PK 0+165 | 1 | 5 | 5.00 |
| PK 0+205 | 1 | 5 | 5.00 |
| PK 0+210 | 1 | 12 | 12.00 |
| PK 0+240 | 1 | 8 | 8.00 |
| PK 0+245 | 1 | 9 | 9.00 |
| PK 0+335 | 1 | 12 | 12.00 |
| PK 0+345 | 1 | 6.48 | 6.48 |
| Total |  |  | 121.48 |

**E0629** m Rigola blanca de 20x20x8 cm.
361.03 m × 13.11 = 4733.10
Rigola blanca prefabricada de formigó de 20x20x8 cm, inclòs l'excavació, la base de formigó HM-20 i la beurada, totalment col·locada.

| Codi | Ut | Descripció | Rendiment | Preu | Import |
|---|---|---|---|---|---|
| O0101 | h | Cap de colla | 0.005 | 20.6 | 0.10 |
| O0102 | h | Oficial 1ª | 0.06 | 20.46 | 1.23 |
| O0110 | h | Peó | 0.25 | 16.75 | 4.19 |
| P1902 | u | Rigola blanca 20x20x8 cm (material) | 5 | 0.8 | 4.00 |
| P0504 | m3 | Formigó HM-20 posat a l'obra | 0.05 | 52 | 2.60 |
| E0108 | m3 | Morter de ciment elaborat a l'obra | 0.005 | 50.96 | 0.25 |
| %161306000600 | % | Despeses indirectes | 6 % | 12.37 | 0.74 |
|  |  | Total |  |  | 13.11 |

| Amidament | Uts. | Llarg | Parcial |
|---|---|---|---|
| Marge dret |  |  |  |
| PK 0+015 a 0+080 | 1 | 65.75 | 65.75 |
| PK 0+090 a 0+125 | 1 | 38.05 | 38.05 |
| PK 0+140 a 0+220 | 1 | 80.43 | 80.43 |
| Marge esquerra |  |  |  |
| PK 0+100 a 0+150 | 1 | 54 | 54.00 |
| PK 0+160 a 0+205 | 1 | 47 | 47.00 |
| PK 0+210 a 0+240 | 1 | 42.11 | 42.11 |
| PK 0+245 a 0+275 | 1 | 33.69 | 33.69 |
| Subtotal |  |  | 361.03 |
| Total |  |  | 361.03 |

**E1103** m3 Aportació i estesa de terra vegetal seleccionada (07/12/1994)
44.36 m3 × 17.39 = 771.42
Aportació i estesa de terra vegetal seleccionada, adobada i garbellada, col·locada.

| Codi | Ut | Descripció | Rendiment | Preu | Import |
|---|---|---|---|---|---|
| O0101 | h | Cap de colla | 0.01 | 20.6 | 0.21 |
| O0102 | h | Oficial 1ª | 0.04 | 20.46 | 0.82 |
| O0110 | h | Peó | 0.15 | 16.75 | 2.51 |
| P1503 | m3 | Terra veg. adobada i garbell. (material; 12/01/2009) | 1.15 | 11.19 | 12.87 |
| vg | % | Despeses indirectes | 0.164 | 6 | 0.98 |
|  |  | Total |  |  | 17.39 |

| Amidament | Uts. | Llarg | Alt | Parcial |
|---|---|---|---|---|
| Parterre PK 0+225 a 0+250 MD | 1 | 36.43 | 0.3 | 10.93 |
| Parterre PK 0+250 a 0+260 ME | 1 | 28.12 | 0.3 | 8.44 |
| Parterre PK 0+250 a 0+270 ME | 1 | 83.31 | 0.3 | 24.99 |
| Subtotal |  |  |  | 44.36 |
| Total |  |  |  | 44.36 |

**E1188** m2 Malla antiherba gramatge de 140 g/m2
147.86 m2 × 3.53 = 521.95
Subministrament i col·locació de malla antiherba de 140 gr/m2 de gramatge, inclou transport.

| Codi | Ut | Descripció | Rendiment | Preu | Import |
|---|---|---|---|---|---|
| O0110 | h | Peó | 0.06 | 16.75 | 1.01 |
| O0102 | h | Oficial 1ª | 0.04 | 20.46 | 0.82 |
| P50018 | m2 | Malla antiherba gramatge de 140 g/m2 (material) | 1 | 1.5 | 1.50 |
| %16130600_10600 | % | Despeses indirectes | 6 % | 3.33 | 0.20 |
|  |  | Total |  |  | 3.53 |

| Amidament | Uts. | Llarg | Parcial |
|---|---|---|---|
| Parterre PK 0+225 a 0+250 MD | 1 | 36.43 | 36.43 |
| Parterre PK 0+250 a 0+260 ME | 1 | 28.12 | 28.12 |
| Parterre PK 0+250 a 0+270 ME | 1 | 83.31 | 83.31 |
| Subtotal |  |  | 147.86 |
| Total |  |  | 147.86 |

**E11831** m3 Grava decorativa o equivalent estesa i anivellada.
14.78 m3 × 9.44 = 139.52
Subministrament de grava decorativa o altre àrid decoratiu a determinar per la D.O., estès i anivellat amb un gruix de fins a 10 cm, a l'interior de la rotonda o espais destinats a l'enjardiment.

| Codi | Ut | Descripció | Rendiment | Preu | Import |
|---|---|---|---|---|---|
| O0101 | h | Cap de colla | 0.05 | 20.6 | 1.03 |
| O0110 | h | Peó | 0.15 | 16.75 | 2.51 |
| P0330 | m3 | Grava decorativa (material) | 0.1 | 53.71 | 5.37 |
| %16130600_2 | % | Despeses indirectes | 6 % | 8.91 | 0.53 |
|  |  | Total |  |  | 9.44 |

| Amidament | Uts. | Llarg | Alt | Parcial |
|---|---|---|---|---|
| Parterre PK 0+225 a 0+250 MD | 1 | 36.43 | 0.1 | 3.64 |
| Parterre PK 0+250 a 0+260 ME | 1 | 28.12 | 0.1 | 2.81 |
| Parterre PK 0+250 a 0+270 ME | 1 | 83.31 | 0.1 | 8.33 |
| Subtotal |  |  |  | 14.78 |
| Total |  |  |  | 14.78 |

**E0305** m3 Excavació rases i pous, mitjans mecànics, cànon abocador
90 m3 × 11.12 = 1000.80
Excavació en rases, pous o fonaments, amb mitjans mecànics en qualsevol tipus tipus de terreny, inclòs càrrega i transport a l'interior d'obra o abocador controlat, inclòs el seu cànon.

| Codi | Ut | Descripció | Rendiment | Preu | Import |
|---|---|---|---|---|---|
| M0207 | h | Retroexcavadora | 0.06 | 59.41 | 3.56 |
| M0228 | h | Electrobomba sumergible 20 kW (maquinària) | 0.02 | 3.8 | 0.08 |
| M0212B | h | Camió de trabuc de 20 t | 0.06 | 37.33 | 2.24 |
| O0101 | h | Cap de colla | 0.02 | 20.6 | 0.41 |
| O0102 | h | Oficial 1ª | 0.06 | 20.46 | 1.23 |
| O0110 | h | Peó | 0.12 | 16.75 | 2.01 |
| P1613 | u | Cànon d'abocador | 1.2 | 0.8 | 0.96 |
| %161306000600 | % | Despeses indirectes | 6 % | 10.49 | 0.63 |
|  |  | Total |  |  | 11.12 |

| Amidament | Uts. | Llarg | Ample | Alt | Parcial |
|---|---|---|---|---|---|
| Escullera PK 0+030 a 0+045 MD | 1 | 15 | 1 | 1.5 | 22.50 |
| Escullera PK 0+175 a 0+185 MD | 1 | 9 | 1 | 1.5 | 13.50 |
| Escullera PK 0+210 a 0+225 ME | 1 | 13 | 1 | 2 | 26.00 |
| Escullera PK 0+335 a 0+340 MD | 1 | 14 | 1 | 2 | 28.00 |
| Subtotal |  |  |  |  | 90.00 |
| Total |  |  |  |  | 90 |

**EPN22** m Vorada de peces de formigó 8x20 cm tipus tauló
49.85 m × 18.94 = 944.16
Vorada prefabricada de peces de formigó bicapa de 8x20 cm tipus tauló, col·locada, inclòs l'excavació, talls, base de formigó tipus HM-20 i rejuntada amb morter de ciment.

| Codi | Ut | Descripció | Rendiment | Preu | Import |
|---|---|---|---|---|---|
| O0102 | h | Oficial 1ª | 0.1 | 20.46 | 2.05 |
| O0110 | h | Peó | 0.1 | 16.75 | 1.68 |
| O0101 | h | Cap de colla | 0.05 | 20.6 | 1.03 |
| P1609 | m3 | Excavació de terres | 0.09 | 11.12 | 1.00 |
| P0504 | m3 | Formigó HM-20 posat a l'obra | 0.08 | 52 | 4.16 |
| PMN22 | m | Vorada pref. form. 8x20cm tipus tauló (material; 01/03/2023) | 1 | 6.78 | 6.78 |
| E0108 | m3 | Morter de ciment elaborat a l'obra | 0.023 | 50.96 | 1.17 |
| %161306000600 | % | Despeses indirectes | 6 % | 17.87 | 1.07 |
|  |  | Total |  |  | 18.94 |

| Amidament | Uts. | Llarg | Parcial |
|---|---|---|---|
| PK 0+245 a 0+335 ME | 1 | 1.5 | 1.50 |
|  | 1 | 15.8 | 15.80 |
|  | 1 | 32.55 | 32.55 |
| Subtotal |  |  | 49.85 |
| Total |  |  | 49.85 |

**EPN23** m Vorada de peces de formigó de 8x20 cm tipus jardí
33.86 m × 19.16 = 648.76
Vorada prefabricada de peces de formigó bicapa de 8x20 cm tipus jardí, col·locada, inclòs l'excavació, talls, base de formigó tipus HM-20 i rejuntat amb morter de ciment.

| Codi | Ut | Descripció | Rendiment | Preu | Import |
|---|---|---|---|---|---|
| O0102 | h | Oficial 1ª | 0.1 | 20.46 | 2.05 |
| O0110 | h | Peó | 0.1 | 16.75 | 1.68 |
| O0101 | h | Cap de colla | 0.05 | 20.6 | 1.03 |
| P1609 | m3 | Excavació de terres | 0.09 | 11.12 | 1.00 |
| P0504 | m3 | Formigó HM-20 posat a l'obra | 0.08 | 52 | 4.16 |
| E0108 | m3 | Morter de ciment elaborat a l'obra | 0.023 | 50.96 | 1.17 |
| PMN23 | m | Vorada pref. form. 8x20 cm tipus jardí (material; 01/03/2023) | 1 | 6.98 | 6.98 |
| %161306000600 | % | Despeses indirectes | 6 % | 18.07 | 1.08 |
|  |  | Total |  |  | 19.16 |

| Amidament | Uts. | Llarg | Parcial |
|---|---|---|---|
| PK 0+090 a 0+125 MD | 1 | 33.86 | 33.86 |
| Total |  |  | 33.86 |

**EPN24** m Vorada remuntable de formigó de 20x15 cm llisa
67.95 m × 19.79 = 1344.73
Vorada muntable prefabricada de formigó bicapa de 20x15 cm amb la superfície llisa, col·locada, inclòs l'excavació, talls, base de formigó tipus HM-20 i rejuntada amb morter de ciment.

| Codi | Ut | Descripció | Rendiment | Preu | Import |
|---|---|---|---|---|---|
| O0102 | h | Oficial 1ª | 0.1 | 20.46 | 2.05 |
| O0110 | h | Peó | 0.1 | 16.75 | 1.68 |
| O0101 | h | Cap de colla | 0.05 | 20.6 | 1.03 |
| P1609 | m3 | Excavació de terres | 0.09 | 11.12 | 1.00 |
| P0504 | m3 | Formigó HM-20 posat a l'obra | 0.08 | 52 | 4.16 |
| E0108 | m3 | Morter de ciment elaborat a l'obra | 0.023 | 50.96 | 1.17 |
| PMN24 | m | Vorada pref remuntable form 20x15 cm (material) | 1 | 7.58 | 7.58 |
| %161306000600 | % | Despeses indirectes | 6 % | 18.67 | 1.12 |
|  |  | Total |  |  | 19.79 |

| Amidament | Uts. | Llarg | Parcial |
|---|---|---|---|
| PK 0+410 a 0+460 MD | 1 | 53.5 | 53.50 |
| PK 0+345 ME | 1 | 14.45 | 14.45 |
| Subtotal |  |  | 67.95 |
| Total |  |  | 67.95 |

### 01.01.04 Drenatge (07/12/1994)
Import: 23795.79

**E0305** m3 Excavació rases i pous, mitjans mecànics, cànon abocador
348.2 m3 × 11.12 = 3871.98

| Amidament | Uts. | Llarg | Ample | Alt | Parcial |
|---|---|---|---|---|---|
| Xarxa pluvials DN500 |  |  |  |  |  |
| Baixant riu gaià a PP14 | 1 | 4 | 0.8 | 2 | 6.40 |
| PP14 a PP15 | 1 | 25 | 0.8 | 2 | 40.00 |
| PP15 a PP16 | 1 | 27 | 0.8 | 2 | 43.20 |
| Xarxa pluvials DN400 |  |  |  |  |  |
| PP16 a PP17 | 1 | 25 | 0.8 | 2 | 40.00 |
| PP16 a PP18 | 1 | 10 | 0.8 | 2 | 16.00 |
| Xarxa pluvials embornals i escomeses |  |  |  |  |  |
| PP14 a embornal | 1 | 2 | 0.6 | 1 | 1.20 |
| PP15 a embornal | 1 | 2 | 0.6 | 1 | 1.20 |
| Entre PP15 i PP16 a embornal | 1 | 5 | 0.6 | 1 | 3.00 |
| PP17 a embornal | 1 | 2 | 0.6 | 1 | 1.20 |
| PP17 a embornal | 1 | 2 | 0.6 | 1 | 1.20 |
| Torrent de Foguet MD a embornal | 1 | 6 | 0.6 | 1 | 3.60 |
| Tub DN125 sanejament alta | 1 | 290 | 0.4 | 1.2 | 139.20 |
| Tub DN110 sanejament baixa | 1 | 130 | 0.4 | 1 | 52.00 |
| Subtotal |  |  |  |  | 348.20 |
| Total |  |  |  |  | 348.2 |

**E0502** m3 Formigó HM-20 fonaments
79.81 m3 × 62.85 = 5016.06
Formigó en massa tipus HM-20 en fonaments i soleres, elaborat en planta, col·locat.

| Codi | Ut | Descripció | Rendiment | Preu | Import |
|---|---|---|---|---|---|
| M0225 | h | Vibrador | 0.16 | 2.09 | 0.33 |
| O0110 | h | Peó | 0.2 | 16.75 | 3.35 |
| O0102 | h | Oficial 1ª | 0.1 | 20.46 | 2.05 |
| O0101 | h | Cap de colla | 0.025 | 20.6 | 0.52 |
| P0504 | m3 | Formigó HM-20 posat a l'obra | 1.02 | 52 | 53.04 |
| %161306000600 | % | Despeses indirectes | 6 % | 59.29 | 3.56 |
|  |  | Total |  |  | 62.85 |

| Amidament | Uts. | Llarg | Ample | Alt | Parcial |
|---|---|---|---|---|---|
| Xarxa pluvials DN500 |  |  |  |  |  |
| Baixant riu gaià a PP14 | 1 | 4 | 0.8 | 0.8 | 2.56 |
| PP14 a PP15 | 1 | 25 | 0.8 | 0.8 | 16.00 |
| PP15 a PP16 | 1 | 27 | 0.8 | 0.8 | 17.28 |
| Xarxa pluvials DN400 |  |  |  |  |  |
| PP16 a PP17 | 1 | 25 | 0.8 | 0.8 | 16.00 |
| PP16 a PP18 | 1 | 10 | 0.8 | 0.8 | 6.40 |
| Xarxa pluvials embornals i escomeses |  |  |  |  |  |
| PP14 a embornal | 1 | 2 | 0.6 | 0.6 | 0.72 |
| PP15 a embornal | 1 | 2 | 0.6 | 0.6 | 0.72 |
| Entre PP15 i PP16 a embornal | 1 | 5 | 0.6 | 0.6 | 1.80 |
| PP17 a embornal | 1 | 2 | 0.6 | 0.6 | 0.72 |
| PP17 a embornal | 1 | 2 | 0.6 | 0.6 | 0.72 |
| Torrent de Foguet MD a embornal | 1 | 6 | 0.6 | 0.6 | 2.16 |
| A deduïr tub DN500 | -1 | 56 | 0.2 |  | -11.20 |
| A deduïr tub DN400 | -1 | 35 | 0.13 |  | -4.55 |
| A deduïr tub DN315 | -1 | 19 | 0.08 |  | -1.52 |
| Tub DN125 sanejament alta | 1 | 50 | 0.4 | 1.2 | 24.00 |
| Tub DN110 sanejament baixa | 1 | 20 | 0.4 | 1 | 8.00 |
| Subtotal |  |  |  |  | 79.81 |
| Total |  |  |  |  | 79.81 |

**E0874** m Tub de PP corrugat doble capa Ø315 mm (07/12/1994)
13 m × 21.33 = 277.29
Tub de PP corrugat doble capa de 315 mm. de diàmetre nominal i SN 8 kN/m2, inclòs pp de peces especials i accessoris, col·locat.

| Codi | Ut | Descripció | Rendiment | Preu | Import |
|---|---|---|---|---|---|
| O0101 | h | Cap de colla | 0.03 | 20.6 | 0.62 |
| O0102 | h | Oficial 1ª | 0.14 | 20.46 | 2.86 |
| O0110 | h | Peó | 0.14 | 16.75 | 2.35 |
| P1241 | m | Tub de pp DN315 mm., SN 8 kN/m2 (material; 23/07/1998) | 1 | 10.99 | 10.99 |
| P%1615 | % | Part proporcional accessoris (10/08/1999) | 30 % | 10.99 | 3.30 |
| vg | % | Despeses indirectes | 0.201 | 6 | 1.21 |
|  |  | Total |  |  | 21.33 |

| Amidament | Uts. | Llarg | Parcial |
|---|---|---|---|
| PP14 a embornal | 1 | 2 | 2.00 |
| Entre PP15 i PP16 a embornal | 1 | 5 | 5.00 |
| Torrent de Foguet MD a embornal | 1 | 6 | 6.00 |
| Subtotal |  |  | 13.00 |
| Total |  |  | 13 |

**E0875** m Tub de PP corrugat doble capa Ø400 mm (07/12/1994)
22.4 m × 24.41 = 546.78
Tub de PP corrugat doble capa de 400 mm. de diàmetre nominal i SN 8 kN/m2, inclòs pp de peces especials i accessoris, col·locat.

| Codi | Ut | Descripció | Rendiment | Preu | Import |
|---|---|---|---|---|---|
| O0101 | h | Cap de colla | 0.03 | 20.6 | 0.62 |
| O0102 | h | Oficial 1ª | 0.16 | 20.46 | 3.27 |
| O0110 | h | Peó | 0.16 | 16.75 | 2.68 |
| P1242 | m | Tub de pp DN400 mm., SN 8 kN/m2 (material; 23/07/1998) | 1 | 12.65 | 12.65 |
| P%1615 | % | Part proporcional accessoris | 30 % | 12.65 | 3.80 |
| vg | % | Despeses indirectes | 0.23 | 6 | 1.38 |
|  |  | Total |  |  | 24.41 |

| Amidament | Uts. | Llarg | Ample | Alt | Parcial |
|---|---|---|---|---|---|
| PP16 a PP17 | 1 | 25 | 0.8 | 0.8 | 16.00 |
| PP16 a PP18 | 1 | 10 | 0.8 | 0.8 | 6.40 |
| Subtotal |  |  |  |  | 22.40 |
| Total |  |  |  |  | 22.4 |

**E0837B** u Pou registre DN1000 formigó pref, tapa Ø650 i bastiment fosa i pates, Hmax=1,80 m
5 u × 433.26 = 2166.30
Pou de registre Ø1000 de formigó prefabricat fins 1,80 m d'alçària, inclòs tapa de fosa de Ø650 mm exterior, estanca i insonora, marc Ø800, amb bastiment de fosa grisa, fins 1 bar de pressió d'aigua i graons d'acer revestits de polipropilè.

| Codi | Ut | Descripció | Rendiment | Preu | Import |
|---|---|---|---|---|---|
| M0225 | h | Vibrador | 0.03 | 2.09 | 0.06 |
| O0101 | h | Cap de colla | 0.025 | 20.6 | 0.52 |
| O0102 | h | Oficial 1ª | 2 | 20.46 | 40.92 |
| O0110 | h | Peó | 2.5 | 16.75 | 41.88 |
| P0620B | u | Tapa fosa Ø650 mm. exterior, marc Ø800 mm., classe D-400 (material) | 1 | 123.5 | 123.50 |
| P1609 | m3 | Excavació de terres | 2.2 | 11.12 | 24.46 |
| P0504 | m3 | Formigó HM-20 posat a l'obra | 0.6 | 52 | 31.20 |
| P0651 | u | Graó d'acer revestit de polipropilè, 40 cm d'amplada (material) | 3 | 5.48 | 16.44 |
| P0652 | u | Con reductor asimètric 1000x690 mm (material) | 1 | 70 | 70.00 |
| E0515 | m2 | Encofrat de fusta per a fonaments i/o formigó ocult | 2.44 | 24.49 | 59.76 |
| %161306000600 | % | Despeses indirectes | 6 % | 408.74 | 24.52 |
|  |  | Total |  |  | 433.26 |

| Amidament | Uts. | Parcial |
|---|---|---|
| PP14 | 1 | 1.00 |
| PP15 | 1 | 1.00 |
| PP16 | 1 | 1.00 |
| PP17 | 1 | 1.00 |
| PP18 | 1 | 1.00 |
| Subtotal |  | 5.00 |
| Total |  | 5 |

**E08911** u Connexió amb xarxa i col·lector existent
2 u × 158.13 = 316.26
Connexió de canal o qualsevol altre element de drenatge a col·lector i xarxa existent, tot inclòs.

| Codi | Ut | Descripció | Rendiment | Preu | Import |
|---|---|---|---|---|---|
| M0225 | h | Vibrador | 0.04 | 2.09 | 0.08 |
| O0102 | h | Oficial 1ª | 2 | 20.46 | 40.92 |
| O0110 | h | Peó | 2 | 16.75 | 33.50 |
| P0504 | m3 | Formigó HM-20 posat a l'obra | 0.4 | 52 | 20.80 |
| VGZ | % | Despeses indirectes | 1.492 | 6 | 8.95 |
| E0515 | m2 | Encofrat de fusta per a fonaments i/o formigó ocult | 2.2 | 24.49 | 53.88 |
|  |  | Total |  |  | 158.13 |

| Amidament | Uts. | Parcial |
|---|---|---|
| Torrent de Foguet ME | 2 | 2.00 |
| Total |  | 2 |

**E0820** u Embornal pla amb reixa fosa grisa 973x490x70 mm.
2 u × 276.85 = 553.70
Embornal, inclòs reixa de fosa dúctil grisa de 973x490x70 mm classe D-400 per 40Tn de càrrega de ruptura i marc angular, totalment acabada.

| Codi | Ut | Descripció | Rendiment | Preu | Import |
|---|---|---|---|---|---|
| O0102 | h | Oficial 1ª | 1.05 | 20.46 | 21.48 |
| O0101 | h | Cap de colla | 0.1 | 20.6 | 2.06 |
| O0110 | h | Peó | 1.05 | 16.75 | 17.59 |
| P0504 | m3 | Formigó HM-20 posat a l'obra | 0.462 | 52 | 24.02 |
| P1609 | m3 | Excavació de terres | 1.2 | 11.12 | 13.34 |
| P0616B0 | u | Reixa i bastiment 973x490x70 mm (material) | 1 | 132 | 132.00 |
| VGZ | % | Despeses indirectes | 2.612 | 6 | 15.67 |
| E0515 | m2 | Encofrat de fusta per a fonaments i/o formigó ocult | 2.07 | 24.49 | 50.69 |
|  |  | Total |  |  | 276.85 |

| Amidament | Uts. | Parcial |
|---|---|---|
| PP14 | 1 | 1.00 |
| Entre PP15 i PP16 | 1 | 1.00 |
| Subtotal |  | 2.00 |
| Total |  | 2 |

**E0820BU1** u Embornal amb bústia i reixa fosa 900x360x350 mm.
5 u × 200.06 = 1000.30
Embornal amb vorada tipus bústia, inclòs reixa i marc abatible anti-bicicletes de fosa dúctil de 900x360x35 mm classe C-250, totalment acabada.

| Codi | Ut | Descripció | Rendiment | Preu | Import |
|---|---|---|---|---|---|
| O0102 | h | Oficial 1ª | 1.05 | 20.46 | 21.48 |
| O0101 | h | Cap de colla | 0.1 | 20.6 | 2.06 |
| O0110 | h | Peó | 1.05 | 16.75 | 17.59 |
| P06212 | u | Reixa i marc C-250 (material) | 1 | 65.16 | 65.16 |
| P1609 | m3 | Excavació de terres | 1 | 11.12 | 11.12 |
| P1005 | m | Vorada pref. form. tipus bústia. (material) | 1 | 9.82 | 9.82 |
| VGZ | % | Despeses indirectes | 1.887 | 6 | 11.32 |
| E0515 | m2 | Encofrat de fusta per a fonaments i/o formigó ocult | 1.87 | 24.49 | 45.80 |
| E0502 | m3 | Formigó HM-20 fonaments | 0.25 | 62.85 | 15.71 |
|  |  | Total |  |  | 200.06 |

| Amidament | Uts. | Parcial |
|---|---|---|
| Torrent de Foguet ME | 2 | 2.00 |
| PP15 | 1 | 1.00 |
| PP16 | 1 | 1.00 |
| PP17 | 1 | 1.00 |
| Subtotal |  | 5.00 |
| Total |  | 5 |

**E0822B** m Baixant aigües pluvials talús peça U 40x18 cm interiors
2 m × 36.12 = 72.24
Baixant de desguàs de peces de formigó prefabricat bicapa amb secció en forma d'U, de dimensions interiors mínimes de 41x15 cm i 70 cm de longitud, resistència a compressió 275 kg/cm², col·locada en talussos, inclòs l'excavació en qualsevol tipus de terreny, recalçada amb formigó tipus HM-20, inclòs rastrells, totalment acabada.

| Codi | Ut | Descripció | Rendiment | Preu | Import |
|---|---|---|---|---|---|
| O0110 | h | Peó | 0.15 | 16.75 | 2.51 |
| O0101 | h | Cap de colla | 0.05 | 20.6 | 1.03 |
| O0102 | h | Oficial 1ª | 0.12 | 20.46 | 2.46 |
| P1019B | m | Baixant prefabricat en forma d'U, 40x18 cm. (material) | 1.05 | 21.78 | 22.87 |
| P0504 | m3 | Formigó HM-20 posat a l'obra | 0.1 | 52 | 5.20 |
| VGZ | % | Despeses indirectes | 0.341 | 6 | 2.05 |
|  |  | Total |  |  | 36.12 |

| Amidament | Uts. | Llarg | Parcial |
|---|---|---|---|
| PP14 a riu gaià | 1 | 2 | 2.00 |
| Total |  |  | 2 |

**E0835B** u Connexió de baixant amb cuneta o vorada
1 u × 76.35 = 76.35
Connexió de baixant amb vorada o cuneta de cap i peu de talús, totalment acabada.

| Codi | Ut | Descripció | Rendiment | Preu | Import |
|---|---|---|---|---|---|
| O0110 | h | Peó | 1 | 16.75 | 16.75 |
| O0102 | h | Oficial 1ª | 1 | 20.46 | 20.46 |
| P0504 | m3 | Formigó HM-20 posat a l'obra | 0.2 | 52 | 10.40 |
| E0516 | m2 | Encofrat de fusta per a formigó vist | 0.8 | 30.52 | 24.42 |
| %16130600_10600 | % | Despeses indirectes | 6 % | 72.03 | 4.32 |
|  |  | Total |  |  | 76.35 |

| Amidament | Uts. | Parcial |
|---|---|---|
| PP14 a riu gaià | 1 | 1.00 |
| Total |  | 1 |

**E04141** m2 Emmacat de pedra, base de formigó HM-20
81 m2 × 49.96 = 4046.76
Emmacat de pedra de la zona, col.locada de forma irregualr sense juntes sobre base de formigó tipus HM-20 de 10 cm de gruix, inclòs l'excavació, rebaix i encaixonat de les terres, totalment col.locada.

| Codi | Ut | Descripció | Rendiment | Preu | Import |
|---|---|---|---|---|---|
| O0110 | h | Peó | 1.2 | 16.75 | 20.10 |
| O0101 | h | Cap de colla | 0.1 | 20.6 | 2.06 |
| O0102 | h | Oficial 1ª | 0.6 | 20.46 | 12.28 |
| P0327 | m3 | Matacà de pedra gran. fonaments (material) | 0.242 | 13.98 | 3.38 |
| P0504 | m3 | Formigó HM-20 posat a l'obra | 0.13 | 52 | 6.76 |
| E0108 | m3 | Morter de ciment elaborat a l'obra | 0.05 | 50.96 | 2.55 |
| %%16682820600 | % | Despeses indirectes | 6 % | 47.13 | 2.83 |
|  |  | Total |  |  | 49.96 |

| Amidament | Uts. | Llarg | Ample | Parcial |
|---|---|---|---|---|
| Torrent Foguet | 1 | 3 | 2 | 6.00 |
| PP14 a riu gaià | 1 | 30 | 2.5 | 75.00 |
| Subtotal |  |  |  | 81.00 |
| Total |  |  |  | 81 |

**E0876** m Tub de PP corrugat doble capa Ø500 mm (07/12/1994)
56 m × 32.03 = 1793.68
Tub de PP corrugat doble capa de 500 mm. de diàmetre nominal i SN 8 kN/m2, inclòs pp de peces especials i accessoris, col·locat.

| Codi | Ut | Descripció | Rendiment | Preu | Import |
|---|---|---|---|---|---|
| O0101 | h | Cap de colla | 0.02 | 20.6 | 0.41 |
| O0102 | h | Oficial 1ª | 0.05 | 20.46 | 1.02 |
| O0110 | h | Peó | 0.05 | 16.75 | 0.84 |
| P1243 | m | Tub de pp DN500 mm., SN 8 kN/m2 (material; 09/10/2009) | 1 | 21.5 | 21.50 |
| P%1615 | % | Part proporcional accessoris | 30 % | 21.50 | 6.45 |
| vg | % | Despeses indirectes | 0.302 | 6 | 1.81 |
|  |  | Total |  |  | 32.03 |

| Amidament | Uts. | Llarg | Parcial |
|---|---|---|---|
| Baixant riu gaià a PP14 | 1 | 4 | 4.00 |
| PP14 a PP15 | 1 | 25 | 25.00 |
| PP15 a PP16 | 1 | 27 | 27.00 |
| Subtotal |  |  | 56.00 |
| Total |  |  | 56 |

**E0317** m3 Rebliment i piconatge rasa 95% PM, material préstec, inclòs càrrega i transport
195.12 m3 × 8.11 = 1582.42
Rebliment i piconatge de rasa amb compactació del 95 % Proctor Modificat, amb material procedent de préstec, inclòs càrrega i transport.

| Codi | Ut | Descripció | Rendiment | Preu | Import |
|---|---|---|---|---|---|
| M0207 | h | Retroexcavadora | 0.03 | 59.41 | 1.78 |
| M0211 | h | Picó vibrant amb placa 60 cm. (maquinària) | 0.05 | 9.61 | 0.48 |
| O0110 | h | Peó | 0.07 | 16.75 | 1.17 |
| O0101 | h | Cap de colla | 0.01 | 20.6 | 0.21 |
| O0102 | h | Oficial 1ª | 0.03 | 20.46 | 0.61 |
| P0307 | m3 | Terra de préstec | 1 | 3.4 | 3.40 |
| VGZ | % | Despeses indirectes | 0.077 | 6 | 0.46 |
|  |  | Total |  |  | 8.11 |

| Amidament | Uts. | Llarg | Ample | Alt | Parcial |
|---|---|---|---|---|---|
| Xarxa pluvials DN500 |  |  |  |  |  |
| Baixant riu gaià a PP14 | 1 | 4 | 0.8 | 1.2 | 3.84 |
| PP14 a PP15 | 1 | 25 | 0.8 | 1.2 | 24.00 |
| PP15 a PP16 | 1 | 27 | 0.8 | 1.2 | 25.92 |
| Xarxa pluvials DN400 |  |  |  |  |  |
| PP16 a PP17 | 1 | 25 | 0.8 | 1.2 | 24.00 |
| PP16 a PP18 | 1 | 10 | 0.8 | 1.2 | 9.60 |
| Xarxa pluvials embornals i escomeses |  |  |  |  |  |
| PP14 a embornal | 1 | 2 | 0.6 | 0.4 | 0.48 |
| PP15 a embornal | 1 | 2 | 0.6 | 0.4 | 0.48 |
| Entre PP15 i PP16 a embornal | 1 | 5 | 0.6 | 0.4 | 1.20 |
| PP17 a embornal | 1 | 2 | 0.6 | 0.4 | 0.48 |
| PP17 a embornal | 1 | 2 | 0.6 | 0.4 | 0.48 |
| Torrent de Foguet MD a embornal | 1 | 6 | 0.6 | 0.4 | 1.44 |
| Tub DN125 sanejament alta | 1 | 290 | 0.4 | 0.8 | 92.80 |
| A deduir traspassos | -1 | 50 | 0.4 | 0.8 | -16.00 |
| Tub DN110 sanejament baixa | 1 | 130 | 0.4 | 0.6 | 31.20 |
| A deduir traspassos | -1 | 20 | 0.4 | 0.6 | -4.80 |
| Subtotal |  |  |  |  | 195.12 |
| Total |  |  |  |  | 195.12 |

**E0836** u Connexió de imbornal o bunera a col·lector general
5 u × 158.13 = 790.65
Connexió de imbornal ó bunera a col·lector general

| Codi | Ut | Descripció | Rendiment | Preu | Import |
|---|---|---|---|---|---|
| M0225 | h | Vibrador | 0.04 | 2.09 | 0.08 |
| O0110 | h | Peó | 2 | 16.75 | 33.50 |
| O0102 | h | Oficial 1ª | 2 | 20.46 | 40.92 |
| P0504 | m3 | Formigó HM-20 posat a l'obra | 0.4 | 52 | 20.80 |
| E0515 | m2 | Encofrat de fusta per a fonaments i/o formigó ocult | 2.2 | 24.49 | 53.88 |
| %161306000600 | % | Despeses indirectes | 6 % | 149.18 | 8.95 |
|  |  | Total |  |  | 158.13 |

| Amidament | Uts. | Parcial |
|---|---|---|
| Embornals simples |  |  |
| PP14 | 1 | 1.00 |
| PP15 | 1 | 1.00 |
| Entre PP15 i PP16 | 1 | 1.00 |
| PP16 | 1 | 1.00 |
| PP17 | 1 | 1.00 |
| Subtotal |  | 5.00 |
| Total |  | 5 |

**E0322** m3 Sorra de riu en recobriment de tubs
56 m3 × 19.49 = 1091.44
Sorra de riu en recobriment de tubs, inclòs càrrega,transport i piconatge.

| Codi | Ut | Descripció | Rendiment | Preu | Import |
|---|---|---|---|---|---|
| M0207 | h | Retroexcavadora | 0.025 | 59.41 | 1.49 |
| O0110 | h | Peó | 0.16 | 16.75 | 2.68 |
| O0101 | h | Cap de colla | 0.05 | 20.6 | 1.03 |
| P0315 | m3 | Sorra de riu a peu d'obra (material) | 1 | 13.19 | 13.19 |
| VGZ | % | Despeses indirectes | 0.184 | 6 | 1.10 |
|  |  | Total |  |  | 19.49 |

| Amidament | Uts. | Llarg | Ample | Alt | Parcial |
|---|---|---|---|---|---|
| Tub DN125 sanejament alta | 1 | 290 | 0.4 | 0.4 | 46.40 |
| A deduir traspassos | -1 | 50 | 0.4 | 0.4 | -8.00 |
| Tub DN110 sanejament baixa | 1 | 130 | 0.4 | 0.4 | 20.80 |
| A deduir traspassos | -1 | 20 | 0.4 | 0.4 | -3.20 |
| Subtotal |  |  |  |  | 56.00 |
| Total |  |  |  |  | 56 |

**E101312** m Subministrament i col·locació de cinta senyalitzadora
420 m × 1.12 = 470.40
Subministrament i col·locació de cinta de senyalització d'avís de canalització d'aigua de PVC de color blau i 200 mm d'amplada, disposada a una profunditat mínima a 0,10 m del paviment acabat i a 0,25 m sobre la generatriu superior del tub.

| Codi | Ut | Descripció | Rendiment | Preu | Import |
|---|---|---|---|---|---|
| O0110 | h | Peó | 0.02 | 16.75 | 0.34 |
| O0101 | h | Cap de colla | 0.015 | 20.6 | 0.31 |
| PN001 | m | Cinta senyalitzadora PVC 200 mm color blau (material) | 1.05 | 0.38 | 0.40 |
| %16130600_2 | % | Despeses indirectes | 6 % | 1.05 | 0.06 |
|  |  | Total |  |  | 1.12 |

| Amidament | Uts. | Llarg | Parcial |
|---|---|---|---|
| Tub DN125 sanejament alta | 1 | 290 | 290.00 |
| Tub DN110 sanejament baixa | 1 | 130 | 130.00 |
| Subtotal |  |  | 420.00 |
| Total |  |  | 420 |

**EPN21** m Tub de PP corrugat doble capa Ø200 mm (07/12/1994)
6 m × 20.53 = 123.18
Tub de PP corrugat doble capa de 200 mm. de diàmetre nominal i SN 8 kN/m2, inclòs pp de peces especials i accessoris, col·locat.

| Codi | Ut | Descripció | Rendiment | Preu | Import |
|---|---|---|---|---|---|
| O0101 | h | Cap de colla | 0.03 | 20.6 | 0.62 |
| O0102 | h | Oficial 1ª | 0.167 | 20.46 | 3.42 |
| O0110 | h | Peó | 0.167 | 16.75 | 2.80 |
| PMN21 | m | Tub de pp DN200 mm., SN 8 kN/m2 (material; 01/03/2023) | 1 | 9.6 | 9.60 |
| P%1615 | % | Part proporcional accessoris | 30 % | 9.60 | 2.88 |
| vg | % | Despeses indirectes | 0.201 | 6 | 1.21 |
|  |  | Total |  |  | 20.53 |

| Amidament | Uts. | Llarg | Parcial |
|---|---|---|---|
| PP15 a embornal | 1 | 2 | 2.00 |
| PP16 a embornal | 1 | 2 | 2.00 |
| PP17 a embornal | 1 | 2 | 2.00 |
| Subtotal |  |  | 6.00 |
| Total |  |  | 6 |

### 01.01.05 Abalisament (07/12/1994)
Import: 28283.13

**E0701M** m Barana d'acer amb perfils superior i inferior 50x20x1.5 mm.
30 m × 99.94 = 2998.20
Barana d'acer de 100 cm d'alçària amb perfils superior i inferior de 50x20x1,5 mm, barres verticals de 20 mm de diàmetre disposades cada 10 cm., muntants cada 150 cm de 50x50x2 mm soldades i llimades, emprimació i 2 dues capes de pintura de color negre o a determinar per la D.O., inclòs ancoratges a mur amb pletina d'1 cm., 4 espàrrecs d'acer inoxidable amb tacs químics o altres, totalment col·locada.

| Codi | Ut | Descripció | Rendiment | Preu | Import |
|---|---|---|---|---|---|
| M0226 | h | Grup electrògen de 20/30 kVA | 0.1 | 4.74 | 0.47 |
| M0235 | h | Equip de soldadura elèctrica (maquinària) | 0.1 | 14.55 | 1.46 |
| O0102 | h | Oficial 1ª | 0.25 | 20.46 | 5.12 |
| O0101 | h | Cap de colla | 0.05 | 20.6 | 1.03 |
| O0110 | h | Peó | 0.6 | 16.75 | 10.05 |
| P1423M | m | Barana acer .passa.trave. (material) | 1 | 70.16 | 70.16 |
| P1903 | kg | Pintura d'emprimació (material) | 0.17 | 6.4 | 1.09 |
| P1904 | kg | Pintura (material) | 0.68 | 7.2 | 4.90 |
| %161306000600 | % | Despeses indirectes | 6 % | 94.28 | 5.66 |
|  |  | Total |  |  | 99.94 |

| Amidament | Uts. | Llarg | Parcial |
|---|---|---|---|
| PK 0+020 a 0+050 MD | 1 | 30 | 30.00 |
| Total |  |  | 30 |

**E0781C** u Pilona flexible d'alta resisitència de Ø100 element delimitador
10 u × 49.16 = 491.60
Subministrament i instal·lació de pilona flexible d'alta resistència de 100 mm de diàmetre tipus KRL (R10) o equivalent, de color negre o a determinar per la D.O. amb argollat reflectant, de cautxú 100% reciclat, inclòs tots els elements de fixació, ancoratges, medis i materials auxiliars, totalment col·locat.

| Codi | Ut | Descripció | Rendiment | Preu | Import |
|---|---|---|---|---|---|
| M0214 | h | Camió grua | 0.04 | 42.07 | 1.68 |
| O0110 | h | Peó | 0.3 | 16.75 | 5.03 |
| O0102 | h | Oficial 1ª | 0.15 | 20.46 | 3.07 |
| P1477D | u | Pilona tubular flexible Ø100 mm., h=1000 mm amb banda reflectant, color negre (material) | 1 | 34 | 34.00 |
| P0504 | m3 | Formigó HM-20 posat a l'obra | 0.05 | 52 | 2.60 |
| %16130600_2 | % | Despeses indirectes | 6 % | 46.38 | 2.78 |
|  |  | Total |  |  | 49.16 |

| Amidament | Uts. | Parcial |
|---|---|---|
| PK 0+330 a 0+370 ME | 10 | 10.00 |
| Total |  | 10 |

**E1160** m Tanca mixta ferro-fusta fabricada per mòduls travessers de ferro galvanitzat
35 m × 144.66 = 5063.10
Tanca mixta de ferro-fusta fabricada per mòduls travessers de ferro galvanitzat amb pilars de fusta cada 2 m amb un tap metàl.lic galvanitzat a la testa i llistons de fusta rectangulars col·locats verticalment de pi flandes tractat a l’autoclau nivell IV amb la impregnació realitzada per mitjà del sistema Bethel buit-pressió a base de sals hidrosolubles lliures de crom i arsèni, d' 1 m d'alçària, inclòs el subministrament i transport a l'obra, completament muntada i instal·lada.

| Codi | Ut | Descripció | Rendiment | Preu | Import |
|---|---|---|---|---|---|
| M0214 | h | Camió grua | 0.3 | 42.07 | 12.62 |
| O0101 | h | Cap de colla | 0.05 | 20.6 | 1.03 |
| O0110 | h | Peó | 0.3 | 16.75 | 5.03 |
| O0102 | h | Oficial 1ª | 0.3 | 20.46 | 6.14 |
| P1609 | m3 | Excavació de terres | 0.13 | 11.12 | 1.45 |
| P0504 | m3 | Formigó HM-20 posat a l'obra | 0.1 | 52 | 5.20 |
| P2196 | m | Tanca mixta ferro-fusta 1m alçària (material) | 1 | 105 | 105.00 |
| %16130600_2 | % | Despeses indirectes | 6 % | 136.47 | 8.19 |
|  |  | Total |  |  | 144.66 |

| Amidament | Uts. | Llarg | Parcial |
|---|---|---|---|
| Tanca carrer de la Font |  |  |  |
| PK 0+335 ME | 1 | 5 | 5.00 |
| Tanca camí columbari |  |  |  |
| PK 0+335 MD | 1 | 30 | 30.00 |
| Subtotal |  |  | 35.00 |
| Total |  |  | 35 |

**E0508** m3 Formigó HA-25 alçats
12.45 m3 × 71.75 = 893.29
Formigó tipus HA-25 en alçats, elaborat en planta, col·locat.

| Codi | Ut | Descripció | Rendiment | Preu | Import |
|---|---|---|---|---|---|
| M0225 | h | Vibrador | 0.1 | 2.09 | 0.21 |
| M0234 | h | Camió amb bomba de formigonar (maquinària) | 0.08 | 88.92 | 7.11 |
| O0102 | h | Oficial 1ª | 0.08 | 20.46 | 1.64 |
| O0101 | h | Cap de colla | 0.03 | 20.6 | 0.62 |
| O0110 | h | Peó | 0.12 | 16.75 | 2.01 |
| P0506 | m3 | Formigó HA-25 posat a l'obra (material) | 1.02 | 55 | 56.10 |
| VGZ | % | Despeses indirectes | 0.677 | 6 | 4.06 |
|  |  | Total |  |  | 71.75 |

| Amidament | Uts. | Llarg | Ample | Alt | Parcial |
|---|---|---|---|---|---|
| FORMIGÓ BORDO PONT VELL |  |  |  |  |  |
|  | 1 | 33.02 | 0.2 | 0.25 | 1.65 |
|  | 1 | 15.8 | 0.2 | 0.25 | 0.79 |
|  | 1 | 8.15 | 0.2 | 0.25 | 0.41 |
|  | 1 | 62 | 0.2 | 0.25 | 3.10 |
| FORMIGÓ DE BASE EG |  |  |  |  |  |
| PK 0+140 a 0+210 MD | 1 | 65 | 0.5 | 0.2 | 6.50 |
| Subtotal |  |  |  |  | 12.45 |
| Total |  |  |  |  | 12.45 |

**E0516** m2 Encofrat de fusta per a formigó vist
85.49 m2 × 30.52 = 2609.15
Encofrat de fusta per a formigó vist, col·locat.

| Codi | Ut | Descripció | Rendiment | Preu | Import |
|---|---|---|---|---|---|
| M0214 | h | Camió grua | 0.08 | 42.07 | 3.37 |
| O0102 | h | Oficial 1ª | 0.2 | 20.46 | 4.09 |
| O0101 | h | Cap de colla | 0.02 | 20.6 | 0.41 |
| O0110 | h | Peó | 0.2 | 16.75 | 3.35 |
| P0706 | u | Puntal telescòpic. (material) | 0.05 | 11.29 | 0.56 |
| P0604 | kg | Claus d'acer (material) | 0.15 | 1.71 | 0.26 |
| P0602 | kg | Filferro recuit (material) | 0.3 | 1.57 | 0.47 |
| P0701 | m | Tauló de fusta de pi (material) | 2 | 0.42 | 0.84 |
| P0702 | m3 | Llata de fusta de pi (material) | 0.001 | 288.46 | 0.29 |
| P0707 | l | Desencofrant (material) | 0.06 | 1.6 | 0.10 |
| P0704 | m2 | Tauler de fusta de pi 22 mm. (material) | 1 | 15.05 | 15.05 |
| %161306000600 | % | Despeses indirectes | 6 % | 28.79 | 1.73 |
|  |  | Total |  |  | 30.52 |

| Amidament | Uts. | Llarg | Alt | Parcial |
|---|---|---|---|---|
| FORMIGÓ BORDO PONT VELL |  |  |  |  |
|  | 2 | 33.02 | 0.25 | 16.51 |
|  | 2 | 15.8 | 0.25 | 7.90 |
|  | 2 | 8.15 | 0.25 | 4.08 |
|  | 2 | 62 | 0.25 | 31.00 |
| FORMIGÓ DE BASE EG |  |  |  |  |
| PK 0+140 a 0+210 MD | 2 | 65 | 0.2 | 26.00 |
| Subtotal |  |  |  | 85.49 |
| Total |  |  |  | 85.49 |

**E0517** kg Acer especial B-500S de límit elàstic 500 N/mm2 en barres corrugades
1244.85 kg × 0.97 = 1207.50
Subministrament d'acer B 500 S de límit elàstic 500 n/mm2 en barres corrugades, inclòs muntatge, distanciadors i col·locació.

| Codi | Ut | Descripció | Rendiment | Preu | Import |
|---|---|---|---|---|---|
| M0245 | h | Cisalla elèctrica (maquinària) | 0.003 | 3.73 | 0.01 |
| M0246 | h | Màquina de doblegar rodó d'acer (maquinària) | 0.003 | 3 | 0.01 |
| O0110 | h | Peó | 0.004 | 16.75 | 0.07 |
| O0102 | h | Oficial 1ª | 0.004 | 20.46 | 0.08 |
| O0101 | h | Cap de colla | 0.001 | 20.6 | 0.02 |
| P0602 | kg | Filferro recuit | 0.008 | 1.57 | 0.01 |
| P0607 | kg | Acer corrugat B-500s en barres (material) | 1 | 0.72 | 0.72 |
| %161306000600 | % | Despeses indirectes | 6 % | 0.92 | 0.06 |
|  |  | Total |  |  | 0.97 |

| Amidament | Uts. | Llarg | Ample | Alt | Parcial |
|---|---|---|---|---|---|
| FORMIGÓ BORDO PONT VELL (100kg/m3) |  |  |  |  |  |
|  | 100 | 33.02 | 0.2 | 0.25 | 165.10 |
|  | 100 | 15.8 | 0.2 | 0.25 | 79.00 |
|  | 100 | 8.15 | 0.2 | 0.25 | 40.75 |
|  | 100 | 62 | 0.2 | 0.25 | 310.00 |
| FORMIGÓ DE BASE EG (100kg/m3) |  |  |  |  |  |
| PK 0+140 a 0+210 MD | 100 | 65 | 0.5 | 0.2 | 650.00 |
| Subtotal |  |  |  |  | 1244.85 |
| Total |  |  |  |  | 1244.85 |

**EPN19** m Barana d'acer tipus EG,amb passamà 120x60 mm. (07/12/1994)
127 m × 118.27 = 15020.29
Barana d'acer tipus EG, amb passamà 120x60 mm., travessers inferior i superior de 60x30 mm.,muntants cada 100 cm. i brendoles de 40x20 mm. cada 10 cm., de 100 cm. d'alçària, emprimació i 2 capes de pintura color RAL 5009 incloses, amb ancoratges i soldadures, col·locada i totalment acabada.

| Codi | Ut | Descripció | Rendiment | Preu | Import |
|---|---|---|---|---|---|
| O0101 | h | Cap de colla | 0.05 | 20.6 | 1.03 |
| O0102 | h | Oficial 1ª | 0.25 | 20.46 | 5.12 |
| O0110 | h | Peó | 0.6 | 16.75 | 10.05 |
| PMN19 | m | Barana acer tipus EG (material; 23/07/1998) | 1 | 87.45 | 87.45 |
| P1903 | kg | Pintura d'emprimació | 0.17 | 6.4 | 1.09 |
| P1904 | kg | Pintura | 2 × 0.34 | 7.2 | 4.90 |
| M0235 | h | Equip de soldadura elèctrica | 0.1 | 14.55 | 1.46 |
| M0226 | h | Grup electrògen de 20/30 kVA | 0.1 | 4.74 | 0.47 |
| vg | % | Despeses indirectes | 1.116 | 6 | 6.70 |
|  |  | Total |  |  | 118.27 |

| Amidament | Uts. | Llarg | Parcial |
|---|---|---|---|
| PK 0+140 a 0+210 MD | 1 | 65 | 65.00 |
| PK 0+275 a 0+335 ME | 1 | 62 | 62.00 |
| Subtotal |  |  | 127.00 |
| Total |  |  | 127 |

## 01.02 Calçada TP-2003 PK 0+016 a PK 0+370 (07/12/1994)
Import: 65384.31

### 01.02.01 Treballs previs i enderrocs (07/12/1994)
Import: 7865.87

**E0313D** m2 Esbrossada i tala en qualsevol tipus de terreny
570.77 m2 × 0.68 = 388.12

| Amidament | Uts. | Llarg | Parcial |
|---|---|---|---|
| Previ | 1 | 246.67 | 246.67 |
|  | 1 | 157.2 | 157.20 |
| Entrada eixamplament pont | 1 | 111.4 | 111.40 |
| Sortida eixamplament pont | 1 | 31.2 | 31.20 |
|  | 1 | 24.3 | 24.30 |
| Subtotal |  |  | 570.77 |
| Total |  |  | 570.77 |

**E0213** m2 Demolició paviment de mescla bituminosa, mitjans mecànics, fondària 25 cm
89 m2 × 6.45 = 574.05

| Amidament | Uts. | Llarg | Parcial |
|---|---|---|---|
| Entrada eixamplament pont | 1 | 12 | 12.00 |
| Sortida eixamplament pont | 1 | 77 | 77.00 |
| Subtotal |  |  | 89.00 |
| Total |  |  | 89 |

**E06361** m2 Fresat paviment mbc fins 15 cm
3196 m2 × 1.81 = 5784.76

| Amidament | Uts. | Llarg | Ample | Parcial |
|---|---|---|---|---|
| Encaixos | 2 | 5 | 7 | 70.00 |
| PK 0+016 a 0+260 | 1 | 1774 |  | 1774.00 |
| PK 0+330 a 0+380 | 1 | 390 |  | 390.00 |
| PK 0+380 a 0+455 | 1 | 548 |  | 548.00 |
| Altres | 1 | 414 |  | 414.00 |
| Subtotal |  |  |  | 3196.00 |
| Total |  |  |  | 3196 |

**E0334** m Tall serra disc paviment mescles bituminoses, formigó o panot, fins 25 cm
15 m × 1.75 = 26.25

| Amidament | Uts. | Llarg | Parcial |
|---|---|---|---|
| Camí arbredes | 1 | 5 | 5.00 |
| Accès | 1 | 10 | 10.00 |
| Subtotal |  |  | 15.00 |
| Total |  |  | 15 |

**E0787** m2 Eliminació marques viàries amb qualsevol procediments
42.75 m2 × 25.56 = 1092.69
Eliminació de les marques viàries amb qualsevol dels següents procediments escollits per la D.O.: aigua a pressió, projecció d'abrasius o fresat, mitjançant utilització de sistemes fixos rotatoris o flotants horitzontals.

| Codi | Ut | Descripció | Rendiment | Preu | Import |
|---|---|---|---|---|---|
| M0242 | h | Fresadora | 0.12 | 133.01 | 15.96 |
| O0101 | h | Cap de colla | 0.025 | 20.6 | 0.52 |
| O0110 | h | Peó | 0.24 | 16.75 | 4.02 |
| O0102 | h | Oficial 1ª | 0.12 | 20.46 | 2.46 |
| %UU161610500 | % | Eines i medis auxiliars | 5 % | 22.96 | 1.15 |
| %161306000600 | % | Despeses indirectes | 6 % | 24.11 | 1.45 |
|  |  | Total |  |  | 25.56 |

| Amidament | Uts. | Llarg | Ample | Parcial |
|---|---|---|---|---|
| PK 0+415 a 0+460 | 3 | 45 | 0.15 | 20.25 |
| Altres | 3 | 50 | 0.15 | 22.50 |
| Subtotal |  |  |  | 42.75 |
| Total |  |  |  | 42.75 |

### 01.02.02 Moviment de terres
Import: 2224.47

**E0314** m3 Excavació de terra vegetal, càrrega i transport.
60.12 m3 × 3.33 = 200.20

| Amidament | Uts. | Llarg | Alt | Parcial |
|---|---|---|---|---|
| PK 0+230 a 0+274 | 1 | 112 | 0.3 | 33.60 |
| PK 0+331 a 0+380 | 1 | 55 | 0.3 | 16.50 |
| Imprevistos | 0.2 | 50.1 |  | 10.02 |
| Subtotal |  |  |  | 60.12 |
| Total |  |  |  | 60.12 |

**E0302** m3 Excavació en desmunt en qualsevol tipus de terreny, abocador i condicionament
248.64 m3 × 5.07 = 1260.60

| Amidament | Uts. | Llarg | Alt | Parcial |
|---|---|---|---|---|
| PK 0+185 a 0+210 | 1 | 165 | 0.4 | 66.00 |
| PK 0+230 a 0+274 | 1 | 178 | 0.4 | 71.20 |
| PK 0+331 a 0+380 | 1 | 175 | 0.4 | 70.00 |
| Imprevistos | 0.2 | 207.2 |  | 41.44 |
| Subtotal |  |  |  | 248.64 |
| Total |  |  |  | 248.64 |

**E0344** m2 Repàs i piconatge de la base del terraplè i del fons de la caixa mecànics i compactació del 95% PM
621.6 m2 × 0.6 = 372.96

| Amidament | Uts. | Llarg | Parcial |
|---|---|---|---|
| PK 0+185 a 0+210 | 1 | 165 | 165.00 |
| PK 0+230 a 0+274 | 1 | 178 | 178.00 |
| PK 0+331 a 0+380 | 1 | 175 | 175.00 |
| Imprevistos | 0.2 | 518 | 103.60 |
| Subtotal |  |  | 621.60 |
| Total |  |  | 621.6 |

**E0328** m3 Terraplè amb compactació PN o PM, material préstec, inclòs càrrega i transport
44.5 m3 × 8.78 = 390.71

| Amidament | Uts. | Llarg | Alt | Parcial |
|---|---|---|---|---|
| PK 0+230 a 0+274 | 1 | 178 | 0.25 | 44.50 |
| Total |  |  |  | 44.5 |

### 01.02.03 Ferms i paviments (07/12/1994)
Import: 38067.26

**E0602** m3 Base granular de tot-u artificial, amb motoanivelladora
227.92 m3 × 19.48 = 4439.88
Base granular de tot-u artificial, col·locada amb motonivelladora i piconatge del material al 100% del PM,amb necessitat d'humectació.

| Codi | Ut | Descripció | Rendiment | Preu | Import |
|---|---|---|---|---|---|
| M0213 | h | Camió cisterna de 8 m3 | 0.001 | 48 | 0.05 |
| M0208 | h | Motonivelladora | 0.005 | 73.35 | 0.37 |
| M0210 | h | Corró vibratori autop. 10 a 12 t (maquinària) | 0.007 | 51.54 | 0.36 |
| O0101 | h | Cap de colla | 0.002 | 20.6 | 0.04 |
| O0110 | h | Peó | 0.013 | 16.75 | 0.22 |
| O0102 | h | Oficial 1ª | 0.003 | 20.46 | 0.06 |
| P0306 | m3 | Tot-u artificial (material) | 1.15 | 15 | 17.25 |
| P1601 | m3 | Aigua | 0.05 | 0.65 | 0.03 |
| %161306000600 | % | Despeses indirectes | 6 % | 18.38 | 1.10 |
|  |  | Total |  |  | 19.48 |

| Amidament | Uts. | Llarg | Alt | Parcial |
|---|---|---|---|---|
| PK 0+185 a 0+210 | 1 | 165 | 0.4 | 66.00 |
| PK 0+230 a 0+274 | 1 | 178 | 0.4 | 71.20 |
| PK 0+331 a 0+380 | 1 | 175 | 0.4 | 70.00 |
| Imprevistos | 0.1 | 207.2 |  | 20.72 |
| Subtotal |  |  |  | 227.92 |
| Total |  |  |  | 227.92 |

**E0603** t Paviment de MBC tipus AC16 surf S (S-12) (d= 2,45 t/m3)
547.93 t × 50.04 = 27418.42
Paviment de M.B.C. tipus AC16 surf S, estesa i compactada al 97 % de l'assaig marshall.

| Codi | Ut | Descripció | Rendiment | Preu | Import |
|---|---|---|---|---|---|
| M0237 | h | Piconadora de pneumàtics 15 t (maquinària) | 0.009 | 62.36 | 0.56 |
| M0213 | h | Camió cisterna de 8 m3 | 0.009 | 48 | 0.43 |
| M0220 | h | Escombradora autopropulsada | 0.009 | 42.15 | 0.38 |
| M0236 | h | Estenedora per a mescles (maquinària) | 0.009 | 70.66 | 0.64 |
| M0239 | h | Corró de llanda metàl·lica (maquinària) | 0.009 | 41.57 | 0.37 |
| O0101 | h | Cap de colla | 0.014 | 20.6 | 0.29 |
| O0110 | h | Peó | 0.063 | 16.75 | 1.06 |
| P0414 | t | M.B.C. tipus AC16 surf S en obra (material) | 1 | 43.48 | 43.48 |
| %161306000600 | % | Despeses indirectes | 6 % | 47.21 | 2.83 |
|  |  | Total |  |  | 50.04 |

| Amidament | Uts. | Llarg | Ample | Alt | Parcial |
|---|---|---|---|---|---|
| Encaixos | 2.45 | 10 | 7 | 0.05 | 8.58 |
| PK 0+016 a 0+274 | 2.45 | 2014 |  | 0.05 | 246.72 |
| PK 0+274 a 0+331 | 2.45 | 383 |  | 0.09 | 84.45 |
| PK 0+331 a 0+380 | 2.45 | 528 |  | 0.05 | 64.68 |
| PK 0+380 a 0+455 | 2.45 | 548 |  | 0.05 | 67.13 |
| Altres | 2.45 | 414 |  | 0.05 | 50.72 |
| Imprevistos | 0.05 | 512.9 |  |  | 25.65 |
| Subtotal |  |  |  |  | 547.93 |
| Total |  |  |  |  | 547.93 |

**E0606** t Paviment de MBC. tipus AC22 base G (G-20)
93.28 t × 46.04 = 4294.61
Paviment de M.B.C. tipus AC22 base G, estesa i compactada al 98 % de l'assaig marshall.

| Codi | Ut | Descripció | Rendiment | Preu | Import |
|---|---|---|---|---|---|
| M0220 | h | Escombradora autopropulsada | 0.008 | 42.15 | 0.337 |
| M0213 | h | Camió cisterna de 8 m3 | 0.008 | 48 | 0.384 |
| M0239 | h | Corró de llanda metàl·lica | 0.008 | 41.57 | 0.333 |
| M0237 | h | Piconadora de pneumàtics 15 t | 0.008 | 62.36 | 0.499 |
| M0236 | h | Estenedora per a mescles | 0.008 | 70.66 | 0.565 |
| O0101 | h | Cap de colla | 0.012 | 20.6 | 0.247 |
| O0110 | h | Peó | 0.055 | 16.75 | 0.921 |
| P0417 | t | M.B.C. tipus AC22 base G en obra (material) | 1 | 40.15 | 40.150 |
| %161306000600 | % | Despeses indirectes | 6 % | 43.436 | 2.606 |
|  |  | Total |  |  | 46.04 |

| Amidament | Uts. | Llarg | Alt | Parcial |
|---|---|---|---|---|
| PK 0+185 a 0+210 | 2.45 | 165 | 0.07 | 28.30 |
| PK 0+230 a 0+274 | 2.45 | 178 | 0.07 | 30.53 |
| PK 0+331 a 0+380 | 2.45 | 175 | 0.07 | 30.01 |
| Imprevistos | 0.05 | 88.84 |  | 4.44 |
| Subtotal |  |  |  | 93.28 |
| Total |  |  |  | 93.28 |

**E06105** m2 Paviment de MCB tipus BBTM 11 A (F-10) dotació 70 kg/m2 - gruix 3 cm
90.3 m2 × 4.09 = 369.33
Mescla bituminosa en calent BBTM 11 A PMB 45/80-60, amb una dotació de 70 kg/m2, estesa i compactada

| Codi | Ut | Descripció | Rendiment | Preu | Import |
|---|---|---|---|---|---|
| M0220 | h | Escombradora autopropulsada | 0.001 | 42.15 | 0.04 |
| M0237 | h | Piconadora de pneumàtics 15 t | 0.001 | 62.36 | 0.06 |
| M0213 | h | Camió cisterna de 8 m3 | 0.001 | 48 | 0.05 |
| M0236 | h | Estenedora per a mescles | 0.001 | 70.66 | 0.07 |
| M0239 | h | Corró de llanda metàl·lica | 0.001 | 41.57 | 0.04 |
| O0101 | h | Cap de colla | 0.001 | 20.6 | 0.02 |
| O0110 | h | Peó | 0.002 | 16.75 | 0.03 |
| P0420 | m2 | M.B.C tipus BBTM11A PMB 45/80-60, dotació 70 kg/m2 (material) | 1 | 3.55 | 3.55 |
| VGZ | % | Despeses indirectes | 0.039 | 6 | 0.23 |
|  |  | Total |  |  | 4.09 |

| Amidament | Uts. | Llarg | Ample | Parcial |
|---|---|---|---|---|
| Costat esquerra | 1 | 43 | 2 | 86.00 |
| Imprevist | 0.05 | 86 |  | 4.30 |
| Subtotal |  |  |  | 90.30 |
| Total |  |  |  | 90.3 |

**E0611D** m2 Reg emprimació tipus ECI (dotació 1,4 kg/m2) (07/12/1994)
569.8 m2 × 0.37 = 210.83
Reg d'emprimació tipus ECI amb emulsió catiònica (dotació 1,4 kg/m2)

| Codi | Ut | Descripció | Rendiment | Preu | Import |
|---|---|---|---|---|---|
| O0102 | h | Oficial 1ª | 0.002 | 20.46 | 0.04 |
| O0110 | h | Peó | 0.002 | 16.75 | 0.03 |
| P0412 | kg | Emulsió catiònica tipus ECI (material) | 1.05 | 0.17 | 0.18 |
| P0320 | m3 | Sorra de pedrera (material; 12/01/2009) | 0.005 | 9.59 | 0.05 |
| M0217 | h | Camió cisterna reg asfàltic (maquinària) | 0.001 | 50.69 | 0.05 |
| vg | % | Despeses indirectes | 0.004 | 6 | 0.02 |
|  |  | Total |  |  | 0.37 |

| Amidament | Uts. | Llarg | Parcial |
|---|---|---|---|
| PK 0+185 a 0+210 | 1 | 165 | 165.00 |
| PK 0+230 a 0+274 | 1 | 178 | 178.00 |
| PK 0+331 a 0+380 | 1 | 175 | 175.00 |
| Imprevistos | 0.1 | 518 | 51.80 |
| Subtotal |  |  | 569.80 |
| Total |  |  | 569.8 |

**E0612C** m2 Reg d'adherència amb emulsió termoadherent ECR-1d (dotació 0,4 kg/m2)
4447.3 m2 × 0.3 = 1334.19
Reg d'adherència amb emulsió termoadherent, tipus ECR-1d, amb emulsió catiònica (dotació 0,4 kg/m2)

| Codi | Ut | Descripció | Rendiment | Preu | Import |
|---|---|---|---|---|---|
| M0217 | h | Camió cisterna reg asfàltic | 0.001 | 50.69 | 0.05 |
| M0220 | h | Escombradora autopropulsada | 0.001 | 42.15 | 0.04 |
| O0110 | h | Peó | 0.001 | 16.75 | 0.02 |
| O0102 | h | Oficial 1ª | 0.001 | 20.46 | 0.02 |
| P0406 | kg | Emulsió termoadherent catiònica tipus ECR-1d (material) | 0.4 | 0.38 | 0.15 |
| %161306000600 | % | Despeses indirectes | 6 % | 0.28 | 0.02 |
|  |  | Total |  |  | 0.3 |

| Amidament | Uts. | Llarg | Ample | Parcial |
|---|---|---|---|---|
| Encaixos | 2 | 5 | 7 | 70.00 |
| PK 0+016 a 0+274 | 1 | 2014 |  | 2014.00 |
| PK 0+274 a 0+331 | 1 | 383 |  | 383.00 |
| PK 0+331 a 0+380 | 1 | 528 |  | 528.00 |
| PK 0+380 a 0+455 | 1 | 548 |  | 548.00 |
| Altres | 1 | 414 |  | 414.00 |
|  | 1 | 86 |  | 86.00 |
| Imprevistos | 0.1 | 4043 |  | 404.30 |
| Subtotal |  |  |  | 4447.30 |
| Total |  |  |  | 4447.3 |

### 01.02.04 Senyalització i defenses (07/12/1994)
Import: 11912.51

#### 01.02.04.01 Senyalització horitzontal (07/12/1994)
Import: 3724.93

**E0706** m Marca viària longitudinal 15 cm. amplada, pintura acrílica
1033.84 m × 0.55 = 568.61
Marca viària longitudinal de 15 cm. d'amplada, amb pintura acrílica i microesferes de vidre, amb màquina autopropulsada.

| Codi | Ut | Descripció | Rendiment | Preu | Import |
|---|---|---|---|---|---|
| M0224 | h | Màquina pintura bandes autop. (maquinària) | 0.001 | 41.57 | 0.04 |
| M0220 | h | Escombradora autopropulsada | 0.001 | 42.15 | 0.04 |
| O0101 | h | Cap de colla | 0.001 | 20.6 | 0.02 |
| O0110 | h | Peó | 0.002 | 16.75 | 0.03 |
| P1421 | kg | Microesferes de vidre (material) | 0.082 | 0.96 | 0.08 |
| P1422 | kg | Pintura (material) | 0.135 | 2.27 | 0.31 |
| VGZ | % | Despeses indirectes | 0.005 | 6 | 0.03 |
|  |  | Total |  |  | 0.55 |

| Amidament | Uts. | Llarg | Alt | Parcial |
|---|---|---|---|---|
| PK 0+000 a 0+380: |  |  |  |  |
| M-2.2a |  |  |  |  |
|  | 1 | 64 |  | 64.00 |
|  | 1 | 11 |  | 11.00 |
|  | 1 | 16 |  | 16.00 |
|  | 1 | 11 |  | 11.00 |
|  | 1 | 32 |  | 32.00 |
|  | 1 | 12 |  | 12.00 |
|  | 1 | 85 |  | 85.00 |
|  | 1 | 32 |  | 32.00 |
| M-2.6 |  |  |  |  |
|  | 1 | 64 |  | 64.00 |
|  | 1 | 106 |  | 106.00 |
|  | 1 | 58 |  | 58.00 |
|  | 1 | 5 |  | 5.00 |
|  | 1 | 12 |  | 12.00 |
|  | 1 | 30 |  | 30.00 |
|  | 1 | 56 |  | 56.00 |
| M-1.10 (15cm) |  |  |  |  |
|  | 1 | 28 | 0.67 | 18.76 |
|  | 1 | 16 | 0.67 | 10.72 |
|  | 1 | 13 | 0.67 | 8.71 |
|  | 1 | 15 | 0.67 | 10.05 |
|  | 1 | 12 | 0.67 | 8.04 |
|  | 1 | 8 | 0.67 | 5.36 |
|  | 1 | 10 | 0.67 | 6.70 |
|  | 1 | 10 | 0.67 | 6.70 |
|  | 1 | 8 | 0.67 | 5.36 |
|  | 1 | 12 | 0.67 | 8.04 |
|  | 1 | 36 | 0.67 | 24.12 |
|  | 1 | 8 | 0.67 | 5.36 |
| PK 0+380 a 0+460: |  |  |  |  |
| M-2.2a |  |  |  |  |
|  | 1 | 8 |  | 8.00 |
|  | 1 | 38 |  | 38.00 |
| M-2.6 |  |  |  |  |
|  | 1 | 10 |  | 10.00 |
|  | 1 | 12 |  | 12.00 |
|  | 1 | 8 |  | 8.00 |
|  | 1 | 4 |  | 4.00 |
|  | 1 | 49 |  | 49.00 |
|  | 1 | 38 |  | 38.00 |
| M-1.10 (15cm) |  |  |  |  |
|  | 1 | 10 | 0.67 | 6.70 |
|  | 1 | 16 | 0.67 | 10.72 |
| PK 0+415 al 0+460 i encreuament: |  |  |  |  |
| M-2.2a | 1 | 40 |  | 40.00 |
|  | 1 | 7.5 |  | 7.50 |
| M-2.6 | 1 | 50 |  | 50.00 |
|  | 1 | 40 |  | 40.00 |
| Subtotal |  |  |  | 1033.84 |
| Total |  |  |  | 1033.84 |

**E0708** m2 Marca viària transversal, fletxes, inscripcions i zebrats, pintura acrílica
258.01 m2 × 11.33 = 2923.25
Marca viària transversal, fletxes, inscripcions i zebrats, amb pintura acrílica i microesferes de vidre, totalment acabada.

| Codi | Ut | Descripció | Rendiment | Preu | Import |
|---|---|---|---|---|---|
| M0224 | h | Màquina pintura bandes autop. | 0.031 | 41.57 | 1.29 |
| M0220 | h | Escombradora autopropulsada | 0.002 | 42.15 | 0.08 |
| O0110 | h | Peó | 0.286 | 16.75 | 4.79 |
| O0101 | h | Cap de colla | 0.095 | 20.6 | 1.96 |
| P1421 | kg | Microesferes de vidre | 0.55 | 0.96 | 0.53 |
| P1422 | kg | Pintura | 0.9 | 2.27 | 2.04 |
| %161306000600 | % | Despeses indirectes | 6 % | 10.69 | 0.64 |
|  |  | Total |  |  | 11.33 |

| Amidament | Uts. | Llarg | Ample | Parcial |
|---|---|---|---|---|
| PK 0+000 a 0+380 |  |  |  |  |
| M-6.4 | 2 | 1.23 |  | 2.46 |
| M-4.3 | 13 | 3 | 0.5 | 19.50 |
|  | 6 | 4 | 0.5 | 12.00 |
|  | 15 | 3 | 0.5 | 22.50 |
|  | 10 | 3 | 0.5 | 15.00 |
|  | 6 | 4 | 0.5 | 12.00 |
|  | 6 | 4 | 0.5 | 12.00 |
|  | 4 | 4 | 0.5 | 8.00 |
|  | 6 | 3 | 0.5 | 9.00 |
|  | 6 | 3 | 0.5 | 9.00 |
| illa | 1 | 1.3 |  | 1.30 |
|  | 1 | 0.8 |  | 0.80 |
|  | 1 | 5.7 |  | 5.70 |
| M-7.2b | 1 | 3 |  | 3.00 |
|  | 1 | 18 |  | 18.00 |
| PK 0+380 a 0+460 |  |  |  |  |
| M-6.4 | 2 | 1.23 |  | 2.46 |
| M-4.3 | 6 | 4 | 0.5 | 12.00 |
| illa | 1 | 6.03 |  | 6.03 |
| M-7.2b | 1 | 9 |  | 9.00 |
| PK 0+415 al 0+460 i encreuament: |  |  |  |  |
| M-6.4 | 1 | 1.23 |  | 1.23 |
| M-4.3 | 6 | 4 | 0.5 | 12.00 |
| illa | 1 | 6.03 |  | 6.03 |
| M-7.2b | 1 | 9 |  | 9.00 |
| Altres | 1 | 50 |  | 50.00 |
| Subtotal |  |  |  | 258.01 |
| Total |  |  |  | 258.01 |

**E0704** m Premarcatge de marca viària longitudinal (07/12/1994)
1033.84 m × 0.13 = 134.40

| Codi | Ut | Descripció | Rendiment | Preu | Import |
|---|---|---|---|---|---|
| O0101 | h | Cap de colla | 0.001 | 20.6 | 0.02 |
| O0110 | h | Peó | 0.006 | 16.75 | 0.10 |
| vg | % | Despeses indirectes | 0.001 | 6 | 0.01 |
|  |  | Total |  |  | 0.13 |

| Amidament | Uts. | Llarg | Alt | Parcial |
|---|---|---|---|---|
| PK 0+000 a 0+380: |  |  |  |  |
| M-2.2a |  |  |  |  |
|  | 1 | 64 |  | 64.00 |
|  | 1 | 11 |  | 11.00 |
|  | 1 | 16 |  | 16.00 |
|  | 1 | 11 |  | 11.00 |
|  | 1 | 32 |  | 32.00 |
|  | 1 | 12 |  | 12.00 |
|  | 1 | 85 |  | 85.00 |
|  | 1 | 32 |  | 32.00 |
| M-2.6 |  |  |  |  |
|  | 1 | 64 |  | 64.00 |
|  | 1 | 106 |  | 106.00 |
|  | 1 | 58 |  | 58.00 |
|  | 1 | 5 |  | 5.00 |
|  | 1 | 12 |  | 12.00 |
|  | 1 | 30 |  | 30.00 |
|  | 1 | 56 |  | 56.00 |
| M-1.10 (15cm) |  |  |  |  |
|  | 1 | 28 | 0.67 | 18.76 |
|  | 1 | 16 | 0.67 | 10.72 |
|  | 1 | 13 | 0.67 | 8.71 |
|  | 1 | 15 | 0.67 | 10.05 |
|  | 1 | 12 | 0.67 | 8.04 |
|  | 1 | 8 | 0.67 | 5.36 |
|  | 1 | 10 | 0.67 | 6.70 |
|  | 1 | 10 | 0.67 | 6.70 |
|  | 1 | 8 | 0.67 | 5.36 |
|  | 1 | 12 | 0.67 | 8.04 |
|  | 1 | 36 | 0.67 | 24.12 |
|  | 1 | 8 | 0.67 | 5.36 |
| PK 0+380 a 0+460: |  |  |  |  |
| M-2.2a |  |  |  |  |
|  | 1 | 8 |  | 8.00 |
|  | 1 | 38 |  | 38.00 |
| M-2.6 |  |  |  |  |
|  | 1 | 10 |  | 10.00 |
|  | 1 | 12 |  | 12.00 |
|  | 1 | 8 |  | 8.00 |
|  | 1 | 4 |  | 4.00 |
|  | 1 | 49 |  | 49.00 |
|  | 1 | 38 |  | 38.00 |
| M-1.10 (15cm) |  |  |  |  |
|  | 1 | 10 | 0.67 | 6.70 |
|  | 1 | 16 | 0.67 | 10.72 |
| PK 0+415 al 0+460 i encreuament: |  |  |  |  |
| M-2.2a | 1 | 40 |  | 40.00 |
|  | 1 | 7.5 |  | 7.50 |
| M-2.6 | 1 | 50 |  | 50.00 |
|  | 1 | 40 |  | 40.00 |
| Subtotal |  |  |  | 1033.84 |
| Total |  |  |  | 1033.84 |

**E0732** m Marca viària transversal 40 cm. amplada, pintura blanca
69 m × 1.43 = 98.67
Marca viària transversal de 40 cm. d'amplada, amb pintura blanca i microesferes de vidre, amb màquina autopropulsada.

| Codi | Ut | Descripció | Rendiment | Preu | Import |
|---|---|---|---|---|---|
| M0220 | h | Escombradora autopropulsada | 0.001 | 42.15 | 0.04 |
| M0224 | h | Màquina pintura bandes autop. | 0.001 | 41.57 | 0.04 |
| O0110 | h | Peó | 0.003 | 16.75 | 0.05 |
| O0101 | h | Cap de colla | 0.001 | 20.6 | 0.02 |
| P1422 | kg | Pintura | 0.4 | 2.27 | 0.91 |
| P1421 | kg | Microesferes de vidre | 0.3 | 0.96 | 0.29 |
| %161306000600 | % | Despeses indirectes | 6 % | 1.35 | 0.08 |
|  |  | Total |  |  | 1.43 |

| Amidament | Uts. | Llarg | Parcial |
|---|---|---|---|
| PK 0+000 a 0+380: |  |  |  |
| M-4.1 | 2 | 2.5 | 5.00 |
|  | 1 | 13 | 13.00 |
|  | 4 | 2.5 | 10.00 |
|  | 1 | 4 | 4.00 |
| PK 0+380 a 0+460: |  |  |  |
| M-4.1 | 1 | 6 | 6.00 |
|  | 2 | 2.5 | 5.00 |
|  | 1 | 10.5 | 10.50 |
| PK 0+415 al 0+460 i encreuament: |  |  |  |
| M-4.1 | 1 | 10.5 | 10.50 |
|  | 2 | 2.5 | 5.00 |
| Subtotal |  |  | 69.00 |
| Total |  |  | 69 |

#### 01.02.04.02 Senyalització vertical
Import: 8187.58

**E0711** u Placa reflectora circular Ø60 cm, nivell 2 HIP
6 u × 87.73 = 526.38
Placa reflectora circular de 60 cm. de diàmetre, per a senyals de trànsit, nivell 2 HIP, inclòs ancoratges i cargoleria.

| Codi | Ut | Descripció | Rendiment | Preu | Import |
|---|---|---|---|---|---|
| O0102 | h | Oficial 1ª | 0.175 | 20.46 | 3.58 |
| O0110 | h | Peó | 0.2 | 16.75 | 3.35 |
| P1403 | u | Placa circular reflect. 60 cm. (material) | 1 | 75.83 | 75.83 |
| %161306000600 | % | Despeses indirectes | 6 % | 82.76 | 4.97 |
|  |  | Total |  |  | 87.73 |

| Amidament | Uts. | Parcial |
|---|---|---|
| R-101 | 4 | 4.00 |
| R-301 | 2 | 2.00 |
| Subtotal |  | 6.00 |
| Total |  | 6 |

**E0713** u Placa reflectora octogonal 60 cm. doble apotema, nivell 2 HIP
8 u × 105.17 = 841.36
Placa reflectora octogonal de 60 cm. de doble apotema, per a senyals de trànsit, nivell 2 HIP, inclòs ancoratges i cargoleria.

| Codi | Ut | Descripció | Rendiment | Preu | Import |
|---|---|---|---|---|---|
| O0110 | h | Peó | 0.2 | 16.75 | 3.35 |
| O0102 | h | Oficial 1ª | 0.175 | 20.46 | 3.58 |
| P1425 | u | Placa octog. reflect. 60 cm. (material) | 1 | 92.29 | 92.29 |
| %161306000600 | % | Despeses indirectes | 6 % | 99.22 | 5.95 |
|  |  | Total |  |  | 105.17 |

| Amidament | Uts. | Parcial |
|---|---|---|
| R-2 | 6 | 6.00 |
|  | 2 | 2.00 |
| Subtotal |  | 8.00 |
| Total |  | 8 |

**E0715** u Placa reflectora quadrada de 60 cm. costat, nivell 2 HIP
8 u × 76.53 = 612.24
Placa reflectora quadrada de 60 cm. de costat, per a senyals de trànsit, nivell 2 HIP, inclòs ancoratges i cargoleria.

| Codi | Ut | Descripció | Rendiment | Preu | Import |
|---|---|---|---|---|---|
| O0110 | h | Peó | 0.2 | 16.75 | 3.35 |
| O0102 | h | Oficial 1ª | 0.175 | 20.46 | 3.58 |
| P1408 | u | Placa infor. refl. 60x60 cm. (material) | 1 | 65.27 | 65.27 |
| %161306000600 | % | Despeses indirectes | 6 % | 72.20 | 4.33 |
|  |  | Total |  |  | 76.53 |

| Amidament | Uts. | Parcial |
|---|---|---|
| S-13 | 6 | 6.00 |
|  | 2 | 2.00 |
| Subtotal |  | 8.00 |
| Total |  | 8 |

**E0709** u Placa reflectora triangular L=90 cm., nivell 2 HIP
4 u × 93.72 = 374.88
Placa reflectora triangular de 90 cm. de costat, per a senyals de trànsit, nivell 2 HIP, inclòs ancoratges i cargoleria.

| Codi | Ut | Descripció | Rendiment | Preu | Import |
|---|---|---|---|---|---|
| O0102 | h | Oficial 1ª | 0.175 | 20.46 | 3.58 |
| O0110 | h | Peó | 0.2 | 16.75 | 3.35 |
| P1401 | u | Placa triang. reflect. 90 cm. (material) | 1 | 81.49 | 81.49 |
| %161306000600 | % | Despeses indirectes | 6 % | 88.42 | 5.31 |
|  |  | Total |  |  | 93.72 |

| Amidament | Uts. | Parcial |
|---|---|---|
| P-4 | 1 | 1.00 |
| P-21 | 1 | 1.00 |
| R-1 | 1 | 1.00 |
|  | 1 | 1.00 |
| Subtotal |  | 4.00 |
| Total |  | 4 |

**E0720** u Placa reflectora rectangular de 60x20 cm. complementaria
3 u × 63.17 = 189.51
Placa reflectora rectangular de 60x20 cm. complementària, nivell 2 HIP, inclòs ancoratges i cargoleria.

| Codi | Ut | Descripció | Rendiment | Preu | Import |
|---|---|---|---|---|---|
| O0102 | h | Oficial 1ª | 0.08 | 20.46 | 1.64 |
| O0110 | h | Peó | 0.12 | 16.75 | 2.01 |
| P1428 | u | Placa comp. refl. 60x20 cm. (material) | 1 | 55.94 | 55.94 |
| %161306000600 | % | Despeses indirectes | 6 % | 59.59 | 3.58 |
|  |  | Total |  |  | 63.17 |

| Amidament | Uts. | Parcial |
|---|---|---|
| S-800 (150m) | 1 | 1.00 |
| S-800 (STOP a 50m) | 1 | 1.00 |
| S-810 (350m) | 1 | 1.00 |
| Subtotal |  | 3.00 |
| Total |  | 3 |

**E0725** m Suport rectangular d'acer galvanitzat de 80x40x2 mm.
91 m × 15.39 = 1400.49
Suport rectangular d'acer galvanitzat de 80x40x2 mm., col.locat.

| Codi | Ut | Descripció | Rendiment | Preu | Import |
|---|---|---|---|---|---|
| O0110 | h | Peó | 0.09 | 16.75 | 1.51 |
| O0102 | h | Oficial 1ª | 0.05 | 20.46 | 1.02 |
| P1417 | m | Suport tub acer galv. 80x40x2mm. (material) | 1 | 11.99 | 11.99 |
| %161306000600 | % | Despeses indirectes | 6 % | 14.52 | 0.87 |
|  |  | Total |  |  | 15.39 |

| Amidament | Uts. | Llarg | Parcial |
|---|---|---|---|
| R-101 | 4 | 3.5 | 14.00 |
| R-301 | 2 | 3.5 | 7.00 |
| R-2 | 8 | 3.5 | 28.00 |
| S-13 | 8 | 3.5 | 28.00 |
| P-4 | 1 | 3.5 | 3.50 |
| P-21 | 1 | 3.5 | 3.50 |
| R-1 | 2 | 3.5 | 7.00 |
| Subtotal |  |  | 91.00 |
| Total |  |  | 91 |

**E0729** u Fonamentació de senyals
26 u × 25.25 = 656.50
Fonamentació de senyals, totalment acabada.

| Codi | Ut | Descripció | Rendiment | Preu | Import |
|---|---|---|---|---|---|
| O0110 | h | Peó | 0.48 | 16.75 | 8.04 |
| O0101 | h | Cap de colla | 0.12 | 20.6 | 2.47 |
| P1609 | m3 | Excavació de terres | 0.18 | 11.12 | 2.00 |
| E0502 | m3 | Formigó HM-20 fonaments | 0.18 | 62.85 | 11.31 |
| %161306000600 | % | Despeses indirectes | 6 % | 23.82 | 1.43 |
|  |  | Total |  |  | 25.25 |

| Amidament | Uts. | Parcial |
|---|---|---|
| R-101 | 4 | 4.00 |
| R-301 | 2 | 2.00 |
| R-2 | 8 | 8.00 |
| S-13 | 8 | 8.00 |
| P-4 | 1 | 1.00 |
| P-21 | 1 | 1.00 |
| R-1 | 2 | 2.00 |
| Subtotal |  | 26.00 |
| Total |  | 26 |

**E0731B** u Trasllat de senyal existent
8 u × 27.35 = 218.80
Trasllat de senyal existent, inclòs fonamentació.

| Codi | Ut | Descripció | Rendiment | Preu | Import |
|---|---|---|---|---|---|
| M0212B | h | Camió de trabuc de 20 t | 0.1 | 37.33 | 3.73 |
| O0101 | h | Cap de colla | 0.1 | 20.6 | 2.06 |
| O0110 | h | Peó | 0.4 | 16.75 | 6.70 |
| P1609 | m3 | Excavació de terres | 0.18 | 11.12 | 2.00 |
| E0502 | m3 | Formigó HM-20 fonaments | 0.18 | 62.85 | 11.31 |
| %161306000600 | % | Despeses indirectes | 6 % | 25.80 | 1.55 |
|  |  | Total |  |  | 27.35 |

| Amidament | Uts. | Parcial |
|---|---|---|
| Panell velocitat - resalt | 1 | 1.00 |
| Panell carretera estreta | 1 | 1.00 |
| Miralls | 2 | 2.00 |
| Fita | 4 | 4.00 |
| Subtotal |  | 8.00 |
| Total |  | 8 |

**E0758** m2 Placa d'alumini >1,00 m² i <1,50 m², nivell 2 HIP, amb abraçadores
2.04 m2 × 168.91 = 344.58
Placa d'alumini superior a 1,00 m² i fins a 1,50 m², per a senyals de trànsit d'orientació, amb revestiment reflectant HIP nivell 2, inclosos abraçadores d'unió al suport i cargoleria corresponent, totalment col·locada.

| Codi | Ut | Descripció | Rendiment | Preu | Import |
|---|---|---|---|---|---|
| O0110 | h | Peó | 0.4 | 16.75 | 6.70 |
| O0101 | h | Cap de colla | 0.15 | 20.6 | 3.09 |
| O0102 | h | Oficial 1ª | 0.3 | 20.46 | 6.14 |
| P1498 | m2 | Placa d'alumini superior a 1,50 m2 (material) | 1 | 143.42 | 143.42 |
| %161306000600 | % | Despeses indirectes | 6 % | 159.35 | 9.56 |
|  |  | Total |  |  | 168.91 |

| Amidament | Uts. | Llarg | Parcial |
|---|---|---|---|
| LOC. ENTRADA 01 | 1 | 1.02 | 1.02 |
| LOC. SORTIDA 01 | 1 | 1.02 | 1.02 |
| Subtotal |  |  | 2.04 |
| Total |  |  | 2.04 |

**E0755** m2 Placa d'alumini fins a 0,25 m², nivell 2 HIP, amb abraçadores
2.57 m2 × 283.46 = 728.49
Placa d'alumini fins a 0,25 m², per a senyals de trànsit senyals d'orientació, amb revestiment reflectant nivell 2 HIP, inclosos abraçadores d'unió al suport i cargoleria corresponent, totalment col·locada.

| Codi | Ut | Descripció | Rendiment | Preu | Import |
|---|---|---|---|---|---|
| O0102 | h | Oficial 1ª | 0.3 | 20.46 | 6.138 |
| O0110 | h | Peó | 0.4 | 16.75 | 6.700 |
| O0101 | h | Cap de colla | 0.15 | 20.6 | 3.090 |
| P1495 | m2 | Placa d'alumini fins 0,25 m2 (material) | 1 | 251.49 | 251.490 |
| %161306000600 | % | Despeses indirectes | 6 % | 267.418 | 16.045 |
|  |  | Total |  |  | 283.46 |

| Amidament | Uts. | Llarg | Alt | Parcial |
|---|---|---|---|---|
| CARTELL 01 | 1 | 1.4 | 0.18 | 0.25 |
| CARTELL 02 | 2 | 1.4 | 0.18 | 0.50 |
| CARTELL 03 | 1 | 1.4 | 0.18 | 0.25 |
| CARTELL 04 | 1 | 0.45 | 0.13 | 0.06 |
|  | 6 | 1.4 | 0.18 | 1.51 |
| Subtotal |  |  |  | 2.57 |
| Total |  |  |  | 2.57 |

**E0756** m2 Placa d'alumini >0,25 m² i <0,50 m², nivell 2 HIP, amb abraçadores
0 m2 × 264.19 = 0.00
Placa d'alumini superior a 0,25 m² i fins a 0,50 m², per a d'orientació, amb revestiment reflectant HIP nivell 2, inclosos abraçadores d'unió al suport i cargoleria corresponent, totalment col·locada.

| Codi | Ut | Descripció | Rendiment | Preu | Import |
|---|---|---|---|---|---|
| O0101 | h | Cap de colla | 0.15 | 20.6 | 3.09 |
| O0102 | h | Oficial 1ª | 0.3 | 20.46 | 6.14 |
| O0110 | h | Peó | 0.4 | 16.75 | 6.70 |
| P1496 | m2 | Placa d'alumini de 0,25 a 0,50 m2 (material) | 1 | 233.31 | 233.31 |
| %161306000600 | % | Despeses indirectes | 6 % | 249.24 | 14.95 |
|  |  | Total |  |  | 264.19 |

**E0758B** m2 Placa d'alumini >1,50 m² , nivell 2 HIP, amb abraçadores
0 m2 × 166.77 = 0.00
Placa d'alumini superior a 1,50 m² , per a senyals de trànsit d'orientació, amb revestiment reflectant HIP nivell 2, inclosos abraçadores d'unió al suport i cargoleria corresponent, totalment col·locada.

| Codi | Ut | Descripció | Rendiment | Preu | Import |
|---|---|---|---|---|---|
| O0110 | h | Peó | 0.4 | 16.75 | 6.70 |
| O0101 | h | Cap de colla | 0.15 | 20.6 | 3.09 |
| O0102 | h | Oficial 1ª | 0.3 | 20.46 | 6.14 |
| P1498B | m2 | Placa d'alumini superior a 1,50 m2 (material) | 1 | 141.4 | 141.40 |
| VGZ | % | Despeses indirectes | 1.573 | 6 | 9.44 |
|  |  | Total |  |  | 166.77 |

**E0746** m Pal d'alumini anoditzat color plata, Ø114 mm. MD
4.95 m × 39.99 = 197.95
Pal d'alumini anoditzat color plata, estriat, de 114 mm. de diàmetre MD, col·locat.

| Codi | Ut | Descripció | Rendiment | Preu | Import |
|---|---|---|---|---|---|
| O0102 | h | Oficial 1ª | 0.05 | 20.46 | 1.02 |
| O0110 | h | Peó | 0.09 | 16.75 | 1.51 |
| P1473 | m | Pal alumini diàmetre 114 mm. MD (material) | 1 | 35.2 | 35.20 |
| %161306000600 | % | Despeses indirectes | 6 % | 37.73 | 2.26 |
|  |  | Total |  |  | 39.99 |

| Amidament | Uts. | Llarg | Parcial |
|---|---|---|---|
| LOC. ENTRADA 01 | 1 | 2.6 | 2.60 |
| CARTELL 04 | 1 | 2.35 | 2.35 |
| Subtotal |  |  | 4.95 |
| Total |  |  | 4.95 |

**E0745** m Pal d'alumini anoditzat color plata, Ø90 mm. MC
11 m × 34.86 = 383.46
Pal d'alumini anoditzat color plata, estriat, de 90 mm. de diàmetre MC, col·locat.

| Codi | Ut | Descripció | Rendiment | Preu | Import |
|---|---|---|---|---|---|
| O0110 | h | Peó | 0.09 | 16.75 | 1.51 |
| O0102 | h | Oficial 1ª | 0.05 | 20.46 | 1.02 |
| P1472 | m | Pal alumini diàmetre 90 mm. MC (material) | 1 | 30.36 | 30.36 |
| %161306000600 | % | Despeses indirectes | 6 % | 32.89 | 1.97 |
|  |  | Total |  |  | 34.86 |

| Amidament | Uts. | Llarg | Parcial |
|---|---|---|---|
| LOC. ENTRADA 01 | 1 | 2.05 | 2.05 |
| LOC. SORTIDA 01 | 1 | 3.5 | 3.50 |
| CARTELL 02 | 1 | 3.3 | 3.30 |
| CARTELL 04 | 1 | 2.15 | 2.15 |
| Subtotal |  |  | 11.00 |
| Total |  |  | 11 |

**E0744** u Base d'acer galvanitzat per a suport de 76 mm.
1 u × 104.04 = 104.04

| Codi | Ut | Descripció | Rendiment | Preu | Import |
|---|---|---|---|---|---|
| O0102 | h | Oficial 1ª | 0.05 | 20.46 | 1.02 |
| O0110 | h | Peó | 0.09 | 16.75 | 1.51 |
| P1471 | u | Base d'acer galvanit. suport 76 mm. (material) | 1 | 95.62 | 95.62 |
| %161306000600 | % | Despeses indirectes | 6 % | 98.15 | 5.89 |
|  |  | Total |  |  | 104.04 |

| Amidament | Uts. | Parcial |
|---|---|---|
| CARTELL 01 | 1 | 1.00 |
| Total |  | 1 |

**E0744A** u Base d'acer galvanitzat per a suport de 90 mm.
1 u × 111.89 = 111.89
Base d'acer galvanitzat per a suport de 90 mm. col·locada.

| Codi | Ut | Descripció | Rendiment | Preu | Import |
|---|---|---|---|---|---|
| O0110 | h | Peó | 0.09 | 16.75 | 1.51 |
| O0102 | h | Oficial 1ª | 0.05 | 20.46 | 1.02 |
| P1471A | u | Base d'acer galvanit. suport 90 mm. (material) | 1 | 103.02 | 103.02 |
| %161306000600 | % | Despeses indirectes | 6 % | 105.55 | 6.33 |
|  |  | Total |  |  | 111.89 |

| Amidament | Uts. | Parcial |
|---|---|---|
| CARTELL 02 | 1 | 1.00 |
| Total |  | 1 |

**E0744B** u Base d'acer galvanitzat per a suport de 114 mm.
1 u × 133.86 = 133.86
Base d'acer galvanitzat per a suport de 114 mm. col·locada.

| Codi | Ut | Descripció | Rendiment | Preu | Import |
|---|---|---|---|---|---|
| O0110 | h | Peó | 0.09 | 16.75 | 1.51 |
| O0102 | h | Oficial 1ª | 0.05 | 20.46 | 1.02 |
| P1471B | u | Base d'acer galvanit. suport 114 mm. (material) | 1 | 123.75 | 123.75 |
| %161306000600 | % | Despeses indirectes | 6 % | 126.28 | 7.58 |
|  |  | Total |  |  | 133.86 |

| Amidament | Uts. | Parcial |
|---|---|---|
| CARTELL 04 | 1 | 1.00 |
| Total |  | 1 |

**E0738B** m Pal d'alumini anoditzat color plata, Ø76 mm. MB
6 m × 27.79 = 166.74
Pal d'alumini anoditzat color plata, estriat, de 76 mm. de diàmetre MB, col·locat.

| Codi | Ut | Descripció | Rendiment | Preu | Import |
|---|---|---|---|---|---|
| O0110 | h | Peó | 0.09 | 16.75 | 1.51 |
| O0102 | h | Oficial 1ª | 0.05 | 20.46 | 1.02 |
| P1481 | m | Pal alumini diàmetre 76 mm. MB (material) | 1 | 23.69 | 23.69 |
| %161306000600 | % | Despeses indirectes | 6 % | 26.22 | 1.57 |
|  |  | Total |  |  | 27.79 |

| Amidament | Uts. | Llarg | Parcial |
|---|---|---|---|
| CARTELL 01 | 1 | 3 | 3.00 |
| CARTELL 03 | 1 | 3 | 3.00 |
| Subtotal |  |  | 6.00 |
| Total |  |  | 6 |

**E0730** u Fonamentació de cartell de pre-senyalització
6 u × 112.21 = 673.26
Fonamentació de cartell de pre-senyalització, totalment acabada.

| Codi | Ut | Descripció | Rendiment | Preu | Import |
|---|---|---|---|---|---|
| O0102 | h | Oficial 1ª | 0.36 | 20.46 | 7.37 |
| O0101 | h | Cap de colla | 0.12 | 20.6 | 2.47 |
| O0110 | h | Peó | 1.2 | 16.75 | 20.10 |
| P1609 | m3 | Excavació de terres | 1.175 | 11.12 | 13.07 |
| E0502 | m3 | Formigó HM-20 fonaments | 1 | 62.85 | 62.85 |
| %161306000600 | % | Despeses indirectes | 6 % | 105.86 | 6.35 |
|  |  | Total |  |  | 112.21 |

| Amidament | Uts. | Parcial |
|---|---|---|
| LOC. ENTRADA 01 | 1 | 1.00 |
| LOC. SORTIDA 01 | 1 | 1.00 |
| CARTELL 01 | 1 | 1.00 |
| CARTELL 02 | 1 | 1.00 |
| CARTELL 03 | 1 | 1.00 |
| CARTELL 04 | 1 | 1.00 |
| Subtotal |  | 6.00 |
| Total |  | 6 |

**E0780** u Balisa cilíndrica H-75, nivell 2 HI , h=75cm
5 u × 37.67 = 188.35
Balisa cilíndrica tipus H-75, nivell 2 HI , 75 cm d'alçada , fabricada en polietilè amb memòria de forma i alta resistència a cops de vehicles a baixa i alta velocitat; amb dues bandes reflectants de nivell 2 de retrorreflectància de 100 mm d'amplada, totalment col·locada

| Codi | Ut | Descripció | Rendiment | Preu | Import |
|---|---|---|---|---|---|
| M0214 | h | Camió grua | 0.08 | 42.07 | 3.37 |
| O0102 | h | Oficial 1ª | 0.3 | 20.46 | 6.14 |
| O0110 | h | Peó | 0.3 | 16.75 | 5.03 |
| P1477 | u | Balisa cilíndrica H-75, alçada 75 cm, nivell reflectant 3 (material) | 1 | 21 | 21.00 |
| VGZ | % | Despeses indirectes | 0.355 | 6 | 2.13 |
|  |  | Total |  |  | 37.67 |

| Amidament | Uts. | Parcial |
|---|---|---|
| Sortida del pont | 5 | 5.00 |
| Total |  | 5 |

**E0215** u Desmuntatge de senyal de trànsit i demolició ancoratges
24 u × 13.95 = 334.80

| Amidament | Uts. | Parcial |
|---|---|---|
| R-101 | 4 | 4.00 |
| R-301 | 2 | 2.00 |
| R-2 | 4 | 4.00 |
| S-13 | 2 | 2.00 |
| P4/R1/S800 | 1 | 1.00 |
| P-17 | 2 | 2.00 |
| R-6 | 1 | 1.00 |
| R-5 | 1 | 1.00 |
| P-21 | 1 | 1.00 |
| LOC. ENTRADA 01 | 1 | 1.00 |
| LOC. SORTIDA 01 | 1 | 1.00 |
| PK 0+170 MD (senyal orientació) | 1 | 1.00 |
| PK 0+330 MD (senyal orientació) | 1 | 1.00 |
| PK 0+415 ME (senyal orientació) | 1 | 1.00 |
| S-800 (150m) | 1 | 1.00 |
| Subtotal |  | 24.00 |
| Total |  | 24 |

#### 01.02.04.03 Defenses

**E11971** m Barrera de seguretat mixta de fusta i metall tipus G2M.4
0 m × 91.26
Barrera de seguretat mixta de fusta i acer tipus GM2.4, nivell de conteniment H2, amplada de treball W6, amb suports tipus C-100 LG 2m col·locats cada 2 metres i segments de 4m, inclòs enclavament o suplement per col.locació de placa soldada a suport sobre mur a mida, segons plànols de detall, totalment muntada i instal·lada.

| Codi | Ut | Descripció | Rendiment | Preu | Import |
|---|---|---|---|---|---|
| M0253 | h | Màquina per a clavar muntants metàl·lics (maquinària) | 0.04 | 43.97 | 1.76 |
| O0102 | h | Oficial 1ª | 0.25 | 20.46 | 5.12 |
| O0101 | h | Cap de colla | 0.05 | 20.6 | 1.03 |
| O0110 | h | Peó | 0.25 | 16.75 | 4.19 |
| P1609 | m3 | Excavació de terres | 0.13 | 11.12 | 1.45 |
| P1197 | m | Barrera de seguretat de fusta-metall G2M (material) | 1 | 72.54 | 72.54 |
| VGZ | % | Despeses indirectes | 0.861 | 6 | 5.17 |
|  |  | Total |  |  | 91.26 |

**E11981** m Barrera de seguretat mixta de fusta i metall tipus GH2, nivell de
0 m × 199.65
Barrera de seguretat mixta de fusta i acer tipus GH2, nivell de conteniment H2, amplada de treball W4, amb doble suports tipus C-100 LG 2m col·locats cada 2 metres, inclòs enclavament i suplement per col.locació de placa soldada a suport sobre mur a mida, de doble alçada amb segment baix de protecció per a motoristes i ciclistes rodó, segons plànols de detall, totalment muntada i instal·lada.

| Codi | Ut | Descripció | Rendiment | Preu | Import |
|---|---|---|---|---|---|
| M0253 | h | Màquina per a clavar muntants metàl·lics | 0.04 | 43.97 | 1.76 |
| O0110 | h | Peó | 0.25 | 16.75 | 4.19 |
| O0101 | h | Cap de colla | 0.05 | 20.6 | 1.03 |
| O0102 | h | Oficial 1ª | 0.25 | 20.46 | 5.12 |
| P21971 | m | Barrera mixta de fusta i acer GH2 (material) | 1 | 174.8 | 174.80 |
| P1609 | m3 | Excavació de terres | 0.13 | 11.12 | 1.45 |
| %16130600_2 | % | Despeses indirectes | 6 % | 188.35 | 11.30 |
|  |  | Total |  |  | 199.65 |

**E119831** ut Abatiment de 4 metres per barrera mixta fusta metall
0 ut × 314.83
Abatiment de 4 metres per barrera mixta fusta i metall.

| Codi | Ut | Descripció | Rendiment | Preu | Import |
|---|---|---|---|---|---|
| M0253 | h | Màquina per a clavar muntants metàl·lics | 0.04 | 43.97 | 1.76 |
| O0101 | h | Cap de colla | 0.05 | 20.6 | 1.03 |
| O0110 | h | Peó | 0.1 | 16.75 | 1.68 |
| O0102 | h | Oficial 1ª | 0.1 | 20.46 | 2.05 |
| P1197 | m | Barrera de seguretat de fusta-metall G2M | 4 | 72.54 | 290.16 |
| P1609 | m3 | Excavació de terres | 0.03 | 11.12 | 0.33 |
| %16130600_2 | % | Despeses indirectes | 6 % | 297.01 | 17.82 |
|  |  | Total |  |  | 314.83 |

**E0785** u Captafars 1 cara, nivell 3 HI
0 u × 8.69
Captafars de prisma per calçada, d'1 cara, amb nivell 3 HI, totalment col·locat.

| Codi | Ut | Descripció | Rendiment | Preu | Import |
|---|---|---|---|---|---|
| M0214 | h | Camió grua | 0.02 | 42.07 | 0.84 |
| O0102 | h | Oficial 1ª | 0.075 | 20.46 | 1.53 |
| O0110 | h | Peó | 0.075 | 16.75 | 1.26 |
| P1479 | u | Captafars de prisma per calçada, 1 cara, nivell retrorreflexió 3 (material) | 1 | 4.57 | 4.57 |
| %16130600_2 | % | Despeses indirectes | 6 % | 8.20 | 0.49 |
|  |  | Total |  |  | 8.69 |

### 01.02.05 Drenatge
Import: 1594.81

**E0880** m3 Formigó en revestiment de cunetes
4.5 m3 × 117.29 = 527.81
Formigó HM-20 en revestiment de cunetes, amb àrid 12 mm i airejant, inclòs part proporcional d'encofrat, totalment col·locat.

| Codi | Ut | Descripció | Rendiment | Preu | Import |
|---|---|---|---|---|---|
| M0225 | h | Vibrador | 0.1 | 2.09 | 0.21 |
| O0101 | h | Cap de colla | 0.025 | 20.6 | 0.52 |
| O0110 | h | Peó | 0.1 | 16.75 | 1.68 |
| O0102 | h | Oficial 1ª | 0.06 | 20.46 | 1.23 |
| P0509 | m3 | Formigó HM-20 posat a l'obra en revest. cunetes (material) | 1.02 | 85.71 | 87.42 |
| VGZ | % | Despeses indirectes | 1.107 | 6 | 6.64 |
| E0515 | m2 | Encofrat de fusta per a fonaments i/o formigó ocult | 0.8 | 24.49 | 19.59 |
|  |  | Total |  |  | 117.29 |

| Amidament | Uts. | Llarg | Ample | Alt | Parcial |
|---|---|---|---|---|---|
| TP-2003 | 1 | 25 | 1.2 | 0.15 | 4.50 |
| Total |  |  |  |  | 4.5 |

**E0884** m Formacio i reperfilat de cunetes en terres amb excavació fins a 50 cm de sobreample
25 m × 12.56 = 314.00
Execució de cuneta de drenatge, fins a 130 cm d'amplada, inclòs el tall del ferm amb serra de disc, retirada de terra vegetal, enderroc del paviment de mescla bituminosa en calent, excavació i compactació de la base de la cuneta, excavació d'un sobreample fins a 50 cm respecte la cuneta existent, estesa i compactació d'una capa de 20 cm de tot-u artificial, inclosa la càrrega i tansport del material sobrant a l'interior de l'obra o abocador controlat inclòs cànon d'abocador i condicionament del mateix, condicionament del terreny amb estesa de terra vegetal.

| Codi | Ut | Descripció | Rendiment | Preu | Import |
|---|---|---|---|---|---|
| M0251 | h | Bulldozer (maquinària) | 0.003 | 62.36 | 0.19 |
| M0334 | h | Serra de disc | 0.05 | 12 | 0.60 |
| M0207B | h | Retroexcavadora amb martell trencador | 0.002 | 68.89 | 0.14 |
| M0275 | h | Maquinària perforació (maquinària) | 0.002 | 14.15 | 0.03 |
| M0208 | h | Motonivelladora | 0.018 | 73.35 | 1.32 |
| M0210 | h | Corró vibratori autop. 10 a 12 t | 0.002 | 51.54 | 0.10 |
| M0211 | h | Picó vibrant amb placa 60 cm. | 0.005 | 9.61 | 0.05 |
| M0212B | h | Camió de trabuc de 20 t | 0.018 | 37.33 | 0.67 |
| M0213 | h | Camió cisterna de 8 m3 | 0.001 | 48 | 0.05 |
| M0207 | h | Retroexcavadora | 0.008 | 59.41 | 0.48 |
| M0201 | h | Compressor amb dos martells | 0.003 | 21.09 | 0.06 |
| M0204 | h | Pala carregadora neumàtics | 0.007 | 58.27 | 0.41 |
| O0110 | h | Peó | 0.093 | 16.75 | 1.56 |
| O0102 | h | Oficial 1ª | 0.003 | 20.46 | 0.06 |
| O0101 | h | Cap de colla | 0.027 | 20.6 | 0.56 |
| P0306 | m3 | Tot-u artificial | 0.299 | 15 | 4.49 |
| P1601 | m3 | Aigua | 0.02 | 0.65 | 0.01 |
| P1613 | u | Cànon d'abocador | 0.705 | 0.8 | 0.56 |
| P0307 | m3 | Terra de préstec | 0.06 | 3.4 | 0.20 |
| P1615 | u | Condicionament de l'abocador | 0.61 | 0.5 | 0.31 |
| VGZ | % | Despeses indirectes | 0.119 | 6 | 0.71 |
|  |  | Total |  |  | 12.56 |

| Amidament | Uts. | Llarg | Parcial |
|---|---|---|---|
| TP-2003 | 1 | 25 | 25.00 |
| Total |  |  | 25 |

**E0329N** m Neteja de cunetes existents, inclòs càrrega i transport
150 m × 5.02 = 753.00
Neteja de cunetes existents, inclòs càrrega i transport dels materials de runa a l'abocador.

| Codi | Ut | Descripció | Rendiment | Preu | Import |
|---|---|---|---|---|---|
| M0208 | h | Motonivelladora | 0.025 | 73.35 | 1.83 |
| M0212B | h | Camió de trabuc de 20 t | 0.025 | 37.33 | 0.93 |
| M0204 | h | Pala carregadora neumàtics | 0.025 | 58.27 | 1.46 |
| O0110 | h | Peó | 0.025 | 16.75 | 0.42 |
| O0101 | h | Cap de colla | 0.005 | 20.6 | 0.10 |
| %16130600_10600 | % | Despeses indirectes | 6 % | 4.74 | 0.28 |
|  |  | Total |  |  | 5.02 |

| Amidament | Uts. | Llarg | Parcial |
|---|---|---|---|
| TP-2003 | 1 | 80 | 80.00 |
|  | 1 | 70 | 70.00 |
| Subtotal |  |  | 150.00 |
| Total |  |  | 150 |

| Codi | Ut | Descripció | Quantitat | Preu | Import |
|---|---|---|---|---|---|
| E04141 | m2 | Emmacat de pedra, base de formigó HM-20 | 0 | 49.96 | 0.00 |

**E0820BU2** u Bunera amb bústia i reixa fosa grisa 648x300x46 mm.
0 u × 148.37 = 0.00
Bunera amb bústia i reixa de fosa grisa de 648x300x46 mm i bastiment, totalment acabada. (E0820BUÇ)

| Codi | Ut | Descripció | Rendiment | Preu | Import |
|---|---|---|---|---|---|
| O0110 | h | Peó | 1 | 16.75 | 16.75 |
| O0101 | h | Cap de colla | 0.1 | 20.6 | 2.06 |
| O0102 | h | Oficial 1ª | 1 | 20.46 | 20.46 |
| P1609 | m3 | Excavació de terres | 0.9 | 11.12 | 10.01 |
| P06212 | u | Reixa i marc C-250 | 1 | 65.16 | 65.16 |
| P1005 | m | Vorada pref. form. tipus bústia. | 1 | 9.82 | 9.82 |
| E0502 | m3 | Formigó HM-20 fonaments | 0.25 | 62.85 | 15.71 |
| %161306000600 | % | Despeses indirectes | 6 % | 139.97 | 8.40 |
|  |  | Total |  |  | 148.37 |

### 01.02.06 Murs (07/12/1994)
Import: 3719.39

**E0305** m3 Excavació rases i pous, mitjans mecànics, cànon abocador
16.4 m3 × 11.12 = 182.37

| Amidament | Uts. | Llarg | Ample | Alt | Parcial |
|---|---|---|---|---|---|
| Pou armaris instal·lació elèctrica |  |  |  |  |  |
| PK 0+205 MD | 1 | 10 | 0.4 | 1.3 | 5.20 |
| Restitució muret serralleria |  |  |  |  |  |
| PK 0+260 MD | 1 | 14 | 0.4 | 0.5 | 2.80 |
| Reperfilat talús |  |  |  |  |  |
| PK 0+350 MD | 1 | 14 | 0.4 | 1.5 | 8.40 |
| Subtotal |  |  |  |  | 16.40 |
| Total |  |  |  |  | 16.4 |

**E0501** m3 Formigó HL-150 solera neteja
1.52 m3 × 59.61 = 90.61
Formigó de neteja tipus HL-150 elaborat en planta,col·locat.

| Codi | Ut | Descripció | Rendiment | Preu | Import |
|---|---|---|---|---|---|
| M0225 | h | Vibrador | 0.08 | 2.09 | 0.17 |
| O0110 | h | Peó | 0.15 | 16.75 | 2.51 |
| O0101 | h | Cap de colla | 0.02 | 20.6 | 0.41 |
| O0102 | h | Oficial 1ª | 0.08 | 20.46 | 1.64 |
| P0500 | m3 | Formigó HL-150 posat a l'obra (material) | 1.02 | 50.5 | 51.51 |
| VGZ | % | Despeses indirectes | 0.562 | 6 | 3.37 |
|  |  | Total |  |  | 59.61 |

| Amidament | Uts. | Llarg | Ample | Alt | Parcial |
|---|---|---|---|---|---|
| Pou armaris instal·lació elèctrica |  |  |  |  |  |
| PK 0+205 MD | 1 | 10 | 0.4 | 0.1 | 0.40 |
| Restitució muret serralleria |  |  |  |  |  |
| PK 0+260 MD | 1 | 14 | 0.4 | 0.1 | 0.56 |
| Reperfilat talús |  |  |  |  |  |
| PK 0+350 MD | 1 | 14 | 0.4 | 0.1 | 0.56 |
| Subtotal |  |  |  |  | 1.52 |
| Total |  |  |  |  | 1.52 |

**E0502** m3 Formigó HM-20 fonaments
6.08 m3 × 62.85 = 382.13

| Amidament | Uts. | Llarg | Ample | Alt | Parcial |
|---|---|---|---|---|---|
| Pou armaris instal·lació elèctrica |  |  |  |  |  |
| PK 0+205 MD | 1 | 10 | 0.4 | 0.4 | 1.60 |
| Restitució muret serralleria |  |  |  |  |  |
| PK 0+260 MD | 1 | 14 | 0.4 | 0.4 | 2.24 |
| Reperfilat talús |  |  |  |  |  |
| PK 0+350 MD | 1 | 14 | 0.4 | 0.4 | 2.24 |
| Subtotal |  |  |  |  | 6.08 |
| Total |  |  |  |  | 6.08 |

**EPN30** m2 Muret fàbrica blocs formigo Split, de 40x20x20 cm, massissats de color a determinar (07/12/1994)
30.4 m2 × 76.11 = 2313.74
Mur de fàbrica de blocs de formigó prefabricat de 40x20x20 cm tipus Split o similar, de color a determinar per la Direcció d'Obra, a cara vista, collats amb morter de ciment blanc i sorra de marbre 1:4., inclòs part proporcional del massissat interior amb formigó tipus HA-25 vibrat, armat amb barres d'acer corrugat B500S i forquilla de fixació, totalment acabat.

| Codi | Ut | Descripció | Rendiment | Preu | Import |
|---|---|---|---|---|---|
| O0101 | h | Cap de colla | 0.2 | 20.6 | 4.12 |
| O0102 | h | Oficial 1ª | 0.8 | 20.46 | 16.37 |
| O0110 | h | Peó | 0.8 | 16.75 | 13.40 |
| P08182 | u | Bloc de formigó SPLIT, color blanc (material; 23/07/1998) | 12.5 | 1.83 | 22.88 |
| P0607 | kg | Acer corrugat B-500s en barres | 7.28 | 0.72 | 5.24 |
| P0506 | m3 | Formigó HA-25 posat a l'obra | 0.165 | 55 | 9.08 |
| E0108 | m3 | Morter de ciment elaborat a l'obra | 0.016 | 50.96 | 0.82 |
| vg | % | Despeses indirectes | 0.7 | 6 | 4.20 |
|  |  | Total |  |  | 76.11 |

| Amidament | Uts. | Llarg | Alt | Parcial |
|---|---|---|---|---|
| Pou armaris instal·lació elèctrica |  |  |  |  |
| PK 0+205 MD | 1 | 10 | 0.8 | 8.00 |
| Restitució muret serralleria |  |  |  |  |
| PK 0+260 MD | 1 | 14 | 0.4 | 5.60 |
| Reperfilat talús |  |  |  |  |
| PK 0+350 MD | 1 | 14 | 1.2 | 16.80 |
| Subtotal |  |  |  | 30.40 |
| Total |  |  |  | 30.4 |

**EPN31** m Subministre i muntatge de malla de simple torsió sobre muret de formigó (07/12/1994)
14 m × 53.61 = 750.54
Subministre i muntatge de malla de simple torsió sobre muret de formigó, alçària 1.5 m., acabat galvanitzat,pals de diàmetre 50 mm col·locats cada 3 m ancorats a l'obra i part proporcional de pals per a punts singulars

| Codi | Ut | Descripció | Rendiment | Preu | Import |
|---|---|---|---|---|---|
| O0101 | h | Cap de colla | 0.25 | 20.6 | 5.15 |
| O0102 | h | Oficial 1ª | 0.3 | 20.46 | 6.14 |
| O0106 | h | Peó (mà d'obra; 23/07/1998) | 0.3 | 16.75 | 5.03 |
| M0214 | h | Camió grua | 0.05 | 42.07 | 2.10 |
| P10209 | pp | Petit material (material) | 0.3 | 29.83 | 8.95 |
| PC0701 | m2 | Reixa de malla de simple torsió d'acer galvanitzat (material; 26/09/2020) | 1.5 | 12.5 | 18.75 |
| PC0702 | m | Poste d'acer galvanitzat D.50 mm (material; 26/09/2020) | 0.5 | 8.9 | 4.45 |
| %1613 | % | Despeses indirectes (07/12/1994) | 6 % | 50.57 | 3.03 |
|  |  | Total |  |  | 53.61 |

| Amidament | Uts. | Llarg | Parcial |
|---|---|---|---|
| Restitució muret serralleria |  |  |  |
| PK 0+260 MD | 1 | 14 | 14.00 |
| Subtotal |  |  | 14.00 |
| Total |  |  | 14 |

## 01.03 Eixamplament de pont sobre el Gaià (07/12/1994)
Import: 252646.08

### 01.03.01 Pont nou (07/12/1994)
Import: 228028.33

#### 01.03.01.01 Taulers i bigues (07/12/1994)
Import: 142641.3

**EPN01** m Biga prefabricada doble T de formigó pretesat de 150 cm de cantell
132.24 m × 832.05 = 110030.29
Biga prefabricada de formigó amb armadures pretesades, tipus doble T, de 150 cm de cantell, inclou p.p. tabica lateral longitudinal de 7 cm de gruix per a actuar com a encofrat lateral, col·locada amb grua, inclou part proporcional de transport, acopi i muntatge en obra.

| Codi | Ut | Descripció | Rendiment | Preu | Import |
|---|---|---|---|---|---|
| O0101 | h | Cap de colla | 0.5 | 20.6 | 10.30 |
| O0102 | h | Oficial 1ª | 1 | 20.46 | 20.46 |
| O0110 | h | Peó | 1 | 16.75 | 16.75 |
| PMN01 | m | Biga prefabricada doble T de formigó pretesat de 150 cm de cantell (material; 01/03/2023) | 1 | 666.27 | 666.27 |
| M0362 | h | Grua autopropulsada de 95/100 tn (maquinària) | 0.67 | 106.23 | 71.17 |
| %16131 | % | Despeses indirectes | 6 % | 784.95 | 47.10 |
|  |  | Total |  |  | 832.05 |

| Amidament | Uts. | Llarg | Parcial |
|---|---|---|---|
| Tauler central | 4 | 33.06 | 132.24 |
| Total |  |  | 132.24 |

**EPN03** m² Encofrat perdut lloseta pref. de formigó pretesat de 6 cm de gruix i 0,63m d'amplada (08/10/2013)
62.48 m² × 37.96 = 2371.74
Encofrat perdut pla entre bigues de taulers, amb llosetes prefabricades de 6 cm de gruix, d'amplada 0.63 m i 1.50 m de longitud, armades amb malla B500T diàm. 5 mm cada 25 cm, inclou part proporcional de transport, acopi i muntatge en obra.

| Codi | Ut | Descripció | Rendiment | Preu | Import |
|---|---|---|---|---|---|
| O0101 | h | Cap de colla | 0.05 | 20.6 | 1.03 |
| O0102 | h | Oficial 1ª | 0.1 | 20.46 | 2.05 |
| O0110 | h | Peó | 0.1 | 16.75 | 1.68 |
| PMN03 | m² | Encofrat perdut llosetes prefabricades de 6 cm de gruix i 0.63 m amplada (material; 01/03/2023) | 1 | 24.22 | 24.22 |
| M0363 | h | Grua autopropulsada de 60/70 tn (maquinària; 08/10/2013) | 0.067 | 101.87 | 6.83 |
| %16131 | % | Despeses indirectes | 6 % | 35.81 | 2.15 |
|  |  | Total |  |  | 37.96 |

| Amidament | Uts. | Llarg | Ample | Parcial |
|---|---|---|---|---|
| Tauler central | 3 | 33.06 | 0.63 | 62.48 |
| Total |  |  |  | 62.48 |

**EPN13** m3 Formigó HA-30 alçats (07/12/1994)
59.18 m3 × 82.34 = 4872.88
Formigó tipus HA-30 en alçats, elaborat en planta, col·locat.

| Codi | Ut | Descripció | Rendiment | Preu | Import |
|---|---|---|---|---|---|
| O0101 | h | Cap de colla | 0.03 | 20.6 | 0.62 |
| O0102 | h | Oficial 1ª | 0.08 | 20.46 | 1.64 |
| O0110 | h | Peó | 0.12 | 16.75 | 2.01 |
| PMN13 | m3 | Formigó HA-30 posat a l'obra (material; 01/03/2023) | 1.02 | 65 | 66.30 |
| M0225 | h | Vibrador | 0.1 | 2.09 | 0.21 |
| M0234 | h | Camió amb bomba de formigonar | 0.08 | 88.92 | 7.11 |
| vg | % | Despeses indirectes | 0.741 | 6 | 4.45 |
|  |  | Total |  |  | 82.34 |

| Amidament | Uts. | Llarg | Ample | Alt | Parcial |
|---|---|---|---|---|---|
| Llosa tauler central | 1 | 33.06 | 7.16 | 0.25 | 59.18 |
| Total |  |  |  |  | 59.18 |

**E0517** kg Acer especial B-500S de límit elàstic 500 N/mm2 en barres corrugades
7656.54 kg × 0.97 = 7426.84

| Amidament | Uts. | Llarg | Ample | Parcial |
|---|---|---|---|---|
| LLOSA TAULER CENTRAL |  |  |  |  |
| ARMAT GENERAL |  |  |  |  |
| - Long. superior, 5 diàm.10 pml | 36 | 33.36 | 0.62 | 744.60 |
| - Transv. superior, 7 diàm.12 pml | 233 | 7.4 | 0.89 | 1534.54 |
| - Long. inferior, 5 diàm.12 pml | 36 | 33.36 | 0.89 | 1068.85 |
| - Transv. inferior, 7 diàm.16 pml | 233 | 7.4 | 1.58 | 2724.24 |
| ARMAT REFORÇ EXTREMS |  |  |  |  |
| - Transv. superior, 10 diàm. 16 mm | 10 | 7.4 | 1.58 | 116.92 |
| - Transv. inferior, 10 diàm. 16 mm | 10 | 7.4 | 1.58 | 116.92 |
| - Longit., 1e10 mm cada 15 | 48 | 2.5 | 0.62 | 74.40 |
| % solapaments i retalls | 1276.07 |  |  | 1276.07 |
| Subtotal |  |  |  | 7656.54 |
| Total |  |  |  | 7656.54 |

**E0516** m2 Encofrat de fusta per a formigó vist
10.95 m2 × 30.52 = 334.19

| Amidament | Uts. | Llarg | Alt | Parcial |
|---|---|---|---|---|
| Frontals llosa tauler central | 2 | 7.3 | 0.25 | 3.65 |
| Frontals llosa tauler oest | 2 | 7.3 | 0.25 | 3.65 |
| Frontals llosa tauler est | 2 | 7.3 | 0.25 | 3.65 |
| Subtotal |  |  |  | 10.95 |
| Total |  |  |  | 10.95 |

**E09031** dm3 Suport de neoprè armat, inclos base anivellament
120.96 dm3 × 38.48 = 4654.54
Suport de neoprè armat de 400x400x100 mm per a recolzaments a dues pendents, inclòs base d'anivellament de 500x500x80 mm amb morter autonivellant i d'altes prestacions amb resistència mínima a la compressió 50 MPa, col·locats.

| Codi | Ut | Descripció | Rendiment | Preu | Import |
|---|---|---|---|---|---|
| O0101 | h | Cap de colla | 0.06 | 20.6 | 1.24 |
| O0110 | h | Peó | 0.16 | 16.75 | 2.68 |
| O0102 | h | Oficial 1ª | 0.16 | 20.46 | 3.27 |
| P2006 | m3 | Morter altes prestacions autonivellant 50 MPa sense retracció (material) | 0.75 | 1.56 | 1.17 |
| P2007 | dm3 | Neoprè armat per a recolzaments 400x400x74 mm (material) | 1 | 24.75 | 24.75 |
| P10206 | pp | Materials i elements auxiliars (material) | 1 | 3.19 | 3.19 |
| %16130600_2 | % | Despeses indirectes | 6 % | 36.30 | 2.18 |
|  |  | Total |  |  | 38.48 |

| Amidament | Uts. | Llarg | Ample | Alt | Parcial |
|---|---|---|---|---|---|
| Estrep oest | 4 | 3 | 2 | 0.52 | 12.48 |
| Pila oest | 4 | 3 | 2 | 0.52 | 12.48 |
|  | 4 | 4 | 3 | 0.74 | 35.52 |
| Pila est | 4 | 3 | 2 | 0.52 | 12.48 |
|  | 4 | 4 | 3 | 0.74 | 35.52 |
| Estrep est | 4 | 3 | 2 | 0.52 | 12.48 |
| Subtotal |  |  |  |  | 120.96 |
| Total |  |  |  |  | 120.96 |

**E0105** m2 Impermeabilització de tauler de pont amb membrana de betum asfàltic
416.18 m2 × 15.87 = 6604.78
Impermeabilització de tauler de pont amb membrana de làmina de betum asfàltic modificat LBM(SBS)-40-FV+FP, inclòs pèrdues per retalls i encavalcaments, totalment acabat.

| Codi | Ut | Descripció | Rendiment | Preu | Import |
|---|---|---|---|---|---|
| A0802 | h | Equip de maquinària especial de fixació de làmina de betum asfàltic (maquinària) | 0.12 | 4.61 | 0.55 |
| O0101 | h | Cap de colla | 0.03 | 20.6 | 0.62 |
| O0110 | h | Peó | 0.2 | 16.75 | 3.35 |
| O0102 | h | Oficial 1ª | 0.05 | 20.46 | 1.02 |
| P2003 | kg | Emulsió bituminosa tipus ED negre (material) | 0.3 | 0.71 | 0.21 |
| P2005 | m2 | Làmina bet.modif.n/proteg.LBM(SBS)40_FV+FP 50g/m2, 130 g/m2 (material) | 1.05 | 7.37 | 7.74 |
| P2004 | kg | Oxiasfalt sacs, OA 80725, en cal (material) | 2 | 0.74 | 1.48 |
| %16130600_2 | % | Despeses indirectes | 6 % | 14.97 | 0.90 |
|  |  | Total |  |  | 15.87 |

| Amidament | Uts. | Llarg | Ample | Parcial |
|---|---|---|---|---|
| Llosa tauler central | 1 | 33.06 | 7.3 | 241.34 |
| Llosa tauler oest | 1 | 15.8 | 7.3 | 115.34 |
| Llosa tauler est | 1 | 8.15 | 7.3 | 59.50 |
| Subtotal |  |  |  | 416.18 |
| Total |  |  |  | 416.18 |

**EPN07** m Formació de junt de dilatació per a taulers de ponts, TIPUS 1, amb perfil de cautxú armat (12/01/2009)
14.6 m × 434.66 = 6346.04
Formació de junt de dilatació per a taulers de ponts, TIPUS 1, amb perfil de cautxú armat, per a absorbir moviments de 100 mm com a màxim, tipus JNA-100 o similar, col·locat amb adhesiu i fixacions mecàniques, inclòs formació de la caixa.

| Codi | Ut | Descripció | Rendiment | Preu | Import |
|---|---|---|---|---|---|
| O0101 | h | Cap de colla | 1.25 | 20.6 | 25.75 |
| O0102 | h | Oficial 1ª | 1.5 | 20.46 | 30.69 |
| O0110 | h | Peó | 2.5 | 16.75 | 41.88 |
| PMN07 | m | Junt de dilatació amb perfil de cautxú armat, tipus JNA-100 o similar. (material; 01/03/2023) | 1.05 | 249.57 | 262.05 |
| P10206 | pp | Materials i elements auxiliars | 5 | 3.19 | 15.95 |
| M0201 | h | Compressor amb dos martells | 1 | 21.09 | 21.09 |
| M0227 | h | Grup electrògen de 45/60 kVA (maquinària) | 1.5 | 5.26 | 7.89 |
| M0252 | h | Equip de màquina de disc per a tall de junts (maquinària; 12/01/2009) | 0.5 | 9.5 | 4.75 |
| %16131 | % | Despeses indirectes | 6 % | 410.05 | 24.60 |
|  |  | Total |  |  | 434.66 |

| Amidament | Uts. | Llarg | Parcial |
|---|---|---|---|
| Junts elastomèrics transversals: |  |  |  |
| - Sobre pila oest | 1 | 7.3 | 7.30 |
| - Sobre pila est | 1 | 7.3 | 7.30 |
| Subtotal |  |  | 14.60 |
| Total |  |  | 14.6 |

#### 01.03.01.02 Fonaments, estrep i pila oest (07/12/1994)
Import: 24445.83

**E0313D** m2 Esbrossada i tala en qualsevol tipus de terreny
300 m2 × 0.68 = 204.00

| Amidament | Uts. | Llarg | Ample | Parcial |
|---|---|---|---|---|
| Zona estrep + pila | 1 | 30 | 10 | 300.00 |
| Total |  |  |  | 300 |

**E0314** m3 Excavació de terra vegetal, càrrega i transport.
127.5 m3 × 3.33 = 424.58

| Amidament | Uts. | Llarg | Ample | Alt | Parcial |
|---|---|---|---|---|---|
| Zona estrep + pila | 1 | 30 | 8.5 | 0.5 | 127.50 |
| Total |  |  |  |  | 127.5 |

**E0305** m3 Excavació rases i pous, mitjans mecànics, cànon abocador
218.88 m3 × 11.12 = 2433.95

| Amidament | Uts. | Llarg | Ample | Alt | Parcial |
|---|---|---|---|---|---|
| Sabates estrep existent | 1 | 6.8 | 5 | 2.5 | 85.00 |
| Estrep | 1 | 4.5 | 8.5 | 3.5 | 133.88 |
| Subtotal |  |  |  |  | 218.88 |
| Total |  |  |  |  | 218.88 |

**E0344** m2 Repàs i piconatge de la base del terraplè i del fons de la caixa mecànics i compactació del 95% PM
31.6 m2 × 0.6 = 18.96

| Amidament | Uts. | Llarg | Ample | Parcial |
|---|---|---|---|---|
| Estrep | 1 | 4 | 7.9 | 31.60 |
| Total |  |  |  | 31.6 |

**E0320** m3 Rebliment i piconatge de material granular en extradós
268.8 m3 × 22.54 = 6058.75
Rebliment i piconatge de material granular en extradós d'obres de fàbrica, inclòs càrrega i transport.

| Codi | Ut | Descripció | Rendiment | Preu | Import |
|---|---|---|---|---|---|
| M0207 | h | Retroexcavadora | 0.01 | 59.41 | 0.59 |
| M0211 | h | Picó vibrant amb placa 60 cm. | 0.05 | 9.61 | 0.48 |
| M0213 | h | Camió cisterna de 8 m3 | 0.01 | 48 | 0.48 |
| O0110 | h | Peó | 0.1 | 16.75 | 1.68 |
| O0101 | h | Cap de colla | 0.05 | 20.6 | 1.03 |
| P0309 | m3 | Material granular seleccionat (material) | 1 | 17 | 17.00 |
| %16130600_2 | % | Despeses indirectes | 6 % | 21.26 | 1.28 |
|  |  | Total |  |  | 22.54 |

| Amidament | Uts. | Llarg | Ample | Parcial |
|---|---|---|---|---|
| Estrep | 1.2 | 32 | 7 | 268.80 |
| Total |  |  |  | 268.8 |

**E0501** m3 Formigó HL-150 solera neteja
7.01 m3 × 59.61 = 417.87

| Amidament | Uts. | Llarg | Ample | Alt | Parcial |
|---|---|---|---|---|---|
| Sabata estrep | 1 | 4 | 7.9 | 0.1 | 3.16 |
| Llosa de transició | 1 | 5.5 | 7 | 0.1 | 3.85 |
| Subtotal |  |  |  |  | 7.01 |
| Total |  |  |  |  | 7.01 |

**EPN14** m3 Formigó HA-30 fonaments i soleres (07/12/1994)
34.76 m3 × 73.91 = 2569.11
Formigó tipus HA-30 en fonaments, elaborat en planta,col·locat.

| Codi | Ut | Descripció | Rendiment | Preu | Import |
|---|---|---|---|---|---|
| O0101 | h | Cap de colla | 0.025 | 20.6 | 0.52 |
| O0102 | h | Oficial 1ª | 0.06 | 20.46 | 1.23 |
| O0110 | h | Peó | 0.1 | 16.75 | 1.68 |
| PMN13 | m3 | Formigó HA-30 posat a l'obra | 1.02 | 65 | 66.30 |
| M0225 | h | Vibrador | 0.1 | 2.09 | 0.21 |
| vg | % | Despeses indirectes | 0.662 | 6 | 3.97 |
|  |  | Total |  |  | 73.91 |

| Amidament | Uts. | Llarg | Ample | Alt | Parcial |
|---|---|---|---|---|---|
| Sabata estrep | 1 | 3.3 | 7.4 | 1 | 24.42 |
| Llosa de transició | 1 | 5.3 | 6.5 | 0.3 | 10.34 |
| Subtotal |  |  |  |  | 34.76 |
| Total |  |  |  |  | 34.76 |

**EPN13** m3 Formigó HA-30 alçats
18.12 m3 × 82.34 = 1492.00

| Amidament | Uts. | Llarg | Ample | Alt | Parcial |
|---|---|---|---|---|---|
| Estrep | 1 | 1.3 | 7.4 | 1.22 | 11.74 |
|  | 1 | 0.55 | 7.4 | 0.66 | 2.69 |
|  | 1 | 0.25 | 7.4 | 0.59 | 1.09 |
| Aletes estrep | 2 | 1.3 | 2.5 | 0.4 | 2.60 |
| Subtotal |  |  |  |  | 18.12 |
| Total |  |  |  |  | 18.12 |

**E0517** kg Acer especial B-500S de límit elàstic 500 N/mm2 en barres corrugades
7416.95 kg × 0.97 = 7194.44

| Amidament | Uts. | Llarg | Parcial |
|---|---|---|---|
| Segons amidaments auxiliars: |  |  |  |
| Estrep | 1 | 5783.82 | 5783.82 |
| % solapes, retalls i constructiu | 867.57 |  | 867.57 |
| Armat base neoprens estrep | 4 | 10.5 | 42.00 |
| Armat base neoprens pila | 4 | 10.5 | 42.00 |
|  | 4 | 15.75 | 63.00 |
| Altres | 618.55670103093 |  | 618.56 |
| Subtotal |  |  | 7416.95 |
| Total |  |  | 7416.95 |

**E0515** m2 Encofrat de fusta per a fonaments i/o formigó ocult
28.78 m2 × 24.49 = 704.82
Encofrat de fusta per a fonaments i formigó ocult, col·locat.

| Codi | Ut | Descripció | Rendiment | Preu | Import |
|---|---|---|---|---|---|
| M0214 | h | Camió grua | 0.025 | 42.07 | 1.05 |
| O0110 | h | Peó | 0.11 | 16.75 | 1.84 |
| O0101 | h | Cap de colla | 0.02 | 20.6 | 0.41 |
| O0102 | h | Oficial 1ª | 0.11 | 20.46 | 2.25 |
| P0704 | m2 | Tauler de fusta de pi 22 mm. | 1 | 15.05 | 15.05 |
| P0604 | kg | Claus d'acer | 0.15 | 1.71 | 0.26 |
| P0602 | kg | Filferro recuit | 0.3 | 1.57 | 0.47 |
| P0702 | m3 | Llata de fusta de pi | 0.001 | 288.46 | 0.29 |
| P0706 | u | Puntal telescòpic. | 0.05 | 11.29 | 0.56 |
| P0707 | l | Desencofrant | 0.05 | 1.6 | 0.08 |
| P0701 | m | Tauló de fusta de pi | 2 | 0.42 | 0.84 |
| %161306000600 | % | Despeses indirectes | 6 % | 23.10 | 1.39 |
|  |  | Total |  |  | 24.49 |

| Amidament | Uts. | Llarg | Ample | Alt | Parcial |
|---|---|---|---|---|---|
| Sabata estrep | 2 | 3.3 |  | 1 | 6.60 |
|  | 2 |  | 7.4 | 1 | 14.80 |
| Llosa de transició | 2 | 5.3 |  | 0.3 | 3.18 |
|  | 2 |  | 7 | 0.3 | 4.20 |
| Subtotal |  |  |  |  | 28.78 |
| Total |  |  |  |  | 28.78 |

**E0516** m2 Encofrat de fusta per a formigó vist
49.26 m2 × 30.52 = 1503.42

| Amidament | Uts. | Llarg | Ample | Alt | Parcial |
|---|---|---|---|---|---|
| Estrep | 2 | 1.3 |  | 1.22 | 3.17 |
|  | 2 |  | 7.4 | 1.22 | 18.06 |
|  | 2 | 0.55 |  | 0.66 | 0.73 |
|  | 2 |  | 7.4 | 0.66 | 9.77 |
|  | 2 | 0.25 |  | 0.59 | 0.30 |
|  | 2 |  | 7.4 | 0.59 | 8.73 |
| Aleta estrep | 2 | 1.3 |  | 2.5 | 6.50 |
|  | 2 |  | 0.4 | 2.5 | 2.00 |
| Subtotal |  |  |  |  | 49.26 |
| Total |  |  |  |  | 49.26 |

**E0867** m Tub dren DN 200 mm PE corrugat i doble paret TP
11.4 m × 11.58 = 132.01
Tub dren de 200 mm de diàmetre nominal de PE corrugat i doble paret, totalment ranurat, col·locat en rasa de trasdós de mur per al drenatge.

| Codi | Ut | Descripció | Rendiment | Preu | Import |
|---|---|---|---|---|---|
| O0102 | h | Oficial 1ª | 0.05 | 20.46 | 1.02 |
| O0110 | h | Peó | 0.05 | 16.75 | 0.84 |
| P1151 | m | Tub porós de DN200 mm (material) | 1 | 7.31 | 7.31 |
| P1171 | pp | Accessoris i connexions PVC (material) | 1 | 1.76 | 1.76 |
| VGZ | % | Despeses indirectes | 0.109 | 6 | 0.65 |
|  |  | Total |  |  | 11.58 |

| Amidament | Uts. | Llarg | Parcial |
|---|---|---|---|
| Darrera sabata estrep | 1 | 7.4 | 7.40 |
|  | 1 | 4 | 4.00 |
| Subtotal |  |  | 11.40 |
| Total |  |  | 11.4 |

**E0319** m3 Rebliment i piconatge localitzat amb material filtrant
20.5 m3 × 24.62 = 504.71
Rebliment i piconatge localitzat amb material filtrant, inclòs reperfilat, càrrega i transport.

| Codi | Ut | Descripció | Rendiment | Preu | Import |
|---|---|---|---|---|---|
| M0207 | h | Retroexcavadora | 0.025 | 59.41 | 1.49 |
| O0102 | h | Oficial 1ª | 0.09 | 20.46 | 1.84 |
| O0110 | h | Peó | 0.15 | 16.75 | 2.51 |
| O0101 | h | Cap de colla | 0.05 | 20.6 | 1.03 |
| P0308 | m3 | Material filtrant (material) | 1 | 16.36 | 16.36 |
| VGZ | % | Despeses indirectes | 0.232 | 6 | 1.39 |
|  |  | Total |  |  | 24.62 |

| Amidament | Uts. | Llarg | Ample | Alt | Parcial |
|---|---|---|---|---|---|
| Estrep | 1 | 1 | 7 | 2 | 14.00 |
| Aleta | 2 | 1.3 | 1 | 2.5 | 6.50 |
| Subtotal |  |  |  |  | 20.50 |
| Total |  |  |  |  | 20.5 |

**E0533** m2 Pintura bituminosa en extradós de murs (tres capes)
37.48 m2 × 2.19 = 82.08

| Codi | Ut | Descripció | Rendiment | Preu | Import |
|---|---|---|---|---|---|
| O0102 | h | Oficial 1ª | 0.02 | 20.46 | 0.41 |
| O0110 | h | Peó | 0.08 | 16.75 | 1.34 |
| P0412 | kg | Emulsió catiònica tipus ECI | 1.8 | 0.17 | 0.31 |
| %16130600_2 | % | Despeses indirectes | 6 % | 2.06 | 0.12 |
|  |  | Total |  |  | 2.19 |

| Amidament | Uts. | Llarg | Ample | Alt | Parcial |
|---|---|---|---|---|---|
| Estrep | 1 |  | 7.4 | 1 | 7.40 |
|  | 1 |  | 6.6 | 1 | 6.60 |
|  | 1 |  | 6.6 | 1.91 | 12.61 |
|  | 1 |  | 7.4 | 0.59 | 4.37 |
| Aletes | 2 | 1.3 |  | 2.5 | 6.50 |
| Subtotal |  |  |  |  | 37.48 |
| Total |  |  |  |  | 37.48 |

**E0905** m2 Làmina drenant de PEAD nòduls de 9 mm, feltre PP i làmina 400 kN/m2
37.48 m2 × 15.8 = 592.18
Làmina drenant de polietilè d'alta densitat amb nòduls de 9 mm de gruix, feltre de polipropilè i làmina impermeabilitzant de polietilè, amb resistència a la compressió de 400 kN/m2, fixada mecànicament en paraments verticals, inclòs pèrdues per retalls i encavalcaments, totalment col·locada.

| Codi | Ut | Descripció | Rendiment | Preu | Import |
|---|---|---|---|---|---|
| O0110 | h | Peó | 0.08 | 16.75 | 1.34 |
| O0101 | h | Cap de colla | 0.02 | 20.6 | 0.41 |
| O0102 | h | Oficial 1ª | 0.08 | 20.46 | 1.64 |
| P2008 | m2 | Làmina PEAD nòduls 9 mm, feltre PP, làmina PE i resist. 400 kN/m2 (material) | 1.1 | 7.36 | 8.10 |
| P0604 | kg | Claus d'acer | 2 | 1.71 | 3.42 |
| %16130600_2 | % | Despeses indirectes | 6 % | 14.91 | 0.89 |
|  |  | Total |  |  | 15.8 |

| Amidament | Uts. | Llarg | Ample | Alt | Parcial |
|---|---|---|---|---|---|
| Estrep | 1 |  | 7.4 | 1 | 7.40 |
|  | 1 |  | 6.6 | 1 | 6.60 |
|  | 1 |  | 6.6 | 1.91 | 12.61 |
|  | 1 |  | 7.4 | 0.59 | 4.37 |
| Aletes | 2 | 1.3 |  | 2.5 | 6.50 |
| Subtotal |  |  |  |  | 37.48 |
| Total |  |  |  |  | 37.48 |

**E05251** m Placa de poliestiré expandit de 50 mm. de gruix
13.91 m × 8.12 = 112.95
Junt de poliestirè expandit de 50 mm. de gruix, col.locada amb adhesiu de cautxu sintetic en dissolució.

| Codi | Ut | Descripció | Rendiment | Preu | Import |
|---|---|---|---|---|---|
| O0102 | h | Oficial 1ª | 0.16 | 20.46 | 3.27 |
| O0110 | h | Peó | 0.16 | 16.75 | 2.68 |
| P09124 | m2 | Planxa poliuretà exp. 2 cm (material) | 1 | 1.71 | 1.71 |
| VGZ | % | Despeses indirectes | 0.077 | 6 | 0.46 |
|  |  | Total |  |  | 8.12 |

| Amidament | Uts. | Llarg | Ample | Alt | Parcial |
|---|---|---|---|---|---|
| Separació entre llosa transició i estrep |  |  |  |  |  |
| Costats longitudinals | 2 | 1.3 | 0.3 |  | 0.78 |
| Costat perpendicular | 1 | 6.5 | 0.3 |  | 1.95 |
| En ròtula Freyssinet (horitzontal) | 2 | 6.5 | 0.24 |  | 3.12 |
| Separació entre estrep i pont existent | 1 |  |  | 8.06 | 8.06 |
| Subtotal |  |  |  |  | 13.91 |
| Total |  |  |  |  | 13.91 |

#### 01.03.01.03 Fonaments, estrep i pila est (07/12/1994)
Import: 24316.88

**E0313D** m2 Esbrossada i tala en qualsevol tipus de terreny
260 m2 × 0.68 = 176.80

| Amidament | Uts. | Llarg | Ample | Parcial |
|---|---|---|---|---|
| Zona estrep + pila | 1 | 26 | 10 | 260.00 |
| Total |  |  |  | 260 |

**E0314** m3 Excavació de terra vegetal, càrrega i transport.
110.5 m3 × 3.33 = 367.97

| Amidament | Uts. | Llarg | Ample | Alt | Parcial |
|---|---|---|---|---|---|
| Zona estrep + pila | 1 | 26 | 8.5 | 0.5 | 110.50 |
| Total |  |  |  |  | 110.5 |

**E0305** m3 Excavació rases i pous, mitjans mecànics, cànon abocador
578.5 m3 × 11.12 = 6432.92

| Amidament | Uts. | Llarg | Ample | Alt | Parcial |
|---|---|---|---|---|---|
| Sabates estrep existent | 1 | 6.8 | 5 | 2.5 | 85.00 |
| Zona estrep - pila | 1 | 44 | 6 |  | 264.00 |
| Estrep | 1 | 6 | 8.5 | 4.5 | 229.50 |
| Subtotal |  |  |  |  | 578.50 |
| Total |  |  |  |  | 578.5 |

**E0344** m2 Repàs i piconatge de la base del terraplè i del fons de la caixa mecànics i compactació del 95% PM
31.6 m2 × 0.6 = 18.96

| Amidament | Uts. | Llarg | Ample | Parcial |
|---|---|---|---|---|
| Estrep | 1 | 4 | 7.9 | 31.60 |
| Total |  |  |  | 31.6 |

**E0320** m3 Rebliment i piconatge de material granular en extradós
116 m3 × 22.54 = 2614.64

| Amidament | Uts. | Llarg | Ample | Alt | Parcial |
|---|---|---|---|---|---|
| Sabates estrep existent | 1 | 6.8 | 5 | 2 | 68.00 |
| Estrep | 1.2 | 4 | 7 |  | 33.60 |
|  | 1.2 | 6 | 2 |  | 14.40 |
| Subtotal |  |  |  |  | 116.00 |
| Total |  |  |  |  | 116 |

**E0501** m3 Formigó HL-150 solera neteja
7.01 m3 × 59.61 = 417.87

| Amidament | Uts. | Llarg | Ample | Alt | Parcial |
|---|---|---|---|---|---|
| Sabata estrep | 1 | 4 | 7.9 | 0.1 | 3.16 |
| Llosa de transició | 1 | 5.5 | 7 | 0.1 | 3.85 |
| Subtotal |  |  |  |  | 7.01 |
| Total |  |  |  |  | 7.01 |

**EPN14** m3 Formigó HA-30 fonaments i soleres
34.76 m3 × 73.91 = 2569.11

| Amidament | Uts. | Llarg | Ample | Alt | Parcial |
|---|---|---|---|---|---|
| Sabata estrep | 1 | 3.3 | 7.4 | 1 | 24.42 |
| Llosa de transició | 1 | 5.3 | 6.5 | 0.3 | 10.34 |
| Subtotal |  |  |  |  | 34.76 |
| Total |  |  |  |  | 34.76 |

**EPN13** m3 Formigó HA-30 alçats
18.12 m3 × 82.34 = 1492.00

| Amidament | Uts. | Llarg | Ample | Alt | Parcial |
|---|---|---|---|---|---|
| Estrep | 1 | 1.3 | 7.4 | 1.22 | 11.74 |
|  | 1 | 0.55 | 7.4 | 0.66 | 2.69 |
|  | 1 | 0.25 | 7.4 | 0.59 | 1.09 |
| Aletes estrep | 2 | 1.3 | 2.5 | 0.4 | 2.60 |
| Subtotal |  |  |  |  | 18.12 |
| Total |  |  |  |  | 18.12 |

**E0517** kg Acer especial B-500S de límit elàstic 500 N/mm2 en barres corrugades
6798.39 kg × 0.97 = 6594.44

| Amidament | Uts. | Llarg | Parcial |
|---|---|---|---|
| Segons amidaments auxiliars: |  |  |  |
| Estrep | 1 | 5783.82 | 5783.82 |
| % solapes, retalls i constructiu | 867.57 |  | 867.57 |
| Armat base neoprens estrep | 4 | 10.5 | 42.00 |
| Armat base neoprens pila | 4 | 10.5 | 42.00 |
|  | 4 | 15.75 | 63.00 |
| Subtotal |  |  | 6798.39 |
| Total |  |  | 6798.39 |

**E0515** m2 Encofrat de fusta per a fonaments i/o formigó ocult
28.78 m2 × 24.49 = 704.82

| Amidament | Uts. | Llarg | Ample | Alt | Parcial |
|---|---|---|---|---|---|
| Sabata estrep | 2 | 3.3 |  | 1 | 6.60 |
|  | 2 |  | 7.4 | 1 | 14.80 |
| Llosa de transició | 2 | 5.3 |  | 0.3 | 3.18 |
|  | 2 |  | 7 | 0.3 | 4.20 |
| Subtotal |  |  |  |  | 28.78 |
| Total |  |  |  |  | 28.78 |

**E0516** m2 Encofrat de fusta per a formigó vist
49.26 m2 × 30.52 = 1503.42

| Amidament | Uts. | Llarg | Ample | Alt | Parcial |
|---|---|---|---|---|---|
| Estrep | 2 | 1.3 |  | 1.22 | 3.17 |
|  | 2 |  | 7.4 | 1.22 | 18.06 |
|  | 2 | 0.55 |  | 0.66 | 0.73 |
|  | 2 |  | 7.4 | 0.66 | 9.77 |
|  | 2 | 0.25 |  | 0.59 | 0.30 |
|  | 2 |  | 7.4 | 0.59 | 8.73 |
| Aleta estrep | 2 | 1.3 |  | 2.5 | 6.50 |
|  | 2 |  | 0.4 | 2.5 | 2.00 |
| Subtotal |  |  |  |  | 49.26 |
| Total |  |  |  |  | 49.26 |

**E0867** m Tub dren DN 200 mm PE corrugat i doble paret TP
11.4 m × 11.58 = 132.01

| Amidament | Uts. | Llarg | Parcial |
|---|---|---|---|
| Darrera sabata estrep | 1 | 7.4 | 7.40 |
|  | 1 | 4 | 4.00 |
| Subtotal |  |  | 11.40 |
| Total |  |  | 11.4 |

**E0319** m3 Rebliment i piconatge localitzat amb material filtrant
20.5 m3 × 24.62 = 504.71

| Amidament | Uts. | Llarg | Ample | Alt | Parcial |
|---|---|---|---|---|---|
| Estrep | 1 | 1 | 7 | 2 | 14.00 |
| Aleta | 2 | 1.3 | 1 | 2.5 | 6.50 |
| Subtotal |  |  |  |  | 20.50 |
| Total |  |  |  |  | 20.5 |

**E0533** m2 Pintura bituminosa en extradós de murs (tres capes)
37.48 m2 × 2.19 = 82.08

| Amidament | Uts. | Llarg | Ample | Alt | Parcial |
|---|---|---|---|---|---|
| Estrep | 1 |  | 7.4 | 1 | 7.40 |
|  | 1 |  | 6.6 | 1 | 6.60 |
|  | 1 |  | 6.6 | 1.91 | 12.61 |
|  | 1 |  | 7.4 | 0.59 | 4.37 |
| Aletes | 2 | 1.3 |  | 2.5 | 6.50 |
| Subtotal |  |  |  |  | 37.48 |
| Total |  |  |  |  | 37.48 |

**E0905** m2 Làmina drenant de PEAD nòduls de 9 mm, feltre PP i làmina 400 kN/m2
37.48 m2 × 15.8 = 592.18

| Amidament | Uts. | Llarg | Ample | Alt | Parcial |
|---|---|---|---|---|---|
| Estrep | 1 |  | 7.4 | 1 | 7.40 |
|  | 1 |  | 6.6 | 1 | 6.60 |
|  | 1 |  | 6.6 | 1.91 | 12.61 |
|  | 1 |  | 7.4 | 0.59 | 4.37 |
| Aletes | 2 | 1.3 |  | 2.5 | 6.50 |
| Subtotal |  |  |  |  | 37.48 |
| Total |  |  |  |  | 37.48 |

**E05251** m Placa de poliestiré expandit de 50 mm. de gruix
13.91 m × 8.12 = 112.95

| Amidament | Uts. | Llarg | Ample | Alt | Parcial |
|---|---|---|---|---|---|
| Separació entre llosa transició i estrep |  |  |  |  |  |
| Costats longitudinals | 2 | 1.3 | 0.3 |  | 0.78 |
| Costat perpendicular | 1 | 6.5 | 0.3 |  | 1.95 |
| En ròtula Freyssinet (horitzontal) | 2 | 6.5 | 0.24 |  | 3.12 |
| Separació entre estrep i pont existent | 1 |  |  | 8.06 | 8.06 |
| Subtotal |  |  |  |  | 13.91 |
| Total |  |  |  |  | 13.91 |

#### 01.03.01.04 Murs costat oest
Import: 9644.47

**E0305** m3 Excavació rases i pous, mitjans mecànics, cànon abocador
116 m3 × 11.12 = 1289.92

| Amidament | Uts. | Llarg | Ample | Alt | Parcial |
|---|---|---|---|---|---|
| MUR NÚM. 1 | 1 | 4 | 4 | 3.5 | 56.00 |
| MUR NÚM. 2 | 1 | 5 | 4 | 3 | 60.00 |
| Subtotal |  |  |  |  | 116.00 |
| Total |  |  |  |  | 116 |

**E0344** m2 Repàs i piconatge de la base del terraplè i del fons de la caixa mecànics i compactació del 95% PM
25.5 m2 × 0.6 = 15.30

| Amidament | Uts. | Llarg | Ample | Parcial |
|---|---|---|---|---|
| MUR NÚM. 1 | 1 | 3.5 | 3 | 10.50 |
| MUR NÚM. 2 | 1 | 5 | 3 | 15.00 |
| Subtotal |  |  |  | 25.50 |
| Total |  |  |  | 25.5 |

**E0320** m3 Rebliment i piconatge de material granular en extradós
44.1 m3 × 22.54 = 994.01

| Amidament | Uts. | Llarg | Ample | Alt | Parcial |
|---|---|---|---|---|---|
|  | 1 | 8.4 | 1.5 | 3.5 | 44.10 |
| Total |  |  |  |  | 44.1 |

**E0501** m3 Formigó HL-150 solera neteja
2.31 m3 × 59.61 = 137.70

| Amidament | Uts. | Llarg | Ample | Alt | Parcial |
|---|---|---|---|---|---|
| MUR NÚM. 1 |  |  |  |  |  |
| Sota sabata | 1 | 3.45 | 2.85 | 0.1 | 0.98 |
| MUR NÚM. 2 |  |  |  |  |  |
| Sota sabata | 1 | 4.65 | 2.85 | 0.1 | 1.33 |
| Subtotal |  |  |  |  | 2.31 |
| Total |  |  |  |  | 2.31 |

**E0505** m3 Formigó HA-25 fonaments i soleres
10.76 m3 × 65.96 = 709.73
Formigó tipus HA-25 en fonaments i soleres, elaborat en planta,col·locat.

| Codi | Ut | Descripció | Rendiment | Preu | Import |
|---|---|---|---|---|---|
| M0225 | h | Vibrador | 0.1 | 2.09 | 0.21 |
| O0101 | h | Cap de colla | 0.025 | 20.6 | 0.52 |
| O0102 | h | Oficial 1ª | 0.1 | 20.46 | 2.05 |
| O0110 | h | Peó | 0.2 | 16.75 | 3.35 |
| P0506 | m3 | Formigó HA-25 posat a l'obra | 1.02 | 55 | 56.10 |
| VGZ | % | Despeses indirectes | 0.622 | 6 | 3.73 |
|  |  | Total |  |  | 65.96 |

| Amidament | Uts. | Llarg | Ample | Alt | Parcial |
|---|---|---|---|---|---|
| MUR NÚM. 1 |  |  |  |  |  |
| Sabata | 1 | 3.4 | 2.3 | 0.55 | 4.30 |
| MUR NÚM. 2 |  |  |  |  |  |
| Sabata | 1 | 5 | 2.35 | 0.55 | 6.46 |
| Subtotal |  |  |  |  | 10.76 |
| Total |  |  |  |  | 10.76 |

**E0508** m3 Formigó HA-25 alçats
10.27 m3 × 71.75 = 736.87

| Amidament | Uts. | Llarg | Ample | Alt | Parcial |
|---|---|---|---|---|---|
| MUR NÚM. 1 |  |  |  |  |  |
| Alçat mur | 1 | 3.4 | 0.4 | 2.92 | 3.97 |
| MUR NÚM. 2 |  |  |  |  |  |
| Alçat mur | 1 | 5 | 0.4 | 3.15 | 6.30 |
| Subtotal |  |  |  |  | 10.27 |
| Total |  |  |  |  | 10.27 |

**E0517** kg Acer especial B-500S de límit elàstic 500 N/mm2 en barres corrugades
1419.01 kg × 0.97 = 1376.44

| Amidament | Uts. | Llarg | Parcial |
|---|---|---|---|
| Segons amidaments auxiliars |  |  |  |
| Mur núm. 1 | 1 | 542.77 | 542.77 |
| Mur núm. 2 | 1 | 691.15 | 691.15 |
| % solapes, retalls i constructiu | 185.09 |  | 185.09 |
| Subtotal |  |  | 1419.01 |
| Total |  |  | 1419.01 |

**E0515** m2 Encofrat de fusta per a fonaments i/o formigó ocult
14.36 m2 × 24.49 = 351.68

| Amidament | Uts. | Llarg | Ample | Parcial |
|---|---|---|---|---|
| MUR NÚM. 1 |  |  |  |  |
| Sabata | 2 | 3.4 | 0.55 | 3.74 |
|  | 2 | 2.3 | 0.55 | 2.53 |
| MUR NÚM. 2 |  |  |  |  |
| Sabata | 2 | 5 | 0.55 | 5.50 |
|  | 2 | 2.35 | 0.55 | 2.59 |
| Subtotal |  |  |  | 14.36 |
| Total |  |  |  | 14.36 |

**E0516** m2 Encofrat de fusta per a formigó vist
56.22 m2 × 30.52 = 1715.83

| Amidament | Uts. | Llarg | Ample | Parcial |
|---|---|---|---|---|
| MUR NÚM. 1 |  |  |  |  |
| Alçat mur | 2 | 3.4 | 2.92 | 19.86 |
| Subtotal |  |  |  | 19.86 |
|  | 2 | 0.4 | 2.92 | 2.34 |
| MUR NÚM. 2 |  |  |  |  |
| Alçat mur | 2 | 5 | 3.15 | 31.50 |
| Subtotal |  |  |  | 33.84 |
|  | 2 | 0.4 | 3.15 | 2.52 |
| Subtotal |  |  |  | 2.52 |
| Total |  |  |  | 56.22 |

**E0867** m Tub dren DN 200 mm PE corrugat i doble paret TP
10.75 m × 11.58 = 124.49

| Amidament | Uts. | Llarg | Parcial |
|---|---|---|---|
| MUR NÚM. 1 |  |  |  |
| Darrera sabata | 1 | 3.4 | 3.40 |
| MUR NÚM. 2 |  |  |  |
| Darrera sabata | 1 | 5 | 5.00 |
|  | 1 | 2.35 | 2.35 |
| Subtotal |  |  | 10.75 |
| Total |  |  | 10.75 |

**E0319** m3 Rebliment i piconatge localitzat amb material filtrant
31.9 m3 × 24.62 = 785.38

| Amidament | Uts. | Llarg | Ample | Alt | Parcial |
|---|---|---|---|---|---|
| MUR NÚM. 1 | 1 | 3.4 | 1 | 3.5 | 11.90 |
| MUR NÚM. 2 | 1 | 5 | 1 | 4 | 20.00 |
| Subtotal |  |  |  |  | 31.90 |
| Total |  |  |  |  | 31.9 |

**E0533** m2 Pintura bituminosa en extradós de murs (tres capes)
43.57 m2 × 2.19 = 95.42

| Amidament | Uts. | Llarg | Ample | Parcial |
|---|---|---|---|---|
| MUR NÚM. 1 |  |  |  |  |
| Alçat mur | 1 | 3.4 | 2.92 | 9.93 |
| Sabata | 1 | 3.4 | 1.55 | 5.27 |
|  | 1 | 3.4 | 0.55 | 1.87 |
| MUR NÚM. 2 |  |  |  |  |
| Alçat mur | 1 | 5 | 3.15 | 15.75 |
| Sabata | 1 | 5 | 1.6 | 8.00 |
|  | 1 | 5 | 0.55 | 2.75 |
| Subtotal |  |  |  | 43.57 |
| Total |  |  |  | 43.57 |

**E0905** m2 Làmina drenant de PEAD nòduls de 9 mm, feltre PP i làmina 400 kN/m2
43.57 m2 × 15.8 = 688.41

| Amidament | Uts. | Llarg | Ample | Parcial |
|---|---|---|---|---|
| MUR NÚM. 1 |  |  |  |  |
| Alçat mur | 1 | 3.4 | 2.92 | 9.93 |
| Sabata | 1 | 3.4 | 1.55 | 5.27 |
|  | 1 | 3.4 | 0.55 | 1.87 |
| MUR NÚM. 2 |  |  |  |  |
| Alçat mur | 1 | 5 | 3.15 | 15.75 |
| Sabata | 1 | 5 | 1.6 | 8.00 |
|  | 1 | 5 | 0.55 | 2.75 |
| Subtotal |  |  |  | 43.57 |
| Total |  |  |  | 43.57 |

**E0534** ml Perfil hidroexpansiu format per combinació de resines
19.84 ml × 16.04 = 318.23
Perfil hidroexpansiu format per una combinació de resines hidròfils i cautxú, enganxat amb massilla de poliuretà.

| Codi | Ut | Descripció | Rendiment | Preu | Import |
|---|---|---|---|---|---|
| O0110 | h | Peó | 0.033 | 16.75 | 0.55 |
| O0102 | h | Oficial 1ª | 0.033 | 20.46 | 0.68 |
| P1002 | kg | Massilla de poliuretà monocomponent (material) | 0.06 | 48.07 | 2.88 |
| P1001 | m | Perfil hidroexpansiu (material) | 1 | 11.02 | 11.02 |
| %16130600_2 | % | Despeses indirectes | 6 % | 15.13 | 0.91 |
|  |  | Total |  |  | 16.04 |

| Amidament | Uts. | Llarg | Parcial |
|---|---|---|---|
| Entre sabates de murs | 2 | 2.35 | 4.70 |
|  | 4 | 0.55 | 2.20 |
| Entre alçats de murs | 2 | 2.92 | 5.84 |
|  | 1 | 0.4 | 0.40 |
|  | 2 | 3.15 | 6.30 |
|  | 1 | 0.4 | 0.40 |
| Subtotal |  |  | 19.84 |
| Total |  |  | 19.84 |

**E05251** m Placa de poliestiré expandit de 50 mm. de gruix
5.02 m × 8.12 = 40.76

| Amidament | Uts. | Llarg | Ample | Parcial |
|---|---|---|---|---|
| Entre sabates de murs | 2 | 2.35 | 0.55 | 2.59 |
| Entre alçats de murs | 1 | 2.92 | 0.4 | 1.17 |
|  | 1 | 3.15 | 0.4 | 1.26 |
| Subtotal |  |  |  | 5.02 |
| Total |  |  |  | 5.02 |

**EPN10** m Segellat de junt amb massilla a base de poliuretà monocomponent
19.84 m × 11.02 = 218.64
Segellat de junt de 30 mm d'amplària i 20 mm de fondària amb massilla a base de poliuretà monocomponent, com a junt elastomèric, tipus 'Texsaflex' o equivalent, aplicada amb pistola manual, inclús preparació de la superfície. Totalment acabat.

| Codi | Ut | Descripció | Rendiment | Preu | Import |
|---|---|---|---|---|---|
| O0101 | h | Cap de colla | 0.003 | 20.6 | 0.06 |
| O0102 | h | Oficial 1ª | 0.016 | 20.46 | 0.33 |
| PMN10 | cm³ | Massilla poliuretà amb p.p. emprimació prèvia (material; 01/03/2023) | 500.5 | 0.02 | 10.01 |
| %16131 | % | Despeses indirectes | 6 % | 10.40 | 0.62 |
|  |  | Total |  |  | 11.02 |

| Amidament | Uts. | Llarg | Parcial |
|---|---|---|---|
| Entre sabates de murs | 2 | 2.35 | 4.70 |
|  | 4 | 0.55 | 2.20 |
| Entre alçats de murs | 2 | 2.92 | 5.84 |
|  | 1 | 0.4 | 0.40 |
|  | 2 | 3.15 | 6.30 |
|  | 1 | 0.4 | 0.40 |
| Subtotal |  |  | 19.84 |
| Total |  |  | 19.84 |

**EPN11** m Execució de passatubs de diàmetre inferior a 400 mm
2.35 m × 19.43 = 45.66
Execució de passatubs de diàmetre inferior a 400 mm en paraments verticals o horitzontals de murs i/o sabates. Totalment acabat.

| Codi | Ut | Descripció | Rendiment | Preu | Import |
|---|---|---|---|---|---|
| O0102 | h | Oficial 1ª | 0.33 | 20.46 | 6.75 |
| O0110 | h | Peó | 0.28 | 16.75 | 4.69 |
| P10206 | pp | Materials i elements auxiliars | 2.16 | 3.19 | 6.89 |
| %16131 | % | Despeses indirectes | 6 % | 18.33 | 1.10 |
|  |  | Total |  |  | 19.43 |

| Amidament | Uts. | Llarg | Parcial |
|---|---|---|---|
| Passatub sabata mur 2 evacuació drenatge | 1 | 2.35 | 2.35 |
| Total |  |  | 2.35 |

#### 01.03.01.05 Altres (07/12/1994)
Import: 26979.85

**E0508** m3 Formigó HA-25 alçats
4.9 m3 × 71.75 = 351.58

| Amidament | Uts. | Llarg | Ample | Alt | Parcial |
|---|---|---|---|---|---|
| FORMIGÓ BORDO ME |  |  |  |  |  |
|  | 1 | 33.02 | 0.2 | 0.19 | 1.25 |
|  | 1 | 15.8 | 0.2 | 0.19 | 0.60 |
|  | 1 | 8.15 | 0.2 | 0.19 | 0.31 |
| FORMIGÓ DE BASE DE PRETIL |  |  |  |  |  |
| Tauler central | 1 | 33.06 | 0.43 | 0.15 | 2.13 |
| FORMIGÓ CÈRCOL ASSENTAMENT |  |  |  |  |  |
| DE JUNT TIPUS 3 |  |  |  |  |  |
| (secció 0.3x0.20 m) |  |  |  |  |  |
| - Tauler est i estrep E2 | 1 | 8.5 | 0.3 | 0.2 | 0.51 |
| - Estrep E1 | 1 | 1.6 | 0.3 | 0.2 | 0.10 |
| Subtotal |  |  |  |  | 4.90 |
| Total |  |  |  |  | 4.9 |

**E0516** m2 Encofrat de fusta per a formigó vist
35.75 m2 × 30.52 = 1091.09

| Amidament | Uts. | Llarg | Ample | Parcial |
|---|---|---|---|---|
| ENCOFRAT BORDO ME |  |  |  |  |
|  | 2 | 15.8 | 0.19 | 6.00 |
|  | 2 | 33.06 | 0.19 | 12.56 |
|  | 2 | 8.15 | 0.19 | 3.10 |
| ENCOFRAT DE BASE DE PRETIL |  |  |  |  |
| Tauler central | 2 | 33.06 | 0.15 | 9.92 |
|  | 2 | 0.43 | 0.15 | 0.13 |
| ENCOFRAT CÈRCOL ASSENTAMENT |  |  |  |  |
| DE JUNT TIPUS 3 |  |  |  |  |
| (secció 0.3x0.20 m) |  |  |  |  |
| - Tauler est i estrep E2 | 2 | 8.5 | 0.2 | 3.40 |
| - Estrep E1 | 2 | 1.6 | 0.2 | 0.64 |
| Subtotal |  |  |  | 35.75 |
| Total |  |  |  | 35.75 |

**E0517** kg Acer especial B-500S de límit elàstic 500 N/mm2 en barres corrugades
1260.6 kg × 0.97 = 1222.78

| Amidament | Uts. | Llarg | Ample | Parcial |
|---|---|---|---|---|
| ACER GENERAL BORDO ME |  |  |  |  |
| - Long. D10 | 4 | 32.95 | 0.62 | 81.72 |
|  | 4 | 15.73 | 0.62 | 39.01 |
|  | 4 | 1.43 | 0.62 | 3.55 |
| - Trans. D10 | 116 | 0.5 | 0.62 | 35.96 |
|  | 56 | 0.5 | 0.62 | 17.36 |
|  | 5 | 0.5 | 0.62 | 1.55 |
| % solapaments i retalls | 35.83 |  |  | 35.83 |
| ACER GENERAL BASE DE PRETIL |  |  |  |  |
| - Estreps diàm. 12, cada 0.20 m | 173 | 1.52 | 0.89 | 234.03 |
| - Armat corregut flexió (6 diàm. 16, Ltotal=69 m) | 6 | 33 | 1.58 | 312.84 |
| - Armat corregut torsió (6 diàm. 12, Ltotal=69 m) | 4 | 33 | 0.89 | 117.48 |
| ACER CÈRCOL ASSENTAMENT |  |  |  |  |
| DE JUNT TIPUS 3 |  |  |  |  |
| (secció 0.3x0.20 m) |  |  |  |  |
| - Estreps diàm. 10, cada 0.20 m |  |  |  |  |
| Tauler est i estrep E2 | 43 | 1 | 0.62 | 26.66 |
| Estrep E1 | 8 | 1 | 0.62 | 4.96 |
| - Armat corregut flexió (4 diàm. 12) |  |  |  |  |
| Tauler est i estrep E2 | 4 | 8.5 | 0.89 | 30.26 |
| Estrep E1 | 4 | 1.6 | 0.89 | 5.70 |
| % solapaments i retalls | 313.692 |  |  | 313.69 |
| Subtotal |  |  |  | 1260.60 |
| Total |  |  |  | 1260.6 |

**E0518** kg Acer en perfils laminats tipus IPN,IPE,HEB,HEA,HEM,UPN
1975.07 kg × 2.1 = 4147.65
Acer en perfils laminats, galvanitzat en calent, amb capa d'imprimació d'adherència, 2 capes de poliuretà alifàtic, tipus IPN,IPE,HEB,HEA,HEM o,UPN, col.locat a l'obra amb soldadura.

| Codi | Ut | Descripció | Rendiment | Preu | Import |
|---|---|---|---|---|---|
| M0226 | h | Grup electrògen de 20/30 kVA | 0.005 | 4.74 | 0.02 |
| M0235 | h | Equip de soldadura elèctrica | 0.01 | 14.55 | 0.15 |
| O0102 | h | Oficial 1ª | 0.02 | 20.46 | 0.41 |
| O0101 | h | Cap de colla | 0.005 | 20.6 | 0.10 |
| O0110 | h | Peó | 0.02 | 16.75 | 0.34 |
| P0608 | kg | Acer en perfils laminats (material) | 1 | 0.96 | 0.96 |
| VGZ | % | Despeses indirectes | 0.02 | 6 | 0.12 |
|  |  | Total |  |  | 2.1 |

| Amidament | Uts. | Llarg | Ample | Alt | Parcial |
|---|---|---|---|---|---|
| Xapa d'acer estriada tapant espai entre ponts | 7850 | 15.8 | 0.5 | 0.01 | 620.15 |
|  | 7850 | 33.02 | 0.5 | 0.01 | 1296.04 |
|  | 7850 | 1.5 | 0.5 | 0.01 | 58.88 |
| Subtotal |  |  |  |  | 1975.07 |
| Total |  |  |  |  | 1975.07 |

**E1625** pa Pagament íntegre per a l'esgotament del nivell freàtic i escorrentia
1 pa × 1000 = 1000.00
Partida alçada de pagament íntegre per al transport a obra, instal·lació, amortització, despeses de funcionament, manteniment i desmuntatge de sistemes i mà d'obra per l'esgotament de nivell freàtic i escorrentia, amb qualsevol tipus de sistema (bombes, wellpoints, etc.). Inclou totes les despeses d'evacuació de les aigües, trasllats parcials dels equips d'acord amb l'avanç de l'obra i tots els elements auxiliars que requereixi tals com mà d'obra, maquinària, materials i connexions per al seu funcionament.

**E1607** pa Pagament íntegre prova de càrrega de pont.
1 pa × 1200 = 1200.00
Partida alçada de pagament íntegre per a prova de càrrega de pont.

**E1626** pa Pagament íntegre per a la formació de la plataforma de treball per a la maquinària
1 pa × 2500 = 2500.00
Partida alçada de pagament íntegre per a la formació, manteniment i retirada de les plataformes de treball per a l'emplaçament i posicionament de la maquinària i elements auxiliars per a la construcció del pont. Inclou totes les despeses de maquinària, trasllats parcials dels equips d'acord amb l'avanç de l'obra i tots els elemenst auxiliars que requereixi tals com mà d'obra, maquinària i materials.

**EPN16** m Ampit metàl·lic BP.ID-H2/C2 (07/12/1994)
31 m × 247.23 = 7664.13
Pretil metàl·lic d'acer galvanitzat tipus BP.ID-H2/C2 o equivalent, nivell de contenció H2, índex de severitat B, amplària de treball W5, deflexió dinàmica 1,4 amb marcatge CE i perfil inferior tipus biona, pintada en color termolacat de color a determinar per la D.O., inclòs peça reflectora a dues cares cada 8 m, part proporcional d'ancoratges, elements de fixació, tacs químics i material auxiliar, totalment col·locada en qualsevol part dels marges d'estructures.

| Codi | Ut | Descripció | Rendiment | Preu | Import |
|---|---|---|---|---|---|
| O0101 | h | Cap de colla | 0.1 | 20.6 | 2.06 |
| O0102 | h | Oficial 1ª | 0.5 | 20.46 | 10.23 |
| O0110 | h | Peó | 1 | 16.75 | 16.75 |
| M0214 | h | Camió grua | 0.06 | 42.07 | 2.52 |
| PMN16 | m | Pretil BP.ID-H2/C2 (material; 01/03/2023) | 1 | 199.75 | 199.75 |
| M0235 | h | Equip de soldadura elèctrica | 0.1 | 14.55 | 1.46 |
| M0226 | h | Grup electrògen de 20/30 kVA | 0.1 | 4.74 | 0.47 |
| %16130 | % | Despeses indirectes (07/12/1994) | 6 % | 233.24 | 13.99 |
|  |  | Total |  |  | 247.23 |

| Amidament | Uts. | Llarg | Parcial |
|---|---|---|---|
| Marge dret pont | 1 | 31 | 31.00 |
| Total |  |  | 31 |

**EPN17** u Terminal de pretil BP.ID-H2/C2 (07/12/1994)
2 u × 1061.31 = 2122.62
Terminal de pretil, tope final i peça coneguda com "travesser a l'aire", per a pretil metàl·lic tipus BP.ID-H2/C2, pintada en color termocalat de color a determinar per la D.O, inclòs part proporcional d'ancoratges, elements de fixació, tacs químics i material auxiliar, i pletines de reforç en el tram final del pretil, totalment col·locat.

| Codi | Ut | Descripció | Rendiment | Preu | Import |
|---|---|---|---|---|---|
| O0101 | h | Cap de colla | 0.2 | 20.6 | 4.12 |
| O0102 | h | Oficial 1ª | 1 | 20.46 | 20.46 |
| O0110 | h | Peó | 2 | 16.75 | 33.50 |
| M0214 | h | Camió grua | 0.25 | 42.07 | 10.52 |
| PMN17 | u | Terminal de pretil BP.ID-H2/C2 (material; 01/03/2023) | 1 | 982.1 | 982.10 |
| P1424 | u | Part proporc. mater. barreres (material; 11/05/2010) | 1 | 6.28 | 6.28 |
| vg | % | Despeses indirectes | 0.722 | 6 | 4.33 |
|  |  | Total |  |  | 1061.31 |

| Amidament | Uts. | Parcial |
|---|---|---|
| Marge dret pont | 2 | 2.00 |
| Total |  | 2 |

**EPN05** u Execució d'evacuadors d'aigua pluvial
12 u × 90 = 1080.00

| Codi | Ut | Descripció | Rendiment | Preu | Import |
|---|---|---|---|---|---|
| O0101 | h | Cap de colla | 0.254 | 20.6 | 5.23 |
| O0102 | h | Oficial 1ª | 1 | 20.46 | 20.46 |
| O0110 | h | Peó | 1.25 | 16.75 | 20.94 |
| P10206 | pp | Materials i elements auxiliars | 12 | 3.19 | 38.28 |
| %16131 | % | Despeses indirectes | 6 % | 84.91 | 5.09 |
|  |  | Total |  |  | 90 |

| Amidament | Uts. | Parcial |
|---|---|---|
| Tauler central | 6 | 6.00 |
| Tauler oest | 4 | 4.00 |
| Tauler est | 2 | 2.00 |
| Subtotal |  | 12.00 |
| Total |  | 12 |

**EPN18** pa Seguiment i control arqueològic de l'obra (01/03/2023)
1 pa × 4600 = 4600.00
Partida alçada a justificar per a la Intervenció arqueològica preventiva de l'obra, inclou el projecte d'intervenció, tramitació de permisos, taxes, el control arqueològic de l'obra i la redacció de l'informe i còpies pel departament de Cultura de la Generalitat de Catalunya, segons l'art.14 i següents del Decret 78/2002 de 5 març del reglament de protecció del patrimoni arqueològic i paleontològic, inclòs les excavacions i totes les operacions necessàries de caràcter arqueològic.

### 01.03.02 Reparació actual
Import: 22733.75

**N45RV011** m2 Repic.elem.estruc. form.arm.+desc.armadur.,mitj.manuals,càrrega man s/cont.
25 m2 × 106.92 = 2673.00
Repicat d'element estructural de formigó armat i sanejament de les armadures fins a descobrir-les, amb mitjans manuals, càrrega manual de runa sobre contenidor, treballs en alçada.

| Codi | Ut | Descripció | Rendiment | Preu | Import |
|---|---|---|---|---|---|
| C1503U10 | h | Camió grua de 5 t (maquinària) | 0.25 | 39.56 | 9.89 |
| C1504U01 | h | Camió cistella h=10 a 20 m (maquinària) | 1 | 49.52 | 49.52 |
| O0102 | h | Oficial 1ª | 1 | 20.46 | 20.46 |
| O0110 | h | Peó | 1 | 16.75 | 16.75 |
| O0101 | h | Cap de colla | 0.5 | 20.6 | 10.30 |
|  |  | Total |  |  | 106.92 |

**N878V118** m2 Neteja de parament de pedra o formigó amb raig d'aigua a pressió 18-60 Mpa
160 m2 × 3.29 = 526.40

| Codi | Ut | Descripció | Rendiment | Preu | Import |
|---|---|---|---|---|---|
| O0102 | h | Oficial 1ª | 0.05 | 20.46 | 1.02 |
| O0110 | h | Peó | 0.05 | 16.75 | 0.84 |
| %NAAA0250 | % | Despeses auxiliars | 2.5 % | 1.86 | 0.05 |
| B0111000 | m3 | Aigua (material) | 0.6 | 1.63 | 0.98 |
| CZ172000 | h | Màq.raig d'aigua pres. (maquinària) | 0.1 | 3.97 | 0.40 |
|  |  | Total |  |  | 3.29 |

**N898V111** kg Injecció per a segellat de microfisures
125 kg × 28.79 = 3598.75
Producte injectat per a segellat de microfissures, Sikadur 52 o similar, de resina epoxi per a injeccions de dues components i baixa viscositat, incloent part proporcional medis auxiliars.

| Codi | Ut | Descripció | Rendiment | Preu | Import |
|---|---|---|---|---|---|
| A0902 | pp | Elements de muntatge (material) | 10 | 0.18 | 1.80 |
| O0110 | h | Peó | 0.2 | 16.75 | 3.35 |
| O0102 | h | Oficial 1ª | 0.2 | 20.46 | 4.09 |
| O0101 | h | Cap de colla | 0.016 | 20.6 | 0.33 |
| P10206 | pp | Materials i elements auxiliars | 6 | 3.19 | 19.14 |
| VGZ | % | Despeses indirectes | 0.013 | 6 | 0.08 |
|  |  | Total |  |  | 28.79 |

**N898V112M** m2 Neteja i passivació d'armadures
25 m2 × 156.47 = 3911.75
Neteja i passivació d'armadures mitjançant raig de sorra fins al grau SA 2 1/2 , segons la norma SIS 05 59 00; passivació d'armadures amb Sika Top 110 EpoCem o similar, en dues mans, amb consum aproximat de 280 g/ml en total i espolvorejat de sorra de quars de 0,4 a 0,7 mm sobre la segona mà, incloent part proporcional de bastides.

| Codi | Ut | Descripció | Rendiment | Preu | Import |
|---|---|---|---|---|---|
| B031U100 | m3 | Sorra de pedrera de 0 a 3 mm (material) | 0.6 | 24.83 | 14.90 |
| B89ZPE50 | l | Pintura epoxi bicomponent p/sist.protecc.acer (material) | 4 | 6.5 | 26.00 |
| CZ12U00A | h | Compressor portàtil de 7/10 m3/min de cabal (maquinària) | 0.5 | 17.29 | 8.65 |
| C1503U10 | h | Camió grua de 5 t | 0.25 | 39.56 | 9.89 |
| C1504U01 | h | Camió cistella h=10 a 20 m | 1 | 49.52 | 49.52 |
| O0101 | h | Cap de colla | 0.5 | 20.6 | 10.30 |
| O0102 | h | Oficial 1ª | 1 | 20.46 | 20.46 |
| O0110 | h | Peó | 1 | 16.75 | 16.75 |
|  |  | Total |  |  | 156.47 |

**N898V113M** m2 Regeneració de formigó
25 m2 × 346.72 = 8668.00
Regeneració de formigó mitjançant Sika Top 122 o similar, morter a base de ciment millorat amb resines sintètiques (per m2 i cm d'espessor), inclòs part proporcional d'encofrats, incloent part proporcional de bastides.

| Codi | Ut | Descripció | Rendiment | Preu | Import |
|---|---|---|---|---|---|
| B071UC20 | kg | Morter amb resines epoxi i sorra de 0 a 3 mm, de dosificació 1:4 (material) | 330 | 0.82 | 270.60 |
| C1503U10 | h | Camió grua de 5 t | 0.15 | 39.56 | 5.93 |
| C1504U01 | h | Camió cistella h=10 a 20 m | 1 | 49.52 | 49.52 |
| O0101 | h | Cap de colla | 0.1 | 20.6 | 2.06 |
| O0102 | h | Oficial 1ª | 0.5 | 20.46 | 10.23 |
| O0110 | h | Peó | 0.5 | 16.75 | 8.38 |
|  |  | Total |  |  | 346.72 |

**E0901B** m2 Pont unió entre formigó endurit i formigó fresc
25 m2 × 13.53 = 338.25
Pont d'unió entre superficie de formigó endurit i formigó fresc amb adhesiu de resines epoxi sense dissolvents, tipus Nitobond EP o equivalent, de 2 components.

| Codi | Ut | Descripció | Rendiment | Preu | Import |
|---|---|---|---|---|---|
| B0907100 | kg | Adhesiu res.epoxi s/diss.2comp p/ús estruc. (material) | 0.8 | 10.84 | 8.67 |
| O0102 | h | Oficial 1ª | 0.2 | 20.46 | 4.09 |
| %16130600_10600 | % | Despeses indirectes | 6 % | 12.76 | 0.77 |
|  |  | Total |  |  | 13.53 |

**N8B2V001M** m2 Pintat sup.formigó vist,anticarbonatació,monocomponent,resines acríliques,2mans
320 m2 × 9.43 = 3017.60
Pintat de superfícies de formigó vist, amb pintura anticarbonatació, monocomponent, a base de resines acríliques en dispersió aquosa, aplicada a dues mans, amb camió cistella.

| Codi | Ut | Descripció | Rendiment | Preu | Import |
|---|---|---|---|---|---|
| B89ZU001 | kg | Pintura anticarbonatació,monocomp.,base resines acríliques disp.aq. (material) | 0.3 | 14.8 | 4.44 |
| C1504U01 | h | Camió cistella h=10 a 20 m | 0.05 | 49.52 | 2.48 |
| C1503U10 | h | Camió grua de 5 t | 0.04 | 39.56 | 1.58 |
| O0102 | h | Oficial 1ª | 0.025 | 20.46 | 0.51 |
| O0110 | h | Peó | 0.025 | 16.75 | 0.42 |
|  |  | Total |  |  | 9.43 |

### 01.03.03 Reposicions camí marge esquerra (07/12/1994)
Import: 1884

**E0211** m2 Demolició de paviment de formigó, transport abocador
75 m2 × 4.69 = 351.75

| Amidament | Uts. | Llarg | Ample | Parcial |
|---|---|---|---|---|
| Enderroc camí afectat estrep est | 1 | 25 | 3 | 75.00 |
| Total |  |  |  | 75 |

**E0305** m3 Excavació rases i pous, mitjans mecànics, cànon abocador
27 m3 × 11.12 = 300.24

| Amidament | Uts. | Llarg | Ample | Alt | Parcial |
|---|---|---|---|---|---|
| Reposició de camí afectat estrep est | 1 | 15 | 3 | 0.6 | 27.00 |
| Total |  |  |  |  | 27 |

**E0602** m3 Base granular de tot-u artificial, amb motoanivelladora
18 m3 × 19.48 = 350.64

| Amidament | Uts. | Llarg | Ample | Alt | Parcial |
|---|---|---|---|---|---|
| Reposició de camí afectat estrep est | 1 | 15 | 3 | 0.4 | 18.00 |
| Total |  |  |  |  | 18 |

**E0698** m3 Paviment formigó HF-3,5 MPa, c.plàstica,transp.mecànic,
9 m3 × 97.93 = 881.37
Paviment formigó HF-3,5 MPa, escampat amb transport interior mecànic, estesa i vibratge mecànic, remolinat mecànic afegint 2 kg/m2 de ciment portland.

| Codi | Ut | Descripció | Rendiment | Preu | Import |
|---|---|---|---|---|---|
| B0514301 | t | Ciment pòrtl.escòr. CEM II/B-S 32,5,sacs (material) | 0.01 | 69.95 | 0.70 |
| B06B1300 | m3 | Formigó p/paviments HP-3,5N/mm2 (PG-3),c.plàstica (material) | 1.05 | 70 | 73.50 |
| C1505120 | h | Dúmper 1,5t,hidràulic (maquinària) | 0.16 | 23 | 3.68 |
| C1709A00 | h | Estenedora p/paviment formigó (maquinària) | 0.042 | 72.9 | 3.06 |
| C2003000 | h | Remolinador mecànic (maquinària) | 0.075 | 4.85 | 0.36 |
| O0110 | h | Peó | 0.27 | 16.75 | 4.52 |
| O0102 | h | Oficial 1ª | 0.16 | 20.46 | 3.27 |
| O0101 | h | Cap de colla | 0.16 | 20.6 | 3.30 |
| %16130600_2 | % | Despeses indirectes | 6 % | 92.39 | 5.54 |
|  |  | Total |  |  | 97.93 |

| Amidament | Uts. | Llarg | Ample | Alt | Parcial |
|---|---|---|---|---|---|
| Reposició de camí afectat estrep est | 1 | 15 | 3 | 0.2 | 9.00 |
| Total |  |  |  |  | 9 |

## 01.04 Carrer Pau Robert i Rabadà (07/12/1994)
Import: 43752.04

### 01.04.01 Treballs previs i demolicions (07/12/1994)
Import: 7216.8

**E0334** m Tall serra disc paviment mescles bituminoses, formigó o panot, fins 25 cm
98 m × 1.75 = 171.50

| Amidament | Uts. | Llarg | Parcial |
|---|---|---|---|
| Cruïlla Av. Columbari | 3 | 8 | 24.00 |
|  | 1 | 20 | 20.00 |
| Cruïlla C/ Vilardida | 2 | 7 | 14.00 |
| Vorades pas elevat PK 0+525 | 4 | 10 | 40.00 |
| Subtotal |  |  | 98.00 |
| Total |  |  | 98 |

**E0213** m2 Demolició paviment de mescla bituminosa, mitjans mecànics, fondària 25 cm
535 m2 × 6.45 = 3450.75

| Amidament | Uts. | Llarg | Ample | Parcial |
|---|---|---|---|---|
| Cruïlla Av. Columbari | 1 | 294 |  | 294.00 |
| Cruïlla C/ Vilardida | 1 | 229 |  | 229.00 |
| Vorades pas elevat PK 0+525 | 2 | 10 | 0.6 | 12.00 |
| Subtotal |  |  |  | 535.00 |
| Total |  |  |  | 535 |

**E06361** m2 Fresat paviment mbc fins 15 cm
1634 m2 × 1.81 = 2957.54

| Amidament | Uts. | Llarg | Parcial |
|---|---|---|---|
| PK 0+455 a PK0+655 (s/cad) | 1 | 2157 | 2157.00 |
| Deduïr zones demolició paviment | -1 | 523 | -523.00 |
| Subtotal |  |  | 1634.00 |
| Total |  |  | 1634 |

**E0787** m2 Eliminació marques viàries amb qualsevol procediments
12.3 m2 × 25.56 = 314.39

| Amidament | Uts. | Llarg | Ample | Parcial |
|---|---|---|---|---|
|  | 3 | 41 | 0.1 | 12.30 |
| Total |  |  |  | 12.3 |

**E0821** u Recreixement i anivellament pericó o bunera
2 u × 58.26 = 116.52
Recreixement i anivellament de pericó o bunera, totalment acabat.

| Codi | Ut | Descripció | Rendiment | Preu | Import |
|---|---|---|---|---|---|
| O0110 | h | Peó | 0.5 | 16.75 | 8.38 |
| O0101 | h | Cap de colla | 0.05 | 20.6 | 1.03 |
| O0102 | h | Oficial 1ª | 0.5 | 20.46 | 10.23 |
| P0504 | m3 | Formigó HM-20 posat a l'obra | 0.1 | 52 | 5.20 |
| E0515 | m2 | Encofrat de fusta per a fonaments i/o formigó ocult | 1.23 | 24.49 | 30.12 |
| %161306000600 | % | Despeses indirectes | 6 % | 54.96 | 3.30 |
|  |  | Total |  |  | 58.26 |

**E0215** u Desmuntatge de senyal de trànsit i demolició ancoratges
6 u × 13.95 = 83.70

| Amidament | Uts. | Parcial |
|---|---|---|
| PK 0+525 MD (senyal orientació) | 1 | 1.00 |
| PK 0+640 MD (senyal orientació) | 1 | 1.00 |
| R-307 | 2 | 2.00 |
| R-2 | 2 | 2.00 |
| Subtotal |  | 6.00 |
| Total |  | 6 |

**E0210** m Demolició de vorada i rigola, inclosa la fonamentació, i transport
20 m × 6.12 = 122.40

| Amidament | Uts. | Llarg | Parcial |
|---|---|---|---|
| Vorades pas elevat PK 0+525 | 2 | 10 | 20.00 |
| Total |  |  | 20 |

### 01.04.02 Moviment de terres
Import: 3935.14

| Codi | Ut | Descripció | Quantitat | Preu | Import |
|---|---|---|---|---|---|
| E0302 | m3 | Excavació en desmunt en qualsevol tipus de terreny, abocador i condicionament | 0 | 5.07 | 0.00 |
| E0328 | m3 | Terraplè amb compactació PN o PM, material préstec, inclòs càrrega i transport | 0 | 8.78 | 0.00 |

**E0344** m2 Repàs i piconatge de la base del terraplè i del fons de la caixa mecànics i compactació del 95% PM
683.5 m2 × 0.6 = 410.10

| Amidament | Uts. | Llarg | Parcial |
|---|---|---|---|
| Cruïlla Av. Columbari | 1 | 294 | 294.00 |
| Saneig | 1 | 17 | 17.00 |
|  | 1 | 60 | 60.00 |
|  | 1 | 83.5 | 83.50 |
| Cruïlla C/ Vilardida | 1 | 229 | 229.00 |
| Subtotal |  |  | 683.50 |
| Total |  |  | 683.5 |

**E0305** m3 Excavació rases i pous, mitjans mecànics, cànon abocador
317 m3 × 11.12 = 3525.04

| Amidament | Uts. | Llarg | Ample | Alt | Parcial |
|---|---|---|---|---|---|
| Cruïlla Av. Columbari | 1 | 294 |  | 0.45 | 132.30 |
| Saneig | 1 | 17 |  | 0.5 | 8.50 |
|  | 1 | 60 |  | 0.5 | 30.00 |
|  | 1 | 83.5 |  | 0.5 | 41.75 |
| Cruïlla C/ Vilardida | 1 | 229 |  | 0.45 | 103.05 |
| Vorades pas elevat PK 0+525 | 1 | 7 | 0.5 | 0.4 | 1.40 |
| Subtotal |  |  |  |  | 317.00 |
| Total |  |  |  |  | 317 |

### 01.04.03 Ferms i paviments (07/12/1994)
Import: 24285.91

**E0602** m3 Base granular de tot-u artificial, amb motoanivelladora
289.45 m3 × 19.48 = 5638.49

| Amidament | Uts. | Llarg | Alt | Parcial |
|---|---|---|---|---|
| Cruïlla Av. Columbari | 1 | 294 | 0.4 | 117.60 |
| Saneig | 1 | 17 | 0.5 | 8.50 |
|  | 1 | 60 | 0.5 | 30.00 |
|  | 1 | 83.5 | 0.5 | 41.75 |
| Cruïlla C/ Vilardida | 1 | 229 | 0.4 | 91.60 |
| Subtotal |  |  |  | 289.45 |
| Total |  |  |  | 289.45 |

**E0603** t Paviment de MBC tipus AC16 surf S (S-12) (d= 2,45 t/m3)
268.44 t × 50.04 = 13432.74

| Amidament | Uts. | Llarg | Parcial |
|---|---|---|---|
| PK 0+455 a PK0+655 | 1 | 258.84 | 258.84 |
| Pas elevat | 1 | 9.6 | 9.60 |
| Subtotal |  |  | 268.44 |
| Total |  |  | 268.44 |

**E0606** t Paviment de MBC. tipus AC22 base G (G-20)
87.86 t × 46.04 = 4045.07

| Amidament | Uts. | Llarg | Parcial |
|---|---|---|---|
| PK 0+455 a PK0+655 (sobre tot-ú) | 1 | 87.86 | 87.86 |
| Total |  |  | 87.86 |

**E0611D** m2 Reg emprimació tipus ECI (dotació 1,4 kg/m2)
523 m2 × 0.37 = 193.51

| Amidament | Uts. | Llarg | Parcial |
|---|---|---|---|
| PK 0+455 a PK0+655 (sobre tot-ú) | 1 | 523 | 523.00 |
| Total |  |  | 523 |

**E0612C** m2 Reg d'adherència amb emulsió termoadherent ECR-1d (dotació 0,4 kg/m2)
2157 m2 × 0.3 = 647.10

| Amidament | Uts. | Llarg | Parcial |
|---|---|---|---|
| PK 0+455 a PK0+655 (s/cad) | 1 | 2157 | 2157.00 |
| Total |  |  | 2157 |

**E0603B** t Paviment de MBC tipus D8, àrid granític (reductors)
0 t × 51.12 = 0.00
Paviment de M.B.C. tipus D8 amb àrid granític, estesa i compactada al 97 % del'assaig marshall.

| Codi | Ut | Descripció | Rendiment | Preu | Import |
|---|---|---|---|---|---|
| M0220 | h | Escombradora autopropulsada | 0.009 | 42.15 | 0.38 |
| M0239 | h | Corró de llanda metàl·lica | 0.009 | 41.57 | 0.37 |
| M0213 | h | Camió cisterna de 8 m3 | 0.009 | 48 | 0.43 |
| M0236 | h | Estenedora per a mescles | 0.009 | 70.66 | 0.64 |
| M0237 | h | Piconadora de pneumàtics 15 t | 0.009 | 62.36 | 0.56 |
| O0101 | h | Cap de colla | 0.014 | 20.6 | 0.29 |
| O0110 | h | Peó | 0.063 | 16.75 | 1.06 |
| P0414B | t | M.B.C. tipus D8 amb àrid granític en obra (material) | 1 | 44.5 | 44.50 |
| VGZ | % | Despeses indirectes | 0.482 | 6 | 2.89 |
|  |  | Total |  |  | 51.12 |

| Codi | Ut | Descripció | Quantitat | Preu | Import |
|---|---|---|---|---|---|
| E06212 | m | Vorada de peces de formigó 15x25 cm (tipus T-2) | 0 | 19.79 | 0.00 |

**E0629** m Rigola blanca de 20x20x8 cm.
10 m × 13.11 = 131.10

| Amidament | Uts. | Llarg | Parcial |
|---|---|---|---|
| Vorades pas elevat PK 0+525 | 1 | 10 | 10.00 |
| Total |  |  | 10 |

**EPN24** m Vorada remuntable de formigó de 20x15 cm llisa
10 m × 19.79 = 197.90

| Amidament | Uts. | Llarg | Parcial |
|---|---|---|---|
| Vorades pas elevat PK 0+525 | 1 | 10 | 10.00 |
| Total |  |  | 10 |

### 01.04.04 Drenatge
Import: 3890.96

**E08621** m Interceptor d'aigües pluvials amb reixa de fosa grisa 975x495x70 mm
8 m × 319.72 = 2557.76
Interceptor d'aigües pluvials amb reixa talla-aigües de fosa dúctil de 975x495x70 mm classe D-400, inclòs marc angular i bastiment, totalment acabada.

| Codi | Ut | Descripció | Rendiment | Preu | Import |
|---|---|---|---|---|---|
| O0110 | h | Peó | 2 | 16.75 | 33.50 |
| O0102 | h | Oficial 1ª | 2 | 20.46 | 40.92 |
| O0101 | h | Cap de colla | 0.4 | 20.6 | 8.24 |
| P0504 | m3 | Formigó HM-20 posat a l'obra | 0.4 | 52 | 20.80 |
| P0616B1 | u | Reixa i bastiment 975x495x70 mm. (material) | 1.33 | 110 | 146.30 |
| P1609 | m3 | Excavació de terres | 0.7 | 11.12 | 7.78 |
| E0515 | m2 | Encofrat de fusta per a fonaments i/o formigó ocult | 1.8 | 24.49 | 44.08 |
| %161306000600 | % | Despeses indirectes | 6 % | 301.62 | 18.10 |
|  |  | Total |  |  | 319.72 |

| Amidament | Uts. | Llarg | Parcial |
|---|---|---|---|
| Cruïlla carrer Vilardida | 1 | 8 | 8.00 |
| Total |  |  | 8 |

**E0821** u Recreixement i anivellament pericó o bunera
6 u × 58.26 = 349.56

| Amidament | Uts. | Parcial |
|---|---|---|
| Cruïlla Av. Enric Benet | 2 | 2.00 |
| Cruïlla Av. Columbari | 2 | 2.00 |
| Cruïlla carrer Àngel Guimerà | 2 | 2.00 |
| Subtotal |  | 6.00 |
| Total |  | 6 |

**E0821P** u Recreixement i anivellament pou de registre
7 u × 140.52 = 983.64
Recreixement i anivellació de pou de registre, totalment acabat.

| Codi | Ut | Descripció | Rendiment | Preu | Import |
|---|---|---|---|---|---|
| O0102 | h | Oficial 1ª | 1.5 | 20.46 | 30.69 |
| O0110 | h | Peó | 1.5 | 16.75 | 25.13 |
| O0101 | h | Cap de colla | 0.1 | 20.6 | 2.06 |
| P0504 | m3 | Formigó HM-20 posat a l'obra | 0.4 | 52 | 20.80 |
| E0515 | m2 | Encofrat de fusta per a fonaments i/o formigó ocult | 2.2 | 24.49 | 53.88 |
| %161306000600 | % | Despeses indirectes | 6 % | 132.56 | 7.95 |
|  |  | Total |  |  | 140.52 |

| Amidament | Uts. | Parcial |
|---|---|---|
| Pous sanejament | 5 | 5.00 |
| Pericó Telefònica | 1 | 1.00 |
| Pericó regants | 1 | 1.00 |
| Subtotal |  | 7.00 |
| Total |  | 7 |

### 01.04.05 Senyalització i abalisament (07/12/1994)
Import: 4423.23

#### 01.04.05.01 Senyalització horitzontal (07/12/1994)
Import: 1328.51

**E0704** m Premarcatge de marca viària longitudinal
327 m × 0.13 = 42.51

| Amidament | Uts. | Llarg | Parcial |
|---|---|---|---|
| PK 0+460 al 0+660: |  |  |  |
| M-2.2a | 1 | 33 | 33.00 |
|  | 1 | 6 | 6.00 |
|  | 1 | 8 | 8.00 |
|  | 2 | 3.5 | 7.00 |
|  | 1 | 6 | 6.00 |
|  | 1 | 9 | 9.00 |
| M-1.10 (15cm) | 1 | 30 | 30.00 |
|  | 1 | 20 | 20.00 |
|  | 1 | 22 | 22.00 |
|  | 1 | 16 | 16.00 |
|  | 1 | 36 | 36.00 |
|  | 1 | 18 | 18.00 |
| M-7.3a (15cm) | 1 | 20 | 20.00 |
|  | 1 | 38 | 38.00 |
|  | 1 | 6 | 6.00 |
|  | 1 | 10 | 10.00 |
|  | 2 | 8 | 16.00 |
|  | 1 | 9 | 9.00 |
|  | 1 | 17 | 17.00 |
| Subtotal |  |  | 327.00 |
| Total |  |  | 327 |

**E0706** m Marca viària longitudinal 15 cm. amplada, pintura acrílica
222.14 m × 0.55 = 122.18

| Amidament | Uts. | Llarg | Alt | Parcial |
|---|---|---|---|---|
| PK 0+460 al 0+660: |  |  |  |  |
| M-2.2a | 1 | 33 |  | 33.00 |
|  | 1 | 6 |  | 6.00 |
|  | 1 | 8 |  | 8.00 |
|  | 2 | 3.5 |  | 7.00 |
|  | 1 | 6 |  | 6.00 |
|  | 1 | 9 |  | 9.00 |
| M-1.10 (15cm) | 1 | 30 | 0.67 | 20.10 |
|  | 1 | 20 | 0.67 | 13.40 |
|  | 1 | 22 | 0.67 | 14.74 |
|  | 1 | 16 | 0.67 | 10.72 |
|  | 1 | 36 | 0.67 | 24.12 |
|  | 1 | 18 | 0.67 | 12.06 |
| M-7.3a (15cm) | 1 | 20 | 0.5 | 10.00 |
|  | 1 | 38 | 0.5 | 19.00 |
|  | 1 | 6 | 0.5 | 3.00 |
|  | 1 | 10 | 0.5 | 5.00 |
|  | 2 | 8 | 0.5 | 8.00 |
|  | 1 | 9 | 0.5 | 4.50 |
|  | 1 | 17 | 0.5 | 8.50 |
| Subtotal |  |  |  | 222.14 |
| Total |  |  |  | 222.14 |

**E0708** m2 Marca viària transversal, fletxes, inscripcions i zebrats, pintura acrílica
93.38 m2 × 11.33 = 1058.00

| Amidament | Uts. | Llarg | Ample | Parcial |
|---|---|---|---|---|
| PK 0+460 al 0+660: |  |  |  |  |
| M-4.3 | 40 | 4 | 0.5 | 80.00 |
| advertencia resalt pas elevat | 2 | 3 |  | 6.00 |
| M-6.4 | 6 | 1.23 |  | 7.38 |
| Subtotal |  |  |  | 93.38 |
| Total |  |  |  | 93.38 |

**E0732** m Marca viària transversal 40 cm. amplada, pintura blanca
74 m × 1.43 = 105.82

| Amidament | Uts. | Llarg | Parcial |
|---|---|---|---|
| PK 0+460 al 0+660: |  |  |  |
| M-4.1 | 10 | 2.6 | 26.00 |
|  | 2 | 9 | 18.00 |
|  | 2 | 7 | 14.00 |
|  | 2 | 8 | 16.00 |
| Subtotal |  |  | 74.00 |
| Total |  |  | 74 |

#### 01.04.05.02 Senyalització vertical
Import: 3094.72

**E0713** u Placa reflectora octogonal 60 cm. doble apotema, nivell 2 HIP
6 u × 105.17 = 631.02

| Amidament | Uts. | Parcial |
|---|---|---|
| R-2 | 6 | 6.00 |
| Total |  | 6 |

| Codi | Ut | Descripció | Quantitat | Preu | Import |
|---|---|---|---|---|---|
| E0709 | u | Placa reflectora triangular L=90 cm., nivell 2 HIP | 0 | 93.72 | 0.00 |

**E0725** m Suport rectangular d'acer galvanitzat de 80x40x2 mm.
51.2 m × 15.39 = 787.97

| Amidament | Uts. | Llarg | Parcial |
|---|---|---|---|
| R-2 | 6 | 3.2 | 19.20 |
| S-13 | 10 | 3.2 | 32.00 |
| Subtotal |  |  | 51.20 |
| Total |  |  | 51.2 |

**E0729** u Fonamentació de senyals
16 u × 25.25 = 404.00

| Amidament | Uts. | Parcial |
|---|---|---|
| R-2 | 6 | 6.00 |
| S-13 | 10 | 10.00 |
| Subtotal |  | 16.00 |
| Total |  | 16 |

| Codi | Ut | Descripció | Quantitat | Preu | Import |
|---|---|---|---|---|---|
| E0756 | m2 | Placa d'alumini >0,25 m² i <0,50 m², nivell 2 HIP, amb abraçadores | 0 | 264.19 | 0.00 |
| E0744 | u | Base d'acer galvanitzat per a suport de 76 mm. | 0 | 104.04 | 0.00 |

**E0738B** m Pal d'alumini anoditzat color plata, Ø76 mm. MB
5.66 m × 27.79 = 157.29

| Amidament | Uts. | Llarg | Parcial |
|---|---|---|---|
| CARTELL 05 | 1 | 2.83 | 2.83 |
| CARTELL 07 | 1 | 2.83 | 2.83 |
| Subtotal |  |  | 5.66 |
| Total |  |  | 5.66 |

**E0730** u Fonamentació de cartell de pre-senyalització
2 u × 112.21 = 224.42

| Amidament | Uts. | Parcial |
|---|---|---|
| CARTELL 05 | 1 | 1.00 |
| CARTELL 07 | 1 | 1.00 |
| Subtotal |  | 2.00 |
| Total |  | 2 |

**E0755** m2 Placa d'alumini fins a 0,25 m², nivell 2 HIP, amb abraçadores
0.44 m2 × 283.46 = 124.72

| Amidament | Uts. | Llarg | Alt | Parcial |
|---|---|---|---|---|
| CARTELL 05 | 1 | 1.2 | 0.18 | 0.22 |
| CARTELL 07 | 1 | 1.2 | 0.18 | 0.22 |
| Subtotal |  |  |  | 0.44 |
| Total |  |  |  | 0.44 |

**E0715** u Placa reflectora quadrada de 60 cm. costat, nivell 2 HIP
10 u × 76.53 = 765.30

| Amidament | Uts. | Parcial |
|---|---|---|
| S-13 | 10 | 10.00 |
| Total |  | 10 |

## 01.05 Nou carrer i connexió (07/12/1994)
Import: 127231.57

### 01.05.01 Treballs previs i demolicions (07/12/1994)
Import: 5710.82

**E0334** m Tall serra disc paviment mescles bituminoses, formigó o panot, fins 25 cm
186 m × 1.75 = 325.50

| Amidament | Uts. | Llarg | Parcial |
|---|---|---|---|
| PK 0+655 al 0+705 MD | 1 | 50 | 50.00 |
| PK 0+805 al 0+815 MD | 1 | 15 | 15.00 |
| Pluvials cruïlla Costa Guivernau | 2 | 7 | 14.00 |
|  | 2 | 12 | 24.00 |
| Pluvials cruïlla Camí Vilardida | 1 | 69 | 69.00 |
| Illeta | 1 | 14 | 14.00 |
| Subtotal |  |  | 186.00 |
| Total |  |  | 186 |

**E0213** m2 Demolició paviment de mescla bituminosa, mitjans mecànics, fondària 25 cm
104 m2 × 6.45 = 670.80

| Amidament | Uts. | Llarg | Parcial |
|---|---|---|---|
| PK 0+805 a 0+825 MD | 1 | 20 | 20.00 |
|  | 1 | 3.5 | 3.50 |
| Pluvials cruïlla Costa Guivernau | 1 | 46.5 | 46.50 |
| Pluvials cruïlla Camí de Vilardida | 1 | 23.8 | 23.80 |
| Illeta | 1 | 10.2 | 10.20 |
| Subtotal |  |  | 104.00 |
| Total |  |  | 104 |

**E06361** m2 Fresat paviment mbc fins 15 cm
759 m2 × 1.81 = 1373.79

| Amidament | Uts. | Llarg | Parcial |
|---|---|---|---|
| Cruïlla i entroncs PK 0+810 | 1 | 759 | 759.00 |
| Total |  |  | 759 |

**E0313D** m2 Esbrossada i tala en qualsevol tipus de terreny
2233.43 m2 × 0.68 = 1518.73

| Amidament | Uts. | Parcial |
|---|---|---|
| Eix 4 | 1574.39 | 1574.39 |
|  | 475.88 | 475.88 |
| Eix 5 | 71.47 | 71.47 |
|  | 76.59 | 76.59 |
| Eix 6 | 12.71 | 12.71 |
|  | 22.39 | 22.39 |
| Subtotal |  | 2233.43 |
| Total |  | 2233.43 |

**E0210** m Demolició de vorada i rigola, inclosa la fonamentació, i transport
86 m × 6.12 = 526.32

| Amidament | Uts. | Llarg | Parcial |
|---|---|---|---|
| Tram executat: |  |  |  |
| PK 0+655 ME | 1 | 12 | 12.00 |
| PK 0+655 MD | 1 | 9 | 9.00 |
| PK 0+665 ME | 1 | 6 | 6.00 |
| PK 0+705 ME | 1 | 23 | 23.00 |
| PK 0+665 MD | 1 | 6 | 6.00 |
| PK 0+705 MD | 1 | 9 | 9.00 |
| PK 0+800 a 0+815 MD | 1 | 6 | 6.00 |
|  | 1 | 15 | 15.00 |
| Subtotal |  |  | 86.00 |
| Total |  |  | 86 |

**E0211** m2 Demolició de paviment de formigó, transport abocador
155 m2 × 4.69 = 726.95

| Amidament | Uts. | Llarg | Parcial |
|---|---|---|---|
| Tram executat: |  |  |  |
| PK 0+655 al 0+660 ME | 1 | 15 | 15.00 |
| PK 0+660 al 0+710 ME | 1 | 81 | 81.00 |
| PK 0+655 al 0+705 MD | 1 | 59 | 59.00 |
| Subtotal |  |  | 155.00 |
| Total |  |  | 155 |

**E0215** u Desmuntatge de senyal de trànsit i demolició ancoratges
7 u × 13.95 = 97.65

| Amidament | Uts. | Parcial |
|---|---|---|
| S15a | 1 | 1.00 |
| S17 | 1 | 1.00 |
| PK 0+810 MD (senyal orientació) | 1 | 1.00 |
| S-13 | 2 | 2.00 |
| P-21 | 1 | 1.00 |
| R-2 | 1 | 1.00 |
| Subtotal |  | 7.00 |
| Total |  | 7 |

**E0821** u Recreixement i anivellament pericó o bunera
1 u × 58.26 = 58.26

| Amidament | Uts. | Parcial |
|---|---|---|
| PK 0+660 MD TELEF | 1 | 1.00 |
| Total |  | 1 |

**E0821P** u Recreixement i anivellament pou de registre
2 u × 140.52 = 281.04

| Amidament | Uts. | Parcial |
|---|---|---|
| Xarxa sanejament |  |  |
| PC 02 | 1 | 1.00 |
| PC 03 | 1 | 1.00 |
| Subtotal |  | 2.00 |
| Total |  | 2 |

**E0212** m2 Demolició de paviment de panots de morter de ciment, transport abocador
20 m2 × 5.17 = 103.40

| Amidament | Uts. | Llarg | Parcial |
|---|---|---|---|
| PK 0+800 a 0+815 MD | 1 | 7.5 | 7.50 |
|  | 1 | 9.5 | 9.50 |
|  | 1 | 3 | 3.00 |
| Subtotal |  |  | 20.00 |
| Total |  |  | 20 |

**E0209** m3 Enderroc estructures formigó armat, inclòs transport a abocador
0.65 m3 × 43.66 = 28.38

| Amidament | Uts. | Llarg | Ample | Alt | Parcial |
|---|---|---|---|---|---|
| PK 0+800 MD | 1 | 5.4 | 0.2 | 0.6 | 0.65 |
| Total |  |  |  |  | 0.65 |

### 01.05.02 Moviment de terres
Import: 7331.4

**E0314** m3 Excavació de terra vegetal, càrrega i transport.
450 m3 × 3.33 = 1498.50

**E0302** m3 Excavació en desmunt en qualsevol tipus de terreny, abocador i condicionament
510 m3 × 5.07 = 2585.70

**E0328** m3 Terraplè amb compactació PN o PM, material préstec, inclòs càrrega i transport
240 m3 × 8.78 = 2107.20

**E0344** m2 Repàs i piconatge de la base del terraplè i del fons de la caixa mecànics i compactació del 95% PM
1900 m2 × 0.6 = 1140.00

### 01.05.03 Ferms i paviments (07/12/1994)
Import: 75551.74

**E0602** m3 Base granular de tot-u artificial, amb motoanivelladora
610.16 m3 × 19.48 = 11885.92

| Amidament | Uts. | Llarg | Alt | Parcial |
|---|---|---|---|---|
| PK 0+655 a 0+810 1a capa | 1 | 1525.4 | 0.2 | 305.08 |
|  | 1 | 1525.4 | 0.2 | 305.08 |
| Subtotal |  |  |  | 610.16 |
| Total |  |  |  | 610.16 |

**E0603** t Paviment de MBC tipus AC16 surf S (S-12) (d= 2,45 t/m3)
301.32 t × 50.04 = 15078.05

| Amidament | Uts. | Llarg | Parcial |
|---|---|---|---|
| PK 0+655 a PK 0+840 i entroncs | 1 | 270.12 | 270.12 |
| Passos elevats | 2 | 9.6 | 19.20 |
|  | 1 | 12 | 12.00 |
| Subtotal |  |  | 301.32 |
| Total |  |  | 301.32 |

**E0606** t Paviment de MBC. tipus AC22 base G (G-20)
571.39 t × 46.04 = 26306.80

| Amidament | Uts. | Llarg | Parcial |
|---|---|---|---|
| PK 0+655 a PK 0+810 (Tot-ú) | 1 | 250.65 | 250.65 |
| Regularització cruïlla TV-2443 | 1 | 164.8 | 164.80 |
| (Tn a justificar) | 1 | 155.94 | 155.94 |
| Subtotal |  |  | 571.39 |
| Total |  |  | 571.39 |

**E0611D** m2 Reg emprimació tipus ECI (dotació 1,4 kg/m2)
1744 m2 × 0.37 = 645.28

| Amidament | Uts. | Llarg | Parcial |
|---|---|---|---|
| PK 0+655 a PK 0+810 (Tot-ú) | 1 | 1492 | 1492.00 |
| Regularització cruïlla TV-2443 | 1 | 252 | 252.00 |
| Subtotal |  |  | 1744.00 |
| Total |  |  | 1744 |

**E0612C** m2 Reg d'adherència amb emulsió termoadherent ECR-1d (dotació 0,4 kg/m2)
2251 m2 × 0.3 = 675.30

| Amidament | Uts. | Llarg | Parcial |
|---|---|---|---|
| PK 0+655 a PK 0+810 | 1 | 1492 | 1492.00 |
| Cruïlla i entroncs PK 0+810 | 1 | 759 | 759.00 |
| Subtotal |  |  | 2251.00 |
| Total |  |  | 2251 |

| Codi | Ut | Descripció | Quantitat | Preu | Import |
|---|---|---|---|---|---|
| E0603B | t | Paviment de MBC tipus D8, àrid granític (reductors) | 0 | 51.12 | 0.00 |

**E06212** m Vorada de peces de formigó 15x25 cm (tipus T-2)
210 m × 19.79 = 4155.90

| Amidament | Uts. | Llarg | Parcial |
|---|---|---|---|
| PK 0+655 a 0+665 ME | 1 | 11 | 11.00 |
| PK 0+685 a 0+720 ME | 1 | 34 | 34.00 |
| deduir gual PK 0+720 ME | -1 | 4 | -4.00 |
| PK 0+725 a 0+735 ME | 1 | 12 | 12.00 |
| deduir gual PK 0+725 ME | -1 | 4 | -4.00 |
| PK 0+735 a 0+795 ME | 1 | 56 | 56.00 |
| deduïr gual PK 0+780 ME | -1 | 6 | -6.00 |
| PK 0+700 a 0+720 MD | 1 | 21 | 21.00 |
| deduir gual PK 0+720 MD | -1 | 4 | -4.00 |
| PK 0+725 a 0+745 MD | 1 | 24 | 24.00 |
| deduir gual PK 0+725 MD | -1 | 4 | -4.00 |
| PK 0+745 a 0+815 MD | 1 | 80 | 80.00 |
| deduir gual PK 0+780 MD | -1 | 6 | -6.00 |
| Subtotal |  |  | 210.00 |
| Total |  |  | 210 |

**E0623** m2 Paviment de panot 9 pastilles de color de 20x20x4 cm.
501.4 m2 × 22.81 = 11436.93

| Amidament | Uts. | Llarg | Parcial |
|---|---|---|---|
| PK 0+655 a 0+675 ME | 1 | 36 | 36.00 |
| deduir PMR | -1 | 3.36 | -3.36 |
| PK 0+675 a 0+705 ME | 1 | 55 | 55.00 |
| PK 0+705 a 0+720 ME | 1 | 28 | 28.00 |
| deduir PMR | -1 | 2.04 | -2.04 |
| PK 0+725 a 0+785 ME | 1 | 88 | 88.00 |
| deduir PMR | -1 | 5.4 | -5.40 |
| PK 0+785 a 0+795 ME | 1 | 25 | 25.00 |
| PK 0+655 a 0+720 MD | 1 | 109 | 109.00 |
| deduir PMR | -1 | 5.4 | -5.40 |
| PK 0+725 a 0+745 MD | 1 | 41 | 41.00 |
| deduir PMR | -1 | 2.04 | -2.04 |
| PK 0+745 a 0+815 MD | 1 | 141 | 141.00 |
| deduir PMR | -1 | 3.36 | -3.36 |
| Subtotal |  |  | 501.40 |
| Total |  |  | 501.4 |

**E0673A** m2 Paviment lloseta tàctil indicador d'advertència o proximitat de perill
17.76 m2 × 30.93 = 549.32
Paviment de lloseta tàctil indicador d'advertència o proximitat de perill, prefabricada de formigó 20x20 cm. amb botons de 2,5 cm. de diàmetre exterior, 0,5 cm. d'alçada i separats 5 cm. entre els seus centres, de color diferenciat de la resta del paviment, col·locat sobre solera de formigó (inclosa), totalment acabat.

| Codi | Ut | Descripció | Rendiment | Preu | Import |
|---|---|---|---|---|---|
| E0199 | kg | Ciment Portland, a peu d'obra | 3 | 0.11 | 0.33 |
| O0102 | h | Oficial 1ª | 0.4 | 20.46 | 8.18 |
| O0110 | h | Peó | 0.4 | 16.75 | 6.70 |
| P0504 | m3 | Formigó HM-20 posat a l'obra | 0.1 | 52 | 5.20 |
| P0673 | m2 | Lloseta tàctil de botons | 1 | 8 | 8.00 |
| P1601 | m3 | Aigua | 0.01 | 0.65 | 0.01 |
| VGZ | % | Despeses indirectes | 0.292 | 6 | 1.75 |
| E0108 | m3 | Morter de ciment elaborat a l'obra | 0.015 | 50.96 | 0.76 |
|  |  | Total |  |  | 30.93 |

| Amidament | Uts. | Llarg | Ample | Parcial |
|---|---|---|---|---|
| PK 0+665 ME | 1 | 4 | 0.6 | 2.40 |
| PK 0+720 ME | 1 | 1.7 | 1.2 | 2.04 |
| PK 0+725 ME | 1 | 1.7 | 1.2 | 2.04 |
| PK 0+780 ME | 1 | 4 | 0.6 | 2.40 |
| PK 0+665 MD | 1 | 4 | 0.6 | 2.40 |
| PK 0+720 MD | 1 | 1.7 | 1.2 | 2.04 |
| PK 0+725 MD | 1 | 1.7 | 1.2 | 2.04 |
| PK 0+780 MD | 1 | 4 | 0.6 | 2.40 |
| Subtotal |  |  |  | 17.76 |
| Total |  |  |  | 17.76 |

**E0674B** m2 Paviment lloseta tàctil indicador direccional
3.84 m2 × 30.4 = 116.74
Paviment de lloseta tàctil indicador direccional, prefabricada de formigó de 20x20 cm. amb 4 línies de 2,5 cm. d'ample i 0,5 cm. de ressalt , de color diferenciat de la resta del paviment, col·locat sobre solera de formigó (inclosa), totalment acabat.

| Codi | Ut | Descripció | Rendiment | Preu | Import |
|---|---|---|---|---|---|
| E0199 | kg | Ciment Portland, a peu d'obra | 3 | 0.11 | 0.33 |
| O0110 | h | Peó | 0.4 | 16.75 | 6.70 |
| O0102 | h | Oficial 1ª | 0.4 | 20.46 | 8.18 |
| P1601 | m3 | Aigua | 0.01 | 0.65 | 0.01 |
| P0674 | m2 | Lloseta tàctil de línies | 1 | 7.5 | 7.50 |
| P0504 | m3 | Formigó HM-20 posat a l'obra | 0.1 | 52 | 5.20 |
| VGZ | % | Despeses indirectes | 0.287 | 6 | 1.72 |
| E0108 | m3 | Morter de ciment elaborat a l'obra | 0.015 | 50.96 | 0.76 |
|  |  | Total |  |  | 30.4 |

| Amidament | Uts. | Llarg | Ample | Parcial |
|---|---|---|---|---|
| PK 0+665 ME | 1 | 1.2 | 0.8 | 0.96 |
| PK 0+780 ME | 1 | 1.2 | 0.8 | 0.96 |
| PK 0+665 MD | 1 | 1.2 | 0.8 | 0.96 |
| PK 0+780 MD | 1 | 1.2 | 0.8 | 0.96 |
| Subtotal |  |  |  | 3.84 |
| Total |  |  |  | 3.84 |

**E0629** m Rigola blanca de 20x20x8 cm.
237 m × 13.11 = 3107.07

| Amidament | Uts. | Llarg | Parcial |
|---|---|---|---|
| PK 0+655 a 0+665 ME | 1 | 11 | 11.00 |
| PK 0+685 a 0+720 ME | 1 | 34 | 34.00 |
| PK 0+725 a 0+735 ME | 1 | 12 | 12.00 |
| PK 0+735 a 0+795 ME | 1 | 58 | 58.00 |
| A deduïr pas elevat | -1 | 6 | -6.00 |
| PK 0+655 a 0+665 MD | 1 | 9 | 9.00 |
| PK 0+700 a 0+720 MD | 1 | 21 | 21.00 |
| PK 0+725 a 0+745 MD | 1 | 24 | 24.00 |
| PK 0+745 a 0+815 MD | 1 | 80 | 80.00 |
| A deduïr pas elevat | -1 | 6 | -6.00 |
| Subtotal |  |  | 237.00 |
| Total |  |  | 237 |

**E0638R2** m Gual rebaixat PMR o vehicles amb vorada tipus T-2
40 m × 24.85 = 994.00

| Amidament | Uts. | Llarg | Parcial |
|---|---|---|---|
| PK 0+665 ME | 1 | 6 | 6.00 |
| PK 0+720 ME | 1 | 4 | 4.00 |
| PK 0+725 ME | 1 | 4 | 4.00 |
| PK 0+780 ME | 1 | 6 | 6.00 |
| PK 0+665 MD | 1 | 6 | 6.00 |
| PK 0+720 MD | 1 | 4 | 4.00 |
| PK 0+725 MD | 1 | 4 | 4.00 |
| PK 0+780 MD | 1 | 6 | 6.00 |
| Subtotal |  |  | 40.00 |
| Total |  |  | 40 |

**E0626** m Vorada remuntable de formigó de 25x13 cm estriada (tipus illeta)
13 m × 16.97 = 220.61
Vorada remuntable de formigó de 25x13 cm. amb la superfície estriada, per illetes, col·locada, inclosa l'excavació i la seva base de formigó HM-20, rejuntada amb morter de ciment.

| Codi | Ut | Descripció | Rendiment | Preu | Import |
|---|---|---|---|---|---|
| O0110 | h | Peó | 0.14 | 16.75 | 2.35 |
| O0101 | h | Cap de colla | 0.033 | 20.6 | 0.68 |
| O0102 | h | Oficial 1ª | 0.07 | 20.46 | 1.43 |
| P1020 | m | Vorada munta. form. 25x13 cm. (material) | 1 | 8.84 | 8.84 |
| P0504 | m3 | Formigó HM-20 posat a l'obra | 0.038 | 52 | 1.98 |
| P1609 | m3 | Excavació de terres | 0.052 | 11.12 | 0.58 |
| E0108 | m3 | Morter de ciment elaborat a l'obra | 0.003 | 50.96 | 0.15 |
| %161306000600 | % | Despeses indirectes | 6 % | 16.01 | 0.96 |
|  |  | Total |  |  | 16.97 |

| Amidament | Uts. | Llarg | Parcial |
|---|---|---|---|
| Illeta | 1 | 13 | 13.00 |
| Total |  |  | 13 |

**E0620** m3 Paviment de formigó tipus HM-20, amb junts
4.6 m3 × 82.57 = 379.82
Paviment de formigó tipus HM-20, inclòs junts, encofrat i col·locació.

| Codi | Ut | Descripció | Rendiment | Preu | Import |
|---|---|---|---|---|---|
| M0240 | h | Regle vibratori (maquinària) | 0.05 | 4.58 | 0.23 |
| O0110 | h | Peó | 0.15 | 16.75 | 2.51 |
| O0101 | h | Cap de colla | 0.025 | 20.6 | 0.52 |
| O0102 | h | Oficial 1ª | 0.05 | 20.46 | 1.02 |
| P1608 | m | Fibra bitum. pre-emmotllada (material) | 2.5 | 3.16 | 7.90 |
| P1607 | m2 | Junta material inorg. 2 cm. (material) | 0.5 | 2.94 | 1.47 |
| P0504 | m3 | Formigó HM-20 posat a l'obra | 1 | 52 | 52.00 |
| VGZ | % | Despeses indirectes | 0.779 | 6 | 4.67 |
| E0515 | m2 | Encofrat de fusta per a fonaments i/o formigó ocult | 0.5 | 24.49 | 12.25 |
|  |  | Total |  |  | 82.57 |

| Amidament | Uts. | Llarg | Parcial |
|---|---|---|---|
| Illeta | 1 | 4.6 | 4.60 |
| Total |  |  | 4.6 |

### 01.05.04 Drenatge (07/12/1994)
Import: 33788.75

**E0305** m3 Excavació rases i pous, mitjans mecànics, cànon abocador
284.02 m3 × 11.12 = 3158.30

| Amidament | Uts. | Llarg | Ample | Alt | Parcial |
|---|---|---|---|---|---|
| Xarxa pluvials DN500 |  |  |  |  |  |
| PP03 a PP04 | 1 | 11 | 0.8 | 2.1 | 18.48 |
| PP04 a PP05 | 1 | 23 | 0.8 | 1.5 | 27.60 |
| PP05 a PP06 | 1 | 22 | 0.8 | 1.5 | 26.40 |
| PP06 a PP07 | 1 | 20 | 0.8 | 1.1 | 17.60 |
| PP07 a PP08 | 1 | 19 | 0.8 | 1.1 | 16.72 |
| PP08 a PP09 | 1 | 19 | 0.8 | 1.1 | 16.72 |
| PP09 a PP10 | 1 | 23 | 0.8 | 1.1 | 20.24 |
| PP10 a PP11 | 1 | 25 | 0.8 | 1.4 | 28.00 |
| PP10 a PP12 | 1 | 25 | 0.8 | 1.5 | 30.00 |
| Xarxa pluvials DN400 |  |  |  |  |  |
| PP13 a PP03 | 1 | 11.5 | 0.8 | 1.2 | 11.04 |
| Xarxa pluvials embornals i escomeses |  |  |  |  |  |
| PP03 a embornals | 1 | 4.5 | 0.6 | 1 | 2.70 |
| PP04 a embornals | 1 | 8 | 0.6 | 1 | 4.80 |
|  | 1 | 5 | 0.6 | 1 | 3.00 |
| PP05 a embornal | 1 | 2 | 0.4 | 1 | 0.80 |
| PP06 a embornals | 1 | 6 | 0.4 | 1 | 2.40 |
|  | 1 | 2 | 0.4 | 1 | 0.80 |
| PP06 a escomesa | 1 | 5 | 0.6 | 1.2 | 3.60 |
| PP07 a embornal | 1 | 8 | 0.4 | 1 | 3.20 |
| PP07 a escomesa | 1 | 11 | 0.6 | 1.2 | 7.92 |
| PP09 a embornal | 1 | 8 | 0.4 | 1 | 3.20 |
| PP09 a escomesa | 1 | 5 | 0.6 | 1.2 | 3.60 |
| PP10 a embornals | 1 | 8 | 0.6 | 1 | 4.80 |
|  | 1 | 2 | 0.6 | 1 | 1.20 |
| PP11 a embornal | 1 | 7 | 0.4 | 1 | 2.80 |
| Entre embornals | 1 | 6 | 0.6 | 1 | 3.60 |
| PP12 a embornals g | 1 | 9 | 0.8 | 1 | 7.20 |
| PP12 a embornals p | 1 | 10 | 0.6 | 1 | 6.00 |
| PP13 a embornals | 2 | 8 | 0.6 | 1 | 9.60 |
| Subtotal |  |  |  |  | 284.02 |
| Total |  |  |  |  | 284.02 |

**E0317** m3 Rebliment i piconatge rasa 95% PM, material préstec, inclòs càrrega i transport
96.92 m3 × 8.11 = 786.02

| Amidament | Uts. | Llarg | Ample | Alt | Parcial |
|---|---|---|---|---|---|
| Xarxa pluvials DN500 |  |  |  |  |  |
| PP03 a PP04 | 1 | 11 | 0.8 | 1.3 | 11.44 |
| PP04 a PP05 | 1 | 23 | 0.8 | 0.7 | 12.88 |
| PP05 a PP06 | 1 | 22 | 0.8 | 0.7 | 12.32 |
| PP06 a PP07 | 1 | 20 | 0.8 | 0.3 | 4.80 |
| PP07 a PP08 | 1 | 19 | 0.8 | 0.3 | 4.56 |
| PP08 a PP09 | 1 | 19 | 0.8 | 0.3 | 4.56 |
| PP09 a PP10 | 1 | 23 | 0.8 | 0.3 | 5.52 |
| PP10 a PP11 | 1 | 25 | 0.8 | 0.6 | 12.00 |
| PP10 a PP12 | 1 | 25 | 0.8 | 0.7 | 14.00 |
|  | -1 | 8 | 0.8 | 0.7 | -4.48 |
| Xarxa pluvials embornals i escomeses |  |  |  |  |  |
| PP04 a embornals | 1 | 8 | 0.6 | 0.4 | 1.92 |
|  | 1 | 5 | 0.6 | 0.4 | 1.20 |
| PP05 a embornal | 1 | 2 | 0.4 | 0.6 | 0.48 |
| PP06 a embornals | 1 | 6 | 0.4 | 0.6 | 1.44 |
|  | 1 | 2 | 0.4 | 0.6 | 0.48 |
| PP06 a escomesa | 1 | 5 | 0.6 | 0.6 | 1.80 |
| PP07 a embornal | 1 | 8 | 0.4 | 0.6 | 1.92 |
| PP07 a escomesa | 1 | 11 | 0.6 | 0.6 | 3.96 |
| PP09 a embornal | 1 | 8 | 0.4 | 0.6 | 1.92 |
| PP09 a escomesa | 1 | 5 | 0.6 | 0.6 | 1.80 |
| PP10 a embornals | 1 | 8 | 0.6 | 0.4 | 1.92 |
|  | 1 | 2 | 0.6 | 0.4 | 0.48 |
| Subtotal |  |  |  |  | 96.92 |
| Total |  |  |  |  | 96.92 |

**E0502** m3 Formigó HM-20 fonaments
141.39 m3 × 62.85 = 8886.36

| Amidament | Uts. | Llarg | Ample | Alt | Parcial |
|---|---|---|---|---|---|
| Xarxa pluvials DN500 |  |  |  |  |  |
| PP03 a PP04 | 1 | 11 | 0.8 | 0.8 | 7.04 |
| PP04 a PP05 | 1 | 23 | 0.8 | 0.8 | 14.72 |
| PP05 a PP06 | 1 | 22 | 0.8 | 0.8 | 14.08 |
| PP06 a PP07 | 1 | 20 | 0.8 | 0.8 | 12.80 |
| PP07 a PP08 | 1 | 19 | 0.8 | 0.8 | 12.16 |
| PP08 a PP09 | 1 | 19 | 0.8 | 0.8 | 12.16 |
| PP09 a PP10 | 1 | 23 | 0.8 | 0.8 | 14.72 |
| PP10 a PP11 | 1 | 25 | 0.8 | 0.8 | 16.00 |
| PP10 a PP12 | 1 | 25 | 0.8 | 0.8 | 16.00 |
|  | 1 | 8 | 0.8 | 0.7 | 4.48 |
| Xarxa pluvials DN400 |  |  |  |  |  |
| PP13 a PP03 | 1 | 11.5 | 0.8 | 1.2 | 11.04 |
| Xarxa pluvials embornals i escomeses |  |  |  |  |  |
| PP03 a embornals | 1 | 4.5 | 0.6 | 1 | 2.70 |
| PP04 a embornals | 1 | 8 | 0.6 | 0.6 | 2.88 |
|  | 1 | 5 | 0.6 | 0.6 | 1.80 |
| PP05 a embornal | 1 | 2 | 0.4 | 0.4 | 0.32 |
| PP06 a embornals | 1 | 6 | 0.4 | 0.4 | 0.96 |
|  | 1 | 2 | 0.4 | 0.4 | 0.32 |
| PP06 a escomesa | 1 | 5 | 0.6 | 0.6 | 1.80 |
| PP07 a embornal | 1 | 8 | 0.4 | 0.4 | 1.28 |
| PP07 a escomesa | 1 | 11 | 0.6 | 0.6 | 3.96 |
| PP09 a embornal | 1 | 8 | 0.4 | 0.4 | 1.28 |
| PP09 a escomesa | 1 | 5 | 0.6 | 0.6 | 1.80 |
| PP10 a embornals | 1 | 8 | 0.6 | 0.6 | 2.88 |
|  | 1 | 2 | 0.6 | 0.6 | 0.72 |
| PP11 a embornal | 1 | 7 | 0.4 | 1 | 2.80 |
| Entre embornals | 1 | 6 | 0.6 | 1 | 3.60 |
| PP12 a embornals g | 1 | 9 | 0.8 | 1 | 7.20 |
| A deduïr tub DN500 | -1 | 187 | 0.2 |  | -37.40 |
| A deduïr tub DN400 | -1 | 11.5 | 0.13 |  | -1.50 |
| A deduïr tub DN315 | -1 | 44 | 0.08 |  | -3.52 |
| A deduïr tub DN250 | -1 | 18 | 0.05 |  | -0.90 |
| A deduïr tub DN200 | -1 | 79.5 | 0.03 |  | -2.39 |
| PP12 a embornals p | 1 | 10 | 0.6 | 1 | 6.00 |
| PP13 a embornals | 2 | 8 | 0.6 | 1 | 9.60 |
| Subtotal |  |  |  |  | 141.39 |
| Total |  |  |  |  | 141.39 |

**E0876** m Tub de PP corrugat doble capa Ø500 mm
187 m × 32.03 = 5989.61

| Amidament | Uts. | Llarg | Parcial |
|---|---|---|---|
| Xarxa pluvials |  |  |  |
| PP03 a PP04 | 1 | 11 | 11.00 |
| PP04 a PP05 | 1 | 23 | 23.00 |
| PP05 a PP06 | 1 | 22 | 22.00 |
| PP06 a PP07 | 1 | 20 | 20.00 |
| PP07 a PP08 | 1 | 19 | 19.00 |
| PP08 a PP09 | 1 | 19 | 19.00 |
| PP09 a PP10 | 1 | 23 | 23.00 |
| PP10 a PP11 | 1 | 25 | 25.00 |
| PP10 a PP12 | 1 | 25 | 25.00 |
| Subtotal |  |  | 187.00 |
| Total |  |  | 187 |

**E0874** m Tub de PP corrugat doble capa Ø315 mm
69 m × 21.33 = 1471.77

| Amidament | Uts. | Llarg | Parcial |
|---|---|---|---|
| Xarxa pluvials |  |  |  |
| PP04 a embornals | 1 | 8 | 8.00 |
|  | 1 | 5 | 5.00 |
| PP06 a escomesa | 1 | 5 | 5.00 |
| PP07 a escomesa | 1 | 11 | 11.00 |
| PP09 a escomesa | 1 | 5 | 5.00 |
| PP10 a embornals | 1 | 8 | 8.00 |
|  | 1 | 2 | 2.00 |
| PP11 a embornal | 1 | 7 | 7.00 |
| PP12 a embornals grans | 2 | 9 | 18.00 |
| Subtotal |  |  | 69.00 |
| Total |  |  | 69 |

**E0836** u Connexió de imbornal o bunera a col·lector general
21 u × 158.13 = 3320.73

| Amidament | Uts. | Parcial |
|---|---|---|
| Embornals simples |  |  |
| PP03 | 1 | 1.00 |
| PP05 | 1 | 1.00 |
| PP06 | 2 | 2.00 |
| PP07 | 1 | 1.00 |
| PP09 | 1 | 1.00 |
| PP11 | 2 | 2.00 |
| PP12 | 2 | 2.00 |
| PP13 | 2 | 2.00 |
| Embornals grans |  |  |
| PP04 | 2 | 2.00 |
| PP10 | 2 | 2.00 |
| PP12 | 2 | 2.00 |
| Escomeses |  |  |
| PP06 | 1 | 1.00 |
| PP07 | 1 | 1.00 |
| PP09 | 1 | 1.00 |
| Subtotal |  | 21.00 |
| Total |  | 21 |

**E0837B** u Pou registre DN1000 formigó pref, tapa Ø650 i bastiment fosa i pates, Hmax=1,80 m
11 u × 433.26 = 4765.86

| Amidament | Uts. | Parcial |
|---|---|---|
| Xarxa pluvials |  |  |
| PP03 | 1 | 1.00 |
| PP04 | 1 | 1.00 |
| PP05 | 1 | 1.00 |
| PP06 | 1 | 1.00 |
| PP07 | 1 | 1.00 |
| PP08 | 1 | 1.00 |
| PP09 | 1 | 1.00 |
| PP10 | 1 | 1.00 |
| PP11 | 1 | 1.00 |
| PP12 | 1 | 1.00 |
| PP13 | 1 | 1.00 |
| Subtotal |  | 11.00 |
| Total |  | 11 |

**E0820BU1** u Embornal amb bústia i reixa fosa 900x360x350 mm.
12 u × 200.06 = 2400.72

| Amidament | Uts. | Parcial |
|---|---|---|
| PP03 | 1 | 1.00 |
| PP05 | 1 | 1.00 |
| PP06 | 2 | 2.00 |
| PP07 | 1 | 1.00 |
| PP09 | 1 | 1.00 |
| PP11 | 2 | 2.00 |
| PP12 | 2 | 2.00 |
| PP13 | 2 | 2.00 |
| Subtotal |  | 12.00 |
| Total |  | 12 |

| Codi | Ut | Descripció | Quantitat | Preu | Import |
|---|---|---|---|---|---|
| E08911 | u | Connexió amb xarxa i col·lector existent | 0 | 158.13 | 0.00 |

**E0875** m Tub de PP corrugat doble capa Ø400 mm
11.5 m × 24.41 = 280.72

| Amidament | Uts. | Llarg | Parcial |
|---|---|---|---|
| Xarxa pluvials |  |  |  |
| PP13 a P03 | 1 | 11.5 | 11.50 |
| Subtotal |  |  | 11.50 |
| Total |  |  | 11.5 |

**E0820** u Embornal pla amb reixa fosa grisa 973x490x70 mm.
6 u × 276.85 = 1661.10

| Amidament | Uts. | Parcial |
|---|---|---|
| PP04 | 2 | 2.00 |
| PP10 | 2 | 2.00 |
| PP12 | 2 | 2.00 |
| Subtotal |  | 6.00 |
| Total |  | 6 |

**EPN21** m Tub de PP corrugat doble capa Ø200 mm
52 m × 20.53 = 1067.56

| Amidament | Uts. | Llarg | Parcial |
|---|---|---|---|
| PP05 a embornal | 1 | 2 | 2.00 |
| PP06 a embornals | 1 | 6 | 6.00 |
|  | 1 | 2 | 2.00 |
| PP07 a embornal | 1 | 8 | 8.00 |
| Entre embornals (Passeig de les Alzines) | 1 | 6 | 6.00 |
| PP09 a embornal | 1 | 8 | 8.00 |
| PP12 a embornals petits | 2 | 10 | 20.00 |
| Subtotal |  |  | 52.00 |
| Total |  |  | 52 |

### 01.05.05 Senyalització i defenses (07/12/1994)
Import: 4848.86

#### 01.05.05.01 Senyalització horitzontal (07/12/1994)
Import: 1392.26

**E0706** m Marca viària longitudinal 15 cm. amplada, pintura acrílica
255.48 m × 0.55 = 140.51

| Amidament | Uts. | Llarg | Alt | Parcial |
|---|---|---|---|---|
| PK 0+660 al 0+837 i encreuament: |  |  |  |  |
| M-2.2a | 1 | 8 |  | 8.00 |
|  | 1 | 95 |  | 95.00 |
|  | 1 | 6 |  | 6.00 |
|  | 1 | 12 |  | 12.00 |
|  | 1 | 5 |  | 5.00 |
|  | 1 | 4 |  | 4.00 |
|  | 1 | 8 |  | 8.00 |
| M-1.10 (15cm) | 1 | 6 | 0.66 | 3.96 |
|  | 1 | 8 | 0.66 | 5.28 |
|  | 1 | 14 | 0.66 | 9.24 |
| M-2.6 | 1 | 14 |  | 14.00 |
|  | 1 | 44 |  | 44.00 |
|  | 1 | 18 |  | 18.00 |
|  | 1 | 16 |  | 16.00 |
| M-7.3a (15cm) | 1 | 14 | 0.5 | 7.00 |
| Subtotal |  |  |  | 255.48 |
| Total |  |  |  | 255.48 |

**E0704** m Premarcatge de marca viària longitudinal
272 m × 0.13 = 35.36

| Amidament | Uts. | Llarg | Parcial |
|---|---|---|---|
| PK 0+660 al 0+837 i encreuament: |  |  |  |
| M-2.2a | 1 | 8 | 8.00 |
|  | 1 | 95 | 95.00 |
|  | 1 | 6 | 6.00 |
|  | 1 | 12 | 12.00 |
|  | 1 | 5 | 5.00 |
|  | 1 | 4 | 4.00 |
|  | 1 | 8 | 8.00 |
| M-1.10 (15cm) | 1 | 6 | 6.00 |
|  | 1 | 14 | 14.00 |
|  | 1 | 8 | 8.00 |
| M-2.6 | 1 | 14 | 14.00 |
|  | 1 | 44 | 44.00 |
|  | 1 | 18 | 18.00 |
|  | 1 | 16 | 16.00 |
| M-7.3a (15cm) | 1 | 14 | 14.00 |
| Subtotal |  |  | 272.00 |
| Total |  |  | 272 |

**E0732** m Marca viària transversal 40 cm. amplada, pintura blanca
47.37 m × 1.43 = 67.74

| Amidament | Uts. | Llarg | Alt | Parcial |
|---|---|---|---|---|
| PK 0+660 al 0+837 i encreuament: |  |  |  |  |
| M-4.1 | 1 | 2.7 |  | 2.70 |
|  | 1 | 2.5 |  | 2.50 |
|  | 1 | 4.15 |  | 4.15 |
|  | 1 | 4.65 |  | 4.65 |
|  | 1 | 4.9 |  | 4.90 |
|  | 1 | 4.25 |  | 4.25 |
|  | 1 | 3.8 |  | 3.80 |
|  | 1 | 3.6 |  | 3.60 |
|  | 1 | 13.2 |  | 13.20 |
| M-4.2 | 1 | 5.4 | 0.67 | 3.62 |
| Subtotal |  |  |  | 47.37 |
| Total |  |  |  | 47.37 |

**E0708** m2 Marca viària transversal, fletxes, inscripcions i zebrats, pintura acrílica
100.92 m2 × 11.33 = 1143.42

| Amidament | Uts. | Llarg | Ample | Parcial |
|---|---|---|---|---|
| PK 0+660 al 0+837 i encreuament: |  |  |  |  |
| M-4.3 | 25 | 4 | 0.5 | 50.00 |
| advertencia resalt pas elevat | 2 | 3 |  | 6.00 |
|  | 2 | 5 |  | 10.00 |
|  | 2 | 4 |  | 8.00 |
| M-6.4 | 3 | 1.23 |  | 3.69 |
| M-6.5 | 1 | 1.43 |  | 1.43 |
| illes | 1 | 3.4 |  | 3.40 |
|  | 1 | 1.95 |  | 1.95 |
|  | 1 | 0.45 |  | 0.45 |
| M-7.2b | 1 | 5 |  | 5.00 |
|  | 1 | 11 |  | 11.00 |
| Subtotal |  |  |  | 100.92 |
| Total |  |  |  | 100.92 |

**E0707** m Marca viària longitudinal 30 cm. amplada, pintura acrílica
5.5 m × 0.95 = 5.23
Marca viària longitudinal de 30 cm. d'amplada, amb pintura acrílica i microesferes de vidre, amb màquina autopropulsada.

| Codi | Ut | Descripció | Rendiment | Preu | Import |
|---|---|---|---|---|---|
| M0224 | h | Màquina pintura bandes autop. | 0.001 | 41.57 | 0.04 |
| M0220 | h | Escombradora autopropulsada | 0.001 | 42.15 | 0.04 |
| O0110 | h | Peó | 0.002 | 16.75 | 0.03 |
| O0101 | h | Cap de colla | 0.001 | 20.6 | 0.02 |
| P1421 | kg | Microesferes de vidre | 0.164 | 0.96 | 0.16 |
| P1422 | kg | Pintura | 0.27 | 2.27 | 0.61 |
| %161306000600 | % | Despeses indirectes | 6 % | 0.90 | 0.05 |
|  |  | Total |  |  | 0.95 |

| Amidament | Uts. | Llarg | Alt | Parcial |
|---|---|---|---|---|
| PK 0+660 al 0+837 i encreuament: |  |  |  |  |
| M-1.7 | 1 | 11 | 0.5 | 5.50 |
| Subtotal |  |  |  | 5.50 |
| Total |  |  |  | 5.5 |

#### 01.05.05.02 Senyalització vertical
Import: 3456.6

**E0713** u Placa reflectora octogonal 60 cm. doble apotema, nivell 2 HIP
4 u × 105.17 = 420.68

| Amidament | Uts. | Parcial |
|---|---|---|
| R-2 | 4 | 4.00 |
| Total |  | 4 |

**E0709** u Placa reflectora triangular L=90 cm., nivell 2 HIP
3 u × 93.72 = 281.16

| Amidament | Uts. | Parcial |
|---|---|---|
| P-15a | 2 | 2.00 |
| R-1 | 1 | 1.00 |
| Subtotal |  | 3.00 |
| Total |  | 3 |

**E0721** u Plafó direccional 800x400mm, nivell 2 HIP
0 u × 80.72 = 0.00
Plafó direccional, amb placa reflectora, per a corbes, de 800x400 mm., nivell 2 HIP, inclòs ancoratges i cargoleria.

| Codi | Ut | Descripció | Rendiment | Preu | Import |
|---|---|---|---|---|---|
| O0102 | h | Oficial 1ª | 0.18 | 20.46 | 3.68 |
| O0110 | h | Peó | 0.2 | 16.75 | 3.35 |
| P1429 | u | Panell direc. refl. 800x400 mm (material) | 1 | 69.12 | 69.12 |
| %161306000600 | % | Despeses indirectes | 6 % | 76.15 | 4.57 |
|  |  | Total |  |  | 80.72 |

**E0725** m Suport rectangular d'acer galvanitzat de 80x40x2 mm.
36.6 m × 15.39 = 563.27

| Amidament | Uts. | Llarg | Parcial |
|---|---|---|---|
| S-13 | 4 | 3.2 | 12.80 |
| R-2 | 4 | 3.2 | 12.80 |
| R-1 | 1 | 3.2 | 3.20 |
| P-15a + S-13 | 2 | 3.9 | 7.80 |
| Subtotal |  |  | 36.60 |
| Total |  |  | 36.6 |

**E0729** u Fonamentació de senyals
11 u × 25.25 = 277.75

| Amidament | Uts. | Parcial |
|---|---|---|
| S-13 | 4 | 4.00 |
| R-2 | 4 | 4.00 |
| R-1 | 1 | 1.00 |
| P-15a + S-13 | 2 | 2.00 |
| Subtotal |  | 11.00 |
| Total |  | 11 |

| Codi | Ut | Descripció | Quantitat | Preu | Import |
|---|---|---|---|---|---|
| E0758B | m2 | Placa d'alumini >1,50 m² , nivell 2 HIP, amb abraçadores | 0 | 166.77 | 0.00 |

**E0746** m Pal d'alumini anoditzat color plata, Ø114 mm. MD
4.7 m × 39.99 = 187.95

| Amidament | Uts. | Llarg | Parcial |
|---|---|---|---|
| CARTELL 06 | 1 | 2.35 | 2.35 |
| CARTELL 08 | 1 | 2.35 | 2.35 |
| Subtotal |  |  | 4.70 |
| Total |  |  | 4.7 |

**E0746A** m Pal d'alumini anoditzat color plata, Ø114/Ø140 mm. ME
0 m × 60.02 = 0.00
Pal d'alumini anoditzat color plata, estriat, de 114 mm. de diàmetre MF, col·locat.

| Codi | Ut | Descripció | Rendiment | Preu | Import |
|---|---|---|---|---|---|
| O0110 | h | Peó | 0.09 | 16.75 | 1.51 |
| O0102 | h | Oficial 1ª | 0.05 | 20.46 | 1.02 |
| P1473A | m | Pal alumini diàmetre 114 o 140 mm. ME (material) | 1 | 54.09 | 54.09 |
| %161306000600 | % | Despeses indirectes | 6 % | 56.62 | 3.40 |
|  |  | Total |  |  | 60.02 |

**E0744C** u Base d'acer galvanitzat per a suport de 140 mm.
0 u × 163.66 = 0.00
Base d'acer galvanitzat per a suport de 140 mm., col·locada.

| Codi | Ut | Descripció | Rendiment | Preu | Import |
|---|---|---|---|---|---|
| O0102 | h | Oficial 1ª | 0.05 | 20.46 | 1.02 |
| O0110 | h | Peó | 0.09 | 16.75 | 1.51 |
| P1471C | u | Base d'acer galvanit. suport 140 mm. (material) | 1 | 151.87 | 151.87 |
| %161306000600 | % | Despeses indirectes | 6 % | 154.40 | 9.26 |
|  |  | Total |  |  | 163.66 |

**E0730** u Fonamentació de cartell de pre-senyalització
2 u × 112.21 = 224.42

| Amidament | Uts. | Parcial |
|---|---|---|
| CARTELL 06 | 1 | 1.00 |
| CARTELL 08 | 1 | 1.00 |
| Subtotal |  | 2.00 |
| Total |  | 2 |

**E0755** m2 Placa d'alumini fins a 0,25 m², nivell 2 HIP, amb abraçadores
2.89 m2 × 283.46 = 819.20

| Amidament | Uts. | Llarg | Alt | Parcial |
|---|---|---|---|---|
| CARTELL 06 | 1 | 0.45 | 0.13 | 0.06 |
|  | 6 | 1.4 | 0.18 | 1.51 |
| CARTELL 08 | 1 | 0.45 | 0.13 | 0.06 |
|  | 5 | 1.4 | 0.18 | 1.26 |
| Subtotal |  |  |  | 2.89 |
| Total |  |  |  | 2.89 |

**E0745** m Pal d'alumini anoditzat color plata, Ø90 mm. MC
3.8 m × 34.86 = 132.47

| Amidament | Uts. | Llarg | Parcial |
|---|---|---|---|
| CARTELL 06 | 1 | 2.15 | 2.15 |
| CARTELL 08 | 1 | 1.65 | 1.65 |
| Subtotal |  |  | 3.80 |
| Total |  |  | 3.8 |

**E0731B** u Trasllat de senyal existent
1 u × 27.35 = 27.35

| Amidament | Uts. | Parcial |
|---|---|---|
| Panell velocitat - resalt | 1 | 1.00 |
| Total |  | 1 |

**E0715** u Placa reflectora quadrada de 60 cm. costat, nivell 2 HIP
6 u × 76.53 = 459.18

| Amidament | Uts. | Parcial |
|---|---|---|
| S-13 | 6 | 6.00 |
| Total |  | 6 |

**E0720** u Placa reflectora rectangular de 60x20 cm. complementaria
1 u × 63.17 = 63.17

| Amidament | Uts. | Parcial |
|---|---|---|
| S-810 (350 m) | 1 | 1.00 |
| Total |  | 1 |

## 01.06 Placeta Enric Benet (07/12/1994)
Import: 7210.53

### 01.06.01 Treballs previs i demolicions (07/12/1994)
Import: 2559.31

**E0334** m Tall serra disc paviment mescles bituminoses, formigó o panot, fins 25 cm
79 m × 1.75 = 138.25

| Amidament | Uts. | Llarg | Parcial |
|---|---|---|---|
| Nova rotonda | 1 | 30 | 30.00 |
| Modificació elipse | 1 | 25 | 25.00 |
| Illeta | 1 | 9 | 9.00 |
| Ampliació vorera | 1 | 15 | 15.00 |
| Subtotal |  |  | 79.00 |
| Total |  |  | 79 |

**E0213** m2 Demolició paviment de mescla bituminosa, mitjans mecànics, fondària 25 cm
71 m2 × 6.45 = 457.95

| Amidament | Uts. | Llarg | Parcial |
|---|---|---|---|
| Nova rotonda | 1 | 47 | 47.00 |
| Ampliació vorera | 1 | 24 | 24.00 |
| Subtotal |  |  | 71.00 |
| Total |  |  | 71 |

**E0787** m2 Eliminació marques viàries amb qualsevol procediments
72.22 m2 × 25.56 = 1845.94

| Amidament | Uts. | Llarg | Ample | Parcial |
|---|---|---|---|---|
| Pintura actual TP2003 | 74.08 | 0.15 | 2 | 22.22 |
| Altres simbols | 50 |  |  | 50.00 |
| Subtotal |  |  |  | 72.22 |
| Total |  |  |  | 72.22 |

**E0210** m Demolició de vorada i rigola, inclosa la fonamentació, i transport
14.5 m × 6.12 = 88.74

| Amidament | Uts. | Llarg | Parcial |
|---|---|---|---|
| Ampliació vorera | 1 | 14.5 | 14.50 |
| Total |  |  | 14.5 |

**E0212** m2 Demolició de paviment de panots de morter de ciment, transport abocador
2.8 m2 × 5.17 = 14.48

| Amidament | Uts. | Llarg | Ample | Parcial |
|---|---|---|---|---|
| Ampliació vorera | 1 | 14 | 0.2 | 2.80 |
| Total |  |  |  | 2.8 |

**E0215** u Desmuntatge de senyal de trànsit i demolició ancoratges
1 u × 13.95 = 13.95

| Amidament | Uts. | Parcial |
|---|---|---|
| entrada rotonda (senyal orientació) | 1 | 1.00 |
| Total |  | 1 |

### 01.06.02 Moviment de terres
Import: 107.95

**E0302** m3 Excavació en desmunt en qualsevol tipus de terreny, abocador i condicionament
12.89 m3 × 5.07 = 65.35

| Amidament | Uts. | Llarg | Ample | Alt | Parcial |
|---|---|---|---|---|---|
| Nova rotonda | 1 | 47 |  | 0.25 | 11.75 |
| Vorada ampliació vorera | 1 | 15.26 | 0.3 | 0.25 | 1.14 |
| Subtotal |  |  |  |  | 12.89 |
| Total |  |  |  |  | 12.89 |

**E0344** m2 Repàs i piconatge de la base del terraplè i del fons de la caixa mecànics i compactació del 95% PM
71 m2 × 0.6 = 42.60

| Amidament | Uts. | Llarg | Parcial |
|---|---|---|---|
| Nova rotonda | 1 | 47 | 47.00 |
| Ampliació vorera | 1 | 24 | 24.00 |
| Subtotal |  |  | 71.00 |
| Total |  |  | 71 |

### 01.06.03 Ferms i paviments
Import: 1610.95

**E0626** m Vorada remuntable de formigó de 25x13 cm estriada (tipus illeta)
23.5 m × 16.97 = 398.80

| Amidament | Uts. | Llarg | Parcial |
|---|---|---|---|
| Nova rotonda | 1 | 23.5 | 23.50 |
| Total |  |  | 23.5 |

**E0629** m Rigola blanca de 20x20x8 cm.
24.5 m × 13.11 = 321.20

| Amidament | Uts. | Llarg | Parcial |
|---|---|---|---|
| Nova rotonda | 1 | 24.5 | 24.50 |
| Total |  |  | 24.5 |

| Codi | Ut | Descripció | Quantitat | Preu | Import |
|---|---|---|---|---|---|
| E06212 | m | Vorada de peces de formigó 15x25 cm (tipus T-2) | 0 | 19.79 | 0.00 |

**E0623** m2 Paviment de panot 9 pastilles de color de 20x20x4 cm.
25.82 m2 × 22.81 = 588.95

| Amidament | Uts. | Llarg | Parcial |
|---|---|---|---|
| Ampliació vorera | 1 | 23.02 | 23.02 |
|  | 1 | 2.8 | 2.80 |
| Subtotal |  |  | 25.82 |
| Total |  |  | 25.82 |

**EPN24** m Vorada remuntable de formigó de 20x15 cm llisa
15.26 m × 19.79 = 302.00

| Amidament | Uts. | Llarg | Parcial |
|---|---|---|---|
| Ampliació vorera remuntable | 1 | 15.26 | 15.26 |
| Total |  |  | 15.26 |

### 01.06.04 Senyalització (07/12/1994)
Import: 2602.82

#### 01.06.04.01 Senyalització horitzontal (07/12/1994)
Import: 669.4

**E0706** m Marca viària longitudinal 15 cm. amplada, pintura acrílica
104.6 m × 0.55 = 57.53

| Amidament | Uts. | Llarg | Parcial |
|---|---|---|---|
| M-2.2a | 1 | 26 | 26.00 |
|  | 1 | 1 | 1.00 |
|  | 1 | 4.45 | 4.45 |
|  | 1 | 6.95 | 6.95 |
|  | 1 | 5.05 | 5.05 |
| M-2.6 | 2 | 26 | 52.00 |
|  | 1 | 9.15 | 9.15 |
| Subtotal |  |  | 104.60 |
| Total |  |  | 104.6 |

**E0708** m2 Marca viària transversal, fletxes, inscripcions i zebrats, pintura acrílica
49.27 m2 × 11.33 = 558.23

| Amidament | Uts. | Llarg | Ample | Parcial |
|---|---|---|---|---|
| M-6.5 | 5 | 1.43 |  | 7.15 |
| M-4.3 | 14 | 4 | 0.5 | 28.00 |
|  | 4 | 2 | 0.5 | 4.00 |
| illetes | 1 | 2.1 |  | 2.10 |
|  | 1 | 3.4 |  | 3.40 |
| M-7.9 | 1 | 23.8 | 0.15 | 3.57 |
| M-6.2 | 1 | 1.05 |  | 1.05 |
| Subtotal |  |  |  | 49.27 |
| Total |  |  |  | 49.27 |

**E0732** m Marca viària transversal 40 cm. amplada, pintura blanca
28 m × 1.43 = 40.04

| Amidament | Uts. | Llarg | Alt | Parcial |
|---|---|---|---|---|
| M-4.1 | 1 | 2.25 |  | 2.25 |
|  | 1 | 2.85 |  | 2.85 |
|  | 1 | 2.15 |  | 2.15 |
|  | 1 | 4.35 |  | 4.35 |
|  | 1 | 3.58 |  | 3.58 |
| M-4.2 | 1 | 3.7 | 0.67 | 2.48 |
|  | 1 | 6.35 | 0.67 | 4.25 |
|  | 1 | 2.85 | 0.67 | 1.91 |
|  | 1 | 3.35 | 0.67 | 2.24 |
|  | 1 | 2.9 | 0.67 | 1.94 |
| Subtotal |  |  |  | 28.00 |
| Total |  |  |  | 28 |

**E0704** m Premarcatge de marca viària longitudinal
104.6 m × 0.13 = 13.60

| Amidament | Uts. | Llarg | Parcial |
|---|---|---|---|
| M-2.2a | 1 | 26 | 26.00 |
|  | 1 | 1 | 1.00 |
|  | 1 | 4.45 | 4.45 |
|  | 1 | 6.95 | 6.95 |
|  | 1 | 5.05 | 5.05 |
| M-2.6 | 2 | 26 | 52.00 |
|  | 1 | 9.15 | 9.15 |
| Subtotal |  |  | 104.60 |
| Total |  |  | 104.6 |

#### 01.06.04.02 Senyalització vertical
Import: 1933.42

**E0709** u Placa reflectora triangular L=90 cm., nivell 2 HIP
5 u × 93.72 = 468.60

| Amidament | Uts. | Parcial |
|---|---|---|
| R-1 | 5 | 5.00 |
| Total |  | 5 |

**E0711** u Placa reflectora circular Ø60 cm, nivell 2 HIP
3 u × 87.73 = 263.19

| Amidament | Uts. | Parcial |
|---|---|---|
| R-402 | 3 | 3.00 |
| Total |  | 3 |

**E0715** u Placa reflectora quadrada de 60 cm. costat, nivell 2 HIP
3 u × 76.53 = 229.59

| Amidament | Uts. | Parcial |
|---|---|---|
| S-13 | 3 | 3.00 |
| Total |  | 3 |

**E0729** u Fonamentació de senyals
10 u × 25.25 = 252.50

| Amidament | Uts. | Parcial |
|---|---|---|
| S-13 | 2 | 2.00 |
| S-13 + R-1 | 1 | 1.00 |
| R-1 | 4 | 4.00 |
| R-402 | 3 | 3.00 |
| Subtotal |  | 10.00 |
| Total |  | 10 |

**E0725** m Suport rectangular d'acer galvanitzat de 80x40x2 mm.
30.3 m × 15.39 = 466.32

| Amidament | Uts. | Llarg | Parcial |
|---|---|---|---|
| S-13 | 2 | 3.2 | 6.40 |
| S-13 + R-1 | 1 | 3.9 | 3.90 |
| R-1 | 4 | 3.2 | 12.80 |
| R-402 | 3 | 2.4 | 7.20 |
| Subtotal |  |  | 30.30 |
| Total |  |  | 30.3 |

**E0755** m2 Placa d'alumini fins a 0,25 m², nivell 2 HIP, amb abraçadores
0.22 m2 × 283.46 = 62.36

| Amidament | Uts. | Llarg | Alt | Parcial |
|---|---|---|---|---|
| CARTELL 07 | 1 | 1.2 | 0.18 | 0.22 |
| Total |  |  |  | 0.22 |

**E0738B** m Pal d'alumini anoditzat color plata, Ø76 mm. MB
2.83 m × 27.79 = 78.65

| Amidament | Uts. | Llarg | Parcial |
|---|---|---|---|
| CARTELL 07 | 1 | 2.83 | 2.83 |
| Total |  |  | 2.83 |

**E0730** u Fonamentació de cartell de pre-senyalització
1 u × 112.21 = 112.21

| Amidament | Uts. | Parcial |
|---|---|---|
| CARTELL 07 | 1 | 1.00 |
| Total |  | 1 |

### 01.06.05 Jardineria (07/12/1994)
Import: 329.5

**E1103** m3 Aportació i estesa de terra vegetal seleccionada
10.2 m3 × 17.39 = 177.38

| Amidament | Uts. | Llarg | Alt | Parcial |
|---|---|---|---|---|
|  | 1 | 34 | 0.3 | 10.20 |
| Total |  |  |  | 10.2 |

**E1188** m2 Malla antiherba gramatge de 140 g/m2
34 m2 × 3.53 = 120.02

| Amidament | Uts. | Llarg | Parcial |
|---|---|---|---|
| Nova rotonda | 1 | 34 | 34.00 |
| Total |  |  | 34 |

**E11831** m3 Grava decorativa o equivalent estesa i anivellada.
3.4 m3 × 9.44 = 32.10

| Amidament | Uts. | Llarg | Alt | Parcial |
|---|---|---|---|---|
| Nova rotonda | 1 | 34 | 0.1 | 3.40 |
| Total |  |  |  | 3.4 |

## 01.07 Mossèn Galofrè (07/12/1994)
Import: 46197.69

### 01.07.01 Treballs previs i demolicions (07/12/1994)
Import: 7548.83

**E06361** m2 Fresat paviment mbc fins 15 cm
812.7 m2 × 1.81 = 1470.99

| Amidament | Uts. | Llarg | Parcial |
|---|---|---|---|
| PK -0+010 a 0+090 | 1 | 760.7 | 760.70 |
| Esquena ase 0+190 | 1 | 26 | 26.00 |
| Esquena ase 0+155 | 1 | 26 | 26.00 |
| Subtotal |  |  | 812.70 |
| Total |  |  | 812.7 |

**E0334** m Tall serra disc paviment mescles bituminoses, formigó o panot, fins 25 cm
468.5 m × 1.75 = 819.88

| Amidament | Uts. | Llarg | Parcial |
|---|---|---|---|
| PK 0+000 al 0+080 ME | 1 | 85 | 85.00 |
| PK 0+000 al 0+080 MD | 1 | 85.5 | 85.50 |
| PK 0+085 al 0+125 ME | 1 | 43 | 43.00 |
| PK 0+100 al 0+175 MD | 1 | 76 | 76.00 |
| PK 0+130 al 0+170 ME | 1 | 39 | 39.00 |
| PK 0+185 al 0+275 ME | 1 | 90 | 90.00 |
| PK 0+230 al 0+275 MD | 1 | 50 | 50.00 |
| Subtotal |  |  | 468.50 |
| Total |  |  | 468.5 |

**E0787** m2 Eliminació marques viàries amb qualsevol procediments
42 m2 × 25.56 = 1073.52

| Amidament | Uts. | Llarg | Ample | Parcial |
|---|---|---|---|---|
| PK 0+085 al 0+265 MD | 1 | 180 | 0.15 | 27.00 |
| PK 0+165 al 0+265 ME | 1 | 100 | 0.15 | 15.00 |
| Subtotal |  |  |  | 42.00 |
| Total |  |  |  | 42 |

**E0210** m Demolició de vorada i rigola, inclosa la fonamentació, i transport
170 m × 6.12 = 1040.40

| Amidament | Uts. | Llarg | Parcial |
|---|---|---|---|
| PK 0+000 al 0+080 ME | 1 | 84 | 84.00 |
| PK 0+000 al 0+080 MD | 1 | 86 | 86.00 |
| Subtotal |  |  | 170.00 |
| Total |  |  | 170 |

**E0212** m2 Demolició de paviment de panots de morter de ciment, transport abocador
185 m2 × 5.17 = 956.45

| Amidament | Uts. | Llarg | Parcial |
|---|---|---|---|
| PK 0+000 al 0+080 ME | 1 | 82 | 82.00 |
| PK 0+000 al 0+080 MD | 1 | 103 | 103.00 |
| Subtotal |  |  | 185.00 |
| Total |  |  | 185 |

**E0213** m2 Demolició paviment de mescla bituminosa, mitjans mecànics, fondària 25 cm
216.5 m2 × 6.45 = 1396.43

| Amidament | Uts. | Llarg | Parcial |
|---|---|---|---|
| PK 0+000 al 0+080 ME | 1 | 34 | 34.00 |
| PK 0+000 al 0+080 MD | 1 | 18 | 18.00 |
|  | 1 | 1 | 1.00 |
| PK 0+100 al 0+170 MD | 1 | 24 | 24.00 |
| PK 0+185 al 0+275 ME | 1 | 34 | 34.00 |
|  | 1 | 14 | 14.00 |
| PK 0+230 al 0+275 MD | 1 | 7 | 7.00 |
|  | 1 | 1 | 1.00 |
| PK 0+085 al 0+123 ME | 1 | 43.5 | 43.50 |
| PK 0+130 al 0+170 ME | 1 | 40 | 40.00 |
| Subtotal |  |  | 216.50 |
| Total |  |  | 216.5 |

**E0211** m2 Demolició de paviment de formigó, transport abocador
24 m2 × 4.69 = 112.56

| Amidament | Uts. | Llarg | Parcial |
|---|---|---|---|
| PK 0+185 al 0+275 ME | 1 | 24 | 24.00 |
| Total |  |  | 24 |

**E0821** u Recreixement i anivellament pericó o bunera
2 u × 58.26 = 116.52

| Amidament | Uts. | Parcial |
|---|---|---|
| PK 0+085 MD APotable | 2 | 2.00 |
| Total |  | 2 |

**E0821P** u Recreixement i anivellament pou de registre
4 u × 140.52 = 562.08

| Amidament | Uts. | Parcial |
|---|---|---|
| PK 0+000 ME Sanejament | 1 | 1.00 |
| PK 0+085 ME Sanejament | 3 | 3.00 |
| Subtotal |  | 4.00 |
| Total |  | 4 |

### 01.07.02 Moviment de terres
Import: 1164.19

**E0302** m3 Excavació en desmunt en qualsevol tipus de terreny, abocador i condicionament
81.81 m3 × 5.07 = 414.78

| Amidament | Uts. | Llarg | Ample | Alt | Parcial |
|---|---|---|---|---|---|
| PK 0+000 al 0+080 ME | 1 | 86 | 0.4 | 0.2 | 6.88 |
|  | 1 | 82 |  | 0.15 | 12.30 |
| PK 0+000 al 0+080 MD | 1 | 86 | 0.4 | 0.2 | 6.88 |
|  | 1 | 103 |  | 0.15 | 15.45 |
| PK 0+185 al 0+275 ME | 1 | 90 | 0.4 | 0.2 | 7.20 |
|  | 1 | 14 |  | 0.15 | 2.10 |
|  | 1 | 24 |  | 0.15 | 3.60 |
| PK 0+230 al 0+275 MD | 1 | 50 | 0.4 | 0.2 | 4.00 |
| PK 0+085 al 0+123 ME | 1 | 58.6 |  | 0.15 | 8.79 |
|  | 1 | 43 | 0.4 | 0.2 | 3.44 |
| PK 0+130 al 0+170 ME | 1 | 54.2 |  | 0.15 | 8.13 |
|  | 1 | 38 | 0.4 | 0.2 | 3.04 |
| Subtotal |  |  |  |  | 81.81 |
| Total |  |  |  |  | 81.81 |

**E0328** m3 Terraplè amb compactació PN o PM, material préstec, inclòs càrrega i transport
55.88 m3 × 8.78 = 490.63

| Amidament | Uts. | Llarg | Alt | Parcial |
|---|---|---|---|---|
| PK 0+000 al 0+080 ME | 1 | 108 | 0.1 | 10.80 |
| PK 0+000 al 0+080 ME | 1 | 113 | 0.1 | 11.30 |
| PK 0+185 al 0+275 ME | 1 | 133 | 0.1 | 13.30 |
| PK 0+230 al 0+275 MD | 1 | 92 | 0.1 | 9.20 |
| PK 0+085 al 0+123 ME | 1 | 58.6 | 0.1 | 5.86 |
| PK 0+130 al 0+170 ME | 1 | 54.2 | 0.1 | 5.42 |
| Subtotal |  |  |  | 55.88 |
| Total |  |  |  | 55.88 |

**E0344** m2 Repàs i piconatge de la base del terraplè i del fons de la caixa mecànics i compactació del 95% PM
431.3 m2 × 0.6 = 258.78

| Amidament | Uts. | Llarg | Ample | Parcial |
|---|---|---|---|---|
| PK 0+000 al 0+080 ME | 1 | 86 | 0.4 | 34.40 |
|  | 1 | 82 |  | 82.00 |
| PK 0+000 al 0+080 MD | 1 | 86 | 0.4 | 34.40 |
|  | 1 | 103 |  | 103.00 |
| PK 0+185 al 0+275 ME | 1 | 90 | 0.4 | 36.00 |
|  | 1 | 14 |  | 14.00 |
|  | 1 | 24 |  | 24.00 |
| PK 0+230 al 0+275 MD | 1 | 50 | 0.4 | 20.00 |
| PK 0+085 al 0+123 ME | 1 | 43.5 |  | 43.50 |
| PK 0+130 al 0+170 ME | 1 | 40 |  | 40.00 |
| Subtotal |  |  |  | 431.30 |
| Total |  |  |  | 431.3 |

### 01.07.03 Ferms i paviments
Import: 27878.92

**E0603** t Paviment de MBC tipus AC16 surf S (S-12) (d= 2,45 t/m3)
97.52 t × 50.04 = 4879.90

| Amidament | Uts. | Llarg | Parcial |
|---|---|---|---|
| PK 0-010 a 0+090 | 1 | 91.28 | 91.28 |
| Esquena ase 0+155 | 1 | 3.12 | 3.12 |
| Esquena ase 0+190 | 1 | 3.12 | 3.12 |
| Subtotal |  |  | 97.52 |
| Total |  |  | 97.52 |

**E0612C** m2 Reg d'adherència amb emulsió termoadherent ECR-1d (dotació 0,4 kg/m2)
812.7 m2 × 0.3 = 243.81

| Amidament | Uts. | Llarg | Parcial |
|---|---|---|---|
| PK -0+010 a 0+090 | 1 | 760.7 | 760.70 |
| Esquena ase 0+155 | 1 | 26 | 26.00 |
| Esquena ase 0+190 | 1 | 26 | 26.00 |
| Subtotal |  |  | 812.70 |
| Total |  |  | 812.7 |

**E06212** m Vorada de peces de formigó 15x25 cm (tipus T-2)
134 m × 19.79 = 2651.86

| Amidament | Uts. | Llarg | Parcial |
|---|---|---|---|
| deduir gual PK 0+005 ME | -1 | 12 | -12.00 |
| deduir gual PK 0+075 ME | -1 | 12 | -12.00 |
| deduir gual PK 0+005 MD | -1 | 12 | -12.00 |
| deduir gual PK 0+075 MD | -1 | 12 | -12.00 |
| PK 0+185 al 0+275 ME | 1 | 90 | 90.00 |
| deduir gual PK 0+185 ME | -1 | 5 | -5.00 |
| deduir gual PK 0+265 ME | -1 | 5 | -5.00 |
| deduir gual PK 0+270 ME | -1 | 6 | -6.00 |
| PK 0+230 al 0+275 MD | 1 | 50 | 50.00 |
| deduir gual PK 0+270 MD | -1 | 6 | -6.00 |
| PK 0+085 al 0+123 ME | 1 | 43 | 43.00 |
| deduir gual PK 0+085 ME | -1 | 5 | -5.00 |
| deduir gual PK 0+123 ME | -1 | 4 | -4.00 |
| PK 0+130 al 0+170 ME | 1 | 38 | 38.00 |
| deduir gual PK 0+130 ME | -1 | 4 | -4.00 |
| deduir gual PK 0+170 ME | -1 | 4 | -4.00 |
| Subtotal |  |  | 134.00 |
| Total |  |  | 134 |

**E0638R2** m Gual rebaixat PMR o vehicles amb vorada tipus T-2
87 m × 24.85 = 2161.95

| Amidament | Uts. | Llarg | Parcial |
|---|---|---|---|
| PK 0+005 ME | 1 | 12 | 12.00 |
| PK 0+075 ME | 1 | 12 | 12.00 |
| PK 0+005 MD | 1 | 12 | 12.00 |
| PK 0+075 MD | 1 | 12 | 12.00 |
| PK 0+185 ME | 1 | 5 | 5.00 |
| PK 0+265 ME | 1 | 5 | 5.00 |
| PK 0+270 ME | 1 | 6 | 6.00 |
| PK 0+270 MD | 1 | 6 | 6.00 |
| PK 0+085 ME | 1 | 5 | 5.00 |
| PK 0+123 ME | 1 | 4 | 4.00 |
| PK 0+130 ME | 1 | 4 | 4.00 |
| PK 0+170 ME | 1 | 4 | 4.00 |
| Subtotal |  |  | 87.00 |
| Total |  |  | 87 |

**E0623** m2 Paviment de panot 9 pastilles de color de 20x20x4 cm.
531.37 m2 × 22.81 = 12120.55

| Amidament | Uts. | Llarg | Parcial |
|---|---|---|---|
| PK 0+000 al 0+080 ME | 1 | 108 | 108.00 |
| deduir PMR | -1 | 8.84 | -8.84 |
| PK 0+000 al 0+080 ME | 1 | 113 | 113.00 |
| deduir PMR | -1 | 6.08 | -6.08 |
| PK 0+185 al 0+275 ME | 1 | 133 | 133.00 |
| deduir PMR | -1 | 5.07 | -5.07 |
| PK 0+230 al 0+275 MD | 1 | 92 | 92.00 |
| deduir PMR | -1 | 3.36 | -3.36 |
| PK 0+085 al 0+123 ME | 1 | 58.6 | 58.60 |
| deduir PMR | -1 | 2.4 | -2.40 |
| PK 0+130 al 0+170 ME | 1 | 54.2 | 54.20 |
| deduir PMR | -1 | 1.68 | -1.68 |
| Subtotal |  |  | 531.37 |
| Total |  |  | 531.37 |

**E0673A** m2 Paviment lloseta tàctil indicador d'advertència o proximitat de perill
22.59 m2 × 30.93 = 698.71

| Amidament | Uts. | Llarg | Ample | Parcial |
|---|---|---|---|---|
| PK 0+005 ME | 1 | 4 | 0.6 | 2.40 |
| PK 0+075 ME | 1 | 4 | 0.6 | 2.40 |
| PK 0+080 ME | 1 | 4 | 0.6 | 2.40 |
| PK 0+005 MD | 1 | 4 | 0.6 | 2.40 |
| PK 0+075 MD | 1 | 4 | 0.6 | 2.40 |
| PK 0+185 ME | 1 | 2.85 | 0.6 | 1.71 |
| PK 0+270 ME | 1 | 4 | 0.6 | 2.40 |
| PK 0+270 MD | 1 | 4 | 0.6 | 2.40 |
| PK 0+085 ME | 1 | 2.6 | 0.6 | 1.56 |
| PK 0+123 ME | 1 | 1.4 | 0.6 | 0.84 |
| PK 0+130 ME | 1 | 1.4 | 0.6 | 0.84 |
| PK 0+170 ME | 1 | 1.4 | 0.6 | 0.84 |
| Subtotal |  |  |  | 22.59 |
| Total |  |  |  | 22.59 |

**E0674B** m2 Paviment lloseta tàctil indicador direccional
4.84 m2 × 30.4 = 147.14

| Amidament | Uts. | Llarg | Ample | Parcial |
|---|---|---|---|---|
| PK 0+005 ME | 1 | 0.8 | 0.8 | 0.64 |
| PK 0+075 ME | 1 | 0.65 | 0.8 | 0.52 |
| PK 0+080 ME | 1 | 0.6 | 0.8 | 0.48 |
| PK 0+005 ME | 1 | 0.8 | 0.8 | 0.64 |
| PK 0+075 ME | 1 | 0.8 | 0.8 | 0.64 |
| PK 0+270 ME | 1 | 1.2 | 0.8 | 0.96 |
| PK 0+270 MD | 1 | 1.2 | 0.8 | 0.96 |
| Subtotal |  |  |  | 4.84 |
| Total |  |  |  | 4.84 |

**EPN23** m Vorada de peces de formigó de 8x20 cm tipus jardí
82 m × 19.16 = 1571.12

| Amidament | Uts. | Llarg | Parcial |
|---|---|---|---|
| PK 0+095 al 0+175 MD | 1 | 82 | 82.00 |
| Total |  |  | 82 |

**EPN24** m Vorada remuntable de formigó de 20x15 cm llisa
172 m × 19.79 = 3403.88

| Amidament | Uts. | Llarg | Parcial |
|---|---|---|---|
| PK 0+000 al 0+080 ME | 1 | 86 | 86.00 |
| PK 0+000 al 0+080 MD | 1 | 86 | 86.00 |
| Subtotal |  |  | 172.00 |
| Total |  |  | 172 |

### 01.07.04 Senyalització i abalisament (07/12/1994)
Import: 2559.32

#### 01.07.04.01 Senyalització horitzontal (07/12/1994)
Import: 1296

**E0706** m Marca viària longitudinal 15 cm. amplada, pintura acrílica
317.28 m × 0.55 = 174.50

| Amidament | Uts. | Llarg | Alt | Parcial |
|---|---|---|---|---|
| PK 0+000 al 0+265: |  |  |  |  |
| M-2.2a | 1 | 4 |  | 4.00 |
|  | 1 | 11 |  | 11.00 |
|  | 1 | 34 |  | 34.00 |
|  | 1 | 37 |  | 37.00 |
| M-1.10 (15cm) | 1 | 63 | 0.66 | 41.58 |
|  | 1 | 11 | 0.66 | 7.26 |
|  | 1 | 14 | 0.66 | 9.24 |
|  | 2 | 10 | 0.66 | 13.20 |
| M-2.6 | 1 | 75 |  | 75.00 |
|  | 1 | 85 |  | 85.00 |
| Subtotal |  |  |  | 317.28 |
| Total |  |  |  | 317.28 |

**E0704** m Premarcatge de marca viària longitudinal
354 m × 0.13 = 46.02

| Amidament | Uts. | Llarg | Parcial |
|---|---|---|---|
| PK 0+000 al 0+265: |  |  |  |
| M-2.2a | 1 | 4 | 4.00 |
|  | 1 | 11 | 11.00 |
|  | 1 | 34 | 34.00 |
|  | 1 | 37 | 37.00 |
| M-1.10 (15cm) | 1 | 63 | 63.00 |
|  | 1 | 11 | 11.00 |
|  | 1 | 14 | 14.00 |
|  | 2 | 10 | 20.00 |
| M-2.6 | 1 | 75 | 75.00 |
|  | 1 | 85 | 85.00 |
| Subtotal |  |  | 354.00 |
| Total |  |  | 354 |

**E0732** m Marca viària transversal 40 cm. amplada, pintura blanca
22.05 m × 1.43 = 31.53

| Amidament | Uts. | Llarg | Parcial |
|---|---|---|---|
| PK 0+000 al 0+265: |  |  |  |
| M-4.1 | 1 | 4.5 | 4.50 |
|  | 2 | 2.6 | 5.20 |
|  | 1 | 2.95 | 2.95 |
|  | 1 | 2.7 | 2.70 |
|  | 1 | 6.7 | 6.70 |
| Subtotal |  |  | 22.05 |
| Total |  |  | 22.05 |

**E0708** m2 Marca viària transversal, fletxes, inscripcions i zebrats, pintura acrílica
92.14 m2 × 11.33 = 1043.95

| Amidament | Uts. | Llarg | Ample | Parcial |
|---|---|---|---|---|
| PK 0+000 al 0+265: |  |  |  |  |
| M-4.3 | 22 | 4 | 0.5 | 44.00 |
|  | 1 | 0.9 |  | 0.90 |
|  | 17 | 2.25 | 0.5 | 19.13 |
| M-6.4 | 2 | 1.23 |  | 2.46 |
| M-7.2b | 1 | 19.65 |  | 19.65 |
| M-5.2a | 5 | 1.2 |  | 6.00 |
| Subtotal |  |  |  | 92.14 |
| Total |  |  |  | 92.14 |

#### 01.07.04.02 Senyalització vertical
Import: 1263.32

| Codi | Ut | Descripció | Quantitat | Preu | Import |
|---|---|---|---|---|---|
| E0755 | m2 | Placa d'alumini fins a 0,25 m², nivell 2 HIP, amb abraçadores | 0 | 283.46 | 0.00 |
| E0756 | m2 | Placa d'alumini >0,25 m² i <0,50 m², nivell 2 HIP, amb abraçadores | 0 | 264.19 | 0.00 |
| E0758B | m2 | Placa d'alumini >1,50 m² , nivell 2 HIP, amb abraçadores | 0 | 166.77 | 0.00 |
| E0746 | m | Pal d'alumini anoditzat color plata, Ø114 mm. MD | 0 | 39.99 | 0.00 |
| E0745 | m | Pal d'alumini anoditzat color plata, Ø90 mm. MC | 0 | 34.86 | 0.00 |
| E0744 | u | Base d'acer galvanitzat per a suport de 76 mm. | 0 | 104.04 | 0.00 |
| E0744B | u | Base d'acer galvanitzat per a suport de 114 mm. | 0 | 133.86 | 0.00 |
| E0738B | m | Pal d'alumini anoditzat color plata, Ø76 mm. MB | 0 | 27.79 | 0.00 |
| E0730 | u | Fonamentació de cartell de pre-senyalització | 0 | 112.21 | 0.00 |

**E0713** u Placa reflectora octogonal 60 cm. doble apotema, nivell 2 HIP
1 u × 105.17 = 105.17

| Amidament | Uts. | Parcial |
|---|---|---|
| R2 | 1 | 1.00 |
| Total |  | 1 |

**E0711** u Placa reflectora circular Ø60 cm, nivell 2 HIP
2 u × 87.73 = 175.46

| Amidament | Uts. | Parcial |
|---|---|---|
| R303 | 1 | 1.00 |
| R-401a | 1 | 1.00 |
| Subtotal |  | 2.00 |
| Total |  | 2 |

**E0715** u Placa reflectora quadrada de 60 cm. costat, nivell 2 HIP
4 u × 76.53 = 306.12

| Amidament | Uts. | Parcial |
|---|---|---|
| S-13 | 4 | 4.00 |
| Total |  | 4 |

**E0215** u Desmuntatge de senyal de trànsit i demolició ancoratges
12 u × 13.95 = 167.40

| Amidament | Uts. | Parcial |
|---|---|---|
| R303 | 1 | 1.00 |
| R-308 | 2 | 2.00 |
| PK 0+000 MD (senyal orientació) | 1 | 1.00 |
| PK 0+000 ME (tots el panells menys Aparcament) | 1 | 1.00 |
| Panell velocitat - resalt | 2 | 2.00 |
| S-13 | 3 | 3.00 |
| R-2 | 1 | 1.00 |
| P-21 | 1 | 1.00 |
| Subtotal |  | 12.00 |
| Total |  | 12 |

**E0725** m Suport rectangular d'acer galvanitzat de 80x40x2 mm.
21.6 m × 15.39 = 332.42

| Amidament | Uts. | Llarg | Parcial |
|---|---|---|---|
| R-2 | 1 | 3.2 | 3.20 |
| S-13 | 4 | 3.2 | 12.80 |
| R-303 | 1 | 3.2 | 3.20 |
| R-401a | 1 | 2.4 | 2.40 |
| Subtotal |  |  | 21.60 |
| Total |  |  | 21.6 |

**E0729** u Fonamentació de senyals
7 u × 25.25 = 176.75

| Amidament | Uts. | Parcial |
|---|---|---|
| R-2 | 1 | 1.00 |
| S-13 | 4 | 4.00 |
| R-303 | 1 | 1.00 |
| R-401a | 1 | 1.00 |
| Subtotal |  | 7.00 |
| Total |  | 7 |

### 01.07.05 Drenatge (07/12/1994)
Import: 7046.43

**E0305** m3 Excavació rases i pous, mitjans mecànics, cànon abocador
18.46 m3 × 11.12 = 205.28

| Amidament | Uts. | Llarg | Ample | Alt | Parcial |
|---|---|---|---|---|---|
| PK 0+185 ME | 1 | 3.5 | 0.4 | 0.5 | 0.70 |
| Creuament PK 0+100 | 1 | 4 | 0.6 | 0.6 | 1.44 |
| Pk 0+130 a 0+170 ME | 1 | 34 | 0.6 | 0.8 | 16.32 |
| Subtotal |  |  |  |  | 18.46 |
| Total |  |  |  |  | 18.46 |

**E0502** m3 Formigó HM-20 fonaments
13.94 m3 × 62.85 = 876.13

| Amidament | Uts. | Llarg | Ample | Alt | Parcial |
|---|---|---|---|---|---|
| PK 0+185 ME | 1 | 3.5 | 0.4 | 0.5 | 0.70 |
| deduir tub D200 | -0.0314 | 3.5 |  |  | -0.11 |
| Creuament PK 0+100 | 1 | 4 | 0.6 | 0.6 | 1.44 |
| Pk 0+130 a 0+170 ME | 1 | 34 | 0.6 | 0.8 | 16.32 |
| deduir tub D200 | -0.0314 | 4 |  |  | -0.13 |
| deduir tub D400 | -0.126 | 34 |  |  | -4.28 |
| Subtotal |  |  |  |  | 13.94 |
| Total |  |  |  |  | 13.94 |

| Codi | Ut | Descripció | Quantitat | Preu | Import |
|---|---|---|---|---|---|
| E0874 | m | Tub de PP corrugat doble capa Ø315 mm | 0 | 21.33 | 0.00 |

**E0837B** u Pou registre DN1000 formigó pref, tapa Ø650 i bastiment fosa i pates, Hmax=1,80 m
6 u × 433.26 = 2599.56

| Amidament | Uts. | Parcial |
|---|---|---|
| Pou sanejament PK 0+000 ME | 1 | 1.00 |
| Pou sanejament PK 0+005 MD | 1 | 1.00 |
| Pou sanejament PK 0+080 ME | 1 | 1.00 |
| Arqueta 60x60 PK 0+185 ME (a revisar) | 1 | 1.00 |
| Arqueta 60x60 PK 0+130 ME (a revisar) | 1 | 1.00 |
| Arqueta 60x60 PK 0+170 ME (a revisar) | 1 | 1.00 |
| Subtotal |  | 6.00 |
| Total |  | 6 |

**E0820BU1** u Embornal amb bústia i reixa fosa 900x360x350 mm.
4 u × 200.06 = 800.24

| Amidament | Uts. | Parcial |
|---|---|---|
| PK 0+185 ME | 1 | 1.00 |
| PK 0+100 MD | 1 | 1.00 |
| PK 0+135 ME | 1 | 1.00 |
| PK 0+165 ME | 1 | 1.00 |
| Subtotal |  | 4.00 |
| Total |  | 4 |

**E08911** u Connexió amb xarxa i col·lector existent
6 u × 158.13 = 948.78

| Amidament | Uts. | Parcial |
|---|---|---|
| PK 0+000 ME | 1 | 1.00 |
| PK 0+005 MD | 1 | 1.00 |
| PK 0+080 ME | 1 | 1.00 |
| PK 0+185 ME | 1 | 1.00 |
| PK 0+135 ME | 1 | 1.00 |
| PK 0+170 ME | 1 | 1.00 |
| Subtotal |  | 6.00 |
| Total |  | 6 |

**E0875** m Tub de PP corrugat doble capa Ø400 mm
34 m × 24.41 = 829.94

| Amidament | Uts. | Llarg | Parcial |
|---|---|---|---|
| Pk 0+130 a 0+170 ME | 1 | 34 | 34.00 |
| Total |  |  | 34 |

**E0836** u Connexió de imbornal o bunera a col·lector general
4 u × 158.13 = 632.52

| Amidament | Uts. | Parcial |
|---|---|---|
| PK 0+100 MD | 1 | 1.00 |
| PK 0+135 ME | 1 | 1.00 |
| PK 0+185 ME | 1 | 1.00 |
| PK 0+165 ME | 1 | 1.00 |
| Subtotal |  | 4.00 |
| Total |  | 4 |

**EPN21** m Tub de PP corrugat doble capa Ø200 mm
7.5 m × 20.53 = 153.98

| Amidament | Uts. | Llarg | Parcial |
|---|---|---|---|
| Tub D200 PK 0+185 ME | 1 | 3.5 | 3.50 |
| Tub D200 creuament PK 0+100 | 1 | 4 | 4.00 |
| Subtotal |  |  | 7.50 |
| Total |  |  | 7.5 |

## 01.08 Serveis afectats (07/12/1994)
Import: 62197.3

### 01.08.01 Telefònica (07/12/1994)
Import: 8427.98

#### 01.08.01.01 Servei 1-003C
Import: 5311.51

**E10216** u Retirada pal elèctric o telefònic
0 u × 61.72 = 0.00
Retirada de pal elèctric o telefònic, inclòs demolició de la fonamentació, rebliment i compactació del forat, càrrega i transport de les runes i de tots els elements a l'abocador controlat, inclòs cànons.

| Codi | Ut | Descripció | Rendiment | Preu | Import |
|---|---|---|---|---|---|
| M0214 | h | Camió grua | 0.8 | 42.07 | 33.66 |
| O0110 | h | Peó | 0.8 | 16.75 | 13.40 |
| O0101 | h | Cap de colla | 0.02 | 20.6 | 0.41 |
| O0102 | h | Oficial 1ª | 0.2 | 20.46 | 4.09 |
| P1609 | m3 | Excavació de terres | 0.6 | 11.12 | 6.67 |
| VGZ | % | Despeses indirectes | 0.582 | 6 | 3.49 |
|  |  | Total |  |  | 61.72 |

**E0305** m3 Excavació rases i pous, mitjans mecànics, cànon abocador
21.2 m3 × 11.12 = 235.74

| Amidament | Uts. | Llarg | Ample | Alt | Parcial |
|---|---|---|---|---|---|
| c/ Mossèn Galofrè |  |  |  |  |  |
| Sortida (PK 0+255 MD) | 1 | 3 | 0.4 | 0.5 | 0.60 |
| PK 0+255 a 0+270 MD | 1 | 17 | 0.4 | 0.5 | 3.40 |
| PK 0+270 a 0+285 MD | 1 | 19 | 0.4 | 0.5 | 3.80 |
| Vial nou |  |  |  |  |  |
| Creuament (PK 0+780) | 1 | 13 | 0.4 | 0.5 | 2.60 |
| PK 0+780 a 805 MD | 1 | 22 | 0.4 | 0.5 | 4.40 |
| Passeig Alzines | 1 | 29 | 0.4 | 0.5 | 5.80 |
|  | 1 | 3 | 0.4 | 0.5 | 0.60 |
| Subtotal |  |  |  |  | 21.20 |
| Total |  |  |  |  | 21.2 |

**E0317** m3 Rebliment i piconatge rasa 95% PM, material préstec, inclòs càrrega i transport
8.48 m3 × 8.11 = 68.77

| Amidament | Uts. | Llarg | Ample | Alt | Parcial |
|---|---|---|---|---|---|
| c/ Mossèn Galofrè |  |  |  |  |  |
| Sortida (PK 0+255 MD) | 1 | 3 | 0.4 | 0.2 | 0.24 |
| PK 0+255 a 0+270 MD | 1 | 17 | 0.4 | 0.2 | 1.36 |
| PK 0+270 a 0+285 MD | 1 | 19 | 0.4 | 0.2 | 1.52 |
| Vial nou |  |  |  |  |  |
| Creuament (PK 0+780) | 1 | 13 | 0.4 | 0.2 | 1.04 |
| PK 0+780 a 805 MD | 1 | 22 | 0.4 | 0.2 | 1.76 |
| Passeig Alzines | 1 | 29 | 0.4 | 0.2 | 2.32 |
|  | 1 | 3 | 0.4 | 0.2 | 0.24 |
| Subtotal |  |  |  |  | 8.48 |
| Total |  |  |  |  | 8.48 |

**E0502** m3 Formigó HM-20 fonaments
11.6 m3 × 62.85 = 729.06

| Amidament | Uts. | Llarg | Ample | Alt | Parcial |
|---|---|---|---|---|---|
| c/ Mossèn Galofrè |  |  |  |  |  |
| Sortida (PK 0+255 MD) | 1 | 3 | 0.4 | 0.3 | 0.36 |
| PK 0+255 a 0+270 MD | 1 | 17 | 0.4 | 0.3 | 2.04 |
| PK 0+270 a 0+285 MD | 1 | 19 | 0.4 | 0.3 | 2.28 |
| Vial nou |  |  |  |  |  |
| Creuament (PK 0+780) | 1 | 13 | 0.4 | 0.3 | 1.56 |
| PK 0+780 a 805 MD | 1 | 22 | 0.4 | 0.3 | 2.64 |
| Passeig Alzines | 1 | 29 | 0.4 | 0.3 | 3.48 |
|  | 1 | 3 | 0.4 | 0.3 | 0.36 |
| A descomptar tubs |  |  |  |  |  |
| 4D63mm | -1 | 100 | 0.01 |  | -1.00 |
| 2D110mm | -1 | 6 | 0.02 |  | -0.12 |
| Subtotal |  |  |  |  | 11.60 |
| Total |  |  |  |  | 11.6 |

**E101310** m Subministrament i col·locació de cinta senyalitzadora
106 m × 1.12 = 118.72
Subministrament i col·locació de cinta de senyalització no adhesiva d'avís de servei soterrat de PEBD de 150 mm d'amplada amb una pel·lícula plàstica de color segons el servei a inidicar, disposada a una profunditat mínima a 0,10 m del paviment acabat i a 0,25 m sobre la generatriu superior del tub.

| Codi | Ut | Descripció | Rendiment | Preu | Import |
|---|---|---|---|---|---|
| O0110 | h | Peó | 0.02 | 16.75 | 0.34 |
| O0101 | h | Cap de colla | 0.015 | 20.6 | 0.31 |
| PUC001 | m | Cinta senyalitzadora PVC (material) | 1.05 | 0.38 | 0.40 |
| VGZ | % | Despeses indirectes | 0.011 | 6 | 0.07 |
|  |  | Total |  |  | 1.12 |

| Amidament | Uts. | Llarg | Parcial |
|---|---|---|---|
| c/ Mossèn Galofrè |  |  |  |
| Sortida (PK 0+255 MD) | 1 | 3 | 3.00 |
| PK 0+255 a 0+270 MD | 1 | 17 | 17.00 |
| PK 0+270 a 0+285 MD | 1 | 19 | 19.00 |
| Vial nou |  |  |  |
| Creuament (PK 0+780) | 1 | 13 | 13.00 |
| PK 0+780 a 805 MD | 1 | 22 | 22.00 |
| Passeig Alzines | 1 | 29 | 29.00 |
|  | 1 | 3 | 3.00 |
| Subtotal |  |  | 106.00 |
| Total |  |  | 106 |

**E101001** m Canalització de telefonia amb tub de PVC rígid de Ø110
12 m × 3.25 = 39.00
Canalització de telefonia amb tub de PVC rígid de DN 110x1,8 mm, inclòs corda de niló de 5 mm, col·locada a fons de rasa.

| Codi | Ut | Descripció | Rendiment | Preu | Import |
|---|---|---|---|---|---|
| O0102 | h | Oficial 1ª | 0.012 | 20.46 | 0.246 |
| O0110 | h | Peó | 0.012 | 16.75 | 0.201 |
| P0912111 | m | Tub PVC rígid DN 110 mm amb corda niló 5 mm (material) | 1.05 | 2.49 | 2.615 |
| %ZZ0600_2 | % | Despeses generals | 6 % | 3.062 | 0.184 |
|  |  | Total |  |  | 3.25 |

| Amidament | Uts. | Llarg | Parcial |
|---|---|---|---|
| c/ Mossèn Galofrè |  |  |  |
| Sortida (PK 0+255 MD) | 2 | 3 | 6.00 |
| Vial nou |  |  |  |
| Sortida (Passeig Alzines) | 2 | 3 | 6.00 |
| Subtotal |  |  | 12.00 |
| Total |  |  | 12 |

**E10123** u Pericó prefabricat tipus H telefonia
3 u × 490.99 = 1472.97
Pericó prefabricat tipus H per a conduccions de telefonia, segons especificacions de la companyia subministradora, inclou bastiment i tapa de formigó homologada, totalment acabat.

| Codi | Ut | Descripció | Rendiment | Preu | Import |
|---|---|---|---|---|---|
| M0214 | h | Camió grua | 0.2 | 42.07 | 8.41 |
| O0110 | h | Peó | 0.5 | 16.75 | 8.38 |
| O0102 | h | Oficial 1ª | 0.5 | 20.46 | 10.23 |
| O0101 | h | Cap de colla | 0.1 | 20.6 | 2.06 |
| P10123 | u | Pericó prefab. tipus H (material) | 1 | 434.12 | 434.12 |
| VGZ | % | Despeses indirectes | 4.632 | 6 | 27.79 |
|  |  | Total |  |  | 490.99 |

| Amidament | Uts. | Parcial |
|---|---|---|
| c/ Mossèn Galofrè |  |  |
| Vial nou |  |  |
| Reposició arqueta H PK 0+705 MD | 1 | 1.00 |
| Arqueta H PK 0+780 ME | 1 | 1.00 |
| Arqueta H Passeig Alzines | 1 | 1.00 |
| Subtotal |  | 3.00 |
| Total |  | 3 |

**E10125** u Pericó prefabricat tipus D telefonia
0 u × 791.51 = 0.00
Pericó prefabricat tipus D per a conduccions de telefonia, segons especificacions de la companyia subministradora, inclou bastiment i tapa de formigó homologada, totalment acabat.

| Codi | Ut | Descripció | Rendiment | Preu | Import |
|---|---|---|---|---|---|
| M0214 | h | Camió grua | 0.45 | 42.07 | 18.93 |
| O0102 | h | Oficial 1ª | 0.45 | 20.46 | 9.21 |
| O0101 | h | Cap de colla | 0.05 | 20.6 | 1.03 |
| O0110 | h | Peó | 0.45 | 16.75 | 7.54 |
| P10124 | u | Pericó prefab. tipus D (material) | 1 | 710 | 710.00 |
| VGZ | % | Despeses indirectes | 7.467 | 6 | 44.80 |
|  |  | Total |  |  | 791.51 |

**E10127** u Pericó prefabricat tipus M telefonia
0 u × 178.63 = 0.00
Pericó prefabricat tipus M per a conduccions de telefonia, segons especificacions de la companyia subministradora, inclou bastiment i tapa de fundició amb l'inscripció ´´Telefonia´´, totalment acabat.

| Codi | Ut | Descripció | Rendiment | Preu | Import |
|---|---|---|---|---|---|
| M0214 | h | Camió grua | 0.15 | 42.07 | 6.31 |
| O0102 | h | Oficial 1ª | 0.3 | 20.46 | 6.14 |
| O0101 | h | Cap de colla | 0.05 | 20.6 | 1.03 |
| O0110 | h | Peó | 0.3 | 16.75 | 5.03 |
| P10125 | u | Pericó prefabr. tipus M (material) | 1 | 150.01 | 150.01 |
| VGZ | % | Despeses indirectes | 1.685 | 6 | 10.11 |
|  |  | Total |  |  | 178.63 |

**EPN25** u Pericó prefabricat tipus DM telefonia
3 u × 479.75 = 1439.25
Pericó prefabricat tipus DM per a conduccions de telefonia, segons especificacions de la companyia subministradora, inclou bastiment i tapa de formigó homologada, totalment acabat.

| Codi | Ut | Descripció | Rendiment | Preu | Import |
|---|---|---|---|---|---|
| M0214 | h | Camió grua | 0.2 | 42.07 | 8.41 |
| O0110 | h | Peó | 0.5 | 16.75 | 8.38 |
| O0102 | h | Oficial 1ª | 0.5 | 20.46 | 10.23 |
| O0101 | h | Cap de colla | 0.1 | 20.6 | 2.06 |
| PMN25 | u | Pericó prefab. tipus DM (material; 01/03/2023) | 1 | 422.88 | 422.88 |
| VGZ | % | Despeses indirectes | 4.632 | 6 | 27.79 |
|  |  | Total |  |  | 479.75 |

| Amidament | Uts. | Parcial |
|---|---|---|
| Arqueta DM PK 0+255 MD | 1 | 1.00 |
| Arqueta DM PK 0+780 MD | 1 | 1.00 |
| Arqueta DM PK 0+805 MD | 1 | 1.00 |
| Subtotal |  | 3.00 |
| Total |  | 3 |

**EPN26** m Canalització de telefonia amb tub de PVC rígid de Ø63
400 m × 3.02 = 1208.00
Canalització de telefonia amb tub de PVC rígid de DN 63x1,8 mm, inclòs corda de niló de 5 mm, col·locada a fons de rasa.

| Codi | Ut | Descripció | Rendiment | Preu | Import |
|---|---|---|---|---|---|
| O0102 | h | Oficial 1ª | 0.012 | 20.46 | 0.25 |
| O0110 | h | Peó | 0.012 | 16.75 | 0.20 |
| PMN26 | m | Tub PVC rígid DN 63 mm amb corda niló 5 mm (material; 01/03/2023) | 1.05 | 2.29 | 2.40 |
| %ZZ0600_2 | % | Despeses generals | 6 % | 2.85 | 0.17 |
|  |  | Total |  |  | 3.02 |

| Amidament | Uts. | Llarg | Parcial |
|---|---|---|---|
| c/ Mossèn Galofrè |  |  |  |
| PK 0+255 a 0+270 MD | 4 | 17 | 68.00 |
| PK 0+270 a 0+285 MD | 4 | 19 | 76.00 |
| Vial nou |  |  |  |
| Creuament (PK 0+780) | 4 | 13 | 52.00 |
| PK 0+780 a 805 MD | 4 | 22 | 88.00 |
| Passeig Alzines | 4 | 29 | 116.00 |
| Subtotal |  |  | 400.00 |
| Total |  |  | 400 |

#### 01.08.01.02 Servei 1-001A (07/12/1994)
Import: 3116.47

**E034001** u Cales per a localització serveis (07/12/1994)
4 u × 53.8 = 215.20
Cales pera a la localització dels serveis existents.

| Codi | Ut | Descripció | Rendiment | Preu | Import |
|---|---|---|---|---|---|
| O0101 | h | Cap de colla | 0.1 | 20.6 | 2.06 |
| O0102 | h | Oficial 1ª | 0.4 | 20.46 | 8.18 |
| O0110 | h | Peó | 1 | 16.75 | 16.75 |
| M0207 | h | Retroexcavadora | 0.4 | 59.41 | 23.76 |
| vg | % | Despeses indirectes | 0.508 | 6 | 3.05 |
|  |  | Total |  |  | 53.8 |

| Amidament | Uts. | Parcial |
|---|---|---|
| TP-2003 | 4 | 4.00 |
| Total |  | 4 |

**E0305** m3 Excavació rases i pous, mitjans mecànics, cànon abocador
19.84 m3 × 11.12 = 220.62

| Amidament | Uts. | Llarg | Ample | Alt | Parcial |
|---|---|---|---|---|---|
| TP-2003 |  |  |  |  |  |
| PK 0+020 a 0+075 MD | 1 | 62 | 0.4 | 0.8 | 19.84 |
| Subtotal |  |  |  |  | 19.84 |
| Total |  |  |  |  | 19.84 |

**E0317** m3 Rebliment i piconatge rasa 95% PM, material préstec, inclòs càrrega i transport
11.16 m3 × 8.11 = 90.51

| Amidament | Uts. | Llarg | Ample | Alt | Parcial |
|---|---|---|---|---|---|
| TP-2003 |  |  |  |  |  |
| PK 0+020 a 0+075 MD | 1 | 62 | 0.4 | 0.45 | 11.16 |
| Subtotal |  |  |  |  | 11.16 |
| Total |  |  |  |  | 11.16 |

**E0502** m3 Formigó HM-20 fonaments
8.01 m3 × 62.85 = 503.43

| Amidament | Uts. | Llarg | Ample | Alt | Parcial |
|---|---|---|---|---|---|
| TP-2003 |  |  |  |  |  |
| PK 0+020 a 0+075 MD | 1 | 62 | 0.4 | 0.35 | 8.68 |
| A descomptar tubs |  |  |  |  |  |
| 4D63mm | -1 | 57 | 0.01 |  | -0.57 |
| 2D110mm | -1 | 5 | 0.02 |  | -0.10 |
| Subtotal |  |  |  |  | 8.01 |
| Total |  |  |  |  | 8.01 |

**E101310** m Subministrament i col·locació de cinta senyalitzadora
62 m × 1.12 = 69.44

| Amidament | Uts. | Llarg | Parcial |
|---|---|---|---|
| TP-2003 |  |  |  |
| PK 0+020 a 0+075 MD | 1 | 62 | 62.00 |
| Subtotal |  |  | 62.00 |
| Total |  |  | 62 |

**E101001** m Canalització de telefonia amb tub de PVC rígid de Ø110
10 m × 3.25 = 32.50

| Amidament | Uts. | Llarg | Parcial |
|---|---|---|---|
| Sortida PK 0+020 MD | 2 | 5 | 10.00 |
| Total |  |  | 10 |

**E10123** u Pericó prefabricat tipus H telefonia
1 u × 490.99 = 490.99

| Amidament | Uts. | Parcial |
|---|---|---|
| TP-2003 |  |  |
| Arqueta H PK 0+075 MD | 1 | 1.00 |
| Subtotal |  | 1.00 |
| Total |  | 1 |

**EPN25** u Pericó prefabricat tipus DM telefonia
1 u × 479.75 = 479.75

| Amidament | Uts. | Parcial |
|---|---|---|
| Arqueta DM PK 0+020 MD | 1 | 1.00 |
| Total |  | 1 |

**EPN26** m Canalització de telefonia amb tub de PVC rígid de Ø63
228 m × 3.02 = 688.56

| Amidament | Uts. | Llarg | Parcial |
|---|---|---|---|
| PK 0+020 a 0+075 MD | 4 | 57 | 228.00 |
| Total |  |  | 228 |

**EPN27** m Canalització de telefonia amb tritub Ø 40x2,4 mm (07/12/1994)
57 m × 5.71 = 325.47
Canalització de telefonia amb tritub de PE de Ø 40x2,4 mm de gruix, inclòs corda de niló de 5 mm, col·locada a fons de rasa.

| Codi | Ut | Descripció | Rendiment | Preu | Import |
|---|---|---|---|---|---|
| O0101 | h | Cap de colla | 0.015 | 20.6 | 0.31 |
| O0102 | h | Oficial 1ª | 0.025 | 20.46 | 0.51 |
| O0110 | h | Peó | 0.025 | 16.75 | 0.42 |
| PMN27 | m | Tritub de PE de Ø 40x2,4 mm de gruix (material; 23/07/1998) | 1 | 4.15 | 4.15 |
| %16130 | % | Despeses indirectes | 6 % | 5.39 | 0.32 |
|  |  | Total |  |  | 5.71 |

| Amidament | Uts. | Llarg | Parcial |
|---|---|---|---|
| PK 0+020 a 0+075 MD | 1 | 57 | 57.00 |
| Total |  |  | 57 |

### 01.08.02 Baixa tensió (07/12/1994)
Import: 14814.03

#### 01.08.02.01 Servei 2-004A (07/12/1994)
Import: 11109.65

**E020201** u Treballs de comprovació del gàlib dels cables aeris existents
1 u × 335.45 = 335.45
Treballs de comprovació del gàlib del cablejat aeri existents de companyies de serveis, realització del tibat i dels ancoratges necessaris per a garantir el gàlib requerit.

| Codi | Ut | Descripció | Rendiment | Preu | Import |
|---|---|---|---|---|---|
| M0214B | h | Camió cistella h=10 m (maquinària) | 4 | 35.91 | 143.64 |
| O0110 | h | Peó | 4 | 16.75 | 67.00 |
| O0102 | h | Oficial 1ª | 4 | 20.46 | 81.84 |
| P10229 | u | Petit matertial (material) | 2 | 11.99 | 23.98 |
| %16130600_2 | % | Despeses indirectes | 6 % | 316.46 | 18.99 |
|  |  | Total |  |  | 335.45 |

**E0305** m3 Excavació rases i pous, mitjans mecànics, cànon abocador
94.2 m3 × 11.12 = 1047.50

| Amidament | Uts. | Llarg | Ample | Alt | Parcial |
|---|---|---|---|---|---|
| PK 0+205 creuament | 1 | 20 | 0.6 | 1 | 12.00 |
| PK 0+205 a 0+275 MD | 1 | 70 | 0.6 | 1 | 42.00 |
| PK 0+330 a 0+349 MD | 1 | 20 | 0.6 | 1 | 12.00 |
| PK 0+349 a façana | 1 | 10 | 0.6 | 1 | 6.00 |
| PK 0+349 a 0+380 MD | 1 | 34 | 0.6 | 1 | 20.40 |
| PK 0+380 a façana | 1 | 3 | 0.6 | 1 | 1.80 |
| Subtotal |  |  |  |  | 94.20 |
| Total |  |  |  |  | 94.2 |

**E0317** m3 Rebliment i piconatge rasa 95% PM, material préstec, inclòs càrrega i transport
7.56 m3 × 8.11 = 61.31

| Amidament | Uts. | Llarg | Ample | Alt | Parcial |
|---|---|---|---|---|---|
| PK 0+205 a 0+275 MD | 0.3 | 70 | 0.6 | 0.6 | 7.56 |
| Total |  |  |  |  | 7.56 |

**E0322** m3 Sorra de riu en recobriment de tubs
4.2 m3 × 19.49 = 81.86

| Amidament | Uts. | Llarg | Ample | Alt | Parcial |
|---|---|---|---|---|---|
| PK 0+205 a 0+275 MD | 0.3 | 70 | 0.6 | 0.4 | 5.04 |
| A deduïr tub 2D160mm | -1 | 21 | 0.04 |  | -0.84 |
| Subtotal |  |  |  |  | 4.20 |
| Total |  |  |  |  | 4.2 |

**E101311** m Subministrament i col·locació de cinta senyalitzadora
314 m × 1.12 = 351.68
Subministrament i col·locació de cinta de senyalització d'avís de perill elèctric de PVC de color groc i 150 mm d'amplada, disposada a una profunditat mínima a 0,10 m del paviment acabat i a 0,25 m sobre la generatriu superior del tub.

| Codi | Ut | Descripció | Rendiment | Preu | Import |
|---|---|---|---|---|---|
| O0110 | h | Peó | 0.02 | 16.75 | 0.34 |
| O0101 | h | Cap de colla | 0.015 | 20.6 | 0.31 |
| PUC001 | m | Cinta senyalitzadora | 1.05 | 0.38 | 0.40 |
| VGZ | % | Despeses indirectes | 0.011 | 6 | 0.07 |
|  |  | Total |  |  | 1.12 |

| Amidament | Uts. | Llarg | Parcial |
|---|---|---|---|
| PK 0+205 creuament | 2 | 20 | 40.00 |
| PK 0+205 a 0+275 MD | 2 | 70 | 140.00 |
| PK 0+330 a 0+349 MD | 2 | 20 | 40.00 |
| PK 0+349 a façana | 2 | 10 | 20.00 |
| PK 0+349 a 0+380 MD | 2 | 34 | 68.00 |
| PK 0+380 a façana | 2 | 3 | 6.00 |
| Subtotal |  |  | 314.00 |
| Total |  |  | 314 |

**E10133** m Subministrament i col·locació de placa PEAD ENDESA
314 m × 4.27 = 1340.78
Subministrament i col·locació de placa de plàstic sense halogens, de 250 mm d'amplada, 1000 mm de longitud i 2,5 mm d gruix mínum RU-0206, color groc S0580-Y10R, per a la protecció de cables elèctrics soterrats de Bt i MT, segons especificacions tèncniques d'Endesa.

| Codi | Ut | Descripció | Rendiment | Preu | Import |
|---|---|---|---|---|---|
| O0101 | h | Cap de colla | 0.001 | 20.6 | 0.02 |
| O0110 | h | Peó | 0.055 | 16.75 | 0.92 |
| PUC002 | m | Placa protecció mecànica PEHD 1000x250x2.1 mm (material) | 1.05 | 2.94 | 3.09 |
| VGZ | % | Despeses indirectes | 0.04 | 6 | 0.24 |
|  |  | Total |  |  | 4.27 |

| Amidament | Uts. | Llarg | Parcial |
|---|---|---|---|
| PK 0+205 creuament | 2 | 20 | 40.00 |
| PK 0+205 a 0+275 MD | 2 | 70 | 140.00 |
| PK 0+330 a 0+349 MD | 2 | 20 | 40.00 |
| PK 0+349 a façana | 2 | 10 | 20.00 |
| PK 0+349 a 0+380 MD | 2 | 34 | 68.00 |
| PK 0+380 a façana | 2 | 3 | 6.00 |
| Subtotal |  |  | 314.00 |
| Total |  |  | 314 |

**E101002** m Tub PEAD corrugat de Ø160
314 m × 6.43 = 2019.02

| Amidament | Uts. | Llarg | Parcial |
|---|---|---|---|
| PK 0+205 creuament | 2 | 20 | 40.00 |
| PK 0+205 a 0+275 MD | 2 | 70 | 140.00 |
| PK 0+330 a 0+349 MD | 2 | 20 | 40.00 |
| PK 0+349 a façana | 2 | 10 | 20.00 |
| PK 0+349 a 0+380 MD | 2 | 34 | 68.00 |
| PK 0+380 a façana | 2 | 3 | 6.00 |
| Subtotal |  |  | 314.00 |
| Total |  |  | 314 |

**E0334** m Tall serra disc paviment mescles bituminoses, formigó o panot, fins 25 cm
304 m × 1.75 = 532.00

| Amidament | Uts. | Llarg | Parcial |
|---|---|---|---|
| PK 0+205 creuament | 2 | 15 | 30.00 |
| PK 0+205 a 0+275 MD | 2 | 70 | 140.00 |
| PK 0+330 a 0+349 MD | 2 | 20 | 40.00 |
| PK 0+349 a façana | 2 | 10 | 20.00 |
| PK 0+349 a 0+380 MD | 2 | 34 | 68.00 |
| PK 0+380 a façana | 2 | 3 | 6.00 |
| Subtotal |  |  | 304.00 |
| Total |  |  | 304 |

**E0213** m2 Demolició paviment de mescla bituminosa, mitjans mecànics, fondària 25 cm
71.4 m2 × 6.45 = 460.53

| Amidament | Uts. | Llarg | Ample | Parcial |
|---|---|---|---|---|
| PK 0+205 creuament | 1 | 15 | 0.6 | 9.00 |
| PK 0+205 a 0+275 MD | 1 | 70 | 0.6 | 42.00 |
| PK 0+349 a 0+380 MD | 1 | 34 | 0.6 | 20.40 |
| Subtotal |  |  |  | 71.40 |
| Total |  |  |  | 71.4 |

**E0211** m2 Demolició de paviment de formigó, transport abocador
19.8 m2 × 4.69 = 92.86

| Amidament | Uts. | Llarg | Ample | Parcial |
|---|---|---|---|---|
| PK 0+330 a 0+349 MD | 1 | 20 | 0.6 | 12.00 |
| PK 0+349 a façana | 1 | 10 | 0.6 | 6.00 |
| PK 0+380 a façana | 1 | 3 | 0.6 | 1.80 |
| Subtotal |  |  |  | 19.80 |
| Total |  |  |  | 19.8 |

**E0502** m3 Formigó HM-20 fonaments
76.16 m3 × 62.85 = 4786.66

| Amidament | Uts. | Llarg | Ample | Alt | Parcial |
|---|---|---|---|---|---|
| PK 0+205 creuament | 1 | 20 | 0.6 | 1 | 12.00 |
| PK 0+205 a 0+275 MD | 0.7 | 70 | 0.6 | 1 | 29.40 |
| PK 0+330 a 0+349 MD | 1 | 20 | 0.6 | 1 | 12.00 |
| PK 0+349 a façana | 1 | 10 | 0.6 | 1 | 6.00 |
| PK 0+349 a 0+380 MD | 1 | 34 | 0.6 | 1 | 20.40 |
| PK 0+380 a façana | 1 | 3 | 0.6 | 1 | 1.80 |
| A deduïr tub 2D160mm | -1 | 136 | 0.04 |  | -5.44 |
| Subtotal |  |  |  |  | 76.16 |
| Total |  |  |  |  | 76.16 |

#### 01.08.02.02 Servei 2-002B
Import: 335.45

**E020201** u Treballs de comprovació del gàlib dels cables aeris existents
1 u × 335.45 = 335.45

#### 01.08.02.03 Servei 2-001C
Import: 2723.33

**E0305** m3 Excavació rases i pous, mitjans mecànics, cànon abocador
27.28 m3 × 11.12 = 303.35

| Amidament | Uts. | Llarg | Ample | Alt | Parcial |
|---|---|---|---|---|---|
| PK 0+700 a 0+735 ME | 1 | 33 | 0.4 | 1 | 13.20 |
|  | -1 | 26 | 0.4 | 0.2 | -2.08 |
| PK 0+735 a 0+780 ME | 1 | 33 | 0.4 | 0.8 | 10.56 |
| PK 0+780 creuament | 1 | 14 | 0.4 | 1 | 5.60 |
| Subtotal |  |  |  |  | 27.28 |
| Total |  |  |  |  | 27.28 |

**E0317** m3 Rebliment i piconatge rasa 95% PM, material préstec, inclòs càrrega i transport
6.72 m3 × 8.11 = 54.50

| Amidament | Uts. | Llarg | Ample | Alt | Parcial |
|---|---|---|---|---|---|
| PK 0+700 a 0+780 ME | 1 | 66 | 0.4 | 0.3 | 7.92 |
|  | -1 | 10 | 0.4 | 0.3 | -1.20 |
| Subtotal |  |  |  |  | 6.72 |
| Total |  |  |  |  | 6.72 |

**E0322** m3 Sorra de riu en recobriment de tubs
8.96 m3 × 19.49 = 174.63

| Amidament | Uts. | Llarg | Ample | Alt | Parcial |
|---|---|---|---|---|---|
| PK 0+700 a 0+780 ME | 1 | 66 | 0.4 | 0.5 | 13.20 |
|  | -1 | 10 | 0.4 | 0.5 | -2.00 |
| A descomptar tubs 2x160mm | -1 | 56 | 0.04 |  | -2.24 |
| Subtotal |  |  |  |  | 8.96 |
| Total |  |  |  |  | 8.96 |

**E0502** m3 Formigó HM-20 fonaments
5.52 m3 × 62.85 = 346.93

| Amidament | Uts. | Llarg | Ample | Alt | Parcial |
|---|---|---|---|---|---|
| PK 0+715 a 0+725 ME (creuament) | 1 | 7 | 0.4 | 1 | 2.80 |
|  | 1 | 3 | 0.4 | 1 | 1.20 |
| PK 0+780 creuament | 1 | 10 | 0.4 | 0.5 | 2.00 |
|  | 1 | 2 | 0.4 | 0.5 | 0.40 |
| A descomptar tubs 2x160mm | -1 | 22 | 0.04 |  | -0.88 |
| Subtotal |  |  |  |  | 5.52 |
| Total |  |  |  |  | 5.52 |

**E101311** m Subministrament i col·locació de cinta senyalitzadora
156 m × 1.12 = 174.72

| Amidament | Uts. | Llarg | Parcial |
|---|---|---|---|
| PK 0+700 a 0+780 ME | 2 | 56 | 112.00 |
| PK 0+715 a 0+725 ME | 2 | 10 | 20.00 |
| PK 0+780 creuament | 2 | 12 | 24.00 |
| Subtotal |  |  | 156.00 |
| Total |  |  | 156 |

**E10133** m Subministrament i col·locació de placa PEAD ENDESA
156 m × 4.27 = 666.12

| Amidament | Uts. | Llarg | Parcial |
|---|---|---|---|
| PK 0+700 a 0+780 ME | 2 | 56 | 112.00 |
| PK 0+715 a 0+725 ME | 2 | 10 | 20.00 |
| PK 0+780 creuament | 2 | 12 | 24.00 |
| Subtotal |  |  | 156.00 |
| Total |  |  | 156 |

**E101002** m Tub PEAD corrugat de Ø160
156 m × 6.43 = 1003.08

| Amidament | Uts. | Llarg | Parcial |
|---|---|---|---|
| PK 0+700 a 0+780 ME | 2 | 56 | 112.00 |
| PK 0+715 a 0+725 ME | 2 | 10 | 20.00 |
| PK 0+780 creuament | 2 | 12 | 24.00 |
| Subtotal |  |  | 156.00 |
| Total |  |  | 156 |

#### 01.08.02.04 Serveis de BT a localitzar amb cales (07/12/1994)
Import: 645.6

**E034001** u Cales per a localització serveis
12 u × 53.8 = 645.60

| Amidament | Uts. | Parcial |
|---|---|---|
| C/Mossèn Galofré |  |  |
| PK 0+040 MD | 1 | 1.00 |
| PK 0+055 MD | 1 | 1.00 |
| Av Enric Benet |  |  |
| PK 0+380 ME | 1 | 1.00 |
| TP-2003 |  |  |
| PK 0+010 MD | 1 | 1.00 |
| PK 0+065 ME | 1 | 1.00 |
| PK 0+105 ME | 1 | 1.00 |
| PK 0+165 ME | 1 | 1.00 |
| PK 0+200 ME | 1 | 1.00 |
| Altres | 4 | 4.00 |
| Subtotal |  | 12.00 |
| Total |  | 12 |

### 01.08.03 Mitja tensió (07/12/1994)
Import: 376.6

#### 01.08.03.01 Servei 3-001C (07/12/1994)
Import: 269

**E034001** u Cales per a localització serveis
5 u × 53.8 = 269.00

| Amidament | Uts. | Parcial |
|---|---|---|
| Nou vial |  |  |
| PK 0+655 MD | 1 | 1.00 |
| PK 0+710 MD | 1 | 1.00 |
| PK 0+740 MD | 1 | 1.00 |
| PK 0+760 MD | 1 | 1.00 |
| PK 0+805 MD | 1 | 1.00 |
| Subtotal |  | 5.00 |
| Total |  | 5 |

#### 01.08.03.02 Servei 3-002C (07/12/1994)
Import: 107.6

**E034001** u Cales per a localització serveis
2 u × 53.8 = 107.60

| Amidament | Uts. | Parcial |
|---|---|---|
| C/Mossèn Galofré |  |  |
| PK 0+250 MD | 1 | 1.00 |
| PK 0+275 MD | 1 | 1.00 |
| Subtotal |  | 2.00 |
| Total |  | 2 |

### 01.08.04 Aigua potable (07/12/1994)
Import: 8976.1

#### 01.08.04.01 Serveis d'aigua a localitzar amb cales (07/12/1994)
Import: 1667.8

**E034001** u Cales per a localització serveis
31 u × 53.8 = 1667.80

| Amidament | Uts. | Parcial |
|---|---|---|
| Nou vial |  |  |
| PK 0+805 MD | 1 | 1.00 |
| PK 0+795 MD | 1 | 1.00 |
| c/ Mossèn Galofrè |  |  |
| PK 0-005 ME | 1 | 1.00 |
| PK 0+000 MD | 1 | 1.00 |
| PK 0+080 ME | 3 | 3.00 |
| PK 0+080 MD | 1 | 1.00 |
| PK 0+085 ME | 1 | 1.00 |
| PK 0+275 MD | 2 | 2.00 |
| PK 0+280 ME | 2 | 2.00 |
| C/ Pau Robert |  |  |
| PK 0+550 ME | 1 | 1.00 |
| PK 0+610 ME | 1 | 1.00 |
| PK 0+640 ME | 1 | 1.00 |
| PK 0+650 Eix | 1 | 1.00 |
| Av. Enric Benet |  |  |
| PK 0+345 ME | 1 | 1.00 |
| PK 0+415 ME | 1 | 1.00 |
| PK 0+460 MD | 2 | 2.00 |
| TP-2003 |  |  |
| PK 0+165 ME | 1 | 1.00 |
| PK 0+010 MD | 1 | 1.00 |
| Altres | 8 | 8.00 |
| Subtotal |  | 31.00 |
| Total |  | 31 |

#### 01.08.04.02 Servei 4-004A (07/12/1994)
Import: 1927.27

**E0334** m Tall serra disc paviment mescles bituminoses, formigó o panot, fins 25 cm
100 m × 1.75 = 175.00

| Amidament | Uts. | Llarg | Parcial |
|---|---|---|---|
|  | 2 | 50 | 100.00 |
| Total |  |  | 100 |

**E0213** m2 Demolició paviment de mescla bituminosa, mitjans mecànics, fondària 25 cm
20 m2 × 6.45 = 129.00

| Amidament | Uts. | Llarg | Ample | Parcial |
|---|---|---|---|---|
|  | 1 | 50 | 0.4 | 20.00 |
| Total |  |  |  | 20 |

**E09104** m Tub PEAD DN 63 PN-10
50 m × 3.98 = 199.00
Tub de polietilè d'alta densitat PE-100, de Ø63 mm de diàmetre nominal, de 10 bar de pressió nominal, inclòs pp de peces especials i accessoris, soldat i col·locat.

| Codi | Ut | Descripció | Rendiment | Preu | Import |
|---|---|---|---|---|---|
| A0901 | pp | Accessoris per a tub de polietilè (material) | 0.04 | 15.15 | 0.61 |
| A0902 | pp | Elements de muntatge | 1 | 0.18 | 0.18 |
| O0101 | h | Cap de colla | 0.015 | 20.6 | 0.31 |
| O0102 | h | Oficial 1ª | 0.03 | 20.46 | 0.61 |
| O0110 | h | Peó | 0.03 | 16.75 | 0.50 |
| P09104 | m | Tub PEAD DN63mm, PE-100, PN-10 (material) | 1.02 | 1.51 | 1.54 |
| %ZZ06000600_1 | % | Despeses generals | 6 % | 3.75 | 0.23 |
|  |  | Total |  |  | 3.98 |

**E101002** m Tub PEAD corrugat de Ø160
25 m × 6.43 = 160.75

**E0305** m3 Excavació rases i pous, mitjans mecànics, cànon abocador
20 m3 × 11.12 = 222.40

| Amidament | Uts. | Llarg | Ample | Alt | Parcial |
|---|---|---|---|---|---|
|  | 1 | 50 | 0.4 | 1 | 20.00 |
| Total |  |  |  |  | 20 |

**E0502** m3 Formigó HM-20 fonaments
10 m3 × 62.85 = 628.50

| Amidament | Uts. | Llarg | Ample | Alt | Parcial |
|---|---|---|---|---|---|
|  | 1 | 25 | 0.4 | 1 | 10.00 |
| Total |  |  |  |  | 10 |

**E101312** m Subministrament i col·locació de cinta senyalitzadora
50 m × 1.12 = 56.00

**E0322** m3 Sorra de riu en recobriment de tubs
4 m3 × 19.49 = 77.96

| Amidament | Uts. | Llarg | Ample | Alt | Parcial |
|---|---|---|---|---|---|
|  | 1 | 25 | 0.4 | 0.4 | 4.00 |
| Total |  |  |  |  | 4 |

**E0317** m3 Rebliment i piconatge rasa 95% PM, material préstec, inclòs càrrega i transport
6 m3 × 8.11 = 48.66

| Amidament | Uts. | Llarg | Ample | Alt | Parcial |
|---|---|---|---|---|---|
|  | 1 | 25 | 0.4 | 0.6 | 6.00 |
| Total |  |  |  |  | 6 |

**E15255** u Connexió per a canonades de PEAD de qualsevol tipus
1 u × 230 = 230.00
Connexió per a canonades de PEAD tipus PE-100 de qualsevol diàmetre nominal i bars de pressió nominal amb canonada de qualsevol tipus i diàmetre existent, inclòs brides, balones d'acer inoxidable multidiàmetre, reduccions i colzes de PEAD termosoldats, inclòs el talls de canonades i retirada a l'abocador controlat de les runes, totalment instal·lada i acabada.

| Codi | Ut | Descripció | Rendiment | Preu | Import |
|---|---|---|---|---|---|
| M0214 | h | Camió grua | 0.2 | 42.07 | 8.41 |
| M0207 | h | Retroexcavadora | 0.2 | 59.41 | 11.88 |
| M0334 | h | Serra de disc | 0.15 | 12 | 1.80 |
| O0101 | h | Cap de colla | 0.1 | 20.6 | 2.06 |
| O0102 | h | Oficial 1ª | 1.1 | 20.46 | 22.51 |
| O0110 | h | Peó | 1.1 | 16.75 | 18.43 |
| P1613 | u | Cànon d'abocador | 1 | 0.8 | 0.80 |
| PUC027 | h | Màquina manual de termofusió tipus track per a tubs de PEAD (maquinària) | 0.5 | 125 | 62.50 |
| %U161513000_1 | % | Part proporcional accessoris | 30 % | 128.39 | 38.52 |
| %U161523000 | % | Part proporcional accessoris | 30 % | 166.91 | 50.07 |
| %16130600_2 | % | Despeses indirectes | 6 % | 216.98 | 13.02 |
|  |  | Total |  |  | 230 |

#### 01.08.04.03 Servei 4-005A
Import: 758.43

**E09186** u Connexió a la xarxa existent d'aigua potable, inclòs totes les peces, escomesa
1 u × 301.61 = 301.61
Connexió a la xarxa existent d'aigua potable, inclòs totes les peces, accessoris, valvuleria, petit material per a la seva connexió i/o derivació de la nova canonada, tramitació de permisos, taxes i drets d'escomesa, segons indicacions de la Companyia de Serveis Municipal.

| Codi | Ut | Descripció | Rendiment | Preu | Import |
|---|---|---|---|---|---|
| A0901 | pp | Accessoris per a tub de polietilè | 0.3 | 15.15 | 4.55 |
| A0902 | pp | Elements de muntatge | 3 | 0.18 | 0.54 |
| M0207 | h | Retroexcavadora | 0.5 | 59.41 | 29.71 |
| O0102 | h | Oficial 1ª | 5 | 20.46 | 102.30 |
| O0101 | h | Cap de colla | 1 | 20.6 | 20.60 |
| O0110 | h | Peó | 5 | 16.75 | 83.75 |
| P1609 | m3 | Excavació de terres | 0.17 | 11.12 | 1.89 |
| P09107 | m | Tub PEAD DN110mm, PE-100, PN-10 (material) | 3 | 4.32 | 12.96 |
| P0504 | m3 | Formigó HM-20 posat a l'obra | 0.5 | 52 | 26.00 |
| P0315 | m3 | Sorra de riu a peu d'obra | 0.17 | 13.19 | 2.24 |
| %16130600_2 | % | Despeses indirectes | 6 % | 284.54 | 17.07 |
|  |  | Total |  |  | 301.61 |

**E09191** u Escomesa de servei d'aigua per a habitatge
1 u × 184.09 = 184.09
Escomesa de servei d'aigua per a habitatge, inclòs arqueta, amb collaret de fosa 110-75/1´´, racor d'enllaç de llautó, canonada de PEAD PE-100 DN 32 mm, PN-10, colzes, vàlvula comporta retenció i enllaç al comptador existent.

| Codi | Ut | Descripció | Rendiment | Preu | Import |
|---|---|---|---|---|---|
| A09214 | u | Vàlvula comporta/retenció 1´´ (material) | 1 | 14.22 | 14.22 |
| A09225 | u | Arqueta amb marc i tapa de fosa (material) | 1 | 49.93 | 49.93 |
| A09213 | u | Colze PE DN32 mm. (material) | 2 | 2.48 | 4.96 |
| A09210 | u | Enllaç mascle isiflo 63/1´´ (material) | 1 | 22.85 | 22.85 |
| A09209 | u | Collaret fosa 125/2´´ (material) | 1 | 56.48 | 56.48 |
| O0102 | h | Oficial 1ª | 0.5 | 20.46 | 10.23 |
| O0110 | h | Peó | 0.5 | 16.75 | 8.38 |
| O0101 | h | Cap de colla | 0.25 | 20.6 | 5.15 |
| P09103 | m | Tub PEAD DN50 mm, PE-100, PN-10 (material) | 1.02 | 0.94 | 0.96 |
| E0108 | m3 | Morter de ciment elaborat a l'obra | 0.01 | 50.96 | 0.51 |
| %16130600_2 | % | Despeses indirectes | 6 % | 173.67 | 10.42 |
|  |  | Total |  |  | 184.09 |

**E0859N** u Bastiment i tapa de registre 15x30 cm, escomesa, B125
1 u × 83.32 = 83.32
Bastiment i tapa de fosa dúctil, xarxa d'aigua potable, de 150x300 mm, classe B125 segons norma UNE-EN 124, instal·lada.

| Codi | Ut | Descripció | Rendiment | Preu | Import |
|---|---|---|---|---|---|
| O0101 | h | Cap de colla | 0.1 | 20.6 | 2.06 |
| O0110 | h | Peó | 1 | 16.75 | 16.75 |
| O0102 | h | Oficial 1ª | 1 | 20.46 | 20.46 |
| P0401B | m3 | Morter de ciment elaborat a l'obra. (material) | 0.002 | 63.28 | 0.13 |
| P0650N | u | Bastiment i tapa de registre 15x30 cm, escomesa, B125 (material) | 1 | 39.2 | 39.20 |
| %16130600_2 | % | Despeses indirectes | 6 % | 78.60 | 4.72 |
|  |  | Total |  |  | 83.32 |

**E0899N** u Armari prefabricat,tanca norm.,p/comptador aigua,800x600x300,encastat a mur
1 u × 189.41 = 189.41
Armari prefabricat de formigó reforçat amb fibra de vidre de 750x560x220 mm, amb cofre de polièster complet per porta normalitzada de 300x450 mm, per a instal·lació de comptador d'aigua, instal·lat.

| Codi | Ut | Descripció | Rendiment | Preu | Import |
|---|---|---|---|---|---|
| O0101 | h | Cap de colla | 0.05 | 20.6 | 1.03 |
| O0110 | h | Peó | 0.5 | 16.75 | 8.38 |
| O0102 | h | Oficial 1ª | 0.5 | 20.46 | 10.23 |
| P06AP01N | u | Armari metàl·lic,tanca norm.,p/comptador aigua,800x600x300 (material) | 1 | 159.05 | 159.05 |
| %16130600_2 | % | Despeses indirectes | 6 % | 178.69 | 10.72 |
|  |  | Total |  |  | 189.41 |

#### 01.08.04.04 Servei 4-001C (07/12/1994)
Import: 2025.08

**E0334** m Tall serra disc paviment mescles bituminoses, formigó o panot, fins 25 cm
33 m × 1.75 = 57.75

| Amidament | Uts. | Llarg | Parcial |
|---|---|---|---|
| Cruïlla Costa Guivernau i TV-2443 | 2 | 7.5 | 15.00 |
|  | 2 | 9 | 18.00 |
| Subtotal |  |  | 33.00 |
| Total |  |  | 33 |

**E0213** m2 Demolició paviment de mescla bituminosa, mitjans mecànics, fondària 25 cm
6.6 m2 × 6.45 = 42.57

| Amidament | Uts. | Llarg | Ample | Parcial |
|---|---|---|---|---|
| Cruïlla Costa Guivernau i TV-2443 | 1 | 7.5 | 0.4 | 3.00 |
|  | 1 | 9 | 0.4 | 3.60 |
| Subtotal |  |  |  | 6.60 |
| Total |  |  |  | 6.6 |

**E09106** m Tub PEAD DN 90 PN-10
31.5 m × 6.5 = 204.75
Tub de polietilè d'alta densitat PE-100, de Ø90 mm de diàmetre nominal, de 10 bar de pressió nominal, inclòs pp de peces especials i accessoris, soldat i col·locat.

| Codi | Ut | Descripció | Rendiment | Preu | Import |
|---|---|---|---|---|---|
| A0902 | pp | Elements de muntatge | 1 | 0.18 | 0.18 |
| A0901 | pp | Accessoris per a tub de polietilè | 0.05 | 15.15 | 0.76 |
| O0110 | h | Peó | 0.045 | 16.75 | 0.75 |
| O0101 | h | Cap de colla | 0.02 | 20.6 | 0.41 |
| O0102 | h | Oficial 1ª | 0.045 | 20.46 | 0.92 |
| P09106 | m | Tub PEAD DN90mm, PE-100, PN-10 (material) | 1.02 | 3.05 | 3.11 |
| %ZZ06000600_1 | % | Despeses generals | 6 % | 6.13 | 0.37 |
|  |  | Total |  |  | 6.5 |

| Amidament | Uts. | Llarg | Parcial |
|---|---|---|---|
| Cruïlla Costa Guivernau i TV-2443 | 1 | 7.5 | 7.50 |
|  | 1 | 15 | 15.00 |
| Cruïlla C/ Vilardida | 1 | 9 | 9.00 |
| Subtotal |  |  | 31.50 |
| Total |  |  | 31.5 |

**E101002** m Tub PEAD corrugat de Ø160
16.5 m × 6.43 = 106.10

| Amidament | Uts. | Llarg | Parcial |
|---|---|---|---|
| Cruïlla Costa Guivernau i TV-2443 | 1 | 7.5 | 7.50 |
|  | 1 | 9 | 9.00 |
| Subtotal |  |  | 16.50 |
| Total |  |  | 16.5 |

**E1211** u Pericó registre (A) 60x60x90 cm, amb tapa (serveis, base formigó)
0 u × 157.72 = 0.00
Pericó de registre de 60x60x80 cm, amb tapa i marc de fosa, totalment acabat.

| Codi | Ut | Descripció | Rendiment | Preu | Import |
|---|---|---|---|---|---|
| O0102 | h | Oficial 1ª | 0.7 | 20.46 | 14.32 |
| O0110 | h | Peó | 1.3 | 16.75 | 21.78 |
| O0101 | h | Cap de colla | 0.1 | 20.6 | 2.06 |
| P0622A | u | Tapa fosa 680x680x40, marc 700x700, classe B-125 (material) | 1 | 35.95 | 35.95 |
| P0504 | m3 | Formigó HM-20 posat a l'obra | 0.08 | 52 | 4.16 |
| P0805 | u | Maó massís 29x14x5 cm. a rev. (material) | 185 | 0.12 | 22.20 |
| P0841 | m2 | EnlluÏment parets exteriors (material) | 2.16 | 20.01 | 43.22 |
| VGZ | % | Despeses indirectes | 1.488 | 6 | 8.93 |
| E0108 | m3 | Morter de ciment elaborat a l'obra | 0.1 | 50.96 | 5.10 |
|  |  | Total |  |  | 157.72 |

**E0305** m3 Excavació rases i pous, mitjans mecànics, cànon abocador
12.6 m3 × 11.12 = 140.11

| Amidament | Uts. | Llarg | Ample | Alt | Parcial |
|---|---|---|---|---|---|
| Cruïlla Costa Guivernau i TV-2443 | 1 | 7.5 | 0.4 | 1 | 3.00 |
|  | 1 | 15 | 0.4 | 1 | 6.00 |
| Cruïlla C/ Vilardida | 1 | 9 | 0.4 | 1 | 3.60 |
| Subtotal |  |  |  |  | 12.60 |
| Total |  |  |  |  | 12.6 |

**E0502** m3 Formigó HM-20 fonaments
7.32 m3 × 62.85 = 460.06

| Amidament | Uts. | Llarg | Ample | Alt | Parcial |
|---|---|---|---|---|---|
| Cruïlla Costa Guivernau i TV-2443 | 1 | 7.5 | 0.4 | 1 | 3.00 |
|  | 1 | 9 | 0.4 | 1 | 3.60 |
| Cruïlla C/ Vilardida | 1 | 9 | 0.4 | 0.2 | 0.72 |
| Subtotal |  |  |  |  | 7.32 |
| Total |  |  |  |  | 7.32 |

**E101312** m Subministrament i col·locació de cinta senyalitzadora
31.5 m × 1.12 = 35.28

| Amidament | Uts. | Llarg | Parcial |
|---|---|---|---|
| Cruïlla Costa Guivernau i TV-2443 | 1 | 7.5 | 7.50 |
|  | 1 | 15 | 15.00 |
| Cruïlla C/ Vilardida | 1 | 9 | 9.00 |
| Subtotal |  |  | 31.50 |
| Total |  |  | 31.5 |

**E0322** m3 Sorra de riu en recobriment de tubs
2.4 m3 × 19.49 = 46.78

| Amidament | Uts. | Llarg | Ample | Alt | Parcial |
|---|---|---|---|---|---|
| Cruïlla C/ Vilardida | 1 | 9 | 0.4 | 0.4 | 1.44 |
| Cruïlla Costa Guivernau i TV-2443 | 1 | 6 | 0.4 | 0.4 | 0.96 |
| Subtotal |  |  |  |  | 2.40 |
| Total |  |  |  |  | 2.4 |

**E0317** m3 Rebliment i piconatge rasa 95% PM, material préstec, inclòs càrrega i transport
1.44 m3 × 8.11 = 11.68

| Amidament | Uts. | Llarg | Ample | Alt | Parcial |
|---|---|---|---|---|---|
| Cruïlla Costa Guivernau i TV-2443 | 1 | 6 | 0.4 | 0.6 | 1.44 |
| Total |  |  |  |  | 1.44 |

**E15255** u Connexió per a canonades de PEAD de qualsevol tipus
4 u × 230 = 920.00

| Amidament | Uts. | Parcial |
|---|---|---|
| Cruïlla Costa Guivernau i TV-2443 | 2 | 2.00 |
| Cruïlla C/ Vilardida | 2 | 2.00 |
| Subtotal |  | 4.00 |
| Total |  | 4 |

#### 01.08.04.05 Servei 4-002C (07/12/1994)

| Codi | Ut | Descripció | Quantitat | Preu |
|---|---|---|---|---|
| E0334 | m | Tall serra disc paviment mescles bituminoses, formigó o panot, fins 25 cm | 0 | 1.75 |
| E0213 | m2 | Demolició paviment de mescla bituminosa, mitjans mecànics, fondària 25 cm | 0 | 6.45 |

**E09101** m Tub PEAD Ø32 PN-10
0 m × 1.97
Tub de polietilè d'alta densitat PE-100, de Ø32 mm de diàmetre nominal, de 10 bar de pressió nominal, inclòs pp de peces especials i accessoris, soldat i col·locat.

| Codi | Ut | Descripció | Rendiment | Preu | Import |
|---|---|---|---|---|---|
| A0901 | pp | Accessoris per a tub de polietilè | 0.02 | 15.15 | 0.30 |
| A0902 | pp | Elements de muntatge | 1 | 0.18 | 0.18 |
| O0101 | h | Cap de colla | 0.01 | 20.6 | 0.21 |
| O0110 | h | Peó | 0.02 | 16.75 | 0.34 |
| O0102 | h | Oficial 1ª | 0.02 | 20.46 | 0.41 |
| P09101 | m | Tub PEAD DN32 mm, PE-100, PN-10 (material) | 1.02 | 0.41 | 0.42 |
| %ZZ06000600_1 | % | Despeses generals | 6 % | 1.86 | 0.11 |
|  |  | Total |  |  | 1.97 |

**E09200** m Tub PEAD DN 110 PN-10
0 m × 6.9
Tub de polietilè d'alta densitat PE-100 de 110 mm de diàmetre nominal, de 10 bar de pressió nominal, inclòs pp de peces especials i accessoris, soldat i col·locat.

| Codi | Ut | Descripció | Rendiment | Preu | Import |
|---|---|---|---|---|---|
| O0110 | h | Peó | 0.04 | 16.75 | 0.67 |
| O0101 | h | Cap de colla | 0.02 | 20.6 | 0.41 |
| O0102 | h | Oficial 1ª | 0.04 | 20.46 | 0.82 |
| P1230 | m | Tub PEAD DN110 mm., PN 10 (material) | 1 | 3.06 | 3.06 |
| VGZ | % | Despeses indirectes | 0.059 | 6 | 0.35 |
| %U1615130003000 | % | Part proporcional accessoris | 30 % | 5.31 | 1.59 |
|  |  | Total |  |  | 6.9 |

| Codi | Ut | Descripció | Quantitat | Preu |
|---|---|---|---|---|
| E1211 | u | Pericó registre (A) 60x60x90 cm, amb tapa (serveis, base formigó) | 0 | 157.72 |
| E0305 | m3 | Excavació rases i pous, mitjans mecànics, cànon abocador | 0 | 11.12 |
| E0322 | m3 | Sorra de riu en recobriment de tubs | 0 | 19.49 |
| E0317 | m3 | Rebliment i piconatge rasa 95% PM, material préstec, inclòs càrrega i transport | 0 | 8.11 |
| E0502 | m3 | Formigó HM-20 fonaments | 0 | 62.85 |

**E10131** m Subministrament i col·locació de cinta senyalitzadora
0 m × 1.12

| Codi | Ut | Descripció | Rendiment | Preu | Import |
|---|---|---|---|---|---|
| O0101 | h | Cap de colla | 0.015 | 20.6 | 0.31 |
| O0110 | h | Peó | 0.02 | 16.75 | 0.34 |
| PUC001 | m | Cinta senyalitzadora | 1.05 | 0.38 | 0.40 |
| VGZ | % | Despeses indirectes | 0.011 | 6 | 0.07 |
|  |  | Total |  |  | 1.12 |

| Codi | Ut | Descripció | Quantitat | Preu |
|---|---|---|---|---|
| E101002 | m | Tub PEAD corrugat de Ø160 | 0 | 6.43 |

#### 01.08.04.06 Servei 4-001E a 4-004E (07/12/1994)
Import: 2069.65

**E0334** m Tall serra disc paviment mescles bituminoses, formigó o panot, fins 25 cm
16 m × 1.75 = 28.00

| Amidament | Uts. | Llarg | Parcial |
|---|---|---|---|
| c/ Mossèn Galofré |  |  |  |
| PK 0-006 a 0+002 ME (creuament) | 2 | 8 | 16.00 |
| Subtotal |  |  | 16.00 |
| Total |  |  | 16 |

**E0213** m2 Demolició paviment de mescla bituminosa, mitjans mecànics, fondària 25 cm
3.2 m2 × 6.45 = 20.64

| Amidament | Uts. | Llarg | Ample | Parcial |
|---|---|---|---|---|
| c/ Mossèn Galofré |  |  |  |  |
| PK 0-006 a 0+002 ME (creuament) | 1 | 8 | 0.4 | 3.20 |
| Subtotal |  |  |  | 3.20 |
| Total |  |  |  | 3.2 |

**E0305** m3 Excavació rases i pous, mitjans mecànics, cànon abocador
34.2 m3 × 11.12 = 380.30

| Amidament | Uts. | Llarg | Ample | Alt | Parcial |
|---|---|---|---|---|---|
| c/ Mossèn Galofré |  |  |  |  |  |
| PK 0-006 a 0+002 ME (creuament) | 1 | 8 | 0.4 | 0.5 | 1.60 |
| PK 0+002 a 0+080 ME | 1 | 80 | 0.4 | 0.5 | 16.00 |
| PK 0+000 a 0+080 MD | 1 | 83 | 0.4 | 0.5 | 16.60 |
| Subtotal |  |  |  |  | 34.20 |
| Total |  |  |  |  | 34.2 |

**E0322** m3 Sorra de riu en recobriment de tubs
19.56 m3 × 19.49 = 381.22

| Amidament | Uts. | Llarg | Ample | Alt | Parcial |
|---|---|---|---|---|---|
| c/ Mossèn Galofré |  |  |  |  |  |
| PK 0+002 a 0+080 ME | 1 | 80 | 0.4 | 0.3 | 9.60 |
| PK 0+000 a 0+080 MD | 1 | 83 | 0.4 | 0.3 | 9.96 |
| Subtotal |  |  |  |  | 19.56 |
| Total |  |  |  |  | 19.56 |

**E0317** m3 Rebliment i piconatge rasa 95% PM, material préstec, inclòs càrrega i transport
13.04 m3 × 8.11 = 105.75

| Amidament | Uts. | Llarg | Ample | Alt | Parcial |
|---|---|---|---|---|---|
| c/ Mossèn Galofré |  |  |  |  |  |
| PK 0+002 a 0+080 ME | 1 | 80 | 0.4 | 0.2 | 6.40 |
| PK 0+000 a 0+080 MD | 1 | 83 | 0.4 | 0.2 | 6.64 |
| Subtotal |  |  |  |  | 13.04 |
| Total |  |  |  |  | 13.04 |

**E101002** m Tub PEAD corrugat de Ø160
8 m × 6.43 = 51.44

| Amidament | Uts. | Llarg | Parcial |
|---|---|---|---|
| c/ Mossèn Galofré |  |  |  |
| PK 0-006 a 0+002 ME (creuament) | 1 | 8 | 8.00 |
| Subtotal |  |  | 8.00 |
| Total |  |  | 8 |

**E0502** m3 Formigó HM-20 fonaments
1.6 m3 × 62.85 = 100.56

| Amidament | Uts. | Llarg | Ample | Alt | Parcial |
|---|---|---|---|---|---|
| c/ Mossèn Galofré |  |  |  |  |  |
| PK 0-006 a 0+002 ME (creuament) | 1 | 8 | 0.4 | 0.5 | 1.60 |
| Subtotal |  |  |  |  | 1.60 |
| Total |  |  |  |  | 1.6 |

**E10131** m Subministrament i col·locació de cinta senyalitzadora
171 m × 1.12 = 191.52

| Amidament | Uts. | Llarg | Parcial |
|---|---|---|---|
| c/ Mossèn Galofré |  |  |  |
| PK 0-006 a 0+002 ME (creuament) | 1 | 8 | 8.00 |
| PK 0+002 a 0+080 ME | 1 | 80 | 80.00 |
| PK 0+000 a 0+080 MD | 1 | 83 | 83.00 |
| Subtotal |  |  | 171.00 |
| Total |  |  | 171 |

**E0821** u Recreixement i anivellament pericó o bunera
13 u × 58.26 = 757.38

| Amidament | Uts. | Parcial |
|---|---|---|
| c/ Mossèn Galofré |  |  |
| PK 0+000 ME | 1 | 1.00 |
| PK 0+000 MD | 1 | 1.00 |
| PK 0+010 ME | 1 | 1.00 |
| PK 0+025 MD | 1 | 1.00 |
| PK 0+030 ME | 1 | 1.00 |
| PK 0+035 ME | 1 | 1.00 |
| PK 0+042 ME | 1 | 1.00 |
| PK 0+060 ME | 1 | 1.00 |
| PK 0+060 MD | 1 | 1.00 |
| PK 0+080 ME | 2 | 2.00 |
| PK 0+080 MD | 2 | 2.00 |
| Subtotal |  | 13.00 |
| Total |  | 13 |

**E0620** m3 Paviment de formigó tipus HM-20, amb junts
0.64 m3 × 82.57 = 52.84

| Amidament | Uts. | Llarg | Ample | Alt | Parcial |
|---|---|---|---|---|---|
| c/ Mossèn Galofré |  |  |  |  |  |
| PK 0-006 a 0+002 ME (creuament) | 1 | 8 | 0.4 | 0.2 | 0.64 |
| Subtotal |  |  |  |  | 0.64 |
| Total |  |  |  |  | 0.64 |

#### 01.08.04.07 Servei 4-003C (07/12/1994)
Import: 527.87

**E0305** m3 Excavació rases i pous, mitjans mecànics, cànon abocador
4.32 m3 × 11.12 = 48.04

| Amidament | Uts. | Llarg | Ample | Alt | Parcial |
|---|---|---|---|---|---|
| Vial nou PK 0+782 | 1 | 12 | 0.6 | 0.6 | 4.32 |
| Total |  |  |  |  | 4.32 |

**E0875** m Tub de PP corrugat doble capa Ø400 mm
12 m × 24.41 = 292.92

| Amidament | Uts. | Llarg | Parcial |
|---|---|---|---|
| Vial nou PK 0+782 | 1 | 12 | 12.00 |
| Total |  |  | 12 |

**E0502** m3 Formigó HM-20 fonaments
2.76 m3 × 62.85 = 173.47

| Amidament | Uts. | Llarg | Ample | Alt | Parcial |
|---|---|---|---|---|---|
| Vial nou PK 0+782 | 1 | 12 | 0.6 | 0.6 | 4.32 |
| A descomptar tub D400mm | -1 | 12 | 0.13 |  | -1.56 |
| Subtotal |  |  |  |  | 2.76 |
| Total |  |  |  |  | 2.76 |

**E101312** m Subministrament i col·locació de cinta senyalitzadora
12 m × 1.12 = 13.44

| Amidament | Uts. | Llarg | Parcial |
|---|---|---|---|
| Vial nou PK 0+782 | 1 | 12 | 12.00 |
| Total |  |  | 12 |

### 01.08.05 Enllumenat (07/12/1994)
Import: 2092.7

#### 01.08.05.01 Servei 5-006A

**E10100B** m Tub de PEAD corrugat de Ø 90 mm doble paret
0 m × 2.71
Tub corbable de PEAD de doble paret vermell de 90 mm. de diàmetre nominal, interior llis i exterior corrugat, per a canalització soterrada amb fil guia incorporat, resistència a la compressió 450 N, grau de protecció segons normativa vigent, inclòs part proporcional de maneguets d'unió, col·locat.

| Codi | Ut | Descripció | Rendiment | Preu | Import |
|---|---|---|---|---|---|
| O0102 | h | Oficial 1ª | 0.01 | 20.46 | 0.205 |
| O0110 | h | Peó | 0.01 | 16.75 | 0.168 |
| P091272 | m | Tub corrugat Ø90 mm. (material) | 1 | 2.18 | 2.180 |
| %ZZ0600_10600 | % | Despeses generals | 6 % | 2.553 | 0.153 |
|  |  | Total |  |  | 2.71 |

**E1210B** u Pericó registre (B) 45x45x60 cm, amb tapa (semàf i enllum, s/base formigó)
0 u × 87.89
Pericó registre tipus B de 45x45x60 cm, amb tapa, per instal·lacions semafòriques o d'enllumenat, i parets de totxo gero arrebossat i lliscat interiorment.

| Codi | Ut | Descripció | Rendiment | Preu | Import |
|---|---|---|---|---|---|
| O0101 | h | Cap de colla | 0.09 | 20.6 | 1.854 |
| O0102 | h | Oficial 1ª | 0.45 | 20.46 | 9.207 |
| O0110 | h | Peó | 0.9 | 16.75 | 15.075 |
| P0622B | u | Tapa fosa 480x480x30, marc 500x500, classe B-125 (material) | 1 | 18.07 | 18.070 |
| P0841 | m2 | Enlluïment parets exteriors | 1.08 | 20.01 | 21.611 |
| P0805 | u | Maó massís 29x14x5 cm. a rev. | 100 | 0.12 | 12.000 |
| E0108 | m3 | Morter de ciment elaborat a l'obra | 0.1 | 50.96 | 5.096 |
| %16130600_2 | % | Despeses indirectes | 6 % | 82.913 | 4.975 |
|  |  | Total |  |  | 87.89 |

| Codi | Ut | Descripció | Quantitat | Preu |
|---|---|---|---|---|
| E101311 | m | Subministrament i col·locació de cinta senyalitzadora | 0 | 1.12 |

**E10121** m Conductor coure nu de 35 mm2, unipolar soterrada
0 m × 3.8
Conductor de coure nu de 35 mm2, unipolar, col·locat al fons de la rasa i sortint a punts de llum, compresa la part proporcional de tub protector dels sortints i soldadures als punts metàl·lics o a les derivacions.

| Codi | Ut | Descripció | Rendiment | Preu | Import |
|---|---|---|---|---|---|
| O0110 | h | Peó | 0.03 | 16.75 | 0.503 |
| O0102 | h | Oficial 1ª | 0.03 | 20.46 | 0.614 |
| O0101 | h | Cap de colla | 0.01 | 20.6 | 0.206 |
| P10207 | pp | Soldadures a xarxa i petit mat. | 1 | 0.91 | 0.910 |
| P10111 | m | Conductor Cu nu unipolar d'1x35 mm2 (material) | 1.05 | 1.29 | 1.355 |
| %ZZ060006000600 | % | Despeses generals | 6 % | 3.588 | 0.215 |
|  |  | Total |  |  | 3.8 |

**E10104** m Conductor coure tetrapolar 4x6 mm2 soterrada
0 m × 5.35
Conductor de coure tetrapolar 4x6 mm2, de designació UNE RV 0,6/1 kV, col·locat en línia d'enllumenat soterrada, allotjat en tub corrugat.

| Codi | Ut | Descripció | Rendiment | Preu | Import |
|---|---|---|---|---|---|
| O0110 | h | Peó | 0.04 | 16.75 | 0.67 |
| O0101 | h | Cap de colla | 0.01 | 20.6 | 0.21 |
| O0102 | h | Oficial 1ª | 0.04 | 20.46 | 0.82 |
| P10104 | m | Conductor Cu tetrapolar 4x6 rv 0,6/1 kV (material) | 1.05 | 3.48 | 3.65 |
|  |  | Total |  |  | 5.35 |

**E10103** m Conductor coure tetrapolar 4x10 mm2 soterrada
0 m × 7.61
Conductor de coure tetrapolar 4x10 mm2, de designació UNE RV 0,6/1 kV, col·locat en línia d'enllumenat soterrada, allotjat en tub corrugat.

| Codi | Ut | Descripció | Rendiment | Preu | Import |
|---|---|---|---|---|---|
| O0110 | h | Peó | 0.04 | 16.75 | 0.67 |
| O0101 | h | Cap de colla | 0.01 | 20.6 | 0.21 |
| O0102 | h | Oficial 1ª | 0.04 | 20.46 | 0.82 |
| P10103 | m | Conductor Cu tetrapolar 4x10 rv 0,6/1 kV (material) | 1.05 | 5.22 | 5.48 |
| %ZZ0600_2 | % | Despeses generals | 6 % | 7.18 | 0.43 |
|  |  | Total |  |  | 7.61 |

**E1627N** u Connexió elèctrica, escomeses, quadres (01/10/2020)
0 u × 300
Connexió a la xarxa elèctrica, inclòs escomeses i ampliació o modificació del quadre elèctric.

#### 01.08.05.02 Serveis 5-002B, 5-004B, 5-009B (07/12/1994)

| Codi | Ut | Descripció | Quantitat | Preu |
|---|---|---|---|---|
| E034001 | u | Cales per a localització serveis | 0 | 53.8 |

#### 01.08.05.03 Servei 5-002C
Import: 471.75

**E10215** u Retirada llumenera inclòs columna
3 u × 95.53 = 286.59
Retirada de llumenera, inclòs columna, demolició de la fonamentació, càrrega i transport de les runes, fanal, cablejat i de tots els elements a l'abocador controlat, inclòs cànons.

| Codi | Ut | Descripció | Rendiment | Preu | Import |
|---|---|---|---|---|---|
| M0212B | h | Camió de trabuc de 20 t | 0.18 | 37.33 | 6.72 |
| M0214 | h | Camió grua | 1.1 | 42.07 | 46.28 |
| M0201 | h | Compressor amb dos martells | 0.015 | 21.09 | 0.32 |
| M0204 | h | Pala carregadora neumàtics | 0.06 | 58.27 | 3.50 |
| O0102 | h | Oficial 1ª | 0.25 | 20.46 | 5.12 |
| O0110 | h | Peó | 1.1 | 16.75 | 18.43 |
| O0101 | h | Cap de colla | 0.05 | 20.6 | 1.03 |
| P1613 | u | Cànon d'abocador | 2 | 0.8 | 1.60 |
| P1609 | m3 | Excavació de terres | 0.64 | 11.12 | 7.12 |
| %16130600_2 | % | Despeses indirectes | 6 % | 90.12 | 5.41 |
|  |  | Total |  |  | 95.53 |

**E10216** u Retirada pal elèctric o telefònic
3 u × 61.72 = 185.16

#### 01.08.05.04 Serveis 5-001E a 5-004E
Import: 652.55

**E0305** m3 Excavació rases i pous, mitjans mecànics, cànon abocador
12.4 m3 × 11.12 = 137.89

| Amidament | Uts. | Llarg | Ample | Alt | Parcial |
|---|---|---|---|---|---|
| C/ Mossèn Galofré |  |  |  |  |  |
| PK 0+003 a 0+062 MD | 1 | 50 | 0.4 | 0.5 | 10.00 |
|  | 1 | 9 | 0.4 | 0.5 | 1.80 |
| Ramals a façana | 3 | 1 | 0.4 | 0.5 | 0.60 |
| Subtotal |  |  |  |  | 12.40 |
| Total |  |  |  |  | 12.4 |

**E0322** m3 Sorra de riu en recobriment de tubs
7.44 m3 × 19.49 = 145.01

| Amidament | Uts. | Llarg | Ample | Alt | Parcial |
|---|---|---|---|---|---|
| C/ Mossèn Galofré |  |  |  |  |  |
| PK 0+003 a 0+062 MD | 1 | 50 | 0.4 | 0.3 | 6.00 |
|  | 1 | 9 | 0.4 | 0.3 | 1.08 |
| Ramals a façana | 3 | 1 | 0.4 | 0.3 | 0.36 |
| Subtotal |  |  |  |  | 7.44 |
| Total |  |  |  |  | 7.44 |

**E0317** m3 Rebliment i piconatge rasa 95% PM, material préstec, inclòs càrrega i transport
4.96 m3 × 8.11 = 40.23

| Amidament | Uts. | Llarg | Ample | Alt | Parcial |
|---|---|---|---|---|---|
| C/ Mossèn Galofré |  |  |  |  |  |
| PK 0+003 a 0+062 MD | 1 | 50 | 0.4 | 0.2 | 4.00 |
|  | 1 | 9 | 0.4 | 0.2 | 0.72 |
| Ramals a façana | 3 | 1 | 0.4 | 0.2 | 0.24 |
| Subtotal |  |  |  |  | 4.96 |
| Total |  |  |  |  | 4.96 |

**E10100B** m Tub de PEAD corrugat de Ø 90 mm doble paret
63.5 m × 2.71 = 172.09

| Amidament | Uts. | Llarg | Parcial |
|---|---|---|---|
| C/ Mossèn Galofré |  |  |  |
| PK 0+003 a 0+062 MD | 1 | 50 | 50.00 |
|  | 1 | 9 | 9.00 |
| Ramals a façana | 3 | 1.5 | 4.50 |
| Subtotal |  |  | 63.50 |
| Total |  |  | 63.5 |

**E101311** m Subministrament i col·locació de cinta senyalitzadora
62 m × 1.12 = 69.44

| Amidament | Uts. | Llarg | Parcial |
|---|---|---|---|
| C/ Mossèn Galofré |  |  |  |
| PK 0+003 a 0+062 MD | 1 | 50 | 50.00 |
|  | 1 | 9 | 9.00 |
| Ramals a façana | 3 | 1 | 3.00 |
| Subtotal |  |  | 62.00 |
| Total |  |  | 62 |

**E1210B** u Pericó registre (B) 45x45x60 cm, amb tapa (semàf i enllum, s/base formigó)
1 u × 87.89 = 87.89

| Amidament | Uts. | Parcial |
|---|---|---|
| C/ Mossèn Galofré |  |  |
| PK 0+000 ME | 1 | 1.00 |
| Subtotal |  | 1.00 |
| Total |  | 1 |

#### 01.08.05.05 Serveis d'enllumenat a localitzar amb cales (07/12/1994)
Import: 968.4

**E034001** u Cales per a localització serveis
18 u × 53.8 = 968.40

| Amidament | Uts. | Parcial |
|---|---|---|
| Vial nou |  |  |
| PK 0+645 ME (retirada pericó existent) | 1 | 1.00 |
| PK 0+655 ME i MD (retirada pericó existent) | 2 | 2.00 |
| Passeig Alzines |  |  |
| Connexió existents | 2 | 2.00 |
| c/ Mossèn Galofrè |  |  |
| PK 0+000 ME (retirada pericó existent) | 1 | 1.00 |
| PK 0+280 MD | 1 | 1.00 |
| C/ Pau Robert |  |  |
| PK 0+530 ME | 1 | 1.00 |
| PK 0+550 ME | 1 | 1.00 |
| Av Enric Benet |  |  |
| PK 0+345 ME | 1 | 1.00 |
| PK 0+415 ME | 1 | 1.00 |
| TP-2003 |  |  |
| PK 0+000 MD i ME | 2 | 2.00 |
| PK 0+010 MD | 1 | 1.00 |
| Altres | 4 | 4.00 |
| Subtotal |  | 18.00 |
| Total |  | 18 |

### 01.08.06 Comunitat de regants (07/12/1994)
Import: 2043.81

#### 01.08.06.01 Serveis a localitzar amb cales (07/12/1994)
Import: 860.8

**E034001** u Cales per a localització serveis
16 u × 53.8 = 860.80

| Amidament | Uts. | Parcial |
|---|---|---|
| Nou vial |  |  |
| PK 0+650 Eix | 2 | 2.00 |
| PK 0+655 Eix | 1 | 1.00 |
| PK 0+655 ME i MD | 2 | 2.00 |
| PK 0+685 ME i MD | 2 | 2.00 |
| PK 0+775 Eix i ME | 2 | 2.00 |
| C/ Vilardida | 3 | 3.00 |
| C/ Mossèn Galofré |  |  |
| PK 0+080 MD | 1 | 1.00 |
| PK 0+225 ME | 1 | 1.00 |
| C/ Pau Robert |  |  |
| PK 0+525 MD | 1 | 1.00 |
| PK 0+540 MD | 1 | 1.00 |
| Subtotal |  | 16.00 |
| Total |  | 16 |

#### 01.08.06.02 Servei 6-004C (07/12/1994)

**E09110** m Tub PEAD DN 160 PN-10
0 m × 15.58
Tub de PEAD PE-100 de 160 mm de diàmetre nominal, de 10 bar de pressió nominal, inclòs pp de peces especials i accessoris, soldat i col·locat.

| Codi | Ut | Descripció | Rendiment | Preu | Import |
|---|---|---|---|---|---|
| A0901 | pp | Accessoris per a tub de polietilè | 0.1 | 15.15 | 1.52 |
| A0902 | pp | Elements de muntatge | 1 | 0.18 | 0.18 |
| O0102 | h | Oficial 1ª | 0.08 | 20.46 | 1.64 |
| O0110 | h | Peó | 0.08 | 16.75 | 1.34 |
| O0101 | h | Cap de colla | 0.04 | 20.6 | 0.82 |
| P09112 | m | Tub PEAD DN160mm, PE-100, PN-10 (material) | 1.02 | 9.02 | 9.20 |
| %ZZ06000600_1 | % | Despeses generals | 6 % | 14.70 | 0.88 |
|  |  | Total |  |  | 15.58 |

| Codi | Ut | Descripció | Quantitat | Preu |
|---|---|---|---|---|
| E0875 | m | Tub de PP corrugat doble capa Ø400 mm | 0 | 24.41 |
| E0305 | m3 | Excavació rases i pous, mitjans mecànics, cànon abocador | 0 | 11.12 |
| E0322 | m3 | Sorra de riu en recobriment de tubs | 0 | 19.49 |
| E0317 | m3 | Rebliment i piconatge rasa 95% PM, material préstec, inclòs càrrega i transport | 0 | 8.11 |
| E0502 | m3 | Formigó HM-20 fonaments | 0 | 62.85 |
| E101312 | m | Subministrament i col·locació de cinta senyalitzadora | 0 | 1.12 |
| E1211 | u | Pericó registre (A) 60x60x90 cm, amb tapa (serveis, base formigó) | 0 | 157.72 |
| E15255 | u | Connexió per a canonades de PEAD de qualsevol tipus | 0 | 230 |

#### 01.08.06.03 Servei 6-005B (07/12/1994)
Import: 1183.01

**E0305** m3 Excavació rases i pous, mitjans mecànics, cànon abocador
8.5 m3 × 11.12 = 94.52

| Amidament | Uts. | Llarg | Ample | Alt | Parcial |
|---|---|---|---|---|---|
| Vial nou PK 0+658 | 1 | 17 | 1 | 0.5 | 8.50 |
| Total |  |  |  |  | 8.5 |

**E0874** m Tub de PP corrugat doble capa Ø315 mm
34 m × 21.33 = 725.22

| Amidament | Uts. | Llarg | Parcial |
|---|---|---|---|
| Vial nou PK 0+658 | 2 | 17 | 34.00 |
| Total |  |  | 34 |

**E0502** m3 Formigó HM-20 fonaments
5.78 m3 × 62.85 = 363.27

| Amidament | Uts. | Llarg | Ample | Alt | Parcial |
|---|---|---|---|---|---|
| Vial nou PK 0+658 | 1 | 17 | 1 | 0.5 | 8.50 |
| A descomptar tubs 2x315mm | -1 | 17 | 0.16 |  | -2.72 |
| Subtotal |  |  |  |  | 5.78 |
| Total |  |  |  |  | 5.78 |

### 01.08.07 Obres accessòries
Import: 25466.08

**E0821** u Recreixement i anivellament pericó o bunera
8 u × 58.26 = 466.08

| Amidament | Uts. | Parcial |
|---|---|---|
| C/Mossèn Galofré |  |  |
| PK 0+000 ME EP | 1 | 1.00 |
| PK 0+025 MD AR | 1 | 1.00 |
| TP-2003 |  |  |
| PK 0+130 ME AR | 1 | 1.00 |
| Altres | 5 | 5.00 |
| Subtotal |  | 8.00 |
| Total |  | 8 |

**E1612** pa A justificar per reposició de serveis afectats per les obres
1 pa × 10000 = 10000.00
Partida alçada a justificar per reposició de serveis afectats per les obres.

**E1601** pa A justificar obres no previstes i imprescindibles
1 pa × 15000 = 15000.00
Partida alçada a justificar per a obres no previstes i imprescindibles de realitzar.

## 01.09 Desplegament xarxa fibra òptica (07/12/1994)
Import: 32628.02

**E11102** m Canalització capa base infraest. comunicacions 9x20 mm PEHD de 20 mm, microrasa
0 m × 23.21 = 0.00
Canalització en calçada i capa base d'infraestructura de comunicacions soterrada formada per 9 microtubs de PEHD de 20 mm de diàmetre exterior i de 2 mm de gruix, amb colors distintius, agrupats en subgrups de 3 amb vaina plàstica, col·locats en base de 3, amb fil de detecció, cinta de senyalització i morter M-300, mitjançant microrasa de 10 cm d'amplària i de fins a 30 cm de profunditat en qualsevol tipus de paviment, ferm i terreny, inclòs aspirat, càrrega, transport a l'abocador, cànon d'abocament i manteniment de l'abocador, desplaçaments, despeses de maquinària, trasllats parcials dels equips d'acord amb l'avanç de l'obra i tots els elements auxiliars, mà d'obra, maquinària, materials i senyalització provisional d'obra.

| Codi | Ut | Descripció | Rendiment | Preu | Import |
|---|---|---|---|---|---|
| M0212B | h | Camió de trabuc de 20 t | 0.05 | 37.33 | 1.87 |
| M0202 | h | Retroexcavadora (maquinària) | 0.01 | 59.41 | 0.59 |
| M0300 | h | Equip complet de microrasa (maquinària) | 0.065 | 67.82 | 4.41 |
| O0102 | h | Oficial 1ª | 0.1 | 20.46 | 2.05 |
| O0101 | h | Cap de colla | 0.02 | 20.6 | 0.41 |
| O0110 | h | Peó | 0.2 | 16.75 | 3.35 |
| P02001 | m | Canalització 9 microtubs de PEHD Ø 20 mm amb fil de detecció (material) | 1.05 | 6.76 | 7.10 |
| P1613 | u | Cànon d'abocador | 1 | 0.8 | 0.80 |
| E0108 | m3 | Morter de ciment elaborat a l'obra | 0.026 | 50.96 | 1.32 |
| %16130600_2 | % | Despeses indirectes | 6 % | 21.90 | 1.31 |
|  |  | Total |  |  | 23.21 |

| Amidament | Uts. | Llarg | Parcial |
|---|---|---|---|
| TP-2003 |  |  |  |
| PK 0+005 (creuament) | 1 | 10 |  |
| PK 0+005 a 0+210 MD | 1 | 205 |  |
| PK 0+210 (creuament) | 1 | 10 |  |
| PK 0+210 a 345 ME | 1 | 138 |  |
| Av. Enric Benet |  |  |  |
| PK 0+345 a 0+480 ME | 1 | 135 |  |
| C/ Pau Robert |  |  |  |
| PK 0+480 a 0+660 ME | 1 | 180 |  |
| Nou vial |  |  |  |
| PK 0+660 a 0+730 ME | 1 | 70 |  |
| PK 0+670 (creuament) | 1 | 8 |  |
| PK 0+730 a 0+800 ME | 1 | 60 |  |
| PK 0+800 a 0+844 ME | 1 | 46 |  |
| Subtotal |  |  |  |
| Total |  |  | 0 |

**E11106** u Pericó de registre de formigó pref. 70x70x80 cm
8 u × 662.28 = 5298.24
Pericó de registre de formigó pref. de 70x70x80 cm interiors amb parets de 12,5 cm de gruix mínim per a serveis de telecomunicacions, col·locat sobre solera de formigó HM-20 de 15 cm de gruix i reblert lateral amb sòl seleccionat compactat, inclòs l'excavació, perforació de parets, connexions, formigonat dels entrocaments, fixació dels conductes, taps dels extrems, marc i tapa de fosa classe D-400 fixada a l'arqueta amb un mínim de 10 ancoratges de 60 mm de longitud i 14 mm de diàmetre, amb tancament de seguretat i distinitiu de la corporació, totalment acabada.

| Codi | Ut | Descripció | Rendiment | Preu | Import |
|---|---|---|---|---|---|
| M0214 | h | Camió grua | 0.9 | 42.07 | 37.86 |
| O0110 | h | Peó | 2 | 16.75 | 33.50 |
| O0101 | h | Cap de colla | 0.1 | 20.6 | 2.06 |
| O0102 | h | Oficial 1ª | 2 | 20.46 | 40.92 |
| P1609 | m3 | Excavació de terres | 1.1 | 11.12 | 12.23 |
| P0504 | m3 | Formigó HM-20 posat a l'obra | 0.15 | 52 | 7.80 |
| P1613 | u | Cànon d'abocador | 1 | 0.8 | 0.80 |
| P10001 | u | Pericó 70x70x80 mm pref. tipus B amb marc i tapa D-400 (material) | 1 | 487.07 | 487.07 |
| E0108 | m3 | Morter de ciment elaborat a l'obra | 0.05 | 50.96 | 2.55 |
| %16130600_2 | % | Despeses indirectes | 6 % | 624.79 | 37.49 |
|  |  | Total |  |  | 662.28 |

| Amidament | Uts. | Parcial |
|---|---|---|
| TP-2003 |  |  |
| PK 0+005 ME | 1 | 1.00 |
| PK 0+075 MD | 1 | 1.00 |
| PK 0+210 MD | 1 | 1.00 |
| Av. Enric Benet |  |  |
| PK 0+345 ME | 1 | 1.00 |
| PK 0+415 ME | 1 | 1.00 |
| C/ Pau Robert |  |  |
| PK 0+550 ME | 1 | 1.00 |
| Nou vial |  |  |
| PK 0+670 MD | 1 | 1.00 |
| PK 0+730 ME | 1 | 1.00 |
| Subtotal |  | 8.00 |
| Total |  | 8 |

**E11107** u Pericó de registre de formigó pref. 140x70x80 cm
4 u × 1102.3 = 4409.20
Pericó de registre de formigó pref. de 140x70x80 cm interiors amb parets de 12,5 cm de gruix mínim per a serveis de telecomunicacions, col·locat sobre solera de formigó HM-20 de 15 cm de gruix i reblert lateral amb sòl seleccionat compactat, inclòs l'excavació, perforació de parets, connexions, formigonat dels entrocaments, fixació dels conductes, taps dels extrems, marc i tapa de fosa classe D-400 fixada a l'arqueta amb un mínim de 10 ancoratges de 60 mm de longitud i 14 mm de diàmetre, amb tancament de seguretat i distintiu de la corporació, totalment acabada.

| Codi | Ut | Descripció | Rendiment | Preu | Import |
|---|---|---|---|---|---|
| M0214 | h | Camió grua | 0.9 | 42.07 | 37.86 |
| O0101 | h | Cap de colla | 0.1 | 20.6 | 2.06 |
| O0102 | h | Oficial 1ª | 2 | 20.46 | 40.92 |
| O0110 | h | Peó | 2 | 16.75 | 33.50 |
| P0504 | m3 | Formigó HM-20 posat a l'obra | 0.2 | 52 | 10.40 |
| P1609 | m3 | Excavació de terres | 2.1 | 11.12 | 23.35 |
| P10002 | u | Pericó 140x70x80 mm pref. tipus C amb marc i tapa D-400 (material) | 1 | 885.12 | 885.12 |
| P1613 | u | Cànon d'abocador | 2 | 0.8 | 1.60 |
| E0108 | m3 | Morter de ciment elaborat a l'obra | 0.1 | 50.96 | 5.10 |
| %16130600_2 | % | Despeses indirectes | 6 % | 1039.91 | 62.39 |
|  |  | Total |  |  | 1102.3 |

| Amidament | Uts. | Parcial |
|---|---|---|
| TP-2003 |  |  |
| PK 0+005 MD | 1 | 1.00 |
| PK 0+210 ME | 1 | 1.00 |
| Nou vial |  |  |
| PK 0+670 ME | 1 | 1.00 |
| PK 0+842 ME | 1 | 1.00 |
| Subtotal |  | 4.00 |
| Total |  | 4 |

**EPN29** m Canalització capa base infraest. comunicacions 10x20 mm PEHD de 20 mm, microrasa (07/12/1994)
862 m × 26.59 = 22920.58
Formació de canalització d'infraestructura de comunicacions en qualsevol tipus de paviment, sigui en creuament transversal de calçada o bé longitudinalment en voral, vorera o cuneta de formigó mitjançant microrasa de 15 cm d'amplada i 35 cm de profunditat, inclosa l'estesa del grup solidari de 10 microtubs de HPDE de 20 mm de diàmetre exterior i de gruix mínim de 2 mm, amb colors distintius i fil de coure agrupats en subgrups de 2 i plegats amb beina plàstica, col·locats en base de 2 i alçada de 5 o viceversa, premarcatge de la microrasa i reblert de la rasa "in situ" amb morter autonivellant D-300. Inclou el tall del paviment amb equip complert específic de minirasadora amb aspiració del ferm triturat, càrrega, formació de rasa, i la reposició del mateix mitjançant morter autonivellant D-300 amb additiu colorejant negre, així com la part proporcional d’elements auxiliars de fixació, separadors, protecció d’extrems, formigonat i unions fins caixa de connexions, totalment acabat. Fins i tot transport i cànon d’abocador del material excavat, proves d'estanquitat i pressió així com la senyalització provisional d’obra amb els mitjans necessaris.

| Codi | Ut | Descripció | Rendiment | Preu | Import |
|---|---|---|---|---|---|
| M0212B | h | Camió de trabuc de 20 t | 0.05 | 37.33 | 1.87 |
| M0202 | h | Retroexcavadora | 0.01 | 59.41 | 0.59 |
| M0300 | h | Equip complet de microrasa | 0.065 | 67.82 | 4.41 |
| O0102 | h | Oficial 1ª | 0.1 | 20.46 | 2.05 |
| O0101 | h | Cap de colla | 0.02 | 20.6 | 0.41 |
| O0110 | h | Peó | 0.2 | 16.75 | 3.35 |
| PMN29 | m | Canalització 10 microtubs de PEHD Ø 20 mm amb fil de detecció (material; 01/03/2023) | 1.05 | 8.52 | 8.95 |
| P1613 | u | Cànon d'abocador | 1 | 0.8 | 0.80 |
| E0108 | m3 | Morter de ciment elaborat a l'obra | 0.052 | 50.96 | 2.65 |
| %1613 | % | Despeses indirectes | 6 % | 25.08 | 1.50 |
|  |  | Total |  |  | 26.59 |

| Amidament | Uts. | Llarg | Parcial |
|---|---|---|---|
| TP-2003 |  |  |  |
| PK 0+005 (creuament) | 1 | 10 | 10.00 |
| PK 0+005 a 0+210 MD | 1 | 205 | 205.00 |
| PK 0+210 (creuament) | 1 | 10 | 10.00 |
| PK 0+210 a 345 ME | 1 | 138 | 138.00 |
| Av. Enric Benet |  |  |  |
| PK 0+345 a 0+480 ME | 1 | 135 | 135.00 |
| C/ Pau Robert |  |  |  |
| PK 0+480 a 0+660 ME | 1 | 180 | 180.00 |
| Nou vial |  |  |  |
| PK 0+660 a 0+730 ME | 1 | 70 | 70.00 |
| PK 0+670 (creuament) | 1 | 8 | 8.00 |
| PK 0+730 a 0+800 ME | 1 | 60 | 60.00 |
| PK 0+800 a 0+844 ME | 1 | 46 | 46.00 |
| Subtotal |  |  | 862.00 |
| Total |  |  | 862 |

## 01.10 Enllumenat públic (07/12/1994)
Import: 74652.63

**E0305** m3 Excavació rases i pous, mitjans mecànics, cànon abocador
245.8 m3 × 11.12 = 2733.30

| Amidament | Uts. | Llarg | Ample | Alt | Parcial |
|---|---|---|---|---|---|
| C/Mossèn Galofré |  |  |  |  |  |
| P21 a P22 | 1 | 9 | 0.4 | 0.5 | 1.80 |
| P22 a P23 (excavació manual) | 4.5 | 38 | 0.4 | 0.5 | 34.20 |
| P23 a P24 | 1 | 10 | 0.4 | 0.5 | 2.00 |
| P24 a P25 | 1 | 46 | 0.4 | 0.5 | 9.20 |
| P25 a P26 | 1 | 12 | 0.4 | 0.5 | 2.40 |
| Nou vial |  |  |  |  |  |
| P25 a P27 | 1 | 23 | 0.4 | 0.5 | 4.60 |
| P27 a P37 | 1 | 10 | 0.4 | 0.5 | 2.00 |
| P27 a P28 | 1 | 40 | 0.4 | 0.5 | 8.00 |
| P28 a P29 | 1 | 9 | 0.4 | 0.5 | 1.80 |
| P29 a P30 | 1 | 55 | 0.4 | 0.5 | 11.00 |
| P30 a P34 | 1 | 10 | 0.4 | 0.5 | 2.00 |
| P30 a P31 | 1 | 8 | 0.4 | 0.5 | 1.60 |
| P31 a P32 | 1 | 7 | 0.4 | 0.5 | 1.40 |
| P33 a P34 | 1 | 6 | 0.4 | 0.5 | 1.20 |
| P34 a P35 | 1 | 52 | 0.4 | 0.5 | 10.40 |
| P35 a P36 | 1 | 9 | 0.4 | 0.5 | 1.80 |
| P36 a final vorera en construcció | 1 | 20 | 0.4 | 0.5 | 4.00 |
| Continuació fins P37 | 1 | 43 | 0.4 | 0.5 | 8.60 |
| P37 a connexió existent | 1 | 43.5 | 0.4 | 0.5 | 8.70 |
|  | 1 | 12 | 0.4 | 0.5 | 2.40 |
| TP-2003 |  |  |  |  |  |
| Rotonda a P1 | 1 | 64 | 0.4 | 0.5 | 12.80 |
| P1 a P2 | 1 | 34.5 | 0.4 | 0.5 | 6.90 |
| P2 a P3 | 1 | 46 | 0.4 | 0.5 | 9.20 |
| P3 a P4 | 1 | 13 | 0.4 | 0.5 | 2.60 |
| P4 a P5 | 1 | 38 | 0.4 | 0.5 | 7.60 |
| P5 a P6 | 1 | 12 | 0.4 | 0.5 | 2.40 |
| P6 a P7 | 1 | 30 | 0.4 | 0.5 | 6.00 |
| P7 a P8 | 1 | 10 | 0.4 | 0.5 | 2.00 |
| P8 a P9 | 1 | 25 | 0.4 | 0.5 | 5.00 |
| P9 a P19 | 1 | 65 | 0.4 | 0.5 | 13.00 |
| P19 a P20 | 1 | 8 | 0.4 | 0.5 | 1.60 |
| Rotonda a P10 (Excavació manual) | 4.5 | 8 | 0.4 | 0.5 | 7.20 |
| P10 a P10b | 1 | 8 | 0.4 | 0.5 | 1.60 |
| P10 a P11 | 1 | 12 | 0.4 | 0.5 | 2.40 |
| P11 a P12 | 1 | 60 | 0.4 | 0.5 | 12.00 |
| P12 a P13 | 1 | 18 | 0.4 | 0.5 | 3.60 |
| P13 a P14 | 1 | 28 | 0.4 | 0.5 | 5.60 |
| P14 a P15 | 1 | 18 | 0.4 | 0.5 | 3.60 |
| P15 a P16 | 1 | 72 | 0.4 | 0.5 | 14.40 |
| P16 a P17 | 1 | 12 | 0.4 | 0.5 | 2.40 |
| P17 a C27 | 1 | 16 | 0.4 | 0.5 | 3.20 |
| P18 a P7 | 1 | 8 | 0.4 | 0.5 | 1.60 |
| Subtotal |  |  |  |  | 245.80 |
| Total |  |  |  |  | 245.8 |

**E0322** m3 Sorra de riu en recobriment de tubs
91.98 m3 × 19.49 = 1792.69

| Amidament | Uts. | Llarg | Ample | Alt | Parcial |
|---|---|---|---|---|---|
| C/ Mossèn Galofré |  |  |  |  |  |
| P22 a P23 | 1 | 38 | 0.4 | 0.3 | 4.56 |
| P24 a P25 | 1 | 46 | 0.4 | 0.3 | 5.52 |
| Nou vial |  |  |  |  |  |
| P25 a P27 | 1 | 23 | 0.4 | 0.3 | 2.76 |
| P27 a P28 | 1 | 40 | 0.4 | 0.3 | 4.80 |
| P29 a P30 | 1 | 55 | 0.4 | 0.3 | 6.60 |
| P30 a P31 | 1 | 8 | 0.4 | 0.3 | 0.96 |
| P33 a P34 | 1 | 6 | 0.4 | 0.3 | 0.72 |
| P34 a P35 | 1 | 52 | 0.4 | 0.3 | 6.24 |
| P36 a final vorera en construcció | 1 | 20 | 0.4 | 0.3 | 2.40 |
| Continuació fins P37 | 1 | 43 | 0.4 | 0.3 | 5.16 |
| P37 a connexió existent | 1 | 43.5 | 0.4 | 0.3 | 5.22 |
|  | 1 | 12 | 0.4 | 0.3 | 1.44 |
| TP-2003 |  |  |  |  |  |
| P2 a P3 | 1 | 46 | 0.4 | 0.3 | 5.52 |
| P4 a P5 | 1 | 38 | 0.4 | 0.3 | 4.56 |
| P6 a P7 | 1 | 30 | 0.4 | 0.3 | 3.60 |
| P8 a P9 | 1 | 25 | 0.4 | 0.3 | 3.00 |
| P9 a P19 | 1 | 65 | 0.4 | 0.3 | 7.80 |
| P11 a P12 | 1 | 60 | 0.4 | 0.3 | 7.20 |
| P13 a P14 | 1 | 28 | 0.4 | 0.3 | 3.36 |
| P15 a P16 | 1 | 72 | 0.4 | 0.3 | 8.64 |
| P17 a C27 | 1 | 16 | 0.4 | 0.3 | 1.92 |
| Subtotal |  |  |  |  | 91.98 |
| Total |  |  |  |  | 91.98 |

**E0317** m3 Rebliment i piconatge rasa 95% PM, material préstec, inclòs càrrega i transport
61.32 m3 × 8.11 = 497.31

| Amidament | Uts. | Llarg | Ample | Alt | Parcial |
|---|---|---|---|---|---|
| C/ Mossèn Galofré |  |  |  |  |  |
| P22 a P23 | 1 | 38 | 0.4 | 0.2 | 3.04 |
| P24 a P25 | 1 | 46 | 0.4 | 0.2 | 3.68 |
| Nou vial |  |  |  |  |  |
| P25 a P27 | 1 | 23 | 0.4 | 0.2 | 1.84 |
| P27 a P28 | 1 | 40 | 0.4 | 0.2 | 3.20 |
| P29 a P30 | 1 | 55 | 0.4 | 0.2 | 4.40 |
| P30 a P31 | 1 | 8 | 0.4 | 0.2 | 0.64 |
| P33 a P34 | 1 | 6 | 0.4 | 0.2 | 0.48 |
| P34 a P35 | 1 | 52 | 0.4 | 0.2 | 4.16 |
| P36 a final vorera en construcció | 1 | 20 | 0.4 | 0.2 | 1.60 |
| Continuació fins P37 | 1 | 43 | 0.4 | 0.2 | 3.44 |
| P37 a connexió existent | 1 | 43.5 | 0.4 | 0.2 | 3.48 |
|  | 1 | 12 | 0.4 | 0.2 | 0.96 |
| TP-2003 |  |  |  |  |  |
| P2 a P3 | 1 | 46 | 0.4 | 0.2 | 3.68 |
| P4 a P5 | 1 | 38 | 0.4 | 0.2 | 3.04 |
| P6 a P7 | 1 | 30 | 0.4 | 0.2 | 2.40 |
| P8 a P9 | 1 | 25 | 0.4 | 0.2 | 2.00 |
| P9 a P19 | 1 | 65 | 0.4 | 0.2 | 5.20 |
| P11 a P12 | 1 | 60 | 0.4 | 0.2 | 4.80 |
| P13 a P14 | 1 | 28 | 0.4 | 0.2 | 2.24 |
| P15 a P16 | 1 | 72 | 0.4 | 0.2 | 5.76 |
| P17 a C27 | 1 | 16 | 0.4 | 0.2 | 1.28 |
| Subtotal |  |  |  |  | 61.32 |
| Total |  |  |  |  | 61.32 |

**E0502** m3 Formigó HM-20 fonaments
60.3 m3 × 62.85 = 3789.86

| Amidament | Uts. | Llarg | Ample | Alt | Parcial |
|---|---|---|---|---|---|
| C/Mossèn Galofré |  |  |  |  |  |
| P21 a P22 | 1 | 9 | 0.4 | 0.5 | 1.80 |
| P23 a P24 | 1 | 10 | 0.4 | 0.5 | 2.00 |
| P25 a P26 | 1 | 12 | 0.4 | 0.5 | 2.40 |
| Nou vial |  |  |  |  |  |
| P27 a P37 | 1 | 10 | 0.4 | 0.5 | 2.00 |
| P28 a P29 | 1 | 9 | 0.4 | 0.5 | 1.80 |
| P30 a P34 | 1 | 10 | 0.4 | 0.5 | 2.00 |
| P31 a P32 | 1 | 7 | 0.4 | 0.5 | 1.40 |
| P35 a P36 | 1 | 9 | 0.4 | 0.5 | 1.80 |
| TP-2003 |  |  |  |  |  |
| Rotonda a P1 | 1 | 64 | 0.4 | 0.5 | 12.80 |
| P1 a P2 | 1 | 34.5 | 0.4 | 0.5 | 6.90 |
| P3 a P4 | 1 | 13 | 0.4 | 0.5 | 2.60 |
| P5 a P6 | 1 | 12 | 0.4 | 0.5 | 2.40 |
| P7 a P8 | 1 | 10 | 0.4 | 0.5 | 2.00 |
| P19 a P20 | 1 | 8 | 0.4 | 0.5 | 1.60 |
| P10 a P10b | 1 | 8 | 0.4 | 0.5 | 1.60 |
| Rotonda a P10 | 1 | 8 | 0.4 | 0.5 | 1.60 |
| P10 a P11 | 1 | 12 | 0.4 | 0.5 | 2.40 |
| P12 a P13 | 1 | 18 | 0.4 | 0.5 | 3.60 |
| P14 a P15 | 1 | 18 | 0.4 | 0.5 | 3.60 |
| P16 a P17 | 1 | 12 | 0.4 | 0.5 | 2.40 |
| P18 a P7 | 1 | 8 | 0.4 | 0.5 | 1.60 |
| Subtotal |  |  |  |  | 60.30 |
| Total |  |  |  |  | 60.3 |

**E10100B** m Tub de PEAD corrugat de Ø 90 mm doble paret
1163.5 m × 2.71 = 3153.09

| Amidament | Uts. | Llarg | Parcial |
|---|---|---|---|
| C/ Mossèn Galofré |  |  |  |
| P22 a P23 | 2 | 38 | 76.00 |
| P24 a P25 | 2 | 46 | 92.00 |
| Nou vial |  |  |  |
| P25 a P27 | 1 | 23 | 23.00 |
| P27 a P28 | 1 | 40 | 40.00 |
| P29 a P30 | 1 | 55 | 55.00 |
| P30 a P34 | 1 | 10 | 10.00 |
| P33 a P34 | 1 | 6 | 6.00 |
| P34 a P35 | 1 | 52 | 52.00 |
| P36 a final vorera en construcció | 1 | 20 | 20.00 |
| Continuació fins P37 | 1 | 43 | 43.00 |
| P37 a connexió existent | 1 | 43.5 | 43.50 |
|  | 1 | 12 | 12.00 |
| TP-2003 |  |  |  |
| Rotonda a P1 | 1 | 64 | 64.00 |
| P2 a P3 | 1 | 46 | 46.00 |
| P4 a P5 | 1 | 38 | 38.00 |
| P6 a P7 | 2 | 30 | 60.00 |
| P8 a P9 | 2 | 25 | 50.00 |
| P9 a P19 | 1 | 65 | 65.00 |
| Rotonda a P10 | 2 | 8 | 16.00 |
| P11 a P12 | 2 | 60 | 120.00 |
| P13 a P14 | 2 | 28 | 56.00 |
| P15 a P16 | 2 | 72 | 144.00 |
| P17 a C27 | 2 | 16 | 32.00 |
| Subtotal |  |  | 1163.50 |
| Total |  |  | 1163.5 |

**E10100** m Tub de PEAD corrugat de Ø 110 mm doble paret
556 m × 3.25 = 1807.00
Tub corbable de PEAD de doble paret vermell de 110 mm. de diàmetre nominal, interior llis i exterior corrugat, per a canalització soterrada amb fil guia incorporat, resistència a la compressió 450 N, grau de protecció segons normativa vigent, inclòs part proporcional de maneguets d'unió, col·locat en rasa.

| Codi | Ut | Descripció | Rendiment | Preu | Import |
|---|---|---|---|---|---|
| O0102 | h | Oficial 1ª | 0.012 | 20.46 | 0.246 |
| O0110 | h | Peó | 0.012 | 16.75 | 0.201 |
| P09127 | m | Tub corrugat Ø110 mm. (material) | 1.05 | 2.49 | 2.615 |
| %ZZ0600_2 | % | Despeses generals | 6 % | 3.062 | 0.184 |
|  |  | Total |  |  | 3.25 |

| Amidament | Uts. | Llarg | Parcial |
|---|---|---|---|
| C/Mossèn Galofré |  |  |  |
| P21 a P22 | 3 | 9 | 27.00 |
| P23 a P24 | 3 | 10 | 30.00 |
| P25 a P26 | 2 | 12 | 24.00 |
| Nou vial |  |  |  |
| P27 a P37 | 2 | 10 | 20.00 |
| P28 a P29 | 2 | 9 | 18.00 |
| P30 a P34 | 2 | 10 | 20.00 |
| P31 a P32 | 2 | 7 | 14.00 |
| P35 a P36 | 2 | 9 | 18.00 |
| TP-2003 |  |  |  |
| P1 a P2 | 2 | 34.5 | 69.00 |
| P3 a P4 | 2 | 13 | 26.00 |
| P5 a P6 | 2 | 12 | 24.00 |
| P7 a P8 | 3 | 10 | 30.00 |
| P19 a P20 | 2 | 8 | 16.00 |
| P10 a P10b | 2 | 8 | 16.00 |
| P10 a P11 | 3 | 12 | 36.00 |
| P12 a P13 | 3 | 18 | 54.00 |
| P14 a P15 | 3 | 18 | 54.00 |
| P16 a P17 | 3 | 12 | 36.00 |
| P18 a P7 | 3 | 8 | 24.00 |
| Subtotal |  |  | 556.00 |
| Total |  |  | 556 |

**E10103** m Conductor coure tetrapolar 4x10 mm2 soterrada
25 m × 7.61 = 190.25

| Amidament | Uts. | Llarg | Parcial |
|---|---|---|---|
| Instal·lació capçalera | 1 | 25 | 25.00 |
| Total |  |  | 25 |

**E10121** m Conductor coure nu de 35 mm2, unipolar soterrada
1068 m × 3.8 = 4058.40

| Amidament | Uts. | Llarg | Parcial |
|---|---|---|---|
| C/Mossèn Galofré |  |  |  |
| P21 a P22 | 1 | 9 | 9.00 |
| P22 a P23 | 1 | 38 | 38.00 |
| P23 a P24 | 1 | 10 | 10.00 |
| P24 a P25 | 1 | 46 | 46.00 |
| P25 a P26 | 1 | 12 | 12.00 |
| Nou vial |  |  |  |
| P25 a P27 | 1 | 23 | 23.00 |
| P27 a P37 | 1 | 10 | 10.00 |
| P27 a P28 | 1 | 40 | 40.00 |
| P28 a P29 | 1 | 9 | 9.00 |
| P29 a P30 | 1 | 55 | 55.00 |
| P30 a P34 | 1 | 10 | 10.00 |
| P30 a P31 | 1 | 8 | 8.00 |
| P31 a P32 | 1 | 7 | 7.00 |
| P33 a P34 | 1 | 6 | 6.00 |
| P34 a P35 | 1 | 52 | 52.00 |
| P35 a P36 | 1 | 9 | 9.00 |
| P36 a final vorera en construcció | 1 | 20 | 20.00 |
| Continuació fins P37 | 1 | 43 | 43.00 |
| P37 a connexió existent | 1 | 43.5 | 43.50 |
|  | 1 | 12 | 12.00 |
| TP-2003 |  |  |  |
| Rotonda a P1 | 1 | 64 | 64.00 |
| P1 a P2 | 1 | 34.5 | 34.50 |
| P2 a P3 | 1 | 46 | 46.00 |
| P3 a P4 | 1 | 13 | 13.00 |
| P4 a P5 | 1 | 38 | 38.00 |
| P5 a P6 | 1 | 12 | 12.00 |
| P6 a P7 | 1 | 30 | 30.00 |
| P7 a P8 | 1 | 10 | 10.00 |
| P8 a P9 | 1 | 25 | 25.00 |
| P9 a P19 | 1 | 65 | 65.00 |
| P19 a P20 | 1 | 8 | 8.00 |
| Rotonda a P10 | 1 | 8 | 8.00 |
| P10 a P10b | 1 | 8 | 8.00 |
| P10 a P11 | 1 | 12 | 12.00 |
| P11 a P12 | 1 | 60 | 60.00 |
| P12 a P13 | 1 | 18 | 18.00 |
| P13 a P14 | 1 | 28 | 28.00 |
| P14 a P15 | 1 | 18 | 18.00 |
| P15 a P16 | 1 | 72 | 72.00 |
| P16 a P17 | 1 | 12 | 12.00 |
| P17 a C27 | 1 | 16 | 16.00 |
| P18 a P7 | 1 | 8 | 8.00 |
| Subtotal |  |  | 1068.00 |
| Total |  |  | 1068 |

**E1211** u Pericó registre (A) 60x60x90 cm, amb tapa (serveis, base formigó)
37 u × 157.72 = 5835.64

| Amidament | Uts. | Parcial |
|---|---|---|
| C/Mossèn Galofré |  |  |
| P21 a P25 | 5 | 5.00 |
| P26 | 1 | 1.00 |
| Nou vial |  |  |
| P32 a P27 | 6 | 6.00 |
| P33 a P37 | 5 | 5.00 |
| TP-2003 |  |  |
| P1 a P5 | 5 | 5.00 |
| P6 a P9 | 4 | 4.00 |
| P19 a P20 | 2 | 2.00 |
| P10 | 1 | 1.00 |
| P11 a P18 | 8 | 8.00 |
| Subtotal |  | 37.00 |
| Total |  | 37 |

**E1210B** u Pericó registre (B) 45x45x60 cm, amb tapa (semàf i enllum, s/base formigó)
1 u × 87.89 = 87.89

| Amidament | Uts. | Parcial |
|---|---|---|
| TP-2003 |  |  |
| P10b | 1 | 1.00 |
| Subtotal |  | 1.00 |
| Total |  | 1 |

**E10129** u Fonamentació fanal columna fins 5m alçada
45 u × 69.28 = 3117.60
Fonamentació de fanal amb columna de fins a 5 m d'alçària, inclòs excavació, formigó HM-20 i placa amb perns d'ancoratge, totalment acabada.

| Codi | Ut | Descripció | Rendiment | Preu | Import |
|---|---|---|---|---|---|
| O0110 | h | Peó | 0.48 | 16.75 | 8.04 |
| O0101 | h | Cap de colla | 0.12 | 20.6 | 2.47 |
| P1609 | m3 | Excavació de terres | 0.64 | 11.12 | 7.12 |
| P1680 | u | Placa, perns i cargoleria per ancoratge (material) | 1 | 7.51 | 7.51 |
| VGZ | % | Despeses indirectes | 0.654 | 6 | 3.92 |
| E0502 | m3 | Formigó HM-20 fonaments | 0.64 | 62.85 | 40.22 |
|  |  | Total |  |  | 69.28 |

| Amidament | Uts. | Parcial |
|---|---|---|
| C/Mossèn Galofré |  |  |
| Marge dret | 3 | 3.00 |
| Nou vial |  |  |
| Marge dret | 8 | 8.00 |
| Marge esquerra | 7 | 7.00 |
| TP-2003 |  |  |
| Marge dret | 12 | 12.00 |
| Marge esquerra | 8 | 8.00 |
|  | 7 | 7.00 |
| Subtotal |  | 45.00 |
| Total |  | 45 |

**E111303** ut Columna per a llumenera V-MAX de 5 m d'alçària,
45 ut × 323.19 = 14543.55
Columna per a llumenera V-MAX plus o equivalent a determinar per la D.O. de fins a 5 m d'alçària d'acer galvanitzat pintat en color a determinar per la D.O., inclòs el fust, braç de subjecció, perns d'ancoratge i plantilla, caixes estanques, fusibles, cablejat i connexions, totalment instal·lada i connexionada, hissada, aplomada i fixada sobre dau de formigó.

| Codi | Ut | Descripció | Rendiment | Preu | Import |
|---|---|---|---|---|---|
| M0214 | h | Camió grua | 0.2 | 42.07 | 8.41 |
| O0101 | h | Cap de colla | 0.1 | 20.6 | 2.06 |
| O0110 | h | Peó | 0.7 | 16.75 | 11.73 |
| O0102 | h | Oficial 1ª | 0.7 | 20.46 | 14.32 |
| P10109 | m | Conductor Cu tripolar 3x2,5 rv 0,6/1 kV (material) | 4 | 1.3 | 5.20 |
| P10110 | m | Conductor Cu bipolar 2x2,5 rv 0,6/1 kV (material) | 4 | 0.98 | 3.92 |
| P10209 | pp | Petit material | 1 | 29.83 | 29.83 |
| P9998 | u | Columna acer galvanitzat 5,00 m pintada (material) | 1 | 229.43 | 229.43 |
| %ZZ0600_2 | % | Despeses generals | 6 % | 304.90 | 18.29 |
|  |  | Total |  |  | 323.19 |

| Amidament | Uts. | Parcial |
|---|---|---|
| C/Mossèn Galofré |  |  |
| Marge dret | 3 | 3.00 |
| Nou vial |  |  |
| Marge dret | 8 | 8.00 |
| Marge esquerra | 7 | 7.00 |
| TP-2003 |  |  |
| Marge dret | 12 | 12.00 |
| Marge esquerra | 8 | 8.00 |
|  | 7 | 7.00 |
| Subtotal |  | 45.00 |
| Total |  | 45 |

**E10122** u Piqueta connexió a terra 17,3x500 mm
45 u × 19.95 = 897.75
Piqueta connexió a terra, clavetejada verticalment i connexionada la línia amb soldadura aluminotèrmica.

| Codi | Ut | Descripció | Rendiment | Preu | Import |
|---|---|---|---|---|---|
| O0102 | h | Oficial 1ª | 0.04 | 20.46 | 0.82 |
| O0110 | h | Peó | 0.08 | 16.75 | 1.34 |
| O0101 | h | Cap de colla | 0.002 | 20.6 | 0.04 |
| P102081 | Pp | Soldadures pica i llums | 1 | 4.5 | 4.50 |
| P10112 | Ut | Piqueta courejada 17,3x500 mm (material) | 1 | 12.12 | 12.12 |
| %ZZ0600_2 | % | Despeses generals | 6 % | 18.82 | 1.13 |
|  |  | Total |  |  | 19.95 |

| Amidament | Uts. | Parcial |
|---|---|---|
| C/Mossèn Galofré |  |  |
| Marge dret | 3 | 3.00 |
| Nou vial |  |  |
| Marge dret | 8 | 8.00 |
| Marge esquerra | 7 | 7.00 |
| TP-2003 |  |  |
| Marge dret | 12 | 12.00 |
| Marge esquerra | 8 | 8.00 |
|  | 7 | 7.00 |
| Subtotal |  | 45.00 |
| Total |  | 45 |

**E111566D** u Llumenera model V-MAX 37W LED A 3000K
45 u × 444.17 = 19987.65
Llumenera model VMAX VMX.L043.V1.L2Q.PT2.C9 o equivalent a determinar per la D.O. amb làmpades LED de 37 W, totalment col·locada i instal·lada en columna.

| Codi | Ut | Descripció | Rendiment | Preu | Import |
|---|---|---|---|---|---|
| M0214 | h | Camió grua | 0.5 | 42.07 | 21.04 |
| O0102 | h | Oficial 1ª | 1.05 | 20.46 | 21.48 |
| O0110 | h | Peó | 1.05 | 16.75 | 17.59 |
| O0101 | h | Cap de colla | 0.15 | 20.6 | 3.09 |
| P10209 | pp | Petit material | 1 | 29.83 | 29.83 |
| P9999 | u | Lluminària V-Max LED 37W 3000K (material) | 1 | 326 | 326.00 |
| %ZZ0600_2 | % | Despeses generals | 6 % | 419.03 | 25.14 |
|  |  | Total |  |  | 444.17 |

| Amidament | Uts. | Parcial |
|---|---|---|
| C/Mossèn Galofré |  |  |
| Marge dret | 3 | 3.00 |
| Nou vial |  |  |
| Marge dret | 8 | 8.00 |
| Marge esquerra | 7 | 7.00 |
| TP-2003 |  |  |
| Marge dret | 12 | 12.00 |
| Marge esquerra | 8 | 8.00 |
|  | 7 | 7.00 |
| Subtotal |  | 45.00 |
| Total |  | 45 |

**E10215** u Retirada llumenera inclòs columna
17 u × 95.53 = 1624.01

| Amidament | Uts. | Parcial |
|---|---|---|
| c/ Mossèn Galofrè |  |  |
| PK 0+230 MD | 1 | 1.00 |
| PK 0+240 MD | 1 | 1.00 |
| PK 0+250 MD | 1 | 1.00 |
| PK 0+260 MD | 1 | 1.00 |
| PK 0+270 MD | 1 | 1.00 |
| PK 0+285 MD | 1 | 1.00 |
| Nou vial |  |  |
| PK 0+810 MD | 1 | 1.00 |
| TP-2003 |  |  |
| PK 0+040 ME | 1 | 1.00 |
| PK 0+065 ME | 1 | 1.00 |
| PK 0+100 ME | 1 | 1.00 |
| PK 0+150 ME | 1 | 1.00 |
| PK 0+165 ME | 1 | 1.00 |
| PK 0+185 ME | 1 | 1.00 |
| PK 0+210 ME | 1 | 1.00 |
| PK 0+225 ME | 1 | 1.00 |
| PK 0+245 ME | 1 | 1.00 |
| PK 0+275 ME | 1 | 1.00 |
| Subtotal |  | 17.00 |
| Total |  | 17 |

**E102251** m Arrencada de tubs i accessoris d'instal·lació elèctrica superficial ó soterrada,
444.4 m × 2.49 = 1106.56
Arrencada de tubs de qualsevol diàmetre, cablejat i accessoris d'instal·lació elèctrica superficial o soterrada, inclòs part proporcional d'accessoris i arquetes, amb mitjans mecànics i manuals, inclòs càrrega i transport a abocador, cànon i condicionament del mateix.

| Codi | Ut | Descripció | Rendiment | Preu | Import |
|---|---|---|---|---|---|
| M0212B | h | Camió de trabuc de 20 t | 0.01 | 37.33 | 0.37 |
| O0101 | h | Cap de colla | 0.005 | 20.6 | 0.10 |
| O0110 | h | Peó | 0.04 | 16.75 | 0.67 |
| O0102 | h | Oficial 1ª | 0.02 | 20.46 | 0.41 |
| P1613 | u | Cànon d'abocador | 1 | 0.8 | 0.80 |
| %16130600_2 | % | Despeses indirectes | 6 % | 2.35 | 0.14 |
|  |  | Total |  |  | 2.49 |

| Amidament | Uts. | Llarg | Parcial |
|---|---|---|---|
| C/ Mossèn Galofré (TV-2443) | 1 | 104.4 | 104.40 |
| Nou vial |  |  |  |
| Final vorera existent fins P30 | 1 | 48 | 48.00 |
| P33 a P34 | 1 | 6 | 6.00 |
| P34 fins final vorera existent | 1 | 43 | 43.00 |
| TP-2003 |  |  |  |
| PK 0+000 a 0+210 ME | 1 | 210 | 210.00 |
| PK 0+210 a 0+343 ME | 1 | 33 | 33.00 |
| Subtotal |  |  | 444.40 |
| Total |  |  | 444.4 |

**E0334** m Tall serra disc paviment mescles bituminoses, formigó o panot, fins 25 cm
379 m × 1.75 = 663.25

| Amidament | Uts. | Llarg | Parcial |
|---|---|---|---|
| C/Mossèn Galofré |  |  |  |
| P21 a P22 | 2 | 9 | 18.00 |
| P23 a P24 | 2 | 10 | 20.00 |
| P25 a P26 | 2 | 10 | 20.00 |
| Nou vial |  |  |  |
| P31 a P32 | 2 | 7 | 14.00 |
| TP-2003 |  |  |  |
| P1 a P2 | 2 | 34.5 | 69.00 |
| P3 a P4 | 2 | 13 | 26.00 |
| P5 a P6 | 2 | 12 | 24.00 |
| P7 a P8 | 2 | 10 | 20.00 |
| P19 a P20 | 2 | 8 | 16.00 |
| P10 a P10b | 2 | 8 | 16.00 |
| P10 a P11 | 2 | 12 | 24.00 |
| P12 a P13 | 2 | 18 | 36.00 |
| P14 a P15 | 2 | 18 | 36.00 |
| P16 a P17 | 2 | 12 | 24.00 |
| P18 a P7 | 2 | 8 | 16.00 |
| Subtotal |  |  | 379.00 |
| Total |  |  | 379 |

**E0211** m2 Demolició de paviment de formigó, transport abocador
75.8 m2 × 4.69 = 355.50

| Amidament | Uts. | Llarg | Ample | Parcial |
|---|---|---|---|---|
| C/Mossèn Galofré |  |  |  |  |
| P21 a P22 | 1 | 9 | 0.4 | 3.60 |
| P23 a P24 | 1 | 10 | 0.4 | 4.00 |
| P25 a P26 | 1 | 10 | 0.4 | 4.00 |
| Nou vial |  |  |  |  |
| P31 a P32 | 1 | 7 | 0.4 | 2.80 |
| TP-2003 |  |  |  |  |
| P1 a P2 | 1 | 34.5 | 0.4 | 13.80 |
| P3 a P4 | 1 | 13 | 0.4 | 5.20 |
| P5 a P6 | 1 | 12 | 0.4 | 4.80 |
| P7 a P8 | 1 | 10 | 0.4 | 4.00 |
| P19 a P20 | 1 | 8 | 0.4 | 3.20 |
| P10 a P10b | 1 | 8 | 0.4 | 3.20 |
| P10 a P11 | 1 | 12 | 0.4 | 4.80 |
| P12 a P13 | 1 | 18 | 0.4 | 7.20 |
| P14 a P15 | 1 | 18 | 0.4 | 7.20 |
| P16 a P17 | 1 | 12 | 0.4 | 4.80 |
| P18 a P7 | 1 | 8 | 0.4 | 3.20 |
| Subtotal |  |  |  | 75.80 |
| Total |  |  |  | 75.8 |

**E0620** m3 Paviment de formigó tipus HM-20, amb junts
11.37 m3 × 82.57 = 938.82

| Amidament | Uts. | Llarg | Ample | Alt | Parcial |
|---|---|---|---|---|---|
| C/Mossèn Galofré |  |  |  |  |  |
| P21 a P22 | 1 | 9 | 0.4 | 0.15 | 0.54 |
| P23 a P24 | 1 | 10 | 0.4 | 0.15 | 0.60 |
| P25 a P26 | 1 | 10 | 0.4 | 0.15 | 0.60 |
| Nou vial |  |  |  |  |  |
| P31 a P32 | 1 | 7 | 0.4 | 0.15 | 0.42 |
| TP-2003 |  |  |  |  |  |
| P1 a P2 | 1 | 34.5 | 0.4 | 0.15 | 2.07 |
| P3 a P4 | 1 | 13 | 0.4 | 0.15 | 0.78 |
| P5 a P6 | 1 | 12 | 0.4 | 0.15 | 0.72 |
| P7 a P8 | 1 | 10 | 0.4 | 0.15 | 0.60 |
| P19 a P20 | 1 | 8 | 0.4 | 0.15 | 0.48 |
| P10 a P10b | 1 | 8 | 0.4 | 0.15 | 0.48 |
| P10 a P11 | 1 | 12 | 0.4 | 0.15 | 0.72 |
| P12 a P13 | 1 | 18 | 0.4 | 0.15 | 1.08 |
| P14 a P15 | 1 | 18 | 0.4 | 0.15 | 1.08 |
| P16 a P17 | 1 | 12 | 0.4 | 0.15 | 0.72 |
| P18 a P7 | 1 | 8 | 0.4 | 0.15 | 0.48 |
| Subtotal |  |  |  |  | 11.37 |
| Total |  |  |  |  | 11.37 |

**E101311** m Subministrament i col·locació de cinta senyalitzadora
1068 m × 1.12 = 1196.16

| Amidament | Uts. | Llarg | Parcial |
|---|---|---|---|
| C/Mossèn Galofré |  |  |  |
| P21 a P22 | 1 | 9 | 9.00 |
| P22 a P23 | 1 | 38 | 38.00 |
| P23 a P24 | 1 | 10 | 10.00 |
| P24 a P25 | 1 | 46 | 46.00 |
| P25 a P26 | 1 | 12 | 12.00 |
| Nou vial |  |  |  |
| P25 a P27 | 1 | 23 | 23.00 |
| P27 a P37 | 1 | 10 | 10.00 |
| P27 a P28 | 1 | 40 | 40.00 |
| P28 a P29 | 1 | 9 | 9.00 |
| P29 a P30 | 1 | 55 | 55.00 |
| P30 a P34 | 1 | 10 | 10.00 |
| P30 a P31 | 1 | 8 | 8.00 |
| P31 a P32 | 1 | 7 | 7.00 |
| P33 a P34 | 1 | 6 | 6.00 |
| P34 a P35 | 1 | 52 | 52.00 |
| P35 a P36 | 1 | 9 | 9.00 |
| P36 a final vorera en construcció | 1 | 20 | 20.00 |
| Continuació fins P37 | 1 | 43 | 43.00 |
| P37 a connexió existent | 1 | 43.5 | 43.50 |
|  | 1 | 12 | 12.00 |
| TP-2003 |  |  |  |
| Rotonda a P1 | 1 | 64 | 64.00 |
| P1 a P2 | 1 | 34.5 | 34.50 |
| P2 a P3 | 1 | 46 | 46.00 |
| P3 a P4 | 1 | 13 | 13.00 |
| P4 a P5 | 1 | 38 | 38.00 |
| P5 a P6 | 1 | 12 | 12.00 |
| P6 a P7 | 1 | 30 | 30.00 |
| P7 a P8 | 1 | 10 | 10.00 |
| P8 a P9 | 1 | 25 | 25.00 |
| P9 a P19 | 1 | 65 | 65.00 |
| P19 a P20 | 1 | 8 | 8.00 |
| Rotonda a P10 | 1 | 8 | 8.00 |
| P10 a P10b | 1 | 8 | 8.00 |
| P10 a P11 | 1 | 12 | 12.00 |
| P11 a P12 | 1 | 60 | 60.00 |
| P12 a P13 | 1 | 18 | 18.00 |
| P13 a P14 | 1 | 28 | 28.00 |
| P14 a P15 | 1 | 18 | 18.00 |
| P15 a P16 | 1 | 72 | 72.00 |
| P16 a P17 | 1 | 12 | 12.00 |
| P17 a C27 | 1 | 16 | 16.00 |
| P18 a P7 | 1 | 8 | 8.00 |
| Subtotal |  |  | 1068.00 |
| Total |  |  | 1068 |

**E1626N** u Legalització del nou enllumenat públic
1 u × 300 = 300.00
Redacció i disseny de les memòries o projecte d'enllumenat públic visat i legalització de les instal·lacions, inclòs permisos, declaració responsable per la posada en servei, certificats de la instal·lació, inscripció RITSIC, càlculs i butlletins.

| Amidament | Uts. | Parcial |
|---|---|---|
| Rotonda TP-2002 | 1 | 1.00 |
| Total |  | 1 |

**E1627N** u Connexió elèctrica, escomeses, quadres
1 u × 300 = 300.00

| Amidament | Uts. | Parcial |
|---|---|---|
| Rotonda TP-2002 | 1 | 1.00 |
| Total |  | 1 |

**E10104** m Conductor coure tetrapolar 4x6 mm2 soterrada
1061 m × 5.35 = 5676.35

| Amidament | Uts. | Llarg | Parcial |
|---|---|---|---|
| C/Mossèn Galofré |  |  |  |
| C28 a C30 | 1 | 41 | 41.00 |
| Punts de llum | 3 | 2 | 6.00 |
| Nou vial |  |  |  |
| C30 a C32 | 1 | 30 | 30.00 |
| C32 a C37 | 1 | 90 | 90.00 |
| C32 a C44 | 1 | 21 | 21.00 |
| C44 a C38 | 1 | 129 | 129.00 |
| C44 a Passeig Alzines | 1 | 46 | 46.00 |
| Punts de llum | 9 | 2 | 18.00 |
|  | 6 | 2 | 12.00 |
| TP-2003 |  |  |  |
| P10b a C1 | 1 | 58 | 58.00 |
| C1 a C8 | 1 | 164 | 164.00 |
| C8 a C15 | 1 | 146 | 146.00 |
| P10b a C27 | 1 | 246 | 246.00 |
| Punts de llum | 8 | 2 | 16.00 |
|  | 7 | 2 | 14.00 |
|  | 12 | 2 | 24.00 |
| Subtotal |  |  | 1061.00 |
| Total |  |  | 1061 |

## 01.11 Mesures correctores
Import: 17816.18

### 01.11.01 Plantacions
Import: 7436.03

**E11051** m2 Estesa terra vegetal en talussos
1366 m2 × 1.16 = 1584.56
Estesa de 30 cm de terra vegetal en talussos o altres zones de l'obra amb material de la pròpia obra o d'aportació, inclòs la càrrega, transport, abocat i el reperfilat amb mitjans mecànics i manuals.

| Codi | Ut | Descripció | Rendiment | Preu | Import |
|---|---|---|---|---|---|
| M0205 | h | Pala carregadora sobre orugues | 0.003 | 73.35 | 0.22 |
| M0212B | h | Camió de trabuc de 20 t | 0.006 | 37.33 | 0.22 |
| M0208 | h | Motonivelladora | 0.003 | 73.35 | 0.22 |
| M0204 | h | Pala carregadora neumàtics | 0.003 | 58.27 | 0.17 |
| O0110 | h | Peó | 0.012 | 16.75 | 0.20 |
| O0101 | h | Cap de colla | 0.003 | 20.6 | 0.06 |
| %16130600_10600 | % | Despeses indirectes | 6 % | 1.09 | 0.07 |
|  |  | Total |  |  | 1.16 |

| Amidament | Uts. | Llarg | Ample | Parcial |
|---|---|---|---|---|
| Terraplens vorera PK 0 a pont | 200 | 2 |  | 400.00 |
| Talús estrep dret pont | 300 |  |  | 300.00 |
| Talús estrep esquerra pont | 300 |  |  | 300.00 |
| c/ Mossèn Galofré |  |  |  |  |
| PK 0+182 a 0+220 ME | 1 | 38 | 2 | 76.00 |
| Terraplens vorera TV-2443 | 1 | 24 |  | 24.00 |
| Vorera dreta nou vial | 28 | 2 |  | 56.00 |
| Vorera esquerra nou vial | 60 | 3.5 |  | 210.00 |
| Subtotal |  |  |  | 1366.00 |
| Total |  |  |  | 1366 |

**E1145** m2 Hidrosembra projectada en 1 fase
1366 m2 × 0.98 = 1338.68
Hidrosembra projectada en una fase amb espècies adaptades agroclimàticament a la zona, inclòs el subministrament de tots els components necessaris (aigua, llavors, estabilitzant, adobs, mulch) i regs d'arrelament; totalment acabada segons les característiques especificades al plec de condicions.

| Codi | Ut | Descripció | Rendiment | Preu | Import |
|---|---|---|---|---|---|
| M0213 | h | Camió cisterna de 8 m3 | 0.002 | 48 | 0.096 |
| O0110 | h | Peó | 0.01 | 16.75 | 0.168 |
| P1601 | m3 | Aigua | 0.025 | 0.65 | 0.016 |
| P1122 | U | Fixador sintètic base acrílica (material) | 1 | 0.07 | 0.070 |
| P1101 | U | Adob mineral d'anivellament lent (material) | 1 | 0.03 | 0.030 |
| P1505 | U | Barreja llavors herbàcies hidros (material) | 1 | 0.12 | 0.120 |
| P1120 | U | Bioactivador microbià (material) | 1 | 0.12 | 0.120 |
| P1126 | u | Altres conceptes | 1 | 0.29 | 0.290 |
| P1123 | U | Mulch prot hidros fibra semi-cur (material) | 1 | 0.01 | 0.010 |
| %16130600_2 | % | Despeses indirectes | 6 % | 0.920 | 0.055 |
|  |  | Total |  |  | 0.98 |

| Amidament | Uts. | Llarg | Parcial |
|---|---|---|---|
| Terraplens vorera PK 0 a pont | 200 | 2 | 400.00 |
| Talús estrep dret pont | 300 |  | 300.00 |
| Talús estrep esquerra pont | 300 |  | 300.00 |
| Terraplens vorera TV-2443 | 50 | 2 | 100.00 |
| Vorera dreta nou vial | 28 | 2 | 56.00 |
| Vorera esquerra nou vial | 60 | 3.5 | 210.00 |
| Subtotal |  |  | 1366.00 |
| Total |  |  | 1366 |

**E11761** u Plantació de freixe fulla petita (Fraxinus Angustifolia), perímetre 18-20 cm
12 u × 80.1 = 961.20
Subministrament i plantació de freixe de fulla petita (Fraxinus Angustifolia) de 18 a 20 cm de perímetre o altre tipus d'arbre a determinar per la D.O., en contenidor de fins a 50 litres i de fins a 175 cm d'alçària (a partir del coll de l'arrel), inclòs l'excavació del clot de 120x120x80 cm amb mitjans mecànics i manuals, instal·lació dels tutors, aportació de terra vegetal, adobs, plantació en el lloc determinat, primer reg d'arrelament i manteniment d'arbre en clot de plantació mitjançant un reg diari de 100 litres fins al seu complet arrelament.

| Codi | Ut | Descripció | Rendiment | Preu | Import |
|---|---|---|---|---|---|
| BR3A2000 | kg | Adob mineral simple, sulfat amoni (material) | 1 | 0.12 | 0.12 |
| BR3P1110 | m3 | Terra vegetal adobada, granel (material) | 1.2 | 26.59 | 31.91 |
| M0278 | h | Minicarregadora amb acces.retro. (maquinària) | 0.03 | 47.92 | 1.44 |
| M0214 | h | Camió grua | 0.015 | 42.07 | 0.63 |
| M0213 | h | Camió cisterna de 8 m3 | 0.065 | 48 | 3.12 |
| O0110 | h | Peó | 0.04 | 16.75 | 0.67 |
| O0102 | h | Oficial 1ª | 0.04 | 20.46 | 0.82 |
| O0101 | h | Cap de colla | 0.002 | 20.6 | 0.04 |
| P150011 | u | Subministrament de freixe o altre arbre de fins 175 cm en contenidor (material) | 1 | 35.8 | 35.80 |
| P15005 | u | Tutor de fusta amb abraçaderes de subjecció (material) | 1 | 0.85 | 0.85 |
| P1601 | m3 | Aigua | 0.25 | 0.65 | 0.16 |
| %16130600_2 | % | Despeses indirectes | 6 % | 75.56 | 4.53 |
|  |  | Total |  |  | 80.1 |

| Amidament | Uts. | Parcial |
|---|---|---|
| Talussos riu Gaià |  |  |
| Marge dret | 6 | 6.00 |
| Marge esquerra | 6 | 6.00 |
| Subtotal |  | 12.00 |
| Total |  | 12 |

**E1167** u Plantació d'espígol (Lavandula angustifolia), test d'11cm
720 u × 0.48 = 345.60
Subministrament i plantació d'espígol (Lavandula Angustifolia) en test d'11 cm. o altre tipus d'arbust de la zona a determinar per la D.O., inclòs l'excavació del clot amb mitjans mecànics i manuals, aportació de terra vegetal, adobs, plantació en el lloc determinat, primer reg d'arrelament i manteniment d'arbust en clot de plantació mitjançant un reg diari de 50 litres fins al seu complet arrelament.

| Codi | Ut | Descripció | Rendiment | Preu | Import |
|---|---|---|---|---|---|
| BR3P1110 | m3 | Terra vegetal adobada, granel | 0.005 | 26.59 | 0.13 |
| M0214 | h | Camió grua | 0.001 | 42.07 | 0.04 |
| O0110 | h | Peó | 0.001 | 16.75 | 0.02 |
| O0102 | h | Oficial 1ª | 0.001 | 20.46 | 0.02 |
| P1500012 | u | Lavandula angustifolia o altre arbust de la zona (material) | 1 | 0.21 | 0.21 |
| P1601 | m3 | Aigua | 0.01 | 0.65 | 0.01 |
| VGZ | % | Despeses indirectes | 0.009 | 6 | 0.05 |
|  |  | Total |  |  | 0.48 |

| Amidament | Uts. | Llarg | Parcial |
|---|---|---|---|
|  | 180 | 4 | 720.00 |
| Total |  |  | 720 |

**E1164** u Plantació de romaní (Rosmarinus officinallis), h=20-30 cm
720 u × 0.48 = 345.60
Subministrament i plantació de romaní (Rosmarinus Officinalis) de 20 a 30 cm d'alçària en contenidor d'1,5 litres o altre tipus d'arbust de la zona a determinar per la D.O., inclòs l'excavació del clot amb mitjans mecànics i manuals, aportació de terra vegetal, adobs, plantació en el lloc determinat, primer reg d'arrelament i manteniment d'arbust en clot de plantació mitjançant un reg diari de 50 litres fins al seu complet arrelament.

| Codi | Ut | Descripció | Rendiment | Preu | Import |
|---|---|---|---|---|---|
| BR3P1110 | m3 | Terra vegetal adobada, granel | 0.005 | 26.59 | 0.13 |
| M0214 | h | Camió grua | 0.001 | 42.07 | 0.04 |
| O0102 | h | Oficial 1ª | 0.001 | 20.46 | 0.02 |
| O0110 | h | Peó | 0.001 | 16.75 | 0.02 |
| P1500013 | u | Rosmarinus officinallis o altre arbust de la zona (material) | 1 | 0.21 | 0.21 |
| P1601 | m3 | Aigua | 0.01 | 0.65 | 0.01 |
| VGZ | % | Despeses indirectes | 0.009 | 6 | 0.05 |
|  |  | Total |  |  | 0.48 |

| Amidament | Uts. | Llarg | Parcial |
|---|---|---|---|
|  | 180 | 4 | 720.00 |
| Total |  |  | 720 |

**E1211** u Pericó registre (A) 60x60x90 cm, amb tapa (serveis, base formigó)
1 u × 157.72 = 157.72

**E09303** u Anell 50 a 32 amb capçal de stop
1 u × 74.16 = 74.16
Anell 50 a 32 amb capçal stop.

| Codi | Ut | Descripció | Rendiment | Preu | Import |
|---|---|---|---|---|---|
| A0902 | pp | Elements de muntatge | 10 | 0.18 | 1.80 |
| O0110 | h | Peó | 0.3 | 16.75 | 5.03 |
| O0101 | h | Cap de colla | 0.03 | 20.6 | 0.62 |
| O0102 | h | Oficial 1ª | 0.3 | 20.46 | 6.14 |
| P09305 | m | Anell 50 a 32 amb capçal d'stop (material) | 1 | 56.37 | 56.37 |
| %ZZ0600_2 | % | Despeses generals | 6 % | 69.96 | 4.20 |
|  |  | Total |  |  | 74.16 |

**E09306** m Tub drenatge per a reg de goteig
100 m × 4.98 = 498.00
Tub de degoter integrat de 17 mm, autocompensant i antisucció cada 30 cm, col·locat i instal·lat, inclòs part proporcional de collarins, goteres i terminals.

| Codi | Ut | Descripció | Rendiment | Preu | Import |
|---|---|---|---|---|---|
| A0902 | pp | Elements de muntatge | 1 | 0.18 | 0.18 |
| O0101 | h | Cap de colla | 0.025 | 20.6 | 0.52 |
| O0110 | h | Peó | 0.08 | 16.75 | 1.34 |
| O0102 | h | Oficial 1ª | 0.08 | 20.46 | 1.64 |
| P09308 | m | Tub de drenatge (material) | 1 | 1.02 | 1.02 |
| %ZZ0600_2 | % | Despeses generals | 6 % | 4.70 | 0.28 |
|  |  | Total |  |  | 4.98 |

**E09301** u Electrovàlvula amb regulador de cabal i pressió
1 u × 520.33 = 520.33
Electrovàlvula de pas amb regulador de cabal i pressió solenoide de 24V amb possibilitat d'obertura manual, caixa de connexió per a programador de reg multizona, totalment instal·lada.

| Codi | Ut | Descripció | Rendiment | Preu | Import |
|---|---|---|---|---|---|
| A09225 | u | Arqueta amb marc i tapa de fosa | 1 | 49.93 | 49.93 |
| A0902 | pp | Elements de muntatge | 10 | 0.18 | 1.80 |
| O0102 | h | Oficial 1ª | 1.5 | 20.46 | 30.69 |
| O0110 | h | Peó | 1.5 | 16.75 | 25.13 |
| O0101 | h | Cap de colla | 0.5 | 20.6 | 10.30 |
| P09303 | u | Caixa de connexió tipus TBOS d'una sortida per a programació (material) | 1 | 144.22 | 144.22 |
| P09304 | u | Regulador de pressió a 3Kg. (material) | 1 | 130.88 | 130.88 |
| P09301 | u | Electrovàlvula amb regulador de pressió d'1´´ sense solenoide tipus PGA. 100 (material) | 1 | 69.66 | 69.66 |
| P09302 | u | Solenoide tipus TBOS per a 9 v. (material) | 1 | 28.27 | 28.27 |
| %16130600_2 | % | Despeses indirectes | 6 % | 490.88 | 29.45 |
|  |  | Total |  |  | 520.33 |

**E09179** u Vàlvula bola Ø50 mm.
1 u × 70.55 = 70.55
Subministrament i instal·lació de vàlvula d'esfera manual de racor pla DN50 mm i 10 bar de PN.

| Codi | Ut | Descripció | Rendiment | Preu | Import |
|---|---|---|---|---|---|
| O0110 | h | Peó | 0.35 | 16.75 | 5.863 |
| O0102 | h | Oficial 1ª | 0.35 | 20.46 | 7.161 |
| O0101 | h | Cap de colla | 0.05 | 20.6 | 1.030 |
| P09805 | u | Vàlvula de bola 50 mm, PN-10 (material) | 1 | 52.5 | 52.500 |
| %ZZ0600_2 | % | Despeses generals | 6 % | 66.554 | 3.993 |
|  |  | Total |  |  | 70.55 |

**E09304** u Ressort per connexió
1 u × 53.68 = 53.68
Subministrament i col·locació de ressort per a connexió.

| Codi | Ut | Descripció | Rendiment | Preu | Import |
|---|---|---|---|---|---|
| A0902 | pp | Elements de muntatge | 10 | 0.18 | 1.80 |
| O0101 | h | Cap de colla | 0.03 | 20.6 | 0.62 |
| O0102 | h | Oficial 1ª | 0.17 | 20.46 | 3.48 |
| O0110 | h | Peó | 0.17 | 16.75 | 2.85 |
| P09306 | u | Ressort (material) | 1 | 41.89 | 41.89 |
| %ZZ0600_2 | % | Despeses generals | 6 % | 50.64 | 3.04 |
|  |  | Total |  |  | 53.68 |

**E09302N** u Programador automàtic electrònic multizona
1 u × 287.27 = 287.27
Programador electrònic de reg multizona automàtic.

| Codi | Ut | Descripció | Rendiment | Preu | Import |
|---|---|---|---|---|---|
| A09225 | u | Arqueta amb marc i tapa de fosa | 1 | 49.93 | 49.93 |
| A0902 | pp | Elements de muntatge | 10 | 0.18 | 1.80 |
| O0101 | h | Cap de colla | 0.5 | 20.6 | 10.30 |
| O0102 | h | Oficial 1ª | 1.5 | 20.46 | 30.69 |
| O0110 | h | Peó | 1.5 | 16.75 | 25.13 |
| P093011 | u | Programador automàtic multizona (material) | 1 | 139.97 | 139.97 |
| VGZ | % | Despeses indirectes | 4.909 | 6 | 29.45 |
|  |  | Total |  |  | 287.27 |

**E99989** u Connexió de servei d'aigua
1 u × 140.57 = 140.57
Connexió de servei d'aigua, inclòs tall subministrament, excavació en els punts de tall, maneguets d'unió i rebliment amb sorra.

| Codi | Ut | Descripció | Rendiment | Preu | Import |
|---|---|---|---|---|---|
| A0901 | pp | Accessoris per a tub de polietilè | 0.1 | 15.15 | 1.52 |
| A0902 | pp | Elements de muntatge | 1 | 0.18 | 0.18 |
| M0207 | h | Retroexcavadora | 0.5 | 59.41 | 29.71 |
| O0102 | h | Oficial 1ª | 1 | 20.46 | 20.46 |
| O0110 | h | Peó | 2 | 16.75 | 33.50 |
| O0101 | h | Cap de colla | 0.025 | 20.6 | 0.52 |
| P1609 | m3 | Excavació de terres | 4 | 11.12 | 44.48 |
| P0315 | m3 | Sorra de riu a peu d'obra | 0.17 | 13.19 | 2.24 |
| %16130600_2 | % | Despeses indirectes | 6 % | 132.61 | 7.96 |
|  |  | Total |  |  | 140.57 |

**E09309** u Escomesa reg amb degoteig per arbre
12 u × 18.18 = 218.16
Subministrament i instal·lació d'escomesa de reg amb degoteig per abre, inclòs tubs de drenatge i distribució.

| Codi | Ut | Descripció | Rendiment | Preu | Import |
|---|---|---|---|---|---|
| A0902 | pp | Elements de muntatge | 4 | 0.18 | 0.72 |
| O0101 | h | Cap de colla | 0.1 | 20.6 | 2.06 |
| O0102 | h | Oficial 1ª | 0.32 | 20.46 | 6.55 |
| O0110 | h | Peó | 0.32 | 16.75 | 5.36 |
| P09308 | m | Tub de drenatge | 2 | 1.02 | 2.04 |
| P09320 | u | Goteig autocompensat per a 4 l/h (material) | 1 | 0.3 | 0.30 |
| P09309 | m | Tub de 4.5x6 PE (material) | 2 | 0.06 | 0.12 |
| %ZZ0600_2 | % | Despeses generals | 6 % | 17.15 | 1.03 |
|  |  | Total |  |  | 18.18 |

**E093091** u Escomesa per a xarxa de reg per a zona enjardinada
1 u × 34.63 = 34.63
Instal·lació d'escomesa per a xarxa de reg per a zona enjardinada, inclòs tots els treballs, tubs de reg i de distribució.

| Codi | Ut | Descripció | Rendiment | Preu | Import |
|---|---|---|---|---|---|
| A0902 | pp | Elements de muntatge | 10 | 0.18 | 1.80 |
| O0110 | h | Peó | 0.5 | 16.75 | 8.38 |
| O0102 | h | Oficial 1ª | 0.5 | 20.46 | 10.23 |
| O0101 | h | Cap de colla | 0.1 | 20.6 | 2.06 |
| P09308 | m | Tub de drenatge | 10 | 1.02 | 10.20 |
| %ZZ0600_2 | % | Despeses generals | 6 % | 32.67 | 1.96 |
|  |  | Total |  |  | 34.63 |

**E1188** m2 Malla antiherba gramatge de 140 g/m2
180 m2 × 3.53 = 635.40

**E11831** m3 Grava decorativa o equivalent estesa i anivellada.
18 m3 × 9.44 = 169.92

| Amidament | Uts. | Llarg | Parcial |
|---|---|---|---|
|  | 180 | 0.1 | 18.00 |
| Total |  |  | 18 |

### 01.11.02 Proteccions de lleres
Import: 10380.15

**E0305** m3 Excavació rases i pous, mitjans mecànics, cànon abocador
135 m3 × 11.12 = 1501.20

| Amidament | Uts. | Llarg | Ample | Parcial |
|---|---|---|---|---|
| Base estrep dret | 15 | 3 | 1.5 | 67.50 |
| Base estrep esquerra | 15 | 3 | 1.5 | 67.50 |
| Subtotal |  |  |  | 135.00 |
| Total |  |  |  | 135 |

**E0413** m2 Escullera concertada pedra calcària 400-800 kg., rejuntat amb formigó
135 m2 × 42.32 = 5713.20
Escullera concertada de amb blocs de pedra calcària de 400 a 800 kg., inclòs rejuntat de formigó tipus HM-20, totalment col.locada.

| Codi | Ut | Descripció | Rendiment | Preu | Import |
|---|---|---|---|---|---|
| M0204 | h | Pala carregadora neumàtics | 0.054 | 58.27 | 3.15 |
| M0212B | h | Camió de trabuc de 20 t | 0.108 | 37.33 | 4.03 |
| O0101 | h | Cap de colla | 0.025 | 20.6 | 0.52 |
| O0110 | h | Peó | 0.162 | 16.75 | 2.71 |
| O0102 | h | Oficial 1ª | 0.05 | 20.46 | 1.02 |
| P0325B | t | Bloc pedra calcària.esc.400-800 kg (material) | 1.43 | 17.75 | 25.38 |
| P0504 | m3 | Formigó HM-20 posat a l'obra | 0.06 | 52 | 3.12 |
| VGZ | % | Despeses indirectes | 0.399 | 6 | 2.39 |
|  |  | Total |  |  | 42.32 |

| Amidament | Uts. | Llarg | Ample | Parcial |
|---|---|---|---|---|
| Base estrep dret | 15 | 3 | 1.5 | 67.50 |
| Base estrep esquerra | 15 | 3 | 1.5 | 67.50 |
| Subtotal |  |  |  | 135.00 |
| Total |  |  |  | 135 |

**E0411B** t Escullera amb blocs pedra calcària 400-800 kg
135 t × 23.45 = 3165.75
Escullera amb blocs de pedra calcària de 400 kg a 800 kg, com a màxim, col.locats amb pala carregadora, inclòs càrrega i transport.

| Codi | Ut | Descripció | Rendiment | Preu | Import |
|---|---|---|---|---|---|
| M0212B | h | Camió de trabuc de 20 t | 0.015 | 37.33 | 0.56 |
| M0205 | h | Pala carregadora sobre orugues | 0.015 | 73.35 | 1.10 |
| O0110 | h | Peó | 0.1 | 16.75 | 1.68 |
| O0102 | h | Oficial 1ª | 0.04 | 20.46 | 0.82 |
| O0101 | h | Cap de colla | 0.01 | 20.6 | 0.21 |
| P0325B | t | Bloc pedra calcària.esc.400-800 kg | 1 | 17.75 | 17.75 |
| VGZ | % | Despeses indirectes | 0.221 | 6 | 1.33 |
|  |  | Total |  |  | 23.45 |

| Amidament | Uts. | Parcial |
|---|---|---|
| Base estrep dret | 67.5 | 67.50 |
| Base estrep esquerra | 67.5 | 67.50 |
| Subtotal |  | 135.00 |
| Total |  | 135 |

## 01.12 Desviaments provisionals
Import: 8000

**E1620** pa Cobrament íntegre seguretat viària, senyalització i desv provisionals
1 pa × 8000 = 8000.00
Partida alçada d'abonament íntegre per a la seguretat viària, inclòs senyalistes, instal·lacions de semàfors, senyalització horitzontal i vertical, abalisament, proteccions, barreres de seguretat, tancaments i de tots els desviaments provisionals durant les diferents fases d'execució de les obres i d'acord amb el seu avanç, inclòs els desplaçaments, muntatge i desmuntatge, manteniment, trasllats i tots els mitjans i elements auxiliars que requereixin, mà d'obra, maquinària i materials, segons indicacions de la Direcció de l'Obra.

## 01.13 Gestió de residus
Import: 917.88

**E1551** u Acondicionament de la zona de residus
1 u × 190 = 190.00
Acondicionament del terreny per la implementació dels residus, inclou l'excavació i reperfilat de la superfície del terreny per col·locar posteriorment els diferents contenidors, zones d'apilament i aïllament, i la seva posterior retirada per deixar la zona en un correcte estat.

**E1552** m3 Classificació a peu d'obra de residus
15 m3 × 19.88 = 298.20
Classificació a preu d'obra de residus de la construcció o demolició en residus inerts, no especials i especials, amb mitjans manuals o mecànics.

**E1562** m3 Càrrega i transport residus inerts o no especials barrejats, contenidor 9 m3
4 m3 × 23.11 = 92.44
Càrrega amb mitjans manuals o mecànics i transport de residus inerts o no especials a instal·lació autoritzada de gestió de residus, amb contenidor de 5 m3 de capacitat, inclòs el seu subministrament.

**E1563** m3 Càrrega i transport residus (ferralla i plàstic), contenidor 1 m3
6 m3 × 32.99 = 197.94
Càrrega amb mitjans manuals o mecànics i transport de residus de plàstic i/o ferralla a instal·lació autoritzada de gestió de residus, amb contenidor d'1 m3 de capacitat, inclòs el seu subministrament.

**E1564** m3 Càrrega i transport residus especials, bidó 200 l
0.2 m3 × 143 = 28.60
Càrrega amb mitjans manuals o mecànics i transport de residus especials a instal·lació autoritzada de gestió de residus, amb bidó de plàstic de 200 l de capacitat, inclòs el seu subministrament.

**E1571** m3 Disposició controlada residus inerts o no especials barrejats
3 m3 × 5.9 = 17.70
Disposició controlada a centre de reciclatge de residus inerts o no especials barrejats, procedents de construcció o demolició.

**E1572** m3 Disposició controlada residus de metalls no especials barrejats
4 m3 × 13.25 = 53.00
Disposició controlada a centre de reciclatge de residus de metalls no especials barrejats, procedents de construcció o demolició.

**E1573** m3 Disposició controlada residus de plàstics no especials
2 m3 × 8.2 = 16.40
Disposició controlada a centre de reciclatge de residus de plàstics no especials, procedents de construcció o demolició.

**E1574** m3 Disposició controlada residus de fusta no especials
1 m3 × 7.35 = 7.35
Disposició controlada a centre de reciclatge de residus de fusta no especials, procedents de construcció o demolició.

**E1575** m3 Disposició controlada residus especials barrejats
0.2 m3 × 81.26 = 16.25
Disposició controlada a centre de selecció i transferència de residus especials barrejats, procedents de construcció o demolició.

## 01.14 Seguretat i salut
Import: 21906.27

**PPASS001** pa Annex núm. 5 - Estudi de Seguretat i Salut
1 pa × 21906.27 = 21906.27

## 01.15 Modificacions previstes (07/12/1994)
Import: 87999.48

### 01.15.01 Moviment de terres (07/12/1994)
Import: 5851.2

**EPN28** m3 Excavació de material d'abocador, càrrega i transport (07/12/1994)
240 m3 × 15.6 = 3744.00
Excavació de material d'abocador, càrrega i transport a instal·lació autoritzada de gestió de residus, inclòs canon d'abocament.

| Codi | Ut | Descripció | Rendiment | Preu | Import |
|---|---|---|---|---|---|
| O0101 | h | Cap de colla | 0.005 | 20.6 | 0.10 |
| O0110 | h | Peó | 0.033 | 16.75 | 0.55 |
| M0207 | h | Retroexcavadora | 0.05 | 59.41 | 2.97 |
| M0212B | h | Camió de trabuc de 20 t | 0.083 | 37.33 | 3.10 |
| PMN28 | m3 | Cànon d'abocament de runa a gestor autoritzat (material; 01/03/2023) | 1 | 8 | 8.00 |
| %1613 | % | Despeses indirectes | 6 % | 14.72 | 0.88 |
|  |  | Total |  |  | 15.6 |

| Amidament | Uts. | Llarg | Parcial |
|---|---|---|---|
| Saneig nou carrer | 1 | 240 | 240.00 |
| Total |  |  | 240 |

**E0328** m3 Terraplè amb compactació PN o PM, material préstec, inclòs càrrega i transport
240 m3 × 8.78 = 2107.20

| Amidament | Uts. | Llarg | Parcial |
|---|---|---|---|
| Saneig nou carrer | 1 | 240 | 240.00 |
| Total |  |  | 240 |

### 01.15.02 Fonaments pont (07/12/1994)
Import: 51171.69

**EPN06** m3 Formigó ciclopi amb escullera de 800 a 1200kg i formigó HA-25 (23/07/1998)
400.07 m3 × 59 = 23604.13
Formigó ciclopi a base d'escullera amb blocs irregulars de pedra calcària de 800 a 1200 kg de pes, inclòs subministrament i col·locació concertada amb volum de buits inferior al 20%, i formigó HA-25 per a fonaments i encepats, inclòs col·locació en formigó ciclopi, vibrat i curat. Mesurat sobre perfil teòric segons plànols. Totalment acabat.

| Codi | Ut | Descripció | Rendiment | Preu | Import |
|---|---|---|---|---|---|
| M0212B | h | Camió de trabuc de 20 t | 0.117 | 37.33 | 4.37 |
| M0204 | h | Pala carregadora neumàtics | 0.067 | 58.27 | 3.90 |
| O0101 | h | Cap de colla | 0.025 | 20.6 | 0.52 |
| O0110 | h | Peó | 0.1 | 16.75 | 1.68 |
| O0102 | h | Oficial 1ª | 0.05 | 20.46 | 1.02 |
| P03261 | t | Bloc pedra calcària esc. >800 kg (material; 23/07/1998) | 1.6 | 20.73 | 33.17 |
| P0506 | m3 | Formigó HA-25 posat a l'obra | 0.2 | 55 | 11.00 |
| %16131 | % | Despeses indirectes | 6 % | 55.66 | 3.34 |
|  |  | Total |  |  | 59 |

| Amidament | Uts. | Llarg | Ample | Alt | Parcial |
|---|---|---|---|---|---|
| MARGE OEST |  |  |  |  |  |
| Saneig fonament estrep | 1 | 4 | 7.9 | 2 | 63.20 |
| Saneig fonament sabata pila | 1 | 8.1 | 7.55 | 4 | 244.62 |
| deduir sabata pont vell | -1 | 6.6 | 3.9 | 0.8 | -20.59 |
|  | -1 | 6.2 | 2.6 | 0.85 | -13.70 |
|  | -1 | 5.8 | 1.6 | 0.7 | -6.50 |
| deduir sabata pila | -1 | 5 | 5.8 | 1.6 | -46.40 |
| Mur núm.1 |  |  |  |  |  |
| Formigó ciclopi de saneig | 1 | 3.45 | 2.85 | 1 | 9.83 |
| Mur núm.2 |  |  |  |  |  |
| Formigó ciclopi de saneig | 1 | 4.65 | 2.85 | 1 | 13.25 |
| MARGE EST |  |  |  |  |  |
| Saneig fonament estrep | 1 | 3.85 | 7.9 | 1 | 30.42 |
| Saneig fonament sabata pila | 1 | 7.8 | 7.6 | 3.4 | 201.55 |
| deduir sabata pont vell | -1 | 6.6 | 3.9 | 0.6 | -15.44 |
|  | -1 | 6.2 | 2.5 | 0.6 | -9.30 |
|  | -1 | 5.8 | 1.4 | 0.55 | -4.47 |
| deduir sabata pila | -1 | 5 | 5.8 | 1.6 | -46.40 |
| Subtotal |  |  |  |  | 400.07 |
| Total |  |  |  |  | 400.07 |

**E0305** m3 Excavació rases i pous, mitjans mecànics, cànon abocador
505.76 m3 × 11.12 = 5624.05

| Amidament | Uts. | Llarg | Ample | Alt | Parcial |
|---|---|---|---|---|---|
| MARGE OEST |  |  |  |  |  |
| Sabata pila | 1 | 8.5 | 8.5 | 3.5 | 252.88 |
| MARGE EST |  |  |  |  |  |
| Sabata pila | 1 | 8.5 | 8.5 | 3.5 | 252.88 |
| Subtotal |  |  |  |  | 505.76 |
| Total |  |  |  |  | 505.76 |

**E0344** m2 Repàs i piconatge de la base del terraplè i del fons de la caixa mecànics i compactació del 95% PM
120.84 m2 × 0.6 = 72.50

| Amidament | Uts. | Llarg | Ample | Parcial |
|---|---|---|---|---|
| MARGE OEST |  |  |  |  |
| Sabata pila | 1 | 8.1 | 7.6 | 61.56 |
| MARGE EST |  |  |  |  |
| Sabata pila | 1 | 7.8 | 7.6 | 59.28 |
| Subtotal |  |  |  | 120.84 |
| Total |  |  |  | 120.84 |

**E0501** m3 Formigó HL-150 solera neteja
5.8 m3 × 59.61 = 345.74

| Amidament | Uts. | Llarg | Ample | Alt | Parcial |
|---|---|---|---|---|---|
| MARGE OEST |  |  |  |  |  |
| Sabata pila | 1 | 5 | 5.8 | 0.1 | 2.90 |
| MARGE EST |  |  |  |  |  |
| Sabata pila | 1 | 5 | 5.8 | 0.1 | 2.90 |
| Subtotal |  |  |  |  | 5.80 |
| Total |  |  |  |  | 5.8 |

**EPN14** m3 Formigó HA-30 fonaments i soleres
92.8 m3 × 73.91 = 6858.85

| Amidament | Uts. | Llarg | Ample | Alt | Parcial |
|---|---|---|---|---|---|
| MARGE OEST |  |  |  |  |  |
| Sabata pila | 1 | 5 | 5.8 | 1.6 | 46.40 |
| MARGE EST |  |  |  |  |  |
| Sabata pila | 1 | 5 | 5.8 | 1.6 | 46.40 |
| Subtotal |  |  |  |  | 92.80 |
| Total |  |  |  |  | 92.8 |

**E0517** kg Acer especial B-500S de límit elàstic 500 N/mm2 en barres corrugades
13374.92 kg × 0.97 = 12973.67

| Amidament | Uts. | Llarg | Parcial |
|---|---|---|---|
| MARGE OEST |  |  |  |
| Sabata pila s/amid aux | 1 | 5815.18 | 5815.18 |
| % solapes, retalls i constructiu | 872.28 |  | 872.28 |
| MARGE EST |  |  |  |
| Sabata pila s/amid aux | 1 | 5815.18 | 5815.18 |
| % solapes, retalls i constructiu | 872.28 |  | 872.28 |
| Total |  |  | 13374.92 |

**E0515** m2 Encofrat de fusta per a fonaments i/o formigó ocult
69.12 m2 × 24.49 = 1692.75

| Amidament | Uts. | Llarg | Ample | Alt | Parcial |
|---|---|---|---|---|---|
| MARGE OEST |  |  |  |  |  |
| Sabata pila | 2 | 5 |  | 1.6 | 16.00 |
|  | 2 |  | 5.8 | 1.6 | 18.56 |
| MARGE EST |  |  |  |  |  |
| Sabata pila | 2 | 5 |  | 1.6 | 16.00 |
|  | 2 |  | 5.8 | 1.6 | 18.56 |
| Subtotal |  |  |  |  | 69.12 |
| Total |  |  |  |  | 69.12 |

### 01.15.03 Serveis afectats (07/12/1994)
Import: 30976.59

#### 01.15.03.01 Sanejament (07/12/1994)
Import: 25476.59

**E0305** m3 Excavació rases i pous, mitjans mecànics, cànon abocador
436.5 m3 × 11.12 = 4853.88

| Amidament | Uts. | Llarg | Ample | Alt | Parcial |
|---|---|---|---|---|---|
| Xarxa pluvials DN630 |  |  |  |  |  |
| Riera-PP01 a PP02 | 1 | 60 | 0.9 | 2.25 | 121.50 |
|  | 1 | 60 | 0.9 | 1 | 54.00 |
| PP02 a PP03 | 1 | 55 | 0.9 | 2.6 | 128.70 |
|  | 1 | 55 | 0.9 | 1 | 49.50 |
| Xarxa sanejament DN400 |  |  |  |  |  |
| PC03 a PC04 | 1 | 25 | 0.6 | 1.4 | 21.00 |
| PC04 a PC05 | 1 | 19 | 0.6 | 1 | 11.40 |
| PC05 a PC06 | 1 | 16 | 0.6 | 1 | 9.60 |
| PC06 a PC06b | 1 | 8 | 0.6 | 0.6 | 2.88 |
| PC06 a PC07 | 1 | 22 | 0.6 | 1.4 | 18.48 |
| Xarxa sanejament DN315 |  |  |  |  |  |
| PC03 a escomesa | 1 | 6 | 0.6 | 1.2 | 4.32 |
| PC04 a escomesa | 1 | 6 | 0.6 | 1.2 | 4.32 |
| PC05 a escomesa | 1 | 15 | 0.6 | 1.2 | 10.80 |
| Subtotal |  |  |  |  | 436.50 |
| Total |  |  |  |  | 436.5 |

**E0317** m3 Rebliment i piconatge rasa 95% PM, material préstec, inclòs càrrega i transport
197.73 m3 × 8.11 = 1603.59

| Amidament | Uts. | Llarg | Ample | Alt | Parcial |
|---|---|---|---|---|---|
| Xarxa pluvials DN630 |  |  |  |  |  |
| Riera-PP01 a PP02 | 1 | 60 | 0.9 | 1.35 | 72.90 |
| PP02 a PP03 | 1 | 55 | 0.9 | 1.7 | 84.15 |
| Xarxa sanejament DN400 |  |  |  |  |  |
| PC03 a PC04 | 1 | 25 | 0.6 | 0.8 | 12.00 |
| PC04 a PC05 | 1 | 19 | 0.6 | 0.4 | 4.56 |
| PC05 a PC06 | 1 | 16 | 0.6 | 0.4 | 3.84 |
| PC06 a PC07 | 1 | 22 | 0.6 | 0.8 | 10.56 |
| Xarxa sanejament DN315 |  |  |  |  |  |
| PC03 a escomesa | 1 | 6 | 0.6 | 0.6 | 2.16 |
| PC04 a escomesa | 1 | 6 | 0.6 | 0.6 | 2.16 |
| PC05 a escomesa | 1 | 15 | 0.6 | 0.6 | 5.40 |
| Subtotal |  |  |  |  | 197.73 |
| Total |  |  |  |  | 197.73 |

**E0502** m3 Formigó HM-20 fonaments
28.26 m3 × 62.85 = 1776.14

| Amidament | Uts. | Llarg | Ample | Alt | Parcial |
|---|---|---|---|---|---|
| Xarxa sanejament DN400 |  |  |  |  |  |
| PC03 a PC04 | 1 | 25 | 0.6 | 0.6 | 9.00 |
| PC04 a PC05 | 1 | 19 | 0.6 | 0.6 | 6.84 |
| PC05 a PC06 | 1 | 16 | 0.6 | 0.6 | 5.76 |
| PC06 a PC06b | 1 | 8 | 0.6 | 0.6 | 2.88 |
| PC06 a PC07 | 1 | 22 | 0.6 | 0.6 | 7.92 |
| Xarxa sanejament DN315 |  |  |  |  |  |
| PC03 a escomesa | 1 | 6 | 0.6 | 0.6 | 2.16 |
| PC04 a escomesa | 1 | 6 | 0.6 | 0.6 | 2.16 |
| PC05 a escomesa | 1 | 15 | 0.6 | 0.6 | 5.40 |
| A deduïr tub DN400 | -1 | 90 | 0.13 |  | -11.70 |
| A deduïr tub DN315 | -1 | 27 | 0.08 |  | -2.16 |
| Subtotal |  |  |  |  | 28.26 |
| Total |  |  |  |  | 28.26 |

**E0322** m3 Sorra de riu en recobriment de tubs
57.5 m3 × 19.49 = 1120.68

| Amidament | Uts. | Llarg | Ample | Alt | Parcial |
|---|---|---|---|---|---|
| Xarxa pluvials |  |  |  |  |  |
| Riera-PP01 a PP02 | 1 | 60 | 0.9 | 0.9 | 48.60 |
| PP02 a PP03 | 1 | 55 | 0.9 | 0.9 | 44.55 |
| A deduïr tub | -1 | 115 |  | 0.31 | -35.65 |
| Subtotal |  |  |  |  | 57.50 |
| Total |  |  |  |  | 57.5 |

**E0837B** u Pou registre DN1000 formigó pref, tapa Ø650 i bastiment fosa i pates, Hmax=1,80 m
7 u × 433.26 = 3032.82

| Amidament | Uts. | Parcial |
|---|---|---|
| Xarxa pluvials |  |  |
| PP01 | 1 | 1.00 |
| PP02 | 1 | 1.00 |
| Xarxa sanejament |  |  |
| PC04 | 1 | 1.00 |
| PC05 | 1 | 1.00 |
| PC06 | 1 | 1.00 |
| PC06b | 1 | 1.00 |
| PC07 | 1 | 1.00 |
| Subtotal |  | 7.00 |
| Total |  | 7 |

**E0413** m2 Escullera concertada pedra calcària 400-800 kg., rejuntat amb formigó
15 m2 × 42.32 = 634.80

| Amidament | Uts. | Llarg | Ample | Parcial |
|---|---|---|---|---|
| Embocadura torrent | 1 | 3 | 5 | 15.00 |
| Total |  |  |  | 15 |

**E0874** m Tub de PP corrugat doble capa Ø315 mm
27 m × 21.33 = 575.91

| Amidament | Uts. | Llarg | Parcial |
|---|---|---|---|
| Xarxa sanejament |  |  |  |
| PC03 a escomesa | 1 | 6 | 6.00 |
| PC04 a escomesa | 1 | 6 | 6.00 |
| PC05 a escomesa | 1 | 15 | 15.00 |
| Subtotal |  |  | 27.00 |
| Total |  |  | 27 |

**E0875** m Tub de PP corrugat doble capa Ø400 mm
90 m × 24.41 = 2196.90

| Amidament | Uts. | Llarg | Parcial |
|---|---|---|---|
| Xarxa sanejament |  |  |  |
| PC03 a PC04 | 1 | 25 | 25.00 |
| PC04 a PC05 | 1 | 19 | 19.00 |
| PC05 a PC06 | 1 | 16 | 16.00 |
| PC06 a PC06b | 1 | 8 | 8.00 |
| PC06 a PC07 | 1 | 22 | 22.00 |
| Subtotal |  |  | 90.00 |
| Total |  |  | 90 |

**E0877G** m Tub de PP corrugat doble capa Ø630 mm (07/12/1994)
115 m × 78.69 = 9049.35
Tub de PP corrugat doble capa de 630 mm. de diàmetre nominal i SN 8 kN/m2, inclòs pp de peces especials i accessoris, col·locat.

| Codi | Ut | Descripció | Rendiment | Preu | Import |
|---|---|---|---|---|---|
| O0101 | h | Cap de colla | 0.05 | 20.6 | 1.03 |
| O0102 | h | Oficial 1ª | 0.25 | 20.46 | 5.12 |
| O0110 | h | Peó | 0.25 | 16.75 | 4.19 |
| P12440G | m | Tub de pp DN630 mm., SN 8 kN/m2 (material; 01/03/2023) | 1 | 50.63 | 50.63 |
| P%1615 | % | Part proporcional accessoris | 30 % | 50.63 | 15.19 |
| vg | % | Despeses indirectes | 0.424 | 6 | 2.54 |
|  |  | Total |  |  | 78.69 |

| Amidament | Uts. | Llarg | Parcial |
|---|---|---|---|
| Xarxa pluvials |  |  |  |
| Riera-PP01 a PP02 | 1 | 60 | 60.00 |
| PP02 a PP03 | 1 | 55 | 55.00 |
| Subtotal |  |  | 115.00 |
| Total |  |  | 115 |

**E0836** u Connexió de imbornal o bunera a col·lector general
3 u × 158.13 = 474.39

| Amidament | Uts. | Parcial |
|---|---|---|
| Escomeses |  |  |
| PC03 | 1 | 1.00 |
| PC04 | 1 | 1.00 |
| PC05 | 1 | 1.00 |
| Subtotal |  | 3.00 |
| Total |  | 3 |

**E08911** u Connexió amb xarxa i col·lector existent
1 u × 158.13 = 158.13

#### 01.15.03.02 Baixa tensió
Import: 5500

**EPN32** u Sic. conjunt armari amb CS i CGP i connexió a quadre existent
1 u × 3109.43 = 3109.43
Subministrament i muntatge de conjunt format per armari prefabricat monobloc amb pedestal i porta metàl·lica d'acer galvanitzat per a caixa general de protecció i caixa de seccionament de 2450x800x330 mm, amb caixa de seccionament CS 400 A amb sortida a CGP i línia de distribució amb grau de protecció IP-43 i IK09 i caixa general de protecció CGP de polièster reforçat amb fibra de vidre de 160 A, segons esquema de ENDESA , seccionable en càrrega (BUC) , inclosa base portafusibles trifàsica, neutre seccionable, borns de connexió i amb grau de protecció IP-43 i IK09. Tot muntat i instal·lat, inclòs treballs i materials per connectar la línia general d'alimentació al quadre de protecció i mesura adjacent existent. Tot inclòs, segons especificacions tècniques de la Companyia.

| Codi | Ut | Descripció | Rendiment | Preu | Import |
|---|---|---|---|---|---|
| O0101 | h | Cap de colla | 5 | 20.6 | 103.00 |
| O0102 | h | Oficial 1ª | 16 | 20.46 | 327.36 |
| O0110 | h | Peó | 16 | 16.75 | 268.00 |
| PMN32A | u | Armari monobloc per a CS i CGP amb pedestal (material; 01/03/2023) | 1 | 1155 | 1155.00 |
| PMN32B | u | Caixa de seccionament CS 400 A (material; 01/03/2023) | 1 | 416 | 416.00 |
| PMN32C | u | Caixa general de protecció, esquema segons companyia (material; 01/03/2023) | 1 | 251 | 251.00 |
| P10206 | pp | Materials i elements auxiliars | 100 | 3.19 | 319.00 |
| P0504 | m3 | Formigó HM-20 posat a l'obra | 1 | 52 | 52.00 |
| M0214 | h | Camió grua | 1 | 42.07 | 42.07 |
| %16131 | % | Despeses indirectes | 6 % | 2933.43 | 176.01 |
|  |  | Total |  |  | 3109.43 |

| Amidament | Uts. | Parcial |
|---|---|---|
| TP-2003 PK 0+205 MD | 1 | 1.00 |
| Total |  | 1 |

**EPN33** u Sic. caixa distribució urbanitzacions i connexió a quadre existent
1 u × 2390.57 = 2390.57
Subministrament i instal·lació de caixa de distribució per urbanitzacions CDU 400 de doble aïllament i autoextingible amb grau de protecció IP-43 i IK09, muntada empotrada en tanca existent inclòs xapa d'acer galvanitzat de mides 50x80cm per tapar la pujada dels tubs des de terra fins a la CDU. Tot muntat i instal·lat, inclòs treballs i materials per connectar la línia general d'alimentació al quadre de protecció i mesura adjacent existent. Tot inclòs, segons especificacions tècniques de la Companyia.

| Codi | Ut | Descripció | Rendiment | Preu | Import |
|---|---|---|---|---|---|
| O0101 | h | Cap de colla | 5 | 20.6 | 103.00 |
| O0102 | h | Oficial 1ª | 24 | 20.46 | 491.04 |
| O0110 | h | Peó | 24 | 16.75 | 402.00 |
| PMN33A | u | Caixa distribució (CDU) per urbanitzacions (material; 01/03/2023) | 1 | 778 | 778.00 |
| PMN33B | u | Xapa d'acer galvanitzat de 50x55 cm (material; 01/03/2023) | 1 | 274.67 | 274.67 |
| P10206 | pp | Materials i elements auxiliars | 50 | 3.19 | 159.50 |
| P0504 | m3 | Formigó HM-20 posat a l'obra | 0.5 | 52 | 26.00 |
| M0214 | h | Camió grua | 0.5 | 42.07 | 21.04 |
| %16131 | % | Despeses indirectes | 6 % | 2255.25 | 135.32 |
|  |  | Total |  |  | 2390.57 |

| Amidament | Uts. | Parcial |
|---|---|---|
| TP-2003 PK 0+345 MD | 1 | 1.00 |
| Total |  | 1 |

## 01.16 Modificacions no previstes (07/12/1994)
Import: 132559.87

**EPN02** m Biga prefabricada doble T de formigó pretesat de 90 cm de cantell
95.8 m × 482.7 = 46242.66
Biga prefabricada de formigó amb armadures pretesades de secció en doble T, de 90 cm de cantell, inclou tabica lateral longitudinal de 7 cm de gruix per a actuar com a encofrat lateral, col·locada amb grua, inclou part proporcional de transport, acopi i muntatge en obra.

| Codi | Ut | Descripció | Rendiment | Preu | Import |
|---|---|---|---|---|---|
| O0101 | h | Cap de colla | 0.25 | 20.6 | 5.15 |
| O0102 | h | Oficial 1ª | 0.75 | 20.46 | 15.35 |
| O0110 | h | Peó | 0.75 | 16.75 | 12.56 |
| PMN02 | m | Biga prefabricada doble T de formigó pretesat de 90 cm de cantell (material; 01/03/2023) | 1 | 379.83 | 379.83 |
| M0362 | h | Grua autopropulsada de 95/100 tn | 0.4 | 106.23 | 42.49 |
| %16131 | % | Despeses indirectes | 6 % | 455.38 | 27.32 |
|  |  | Total |  |  | 482.7 |

| Amidament | Uts. | Llarg | Parcial |
|---|---|---|---|
| Tauler oest | 4 | 15.8 | 63.20 |
| Tauler est | 4 | 8.15 | 32.60 |
| Subtotal |  |  | 95.80 |
| Total |  |  | 95.8 |

**EPN04** m² Encofrat perdut lloseta pref. de formigó pretesat de 6 cm de gruix i 1,60m d'amplada (08/10/2013)
114.96 m² × 39.86 = 4582.31
Encofrat perdut pla entre bigues de taulers, amb llosetes prefabricades de 6 cm de gruix, d'amplada 1.60 m i 1.20 m de longitud, armades amb malla B500T diàm. 5 mm cada 25 cm, inclou part proporcional de transport, acopi i muntatge en obra.

| Codi | Ut | Descripció | Rendiment | Preu | Import |
|---|---|---|---|---|---|
| O0101 | h | Cap de colla | 0.05 | 20.6 | 1.03 |
| O0102 | h | Oficial 1ª | 0.1 | 20.46 | 2.05 |
| O0110 | h | Peó | 0.1 | 16.75 | 1.68 |
| PMN04 | m² | Encofrat perdut llosetes prefabricades de 6 cm de gruix i 1.60 m amplada (material; 01/03/2023) | 1 | 26.01 | 26.01 |
| M0363 | h | Grua autopropulsada de 60/70 tn | 0.067 | 101.87 | 6.83 |
| %16131 | % | Despeses indirectes | 6 % | 37.60 | 2.26 |
|  |  | Total |  |  | 39.86 |

| Amidament | Uts. | Llarg | Ample | Parcial |
|---|---|---|---|---|
| Tauler oest | 3 | 15.8 | 1.6 | 75.84 |
| Tauler est | 3 | 8.15 | 1.6 | 39.12 |
| Subtotal |  |  |  | 114.96 |
| Total |  |  |  | 114.96 |

**E0508** m3 Formigó HA-25 alçats
2.29 m3 × 71.75 = 164.31

| Amidament | Uts. | Llarg | Ample | Alt | Parcial |
|---|---|---|---|---|---|
| FORMIGÓ DE BASE DE PRETIL |  |  |  |  |  |
| Tauler oest | 1 | 15.77 | 0.43 | 0.15 | 1.02 |
| Tauler est | 1 | 8.12 | 0.43 | 0.15 | 0.52 |
| Estrep E1 i murs acompanyament | 1 | 10 | 0.43 | 0.15 | 0.65 |
| Estrep E2 | 1 | 1.55 | 0.43 | 0.15 | 0.10 |
| Subtotal |  |  |  |  | 2.29 |
| Total |  |  |  |  | 2.29 |

**EPN13** m3 Formigó HA-30 alçats
113.94 m3 × 82.34 = 9381.82

| Amidament | Uts. | Llarg | Ample | Alt | Parcial |
|---|---|---|---|---|---|
| MARGE OEST |  |  |  |  |  |
| Llosa tauler oest | 1 | 15.8 | 7.16 | 0.25 | 28.28 |
| Piles | 2 | 1.04 |  | 8.62 | 17.93 |
| Dintell piles | 1 | 1.5 | 7.7 | 1.25 | 14.44 |
|  | 1 | 0.7 | 7.7 | 0.6 | 3.23 |
| MARGE EST |  |  |  |  |  |
| Llosa tauler est | 1 | 8.15 | 7.16 | 0.25 | 14.59 |
| Piles | 2 | 1.04 |  | 8.56 | 17.80 |
| Dintell piles | 1 | 1.5 | 7.7 | 1.25 | 14.44 |
|  | 1 | 0.7 | 7.7 | 0.6 | 3.23 |
| Subtotal |  |  |  |  | 113.94 |
| Total |  |  |  |  | 113.94 |

**E0517** kg Acer especial B-500S de límit elàstic 500 N/mm2 en barres corrugades
21806.63 kg × 0.97 = 21152.43

| Amidament | Uts. | Llarg | Ample | Parcial |
|---|---|---|---|---|
| MARGE OEST |  |  |  |  |
| Llosa tauler |  |  |  |  |
| Armat general |  |  |  |  |
| - Long. superior, 5 diàm.10 pml | 36 | 16.02 | 0.62 | 357.57 |
| - Transv. superior, 7 diàm.16 pml | 111 | 7.4 | 1.58 | 1297.81 |
| - Long. inferior, 5 diàm.12 pml | 36 | 16.02 | 0.89 | 513.28 |
| - Transv. inferior, 7 diàm. 20 pml | 111 | 7.4 | 2.47 | 2028.86 |
| Armat reforç extrems |  |  |  |  |
| - Transv. superior, 10 diàm. 16 mm | 10 | 7.4 | 1.58 | 116.92 |
| - Transv. inferior, 10 diàm. 16 mm | 10 | 7.4 | 1.58 | 116.92 |
| - Longit., 1e10 mm cada 15 | 48 | 2.5 | 0.62 | 74.40 |
| % solapaments i retalls | 901.151 |  |  | 901.15 |
| Pila s/amid aux | 1 | 5476.26 |  | 5476.26 |
| % solapes, retalls i constructiu | 821.44 |  |  | 821.44 |
| MARGE EST |  |  |  |  |
| Llosa tauler |  |  |  |  |
| Armat general |  |  |  |  |
| - Long. superior, 5 diàm.10 pml | 36 | 8.4 | 0.62 | 187.49 |
| - Transv. superior, 7 diàm.16 pml | 57 | 7.4 | 1.58 | 666.44 |
| - Long. inferior, 5 diàm.12 pml | 36 | 8.4 | 0.89 | 269.14 |
| - Transv. inferior, 7 diàm. 20 pml | 57 | 7.4 | 2.47 | 1041.85 |
| Armat reforç extrems |  |  |  |  |
| - Transv. superior, 10 diàm. 16 mm | 10 | 7.4 | 1.58 | 116.92 |
| - Transv. inferior, 10 diàm. 16 mm | 10 | 7.4 | 1.58 | 116.92 |
| - Longit., 1e10 mm cada 15 | 48 | 2.5 | 0.62 | 74.40 |
| % solapaments i retalls | 494.631 |  |  | 494.63 |
| Pila s/amid aux | 1 | 5476.26 |  | 5476.26 |
| % solapes, retalls i constructiu | 821.44 |  |  | 821.44 |
| ACER BASE DE PRETIL EXTREMS |  |  |  |  |
| - Estreps diàm. 12, cada 0.20 m | 173 | 1.52 | 0.89 | 234.03 |
| - Armat corregut flexió (6 diàm. 16) | 6 | 36 | 1.58 | 341.28 |
| - Armat corregut torsió (6 diàm. 12) | 4 | 36 | 0.89 | 128.16 |
| Forquilla diàm. 12, cada 0.20 m, coronació murs |  |  |  |  |
| - Murs núm. 1 i núm. 2 | 51 | 2.3 | 0.89 | 104.40 |
| - Aletes estreps | 14 | 2.3 | 0.89 | 28.66 |
| Total |  |  |  | 21806.63 |

**E0516** m2 Encofrat de fusta per a formigó vist
11.16 m2 × 30.52 = 340.60

| Amidament | Uts. | Llarg | Ample | Parcial |
|---|---|---|---|---|
| ENCOFRAT DE BASE DE PRETIL |  |  |  |  |
| Tauler oest | 2 | 15.77 | 0.15 | 4.73 |
|  | 2 | 0.43 | 0.15 | 0.13 |
| Tauler est | 2 | 8.12 | 0.15 | 2.44 |
|  | 2 | 0.43 | 0.15 | 0.13 |
| Estrep E1 i murs acompanyament | 2 | 10 | 0.15 | 3.00 |
|  | 2 | 0.43 | 0.15 | 0.13 |
| Estrep E2 | 2 | 1.55 | 0.15 | 0.47 |
|  | 2 | 0.43 | 0.15 | 0.13 |
| Subtotal |  |  |  | 11.16 |
| Total |  |  |  | 11.16 |

**EPN15** m2 Encofrat corb o en alçada, en paraments vistos, col.locat. (07/12/1994)
190.54 m2 × 128.07 = 24402.46

| Codi | Ut | Descripció | Rendiment | Preu | Import |
|---|---|---|---|---|---|
| O0101 | h | Cap de colla | 1.25 | 20.6 | 25.75 |
| O0102 | h | Oficial 1ª | 1.75 | 20.46 | 35.81 |
| O0110 | h | Peó | 1.4 | 16.75 | 23.45 |
| PMN15 | m2 | Encofrat corb metàl·lic vist, 20 usos (material; 12/01/2009) | 1 | 16.77 | 16.77 |
| P0702 | m3 | Llata de fusta de pi | 0.01 | 288.46 | 2.88 |
| M0215 | h | Grua autopropulsada de 25 tn (maquinària; 12/01/2009) | 0.4 | 50.18 | 20.07 |
| vg | % | Despeses indirectes | 0.557 | 6 | 3.34 |
|  |  | Total |  |  | 128.07 |

| Amidament | Uts. | Llarg | Ample | Alt | Parcial |
|---|---|---|---|---|---|
| MARGE OEST |  |  |  |  |  |
| Piles | 2 | 3.62 |  | 8.62 | 62.41 |
| Dintell piles | 2 | 1.5 |  | 1.25 | 3.75 |
|  | 2 |  | 7.7 | 1.25 | 19.25 |
|  | 2 | 0.7 |  | 0.6 | 0.84 |
|  | 2 |  | 7.7 | 0.6 | 9.24 |
| MARGE EST |  |  |  |  |  |
| Piles | 2 | 3.62 |  | 8.56 | 61.97 |
| Dintell piles | 2 | 1.5 |  | 1.25 | 3.75 |
|  | 2 |  | 7.7 | 1.25 | 19.25 |
|  | 2 | 0.7 |  | 0.6 | 0.84 |
|  | 2 |  | 7.7 | 0.6 | 9.24 |
| Subtotal |  |  |  |  | 190.54 |
| Total |  |  |  |  | 190.54 |

**EPN12** m3 Subministrament, muntatge i desmuntatge de cindri trepant (12/01/2009)
622.8 m3 × 15 = 9342.00
Subministrament, muntatge i desmuntatge de cindri trepant, inclosa la preparació de la base.

| Codi | Ut | Descripció | Rendiment | Preu | Import |
|---|---|---|---|---|---|
| O0101 | h | Cap de colla | 0.033 | 20.6 | 0.68 |
| O0102 | h | Oficial 1ª | 0.067 | 20.46 | 1.37 |
| O0110 | h | Peó | 0.083 | 16.75 | 1.39 |
| P0315 | m3 | Sorra de riu a peu d'obra | 0.025 | 13.19 | 0.33 |
| P0701 | m | Tauló de fusta de pi | 0.15 | 0.42 | 0.06 |
| PMN12 | m³ | Amortització cindri trepant (material; 01/03/2023) | 1 | 9.25 | 9.25 |
| M0207 | h | Retroexcavadora | 0.005 | 59.41 | 0.30 |
| M0216 | h | Grua autopropulsada de 40 tn (maquinària; 12/01/2009) | 0.01 | 77.43 | 0.77 |
| %16131 | % | Despeses indirectes | 6 % | 14.15 | 0.85 |
|  |  | Total |  |  | 15 |

| Amidament | Uts. | Llarg | Ample | Alt | Parcial |
|---|---|---|---|---|---|
| MARGE OEST |  |  |  |  |  |
| Piles | 1 | 9 | 4 | 8.65 | 311.40 |
| MARGE EST |  |  |  |  |  |
| Piles | 1 | 9 | 4 | 8.65 | 311.40 |
| Subtotal |  |  |  |  | 622.80 |
| Total |  |  |  |  | 622.8 |

**EPN08** m Formació de junt de dilatació per a taulers de ponts, TIPUS 2, amb perfil de cautxú armat (12/01/2009)
14.6 m × 325.8 = 4756.68
Formació de junt de dilatació per a taulers de ponts, TIPUS 2, amb perfil de cautxú armat, per a absorbir moviments de 50 mm com a màxim, tipus JNA-50 o similar, col·locat amb adhesiu i fixacions macàniques, inclòs formació de la caixa.

| Codi | Ut | Descripció | Rendiment | Preu | Import |
|---|---|---|---|---|---|
| O0101 | h | Cap de colla | 0.67 | 20.6 | 13.80 |
| O0102 | h | Oficial 1ª | 0.83 | 20.46 | 16.98 |
| O0110 | h | Peó | 1 | 16.75 | 16.75 |
| PMN08 | m | Junt de dilatació amb perfil de cautxú armat, tipus JNA-50 o similar. (material; 01/03/2023) | 1.05 | 212.38 | 223.00 |
| P10206 | pp | Materials i elements auxiliars | 5 | 3.19 | 15.95 |
| M0201 | h | Compressor amb dos martells | 0.67 | 21.09 | 14.13 |
| M0227 | h | Grup electrògen de 45/60 kVA | 0.83 | 5.26 | 4.37 |
| M0252 | h | Equip de màquina de disc per a tall de junts | 0.25 | 9.5 | 2.38 |
| %16131 | % | Despeses indirectes | 6 % | 307.36 | 18.44 |
|  |  | Total |  |  | 325.8 |

| Amidament | Uts. | Llarg | Parcial |
|---|---|---|---|
| Junts elastomèrics transversals: |  |  |  |
| - Sobre estrep oest | 1 | 7.3 | 7.30 |
| - Sobre estrep est | 1 | 7.3 | 7.30 |
| Subtotal |  |  | 14.60 |
| Total |  |  | 14.6 |

**EPN09** m Formació de junta de dilatació en vorera, TIPUS 3, segons detall de plànol, amb morter elastomèric (12/01/2009)
10.1 m × 326.17 = 3294.32
Formació de junta de dilatació en vorera, TIPUS 3, segons detall de plànol, amb morter elastomèric de 250 mm d'amplada. Inclou :
- Totes les feines de tall, picat del paviment existent i neteja de la zona
- Col·locació per al segellat del pas de l'aigua de banda elàstica correguda MASTERSEAL 930 de 250 mm d'amplada, enganxada amb adhesiu MASTERSEAL 933 (gruix 2+2 mm) al suport
- Protecció amb xapa correguda d'acer galvanitzat de 3 mm i 150 mm d'amplada, sobre geotèxtil de 160 grs/m2
- Formació de la nova junta de dilatació amb morter asfàltic amb betum modificat sobre emprimació prèvia
- Trasllat del material sobrant a abocador i cànon d'abocador.

| Codi | Ut | Descripció | Rendiment | Preu | Import |
|---|---|---|---|---|---|
| O0101 | h | Cap de colla | 2 | 20.6 | 41.20 |
| O0102 | h | Oficial 1ª | 4 | 20.46 | 81.84 |
| O0110 | h | Peó | 4 | 16.75 | 67.00 |
| PMN09 | m | Planxa acer galvanitzat i banda TPE per a petits moviments (material; 01/03/2023) | 1.05 | 36.06 | 37.86 |
| P10206 | pp | Materials i elements auxiliars | 8 | 3.19 | 25.52 |
| M0201 | h | Compressor amb dos martells | 1.5 | 21.09 | 31.64 |
| M0227 | h | Grup electrògen de 45/60 kVA | 2.5 | 5.26 | 13.15 |
| M0252 | h | Equip de màquina de disc per a tall de junts | 1 | 9.5 | 9.50 |
| %16131 | % | Despeses indirectes | 6 % | 307.71 | 18.46 |
|  |  | Total |  |  | 326.17 |

| Amidament | Uts. | Llarg | Parcial |
|---|---|---|---|
| Junts elastomèrics longitudinals: |  |  |  |
| en costat nord de : |  |  |  |
| - Tauler est i estrep est | 1 | 8.5 | 8.50 |
| - Estrep oest | 1 | 1.6 | 1.60 |
| Subtotal |  |  | 10.10 |
| Total |  |  | 10.1 |

**EPN16** m Ampit metàl·lic BP.ID-H2/C2
36 m × 247.23 = 8900.28

| Amidament | Uts. | Llarg | Parcial |
|---|---|---|---|
| Marge dret pont | 1 | 36 | 36.00 |
| Total |  |  | 36 |

## Preus auxiliars

**E0108** m3 Morter de ciment elaborat a l'obra
Preu: 50.96

| Codi | Ut | Descripció | Rendiment | Preu | Import |
|---|---|---|---|---|---|
| M0218 | h | Formigonera de 250 l (maquinària) | 0.7 | 7.48 | 5.24 |
| O0110 | h | Peó | 1 | 16.75 | 16.75 |
| P1601 | m3 | Aigua | 0.2 | 0.65 | 0.13 |
| P0301 | m3 | Sorra per a formigons i morters (material) | 0.67 | 22.15 | 14.84 |
| P0401 | kg | Ciment pòrtland P-350 (material) | 200 | 0.07 | 14.00 |
|  |  | Total |  |  | 50.96 |

## Recursos

**P1613** u Cànon d'abocador
Canon d'abocador

**P1615** u Condicionament de l'abocador
Acondiciament de l'abocador

**P0812** m2 Rajola hidr. gris 20x20x4 cm
Rajola hidr. gris 20x20x4 c

**P09129** m Tub PEAD corrugat Ø160 mm
Tub corrugat Ø160 mm.

**P1902** u Rigola blanca 20x20x8 cm
Rigola blanca 20x20x8

**P0330** m3 Grava decorativa
Ceràmica triturada

**PMN24** m Vorada pref remuntable form 20x15 cm
Vorada pref. remuntable form. 20x15cm.

**P1241** m Tub de pp DN315 mm., SN 8 kN/m2
Tub de pp d 315 mm., SN 8 kN/m2

**P1242** m Tub de pp DN400 mm., SN 8 kN/m2
Tub de pp d 400 mm., SN 8 kN/m2

**P0620B** u Tapa fosa Ø650 mm. exterior, marc Ø800 mm., classe D-400
Tapa Ø650 mm. exterior i bastiment, pou Ø800 mm., estanca i insonora

**P0651** u Graó d'acer revestit de polipropilè, 40 cm d'amplada
Graó per a pou de registre 300x300x300 mm

**P0616B0** u Reixa i bastiment 973x490x70 mm
Reixa i bastiment 973x500x70 mm.

**P06212** u Reixa i marc C-250
Reixa i bastiment 650x330x40 mm.

**P1019B** m Baixant prefabricat en forma d'U, 40x18 cm
Baixant prefabricat secció en forma d'U, 40x18 cm.

**P0327** m3 Matacà de pedra gran. fonaments
Matacà de pedra gran. foname.

**P1243** m Tub de pp DN500 mm., SN 8 kN/m2
Tub de pp d 500 mm., SN 8 kN/m2

**PMN21** m Tub de pp DN200 mm., SN 8 kN/m2
Tub de pp d 200 mm., SN 8 kN/m2

**P1423M** m Barana acer .passa.trave
Barana acer galv.passa.trave.

**PMN19** m Barana acer tipus EG
Barana acer galv.passa.trave.

**P0420** m2 M.B.C tipus BBTM11A PMB 45/80-60, dotació 70 kg/m2
M.B.C tipus BBTM11A PMB 45/80-60, dotació de 70 kg/m2

**P1473** m Pal alumini diàmetre 114 mm. MD
Pal alumini diàmetre 114 o 140 mm. ME

**P1472** m Pal alumini diàmetre 90 mm. MC
Pal alumini 90 mm. diàmetre

**P1481** m Pal alumini diàmetre 76 mm. MB
Pal alumini 76 mm. diàmetre

**P1197** m Barrera de seguretat de fusta-metall G2M
Barrera de seguretat de fusta-metall amb ànima d'acer galv.

**PMN03** m² Encofrat perdut llosetes prefabricades de 6 cm de gruix i 0.63 m amplada
Encofrat perdut entre bigues amb llosetes prefabricades de 6 cm de gruix i d'amplada 0.63 m

**PMN07** m Junt de dilatació amb perfil de cautxú armat, tipus JNA-100 o similar
Junt de dilatació per a taulers de ponts amb perfil de cautxú armat, per a absorbir moviments de 100 mm com a màxim, tipus JNA-100 o similar.

**M0227** h Grup electrògen de 45/60 kVA
Grup electrògen 45/60 kVA , consums inclosos

**P1151** m Tub porós de DN200 mm
Tub porós de Ø200mm

**PMN17** u Terminal de pretil BP.ID-H2/C2
Terminal de pretil sense marcatge CE

**C1504U01** h Camió cistella h=10 a 20 m
Camió cistella de 10 a 20 m d'alçària

**CZ172000** h Màq.raig d'aigua pres
Màquina de raig d'aigua a pressió

**B89ZPE50** l Pintura epoxi bicomponent p/sist.protecc.acer
Pintura epoxi bicomponent, per a sistemes de protecció de l'acer

**B0907100** kg Adhesiu res.epoxi s/diss.2comp p/ús estruc
Adhesiu de resines epoxi sense dissolvents, de dos components per a ús estructural

**B89ZU001** kg Pintura anticarbonatació,monocomp.,base resines acríliques disp.aq
Pintura anticarbonatació, monocomponent, a base de resines acríliques en dispersió aquosa

**B0514301** t Ciment pòrtl.escòr. CEM II/B-S 32,5,sacs
Ciment pòrtland amb escòria CEM II/B-S 32,5, en sacs

**B06B1300** m3 Formigó p/paviments HP-3,5N/mm2 (PG-3),c.plàstica
Formigó per a paviments HP-3,5 N/mm2 de resistència a flexotracció (PG-3) i consistència plàstica

**C1505120** h Dúmper 1,5t,hidràulic
Dúmper d´1,5 t de càrrega útil, amb mecanisme hidràulic

**C1709A00** h Estenedora p/paviment formigó
Estenedora per a paviments de formigó

**P0616B1** u Reixa i bastiment 975x495x70 mm
Reixa i bastiment 750x495x70 mm.

**P1429** u Panell direc. refl. 800x400 mm
Panel direc. refl. 800x400 mm

**P1473A** m Pal alumini diàmetre 114 o 140 mm. ME
Pal alumini 114 mm. diàmetre

**A0901** pp Accessoris per a tub de polietilè
Accessori per a tub de polietilè

**P09107** m Tub PEAD DN110mm, PE-100, PN-10
Tub PEAD DN63mm, PE-100, PN-10

**P0650N** u Bastiment i tapa de registre 15x30 cm, escomesa, B125
arqueta prefab. 70x70x100

**P06AP01N** u Armari metàl·lic,tanca norm.,p/comptador aigua,800x600x300
Armari prefabricat de formigó reforçat amb fibra de vidre de 750x560x220 mm, amb cofre de polièster complet per porta normalitzada de 300x450 mm, per a instal·lació de comptador d´aigua

**P09106** m Tub PEAD DN90mm, PE-100, PN-10
Tub PEAD DN63mm, PE-100, PN-10

**P0622A** u Tapa fosa 680x680x40, marc 700x700, classe B-125
Tapa fosa 680x680x40, marc 700x700, classe B125

**P09101** m Tub PEAD DN32 mm, PE-100, PN-10
Tub PE DN32 mm, PN-10

**P1230** m Tub PEAD DN110 mm., PN 10
Ø

**P10111** m Conductor Cu nu unipolar d'1x35 mm2
Conductor Coure nu de 1x35 mm2

**P10104** m Conductor Cu tetrapolar 4x6 rv 0,6/1 kV
Conductor Cu tetrapolar de 4x6 mm2

**P10103** m Conductor Cu tetrapolar 4x10 rv 0,6/1 kV
Conductor Cu 4x10 rv 0,6/1 kV

**P10109** m Conductor Cu tripolar 3x2,5 rv 0,6/1 kV
Conductor Cu 3x2,5 rv 0,6/1 kV

**P10110** m Conductor Cu bipolar 2x2,5 rv 0,6/1 kV
Conductor Cu 2x2,5 rv 0,6/1 kV

**P9998** u Columna acer galvanitzat 5,00 m pintada
Columna fosa 3,6 m Naranjo o similar

**P9999** u Lluminària V-Max LED 37W 3000K
Lluminària Vmax

**BR3A2000** kg Adob mineral simple, sulfat amoni
Adob mineral solid de fons simple, sulfat amonic 21% gr

**BR3P1110** m3 Terra vegetal adobada, granel
Terra vegetal adobada, a granel

**M0278** h Minicarregadora amb acces.retro
Minicarregadora sobre pneumàtics, amb accessori retroexcavador de 25 a 39 cm d'amplària

**P09309** m Tub de 4.5x6 PE
Tub de drenatge

**P12440G** m Tub de pp DN630 mm., SN 8 kN/m2
Tub de pp d 630 mm., SN 8 kN/m2

**PMN33B** u Xapa d'acer galvanitzat de 50x55 cm
Xapa d'acer galvanitzat de 50x80 cm

**PMN04** m² Encofrat perdut llosetes prefabricades de 6 cm de gruix i 1.60 m amplada
Encofrat perdut entre bigues amb llosetes prefabricades de 6 cm de gruix i d'amplada 1.60 m

**M0215** h Grua autopropulsada de 25 tn
Grua autopropulsada de 12 t

**M0216** h Grua autopropulsada de 40 tn
Grua autopropulsada de 40 t

**PMN08** m Junt de dilatació amb perfil de cautxú armat, tipus JNA-50 o similar
Junt de dilatació per a taulers de ponts amb perfil de cautxú armat, per a absorbir moviments de 50 mm com a màxim, tipus JNA-50 o similar.

**PMN09** m Planxa acer galvanitzat i banda TPE per a petits moviments
Planxa d'acer galvanitzat de 150x3 mm i banda elàstica MASTERSEAL 930 i reforçada amb un teixit de poliester

**P0301** m3 Sorra per a formigons i morters
Sorra per a formigons i mort.
